# Veröffentlichung Etherma Texte 2023
Angebotsaufforderung (GAEB DA 2000 1.0, DA83)
Projekt: VERÖFFEN
Währung: EUR
Auftraggeber: Etherma, Landesstraße 16, 5302 Henndorf am Wallersee, Telefon +43 (6214) 7677, Fax +43 (6214) 7666
Erstellt mit: 30.07.1998

## HT-013_A LG14 Leistungsbeschreibung GESAMT (ETHERMA)

### 01 Elektroheizungsanlagen

*Hinweis: Elektroheizungsanlagen*
Elektroheizungsanlagen

Soweit in Vorbemerkungen oder Positionstexten nicht anders angegeben, gelten für alle Leistungen dieser Gruppe folgende Regelungen.
1. Leistungsumfang/einkalkulierte Leistungen:
Freiliegende Heizleiter, Kaltleitungen und Zubehör sind UV-beständig ausgeführt.
Die Konfektionierung, einschließlich Anschluss an die Regelung, von Kaltleitungen mit wasserdichten und temperaturbeständigen Muffen, einschließlich Zubehör (insbesondere bei der Parallelverlegung von Heizleitern und Heizbänder) ist in die Einheitspreise einkalkuliert.
2. Flächenheizungen:
Flächenheizungen sind auf vom Auftraggeber beigestelltem Untergrund nach den Richtlinien des Herstellers verlegt und angeschlossen.
Die Verlegung berücksichtigt die vom Auftraggeber bekanntgegebenen Abmessungen für auszusparende Einzelflächen.
3. Dachrinnen- und Dachflächenheizungen:
Dachrinnen- oder Dachflächenheizungen sind in oder auf vom Auftraggeber beigestellten Rinnen oder Flächen nach den Richtlinien des Herstellers verlegt und angeschlossen.
4. Rohrbegleit- und Entwässerungsrinnenheizungen:
Rohrbegleit- oder Entwässerungsrinnenheizungen sind auf vom Auftraggeber beigestellten Rohrsystemen oder in Entwässerungsrinnen nach den Richtlinien des Herstellers verlegt und angeschlossen.

#### 01.01 Fussbodenheizung (ETHERMA)

*Hinweis: Fussbodenheizung (ETHERMA)*
Fussbodenheizung (ETHERMA)

Version: 2023-04
Liefern und Montage:
Im Folgenden ist das Liefern und die Montage von Fußbodenheizungen beschrieben.
Lagerung, Lieferung und Montage erfolgen gemäß den Angaben des Herstellers.
Montage - bzw. Befestigungsmaterial zur einfachen Montage ist in die Einheitspreise einkalkuliert.
Verarbeitungsrichtlinien:
Die Verarbeitungsrichtlinien des Erzeugers werden eingehalten. Es werden nur die dem System zugehörigen Materialien verwendet.
Durch die Verarbeitung wird ein 100 % zuverlässiger, einfacher Einbau und eine hohe Stabilität der Netzheizmatte garantiert.
Die angeführten Werte sind Richtwerte.
Auf Anfrage werden Netzheizmatten nach Größe, Spannung, Leistung und Form auf Maß hergestellt.
HINWEIS: Die Netzheizmatte darf nicht gekürzt werden!
Zubehör:
Positionen für Zubehör beschreiben Ergänzungen/Erweiterungen zu vorangegangenen Positionen (Leistungen) und werden nur aus dem System oder der Auswahl von Produkten des Herstellers der Grundposition angeboten bzw. ausgeführt.

**01.01.001 Netzheizmatte DS, 92-DS5-260, 1,3m²**
Netzheizmatte DS, 92-DS5-260, 1,3m² (14E101A)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte,
Leistung: 121 W
Fläche: 1,3m²,
Länge x Breite: 260x50cm

Typ: 92-DS5-260
Angebotenes Erzeugnis:
'............'
Menge: 0,00 Stk

**01.01.002 Netzheizmatte DS, 92-DS5-390, 1,95m²**
Netzheizmatte DS, 92-DS5-390, 1,95m² (14E101B)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte, Mattenbreite 50 cm,
Leistung: 175 W
Fläche: 1,95m²,
Länge x Breite: 390x50cm
Typ: 92-DS5-390
Angebotenes Erzeugnis:
'............'
Menge: 0,00 Stk

**01.01.003 Netzheizmatte DS, 92-DS5-600, 3m²**
Netzheizmatte DS, 92-DS5-600, 3m² (14E101C)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte, Mattenbreite 50 cm,
Leistung: 268 W
Fläche: 3m²,
Länge x Breite: 600x50cm
Typ: 92-DS5-600
Angebotenes Erzeugnis:
'............'
Menge: 0,00 Stk

**01.01.004 Netzheizmatte DS, 92-DS5-800, 4m²**
Netzheizmatte DS, 92-DS5-800, 4m² (14E101D)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte, Mattenbreite 50 cm,
Leistung: 356 W
Fläche: 4 m²,
Länge x Breite: 800x50cm
Typ: 92-DS5-800
Angebotenes Erzeugnis:
'............'
Menge: 0,00 Stk

**01.01.005 Netzheizmatte DS, 92-DS5-950, 4,75m²**
Netzheizmatte DS, 92-DS5-950, 4,75m² (14E101E)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte, Mattenbreite 50 cm,
Leistung: 429 W
Fläche: 4,75 m²,
Länge x Breite: 950x50cm
Typ: 92-DS5-950
Angebotenes Erzeugnis:
'............'
Menge: 0,00 Stk

**01.01.006 Netzheizmatte DS, 92-DS5-1120, 5,60 m²**
Netzheizmatte DS, 92-DS5-1120, 5,60 m² (14E101F)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte, Mattenbreite 50 cm,
Leistung: 504 W
Fläche: 5,60 m²,
Länge x Breite: 1120x50cm
Typ: 92-DS5-1120
Angebotenes Erzeugnis:
'............'
Menge: 0,00 Stk

**01.01.007 Netzheizmatte DS, 92-DS5-1340, 6,70 m²**
Netzheizmatte DS, 92-DS5-1340, 6,70 m² (14E101G)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte, Mattenbreite 50 cm,
Leistung: 603 W
Fläche: 6,70 m²,
Länge x Breite: 1340x50cm
Typ: 92-DS5-1340
Angebotenes Erzeugnis:
'............'
Menge: 0,00 Stk

**01.01.008 Netzheizmatte DS, 92-DS5-1590, 7,95m²**
Netzheizmatte DS, 92-DS5-1590, 7,95m² (14E101H)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte, Mattenbreite 50 cm,
Leistung: 713 W
Fläche: 7,95 m²,
Länge x Breite: 1590x50cm
Typ: 92-DS5-1590
Angebotenes Erzeugnis:
'............'
Menge: 0,00 Stk

**01.01.009 Netzheizmatte DS, 92-DS5-1980, 9,9m²**
Netzheizmatte DS, 92-DS5-1980, 9,9m² (14E101I)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte, Mattenbreite 50 cm,
Leistung: 891 W
Fläche: 9,90 m²,
Länge x Breite: 1980x50cm
Typ: 92-DS5-1980
Angebotenes Erzeugnis:
'............'
Menge: 0,00 Stk

**01.01.010 Netzheizmatte DS, 92-DS5-2240, 11,20m²**
Netzheizmatte DS, 92-DS5-2240, 11,20m² (14E101J)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte, Mattenbreite 50 cm,
Leistung: 1011 W
Fläche: 11,20 m²,
Länge x Breite: 2240x50cm
Typ: 92-DS5-2240
Angebotenes Erzeugnis:
'............'
Menge: 0,00 Stk

**01.01.011 Netzheizmatte DS, 92-DS5-2900, 14,50m²**
Netzheizmatte DS, 92-DS5-2900, 14,50m² (14E101K)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte, Mattenbreite 50 cm,
Leistung: 1305 W
Fläche: 14,50 m²,
Länge x Breite: 2900x50cm
Typ: 92-DS5-2900
Angebotenes Erzeugnis:
'............'
Menge: 0,00 Stk

**01.01.012 Netzheizmatte DS, 92-DS5-3550, 17,75m²**
Netzheizmatte DS, 92-DS5-3550, 17,75m² (14E101L)

Netzheizmatte unter Fliesen und Stein.
Mattenbreite: 50 cm
Netzheizmatte,werkseitig konfektioniert, zur Temperierung von Fußböden, zur Beheizung von Räumen oder zur Kälteabschottung an Wänden. Durch den nur 2,7 mm dünnen Aufbau ermöglicht die Netzheizmatte eine geringe Aufbauhöhe.
Die Netzheizmatte ist selbstklebend und garantiert als Dipol-Ausführung eine einfache Verlegung im Fliesenkleberbett.
Die Netzheizmatten sind in drei Leistungen von 90, 130, 160 und 200 W/m² standardmäßig erhältlich.
Technische Beschreibung:
Nennspannung: 230 V
Leistung: 90 W/m2
Temperaturbeständig: bis 90 °C
Heizleiterstärke: 2,7 mm
Fertigungsbreite: 50, 100 cm
Netzaufbau: 12 x 12 mm, selbstklebend
Schutzart: IP X7
Schutzmaßnahme: FI-Schutzschalter 30 mA
Anschlussleitung: 4 m; 2 x 1,0 mm² + Schutzgeflecht
Prüfzeichen: VDE
z.B. ETHERMA oder Gleichwertiges.

Produktbeschreibung:
nur 2,7 mm dünn
auch als Wandheizung
selbstklebende Netzheizmatte
eine Anschlussleitung
sehr magnetfeldarm < 25 nT
Planebene, verwindungsfreie Auflage
Sonderleistungen und Größen auf Maß
Anschlussleitung auf Maß möglich
Verwendungszweck:
DS-90 W/m² zur Temperierung des Fußbodens oder Hauptheizung in Niedrigenergiehäusern.
DS-130 W/m² zur Temperierung des Fußbodens oder Hauptheizung in Niedrigenergiehäusern.
DS-160 W/m² als Vollheizung bei standardmäßiger Isolierung in Küchen, Badezimmern und Vorräumen.
DS-200 W/m² zum Beheizen eines Raumes ohne oder mit schlechter Isolierung; Badezimmer, Saunaräume, Wellnessanlagen, Wintergärten und dort wo eine kurze Aufheizzeit erforderlich ist.
Netzheizmatte, Mattenbreite 50 cm,
Leistung: 1598 W
Fläche: 17,75 m²,
Länge x Breite: 1598x50cm
Typ: 92-DS5-3550
Angebotenes Erzeugnis:
'............'
Menge: 0,00 Stk

**01.01.013 Netzheizmatte DS, 132-DS5-220 1,1m²**
Netzheizmatte DS, 132-DS5-220 1,1m² (14E102A)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 150 W
Fläche: 1,1m²,
Länge x Breite: 220x50cm
Typ: 132-DS5-220
Angebotenes Erzeugnis:
'............'
Menge: 0,00 Stk

**01.01.014 Netzheizmatte DS, 132-DS5-320 1,6m²**
Netzheizmatte DS, 132-DS5-320 1,6m² (14E102B)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 210 W
Fläche: 1,6 m²,
Länge x Breite: 320x50cm,
Typ: 132-DS5-320
Angebotenes Erzeugnis:
'............'
Menge: 0,00 Stk

**01.01.015 Netzheizmatte DS, 132-DS5-490 2,5m²**
Netzheizmatte DS, 132-DS5-490 2,5m² (14E102C)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 320 W
Fläche: 2,5m²,
Länge x Breite: 490x50cm,
Typ: 132-DS5-490
Angebotenes Erzeugnis:
'............'
Menge: 0,00 Stk

**01.01.016 Netzheizmatte DS, 132-DS5-540 2,7m²**
Netzheizmatte DS, 132-DS5-540 2,7m² (14E102D)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 350 W
Fläche: 2,7m²,
Länge x Breite: 540x50cm,
Typ: 132-DS5-540
Angebotenes Erzeugnis:
'............'
Menge: 0,00 Stk

**01.01.017 Netzheizmatte DS, 132-DS5-660 3,3m²**
Netzheizmatte DS, 132-DS5-660 3,3m² (14E102E)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 430 W
Fläche: 3,3m²,
Länge x Breite: 660x50cm,
Typ: 132-DS5-660
Angebotenes Erzeugnis:
'............'
Menge: 0,00 Stk

**01.01.018 Netzheizmatte DS, 132-DS5-800 4m²**
Netzheizmatte DS, 132-DS5-800 4m² (14E102F)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 520 W
Fläche: 4m²,
Länge x Breite: 800x50cm,
Typ: 132-DS5-800
Angebotenes Erzeugnis:
'............'
Menge: 0,00 Stk

**01.01.019 Netzheizmatte DS, 132-DS5-940 4,7m²**
Netzheizmatte DS, 132-DS5-940 4,7m² (14E102G)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 605 W
Fläche: 4,7m²,
Länge x Breite: 940x50cm,
Typ: 132-DS5-940
Angebotenes Erzeugnis:
'............'
Menge: 0,00 Stk

**01.01.020 Netzheizmatte DS, 132-DS5-1120 5,6m²**
Netzheizmatte DS, 132-DS5-1120 5,6m² (14E102H)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 725 W
'Fläche: 5,6m²,
Länge x Breite: 1120x50cm,
Typ: 132-DS5-1120
Angebotenes Erzeugnis:
'............'
Menge: 0,00 Stk

**01.01.021 Netzheizmatte DS, 132-DS5-1320 6,6m²**
Netzheizmatte DS, 132-DS5-1320 6,6m² (14E102I)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 860 W
Fläche: 6,6m²,
Länge x Breite: 1320x50cm,
Typ: 132-DS5-1320
Angebotenes Erzeugnis:
'............'
Menge: 0,00 Stk

**01.01.022 Netzheizmatte DS, 132-DS5-1650 8,3m²**
Netzheizmatte DS, 132-DS5-1650 8,3m² (14E102J)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1070 W
Fläche: 8,3m²,
Länge x Breite: 1650x50cm,
Typ: 132-DS5-1650
Angebotenes Erzeugnis:
'............'
Menge: 0,00 Stk

**01.01.023 Netzheizmatte DS, 132-DS5-1860 9,3m²**
Netzheizmatte DS, 132-DS5-1860 9,3m² (14E102K)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1214 W
Fläche: 9,3m²,
Länge x Breite: 1860x50cm,
Typ: 132-DS5-1860
Angebotenes Erzeugnis:
'............'
Menge: 0,00 Stk

**01.01.024 Netzheizmatte DS, 132-DS5-2000 10m²**
Netzheizmatte DS, 132-DS5-2000 10m² (14E102L)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1300 W
Fläche: 10m²,
Länge x Breite: 2000x50cm,
Typ: 132-DS5-2000
Angebotenes Erzeugnis:
'............'
Menge: 0,00 Stk

**01.01.025 Netzheizmatte DS, 132-DS5-2400 12m²**
Netzheizmatte DS, 132-DS5-2400 12m² (14E102M)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1560 W
Fläche: 12m²,
Länge x Breite: 2400x50cm,
Typ: 132-DS5-2400
Angebotenes Erzeugnis:
'............'
Menge: 0,00 Stk

**01.01.026 Netzheizmatte DS, 132-DS5-3000 15m²**
Netzheizmatte DS, 132-DS5-3000 15m² (14E102N)

Netzheizmatte unter Fliesen und Stein.
Mattenbreite: 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 130 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1950 W
Fläche: 15m²,
Länge x Breite: 3000x50cm,
Typ: 132-DS5-3000
Angebotenes Erzeugnis:
'............'
Menge: 0,00 Stk

**01.01.027 Netzheizmatte DS, 162-DS5-100 0,5m²**
Netzheizmatte DS, 162-DS5-100 0,5m² (14E103A)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 90 W
Fläche: 0,5m²,
Länge x Breite: 100x50cm,
Typ: 162-DS5-100
Angebotenes Erzeugnis:
'............'
Menge: 0,00 Stk

**01.01.028 Netzheizmatte DS, 162-DS5-200 1,0m²**
Netzheizmatte DS, 162-DS5-200 1,0m² (14E103B)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 160 W
Fläche: 1m²,
Länge x Breite: 200x50cm,
Typ: 162-DS5-200
Angebotenes Erzeugnis:
'............'
Menge: 0,00 Stk

**01.01.029 Netzheizmatte DS, 162-DS5-300 1,5m²**
Netzheizmatte DS, 162-DS5-300 1,5m² (14E103C)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 240 W
Fläche: 1,5m²,
Länge x Breite: 300x50cm,
Typ: 162-DS5-300
Angebotenes Erzeugnis:
'............'
Menge: 0,00 Stk

**01.01.030 Netzheizmatte DS, 132-DS5-400 2m²**
Netzheizmatte DS, 132-DS5-400 2m² (14E103D)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 320 W
Fläche: 2m²,
Länge x Breite: 400x50cm,
Typ: 132-DS5-400
Angebotenes Erzeugnis:
'............'
Menge: 0,00 Stk

**01.01.031 Netzheizmatte DS, 162-DS5-500 2,5m²**
Netzheizmatte DS, 162-DS5-500 2,5m² (14E103E)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 400 W
Fläche: 2,5m²,
Länge x Breite: 500x50cm,
Typ: 162-DS5-500
Angebotenes Erzeugnis:
'............'
Menge: 0,00 Stk

**01.01.032 Netzheizmatte DS, 162-DS5-600 3m²**
Netzheizmatte DS, 162-DS5-600 3m² (14E103F)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 480 W
Fläche: 3m²,
Länge x Breite: 600x50cm,
Typ: 162-DS5-600
Angebotenes Erzeugnis:
'............'
Menge: 0,00 Stk

**01.01.033 Netzheizmatte DS, 162-DS5-700 3,5m²**
Netzheizmatte DS, 162-DS5-700 3,5m² (14E103G)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 560 W
Fläche: 3,5m²,
Länge x Breite: 700x50cm,
Typ: 162-DS5-700
Angebotenes Erzeugnis:
'............'
Menge: 0,00 Stk

**01.01.034 Netzheizmatte DS, 162-DS5-800 4m²**
Netzheizmatte DS, 162-DS5-800 4m² (14E103H)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 640 W
Fläche: 4m²,
Länge x Breite: 800x50cm
Typ: 162-DS5-800
Angebotenes Erzeugnis:
'............'
Menge: 0,00 Stk

**01.01.035 Netzheizmatte DS, 162-DS5-1000 5m²**
Netzheizmatte DS, 162-DS5-1000 5m² (14E103I)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 800 W
Fläche: 5m²,
Länge x Breite: 1000x50cm,
Typ: 162-DS5-1000
Angebotenes Erzeugnis:
'............'
Menge: 0,00 Stk

**01.01.036 Netzheizmatte DS, 162-DS5-1200 6m²**
Netzheizmatte DS, 162-DS5-1200 6m² (14E103J)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 960 W
Fläche: 6m²,
Länge x Breite: 1200x50cm,
Typ: 162-DS5-1200
Angebotenes Erzeugnis:
'............'
Menge: 0,00 Stk

**01.01.037 Netzheizmatte DS, 162-DS5-1400 7m²**
Netzheizmatte DS, 162-DS5-1400 7m² (14E103K)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1170 W
Fläche: 7m²,
Länge x Breite: 1400x50cm,
Typ: 162-DS5-1400
Angebotenes Erzeugnis:
'............'
Menge: 0,00 Stk

**01.01.038 Netzheizmatte DS, 162-DS5-1600 8m²**
Netzheizmatte DS, 162-DS5-1600 8m² (14E103L)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1280 W
Fläche: 8m²,
Länge x Breite: 1600x50cm,
Typ: 162-DS5-1600
Angebotenes Erzeugnis:
'............'
Menge: 0,00 Stk

**01.01.039 Netzheizmatte DS, 162-DS5-1800 9m²**
Netzheizmatte DS, 162-DS5-1800 9m² (14E103M)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1440 W
Fläche: 9m²,
Länge x Breite: 1800x50cm,
Typ: 162-DS5-1800
Angebotenes Erzeugnis:
'............'
Menge: 0,00 Stk

**01.01.040 Netzheizmatte DS, 162-DS5-2200 11m²**
Netzheizmatte DS, 162-DS5-2200 11m² (14E103N)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1760 W
Fläche: 11m²,
Länge x Breite: 2200x50cm,
Typ: 162-DS5-2200
Angebotenes Erzeugnis:
'............'
Menge: 0,00 Stk

**01.01.041 Netzheizmatte DS, 162-DS5-2700 13,5m²**
Netzheizmatte DS, 162-DS5-2700 13,5m² (14E103O)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 2160 W
Fläche: 13,5m²,
Länge x Breite: 2700x50cm,
Typ: 162-DS5-2700
Angebotenes Erzeugnis:
'............'
Menge: 0,00 Stk

**01.01.042 Netzheizmatte DS, 162-DS1-100 1m²**
Netzheizmatte DS, 162-DS1-100 1m² (14E104A)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 160 W
Fläche: 1m²,
Länge x Breite: 100x100cm,
Typ: 162-DS1-100
Angebotenes Erzeugnis:
'............'
Menge: 0,00 Stk

**01.01.043 Netzheizmatte DS, 162-DS1-150 1,5m²**
Netzheizmatte DS, 162-DS1-150 1,5m² (14E104B)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 240 W
Fläche: 1,5m²,
Länge x Breite: 150x100cm,
Typ: 162-DS1-150
Angebotenes Erzeugnis:
'............'
Menge: 0,00 Stk

**01.01.044 Netzheizmatte DS, 162-DS1-200 2m²**
Netzheizmatte DS, 162-DS1-200 2m² (14E104C)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 320 W
Fläche: 2m²,
Länge x Breite: 200x100cm,
Typ: 162-DS1-200
Angebotenes Erzeugnis:
'............'
Menge: 0,00 Stk

**01.01.045 Netzheizmatte DS, 162-DS1-250 2,5m²**
Netzheizmatte DS, 162-DS1-250 2,5m² (14E104D)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 400 W
Fläche: 2,5m²,
Länge x Breite: 250x100cm,
Typ: 162-DS1-250
Angebotenes Erzeugnis:
'............'
Menge: 0,00 Stk

**01.01.046 Netzheizmatte DS, 162-DS1-300 3m²**
Netzheizmatte DS, 162-DS1-300 3m² (14E104E)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 480 W
Fläche: 3m²,
Länge x Breite: 300x100cm,
Typ: 162-DS1-300
Angebotenes Erzeugnis:
'............'
Menge: 0,00 Stk

**01.01.047 Netzheizmatte DS, 162-DS1-350 3,5m²**
Netzheizmatte DS, 162-DS1-350 3,5m² (14E104F)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 560 W
Fläche: 3,5m²,
Länge x Breite: 350x100cm,
Typ: 162-DS1-350
Angebotenes Erzeugnis:
'............'
Menge: 0,00 Stk

**01.01.048 Netzheizmatte DS, 162-DS1-400 4m²**
Netzheizmatte DS, 162-DS1-400 4m² (14E104G)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 640 W
Fläche: 4m²,
Länge x Breite: 400x100cm,
Typ: 162-DS1-400
Angebotenes Erzeugnis:
'............'
Menge: 0,00 Stk

**01.01.049 Netzheizmatte DS, 162-DS1-500 5m²**
Netzheizmatte DS, 162-DS1-500 5m² (14E104H)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 800 W
Fläche: 5m²,
Länge x Breite: 500x100cm,
Typ: 162-DS1-500
Angebotenes Erzeugnis:
'............'
Menge: 0,00 Stk

**01.01.050 Netzheizmatte DS, 162-DS1-600 6m²**
Netzheizmatte DS, 162-DS1-600 6m² (14E104I)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 960 W
Fläche: 6m²,
Länge x Breite: 600x100cm,
Typ: 162-DS1-600
Angebotenes Erzeugnis:
'............'
Menge: 0,00 Stk

**01.01.051 Netzheizmatte DS, 162-DS1-700 7m²**
Netzheizmatte DS, 162-DS1-700 7m² (14E104J)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 1170 W
Fläche: 7m²,
Länge x Breite: 700x100cm,
Typ: 162-DS1-700
Angebotenes Erzeugnis:
'............'
Menge: 0,00 Stk

**01.01.052 Netzheizmatte DS, 162-DS1-800 8m²**
Netzheizmatte DS, 162-DS1-800 8m² (14E104K)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 1280 W
Fläche: 8m²,
Länge x Breite: 800x1000cm,
Typ: 162-DS1-800
Angebotenes Erzeugnis:
'............'
Menge: 0,00 Stk

**01.01.053 Netzheizmatte DS, 162-DS1-900 9m²**
Netzheizmatte DS, 162-DS1-900 9m² (14E104L)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 1440 W
Fläche: 9m²,
Länge x Breite: 900x100cm,
Typ: 162-DS1-900
Angebotenes Erzeugnis:
'............'
Menge: 0,00 Stk

**01.01.054 Netzheizmatte DS, 162-DS1-1100 11m²**
Netzheizmatte DS, 162-DS1-1100 11m² (14E104M)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 1760 W
Fläche: 11m²,
Länge x Breite: 1100x100cm,
Typ: 162-DS1-1100
Angebotenes Erzeugnis:
'............'
Menge: 0,00 Stk

**01.01.055 Netzheizmatte DS, 162-DS1-1350 13,5m²**
Netzheizmatte DS, 162-DS1-1350 13,5m² (14E104N)

Netzheizmatte unter Fliesen und Stein.
Mattenbreite 100 cm
Netzheizmatte,werkseitig konfektioniert, zur Temperierung von Fußböden, zur Beheizung von Räumen oder zur Kälteabschottung an Wänden. Durch den nur 2,7 mm dünnen Aufbau ermöglicht die Netzheizmatte eine geringe Aufbauhöhe.
Die Netzheizmatte ist selbstklebend und garantiert als Dipol-Ausführung eine einfache Verlegung im Fliesenkleberbett.
Die Netzheizmatten sind in drei Leistungen von 130, 160 und 200 W/m² standardmäßig erhältlich.
Technische Beschreibung::
Nennspannung: 230 V
Leistung: 160 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 100 cm,
Leistung: 2160 W
Fläche: 13,5m²,
Länge x Breite: 1350x100cm,
Typ: 162-DS1-1350
Angebotenes Erzeugnis:
'............'
Menge: 0,00 Stk

**01.01.056 Netzheizmatte DS, 202-DS5-145 0,7m²**
Netzheizmatte DS, 202-DS5-145 0,7m² (14E105A)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 150 W
Fläche: 0,7m²,
Länge x Breite: 145x50cm,
Typ: 202-DS5-145
Angebotenes Erzeugnis:
'............'
Menge: 0,00 Stk

**01.01.057 Netzheizmatte DS, 202-DS5-215 1,1m²**
Netzheizmatte DS, 202-DS5-215 1,1m² (14E105B)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 210 W
Fläche: 1,1m²,
Länge x Breite: 215x50cm,
Typ: 202-DS5-215
Angebotenes Erzeugnis:
'............'
Menge: 0,00 Stk

**01.01.058 Netzheizmatte DS, 202-DS5-320 1,6m²**
Netzheizmatte DS, 202-DS5-320 1,6m² (14E105C)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 325 W
Fläche: 1,6m²,
Länge x Breite: 320x50cm,
Typ: 202-DS5-320
Angebotenes Erzeugnis:
'............'
Menge: 0,00 Stk

**01.01.059 Netzheizmatte DS, 202-DS5-355 1,8m²**
Netzheizmatte DS, 202-DS5-355 1,8m² (14E105D)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 355 W
Fläche: 1,8m²,
Länge x Breite: 355x50cm
Typ: 202-DS5-355
Angebotenes Erzeugnis:
'............'
Menge: 0,00 Stk

**01.01.060 Netzheizmatte DS, 202-DS5-435 2,2m²**
Netzheizmatte DS, 202-DS5-435 2,2m² (14E105E)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 435 W
Fläche: 2,2m²,
Länge x Breite: 435x50cm,
Typ: 202-DS5-435
Angebotenes Erzeugnis:
'............'
Menge: 0,00 Stk

**01.01.061 Netzheizmatte DS, 202-DS5-520 2,6m²**
Netzheizmatte DS, 202-DS5-520 2,6m² (14E105F)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 520 W
Fläche: 2,6m²,
Länge x Breite: 520x50cm,
Typ: 202-DS5-520
Angebotenes Erzeugnis:
'............'
Menge: 0,00 Stk

**01.01.062 Netzheizmatte DS, 202-DS5-615 3,1m²**
Netzheizmatte DS, 202-DS5-615 3,1m² (14E105G)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 615 W
Fläche: 3,1m²,
Länge x Breite: 615x50cm,
Typ: 202-DS5-615
Angebotenes Erzeugnis:
'............'
Menge: 0,00 Stk

**01.01.063 Netzheizmatte DS, 202-DS5-735 3,7m²**
Netzheizmatte DS, 202-DS5-735 3,7m² (14E105H)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 735 W
Fläche: 3,7m²,
Länge x Breite: 735x50cm
Typ: 202-DS5-735
Angebotenes Erzeugnis:
'............'
Menge: 0,00 Stk

**01.01.064 Netzheizmatte DS, 202-DS5-870 4,4m²**
Netzheizmatte DS, 202-DS5-870 4,4m² (14E105I)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 870 W
Fläche: 4,4m²,
Länge x Breite: 870x50cm,
Typ: 202-DS5-870
Angebotenes Erzeugnis:
'............'
Menge: 0,00 Stk

**01.01.065 Netzheizmatte DS, 202-DS5-1090 5,5m²**
Netzheizmatte DS, 202-DS5-1090 5,5m² (14E105J)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1080 W
Fläche: 5,5m²,
Länge x Breite: 1090x50cm
Typ: 202-DS5-1090
Angebotenes Erzeugnis:
'............'
Menge: 0,00 Stk

**01.01.066 Netzheizmatte DS, 202-DS5-1230 6,2m²**
Netzheizmatte DS, 202-DS5-1230 6,2m² (14E105K)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1230 W
Fläche: 6,2m²,
Länge x Breite: 1230x50cm,
Typ: 202-DS5-1230
Angebotenes Erzeugnis:
'............'
Menge: 0,00 Stk

**01.01.067 Netzheizmatte DS, 202-DS5-1330 6,7m²**
Netzheizmatte DS, 202-DS5-1330 6,7m² (14E105L)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1340 W
Fläche: 6,7m²,
Länge x Breite: 1330x50cm,
Typ: 202-DS5-1330
Angebotenes Erzeugnis:
'............'
Menge: 0,00 Stk

**01.01.068 Netzheizmatte DS, 202-DS5-1585 7,9m²**
Netzheizmatte DS, 202-DS5-1585 7,9m² (14E105M)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1585 W
Fläche: 7,9m²,
Länge x Breite: 1585x50cm,
Typ: 202-DS5-1585
Angebotenes Erzeugnis:
'............'
Menge: 0,00 Stk

**01.01.069 Netzheizmatte DS, 202-DS5-1945 9,7m²**
Netzheizmatte DS, 202-DS5-1945 9,7m² (14E105N)

Netzheizmatte unter Fliesen und Stein.
Mattenbreite 50 cm
Netzheizmatte,werkseitig konfektioniert, zur Temperierung von Fußböden, zur Beheizung von Räumen oder zur Kälteabschottung an Wänden. Durch den nur 2,7 mm dünnen Aufbau ermöglicht die Netzheizmatte eine geringe Aufbauhöhe.
Die Netzheizmatte ist selbstklebend und garantiert als Dipol-Ausführung eine einfache Verlegung im Fliesenkleberbett.
Die Netzheizmatten sind in drei Leistungen von 130, 160 und 200 W/m² standardmäßig erhältlich.
Technische Beschreibung:
Nennspannung: 230 V
Leistung: 200 W/m2
Temperaturbeständig: bis 90 °C
Heizleiterstärke: 2,7 mm
Fertigungsbreite: 50, 100 cm
Netzaufbau: 12 x 12 mm, selbstklebend
Schutzart: IP X7
Schutzmaßnahme: FI-Schutzschalter 30 mA
Anschlussleitung: 4 m; 2 x 1,0 mm² + Schutzgeflecht
Prüfzeichen: VDE
z.B. ETHERMA oder Gleichwertiges.

Produktbeschreibung:
nur 2,7 mm dünn
auch als Wandheizung geeignet
selbstklebende Netzheizmatte
eine Anschlussleitung
sehr magnetfeldarm < 25 nT
Planebene, verwindungsfreie Auflage
Sonderleistungen und Größen auf Maß
Anschlussleitung auf Maß möglich
Verwendungszweck:
DS-130 W/m² zur Temperierung des Fußbodens oder Hauptheizung in Niedrigenergiehäusern.
DS-160 W/m² als Vollheizung bei standardmäßiger Isolierung in Küchen, Badezimmern und Vorräumen.
DS-200 W/m² zum Beheizen eines Raumes ohne oder mit schlechter Isolierung; Badezimmer, Saunaräume, Wellnessanlagen, Wintergärten und dort wo eine kurze Aufheizzeit erforderlich ist.
Netzheizmatte, Mattenbreite 50 cm,
Leistung: 1945 W
Fläche: 9,7m²,
Länge x Breite: 1945x50cm,
Typ: 202-DS5-1945
Angebotenes Erzeugnis:
'............'
Menge: 0,00 Stk

**01.01.070 Dipol-NHM-Set-eFLOOR DS PRO, SET-eFLOOR-DS-PRO-200, 1m²**
Dipol-NHM-Set-eFLOOR DS PRO, SET-eFLOOR-DS-PRO-200, 1m² (14E106A)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 1 m²,
Länge x Breite: 200x50cm,
Leistung: 160 W
Typ: SET-eFLOOR-DS-PRO-200
Angebotenes Erzeugnis:
'............'
Menge: 0,00 Stk

**01.01.071 Dipol-NHM-Set-eFLOOR DS PRO, SET-eFLOOR-DS-PRO-300, 1,5m²**
Dipol-NHM-Set-eFLOOR DS PRO, SET-eFLOOR-DS-PRO-300, 1,5m² (14E106B)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 1,5 m²,
Länge x Breite: 300x50cm,
Leistung: 240W
Typ: SET-eFLOOR-DS-PRO-300
Angebotenes Erzeugnis:
'............'
Menge: 0,00 Stk

**01.01.072 Dipol-NHM-Set-eFLOOR DS PRO, SET-eFLOOR-DS-PRO-400, 2m²**
Dipol-NHM-Set-eFLOOR DS PRO, SET-eFLOOR-DS-PRO-400, 2m² (14E106C)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 2 m²,
Länge x Breite: 400x50cm,
Leistung: 320W
Typ: SET-eFLOOR-DS-PRO-400
Angebotenes Erzeugnis:
'............'
Menge: 0,00 Stk

**01.01.073 Dipol-NHM-Set-eFLOOR DS PRO, SET-eFLOOR-DS-PRO-500, 2,5m²**
Dipol-NHM-Set-eFLOOR DS PRO, SET-eFLOOR-DS-PRO-500, 2,5m² (14E106D)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 2,5 m²,
Länge x Breite: 500x50cm,
Leistung: 400W
Typ: SET-eFLOOR-DS-PRO-500
Angebotenes Erzeugnis:
'............'
Menge: 0,00 Stk

**01.01.074 Dipol-NHM-Set-eFLOOR DS PRO, SET-eFLOOR-DS-PRO-600,3m²**
Dipol-NHM-Set-eFLOOR DS PRO, SET-eFLOOR-DS-PRO-600,3m² (14E106E)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 3 m²,
Länge x Breite: 600x50cm,
Leistung: 480W
Typ: SET-eFLOOR-DS-PRO-600
Angebotenes Erzeugnis:
'............'
Menge: 0,00 Stk

**01.01.075 Dipol-NHM-Set-eFLOOR DS PRO, SET-eFLOOR-DS-PRO-700,3,5m²**
Dipol-NHM-Set-eFLOOR DS PRO, SET-eFLOOR-DS-PRO-700,3,5m² (14E106F)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 3,5m²,
Länge x Breite: 700x50cm,
Leistung: 560W
Typ: SET-eFLOOR-DS-PRO-700
Angebotenes Erzeugnis:
'............'
Menge: 0,00 Stk

**01.01.076 Dipol-NHM-Set-eFLOOR DS PRO,SET-eFLOOR-DS-PRO-800, 4m²**
Dipol-NHM-Set-eFLOOR DS PRO,SET-eFLOOR-DS-PRO-800, 4m² (14E106G)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 4m²,
Länge x Breite: 800x50cm,
Leistung: 640W
Typ: SET-eFLOOR-DS-PRO-800
Angebotenes Erzeugnis:
'............'
Menge: 0,00 Stk

**01.01.077 Dipol-NHM-Set-eFLOOR DS PRO,SET-eFLOOR-DS-PRO-1000, 5m²**
Dipol-NHM-Set-eFLOOR DS PRO,SET-eFLOOR-DS-PRO-1000, 5m² (14E106H)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 5m²,
Länge x Breite: 1000x50cm,
Leistung: 800W
Typ: SET-eFLOOR-DS-PRO-1000
Angebotenes Erzeugnis:
'............'
Menge: 0,00 Stk

**01.01.078 Dipol-NHM-Set-eFLOOR DS PRO,SET-eFLOOR-DS-PRO-1200, 6m²**
Dipol-NHM-Set-eFLOOR DS PRO,SET-eFLOOR-DS-PRO-1200, 6m² (14E106I)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 6m²,
Länge x Breite: 1200x50cm,
Leistung: 960W
Typ: SET-eFLOOR-DS-PRO-1200
Angebotenes Erzeugnis:
'............'
Menge: 0,00 Stk

**01.01.079 Dipol-NHM-Set-eFLOOR DS PRO,SET-eFLOOR-DS-PRO-1400, 7m²**
Dipol-NHM-Set-eFLOOR DS PRO,SET-eFLOOR-DS-PRO-1400, 7m² (14E106J)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 7m²,
Länge x Breite: 1400x50cm,
Leistung: 1170W
Typ: SET-eFLOOR-DS-PRO-1400
Angebotenes Erzeugnis:
'............'
Menge: 0,00 Stk

**01.01.080 Dipol-NHM-Set-eFLOOR DS PRO,SET-eFLOOR-DS-PRO-1600, 8m²**
Dipol-NHM-Set-eFLOOR DS PRO,SET-eFLOOR-DS-PRO-1600, 8m² (14E106K)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 8m²,
Länge x Breite: 1600x50cm,
Leistung: 1280W
Typ: SET-eFLOOR-DS-PRO-1600
Angebotenes Erzeugnis:
'............'
Menge: 0,00 Stk

**01.01.081 Dipol-NHM-Set-eFLOOR DS PRO,SET-eFLOOR-DS-PRO-1800, 9m²**
Dipol-NHM-Set-eFLOOR DS PRO,SET-eFLOOR-DS-PRO-1800, 9m² (14E106L)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 9m²,
Länge x Breite: 1800x50cm,
Leistung: 1460W
Typ: SET-eFLOOR-DS-PRO-1800
Angebotenes Erzeugnis:
'............'
Menge: 0,00 Stk

**01.01.082 Dipol-NHM-Set-eFLOOR DS PRO,SET-eFLOOR-DS-PRO-2200, 11m²**
Dipol-NHM-Set-eFLOOR DS PRO,SET-eFLOOR-DS-PRO-2200, 11m² (14E106M)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 11m²,
Länge x Breite: 2200x50cm,
Leistung: 1760W
Typ: SET-eFLOOR-DS-PRO-2200
Angebotenes Erzeugnis:
'............'
Menge: 0,00 Stk

**01.01.083 Dipol-NHM-Set-eFLOOR DS PRO,SET-eFLOOR-DS-PRO-2700, 13,5m²**
Dipol-NHM-Set-eFLOOR DS PRO,SET-eFLOOR-DS-PRO-2700, 13,5m² (14E106N)

Das Netzheizmatten-Set besteht aus einer Dipol-Netzheizmatte DS, dem Schaltereinbauthermostat eTOUCH PRO mit App und WLAN-Funktion, einem Fühlerschutzrohr FSH und 2,5 Meter Installationsschlauch mit nur 12 mm Durchmesser.
Die selbstklebende Dünnbett-Netzheizmatte hat 160 W/m², besticht durch einfache Verlegung und einem magnetfeldfreien Dipolheizleiter.
eTOUCH PRO ist ein smartes Schaltereinbauthermostat mit Selbstlernmodus und kann neben der lokalen Bedienung auch in ein 2,4GHz-WLAN intergriert und dadurch von überall aus mittels einem iOS- oder Android-Endgerät bedient werden,entspricht der Ökodesign-Richtlinie.
z.B. ETHERMA oder Gleichwertiges.
Dipol-Netzheizmatten Set eFLOOR DS PRO, 160 W/m², 230 V, IP X7
Fläche: 13,5m²,
Länge x Breite: 2700x50cm,
Leistung: 2160W
Typ: SET-eFLOOR-DS-PRO-2700
Angebotenes Erzeugnis:
'............'
Menge: 0,00 Stk

**01.01.084 Dipol-NHM-Set-eFLOOR DS BASIC, SET-eFLOOR-DS-BASIC-200, 1m²**
Dipol-NHM-Set-eFLOOR DS BASIC, SET-eFLOOR-DS-BASIC-200, 1m² (14E107A)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 1 m²,
Länge x Breite: 200x50cm,
Typ: SET-eFLOOR-DS-BASIC-200
Angebotenes Erzeugnis:
'............'
Menge: 0,00 Stk

**01.01.085 Dipol-NHM-Set-eFLOOR DS BASIC, SET-eFLOOR-DS-BASIC-300,1,5m²**
Dipol-NHM-Set-eFLOOR DS BASIC, SET-eFLOOR-DS-BASIC-300,1,5m² (14E107B)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 1,5 m²,
Länge x Breite: 300x50cm,
Typ: SET-eFLOOR-DS-BASIC-300
Angebotenes Erzeugnis:
'............'
Menge: 0,00 Stk

**01.01.086 Dipol-NHM-Set-eFLOOR DS BASIC, SET-eFLOOR-DS-BASIC-400, 2 m²**
Dipol-NHM-Set-eFLOOR DS BASIC, SET-eFLOOR-DS-BASIC-400, 2 m² (14E107C)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 2 m²,
Länge x Breite: 400x50cm,
Typ: SET-eFLOOR-DS-BASIC-400
Angebotenes Erzeugnis:
'............'
Menge: 0,00 Stk

**01.01.087 Dipol-NHM-Set-eFLOOR DS BASIC, SET-eFLOOR-DS-BASIC-500, 2m²**
Dipol-NHM-Set-eFLOOR DS BASIC, SET-eFLOOR-DS-BASIC-500, 2m² (14E107D)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 2,5 m²,
Länge x Breite: 500x50cm,
Typ: SET-eFLOOR-DS-BASIC-500
Angebotenes Erzeugnis:
'............'
Menge: 0,00 Stk

**01.01.088 Dipol-NHM-Set-eFLOOR DS BASIC, SET-eFLOOR-DS-BASIC-600, 3 m²**
Dipol-NHM-Set-eFLOOR DS BASIC, SET-eFLOOR-DS-BASIC-600, 3 m² (14E107E)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 3 m²,
Länge x Breite: 600x50cm,
Typ: SET-eFLOOR-DS-BASIC-600
Angebotenes Erzeugnis:
'............'
Menge: 0,00 Stk

**01.01.089 Dipol-NHM-Set-eFLOOR DS BASIC, SET-eFLOOR-DS-BASIC-700,3,5m²**
Dipol-NHM-Set-eFLOOR DS BASIC, SET-eFLOOR-DS-BASIC-700,3,5m² (14E107F)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 3,5 m²,
Länge x Breite: 700x50cm,
Typ: SET-eFLOOR-DS-BASIC-700
Angebotenes Erzeugnis:
'............'
Menge: 0,00 Stk

**01.01.090 Dipol-NHM-Set-eFLOOR DS BASIC, SET-eFLOOR-DS-BASIC-800, 4m²**
Dipol-NHM-Set-eFLOOR DS BASIC, SET-eFLOOR-DS-BASIC-800, 4m² (14E107G)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 4 m²,
Länge x Breite: 800x50cm,
Typ: SET-eFLOOR-DS-BASIC-800
Angebotenes Erzeugnis:
'............'
Menge: 0,00 Stk

**01.01.091 Dipol-NHM-Set-eFLOOR DS BASIC, SET-eFLOOR-DS-BASIC-1000, 5m²**
Dipol-NHM-Set-eFLOOR DS BASIC, SET-eFLOOR-DS-BASIC-1000, 5m² (14E107H)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 5 m²,
Länge x Breite: 1000x50cm,
Typ: SET-eFLOOR-DS-BASIC-1000
Angebotenes Erzeugnis:
'............'
Menge: 0,00 Stk

**01.01.092 Dipol-NHM-Set-eFLOOR DS BASIC, SET-eFLOOR-DS-BASIC-1200, 6m²**
Dipol-NHM-Set-eFLOOR DS BASIC, SET-eFLOOR-DS-BASIC-1200, 6m² (14E107I)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 6 m²,
Länge x Breite: 1200x50cm,
Typ: SET-eFLOOR-DS-BASIC-1200
Angebotenes Erzeugnis:
'............'
Menge: 0,00 Stk

**01.01.093 Dipol-NHM-Set-eFLOOR DS BASIC, SET-eFLOOR-DS-BASIC-1400, 7m²**
Dipol-NHM-Set-eFLOOR DS BASIC, SET-eFLOOR-DS-BASIC-1400, 7m² (14E107J)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 7 m²,
Länge x Breite: 1400x50cm,
Typ: SET-eFLOOR-DS-BASIC-1400
Angebotenes Erzeugnis:
'............'
Menge: 0,00 Stk

**01.01.094 Dipol-NHM-Set-eFLOOR DS BASIC, SET-eFLOOR-DS-BASIC-1600, 8m²**
Dipol-NHM-Set-eFLOOR DS BASIC, SET-eFLOOR-DS-BASIC-1600, 8m² (14E107K)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 8 m²,
Länge x Breite: 1600x50cm,
Typ: SET-eFLOOR-DS-BASIC-1600
Angebotenes Erzeugnis:
'............'
Menge: 0,00 Stk

**01.01.095 Dipol-NHM-Set-eFLOOR DS BASIC, SET-eFLOOR-DS-BASIC-1800, 9m²**
Dipol-NHM-Set-eFLOOR DS BASIC, SET-eFLOOR-DS-BASIC-1800, 9m² (14E107L)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 9 m²,
Länge x Breite: 1800x50cm,
Typ: SET-eFLOOR-DS-BASIC-1800
Angebotenes Erzeugnis:
'............'
Menge: 0,00 Stk

**01.01.096 Dipol-NHM-Set-eFLOOR DS BASIC, SET-eFLOOR-DS-BASIC-2200,11m²**
Dipol-NHM-Set-eFLOOR DS BASIC, SET-eFLOOR-DS-BASIC-2200,11m² (14E107M)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 11 m²,
Länge x Breite: 2200x50cm,
Typ: SET-eFLOOR-DS-BASIC-2200
Angebotenes Erzeugnis:
'............'
Menge: 0,00 Stk

**01.01.097 Dipol-NHMSet-eFLOOR DS BASIC,SET-eFLOOR-DS-BASIC-2700,13,5m²**
Dipol-NHMSet-eFLOOR DS BASIC,SET-eFLOOR-DS-BASIC-2700,13,5m² (14E107N)

Das Netzheizmatten-Set Basic besteht aus einer Dipol-Netzheizmatte DS, dem Schaltereinbauthermostat eBasic mit Drehregler und App-Funktion via Bluetooth, einem Fühlerschutzrohr FSH und 2,5 Meter Installationsschlauch mit nur 12 mm Durchmesser.
Die selbstklebende Dünnbett-Netzheizmatte hat 160 W/m², besticht durch einfache Verlegung und einem magnetfeldfreien Dipolheizleiter.
eBASIC ist ein Schaltereinbauthermostat mit einfacher Bedienung über Drehrad, Bluetooth Steuerung, Wochenprogramm und viele weitere Funktionen via kostenloser App und entspricht der Ökodesign-Richtlinie.
z.B. ETHERMA oder Gleichwertiges.
Dipol-Netzheizmatten Set eFLOOR DS BASIC 160 W/m², 230 V, IP X7
Fläche: 13,5 m²,
Länge x Breite: 2700x50cm,
Typ: SET-eFLOOR-DS-BASIC-2700
Angebotenes Erzeugnis:
'............'
Menge: 0,00 Stk

**01.01.098 Netzheizmatte D, 1624-D5-75 0,4m²**
Netzheizmatte D, 1624-D5-75 0,4m² (14E108A)

Netzheizmatte 24 V.
Leistung: 160 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 65 W
Fläche: 0,4m²,
Länge x Breite: 75x50cm,
Typ: 1624-D5-75
Angebotenes Erzeugnis:
'............'
Menge: 0,00 Stk

**01.01.099 Netzheizmatte D, 1624-D5-100 0,5m²**
Netzheizmatte D, 1624-D5-100 0,5m² (14E108B)

Netzheizmatte 24 V.
Leistung: 160 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 80 W
Fläche: 0,5m²,
Länge x Breite: 100x50cm,
Typ: 1624-D5-100
Angebotenes Erzeugnis:
'............'
Menge: 0,00 Stk

**01.01.100 Netzheizmatte D, 1624-D5-130 0,7m²**
Netzheizmatte D, 1624-D5-130 0,7m² (14E108C)

Netzheizmatte 24 V.
Leistung: 160 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 100 W
Fläche: 0,7m²,
Länge x Breite: 130x50cm,
Typ: 1624-D5-130
Angebotenes Erzeugnis:
'............'
Menge: 0,00 Stk

**01.01.101 Netzheizmatte D, 1624-D5-160 0,8m²**
Netzheizmatte D, 1624-D5-160 0,8m² (14E108D)

Netzheizmatte 24 V.
Leistung: 160 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 120 W
Fläche: 0,8m²,
Länge x Breite: 160x50cm,
Typ: 1624-D5-160
Angebotenes Erzeugnis:
'............'
Menge: 0,00 Stk

**01.01.102 Netzheizmatte D, 1624-D5-180 0,9m²**
Netzheizmatte D, 1624-D5-180 0,9m² (14E108E)

Netzheizmatte 24 V.
Leistung: 160 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 140 W
Fläche: 0,9m²,
Länge x Breite: 180x50cm,
Typ: 1624-D5-180
Angebotenes Erzeugnis:
'............'
Menge: 0,00 Stk

**01.01.103 Netzheizmatte D, 1624-D5-230 1,2m²**
Netzheizmatte D, 1624-D5-230 1,2m² (14E108F)

Netzheizmatte 24 V.
Leistung: 160 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 185 W
Fläche: 1,2m²,
Länge x Breite: 230x50cm,
Typ: 1624-D5-230
Angebotenes Erzeugnis:
'............'
Menge: 0,00 Stk

**01.01.104 Netzheizmatte D, 1624-D5-280 1,4m²**
Netzheizmatte D, 1624-D5-280 1,4m² (14E108G)

Netzheizmatte 24 V.
Leistung: 160 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 220 W
Fläche: 1,4m²,
Länge x Breite: 280x50cm,
Typ: 1624-D5-280
Angebotenes Erzeugnis:
'............'
Menge: 0,00 Stk

**01.01.105 Netzheizmatte D, 2024-D5-55 0,3m²**
Netzheizmatte D, 2024-D5-55 0,3m² (14E109A)

Netzheizmatte 24 V.
Leistung: 200 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 60 W
Fläche: 0,3m²,
Länge x Breite: 55x50cm,
Typ: 2024-D5-55
Angebotenes Erzeugnis:
'............'
Menge: 0,00 Stk

**01.01.106 Netzheizmatte D, 2024-D5-75 0,4m²**
Netzheizmatte D, 2024-D5-75 0,4m² (14E109B)

Netzheizmatte 24 V.
Leistung: 200 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 80 W
Fläche: 0,4m²,
Länge x Breite: 75x50cm,
Typ: 2024-D5-75
Angebotenes Erzeugnis:
'............'
Menge: 0,00 Stk

**01.01.107 Netzheizmatte D, 2024-D5-90 0,5m²**
Netzheizmatte D, 2024-D5-90 0,5m² (14E109C)

Netzheizmatte 24 V.
Leistung: 200 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 90 W
Fläche: 0,5m²,
Länge x Breite: 90x50cm,
Typ: 2024-D5-90
Angebotenes Erzeugnis:
'............'
Menge: 0,00 Stk

**01.01.108 Netzheizmatte D, 2024-D5-115 0,6m²**
Netzheizmatte D, 2024-D5-115 0,6m² (14E109D)

Netzheizmatte 24 V.
Leistung: 200 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 120 W
Fläche: 0,6m²,
Länge x Breite: 115x50cm,
Typ: 2024-D5-115
Angebotenes Erzeugnis:
'............'
Menge: 0,00 Stk

**01.01.109 Netzheizmatte D, 2024-D5-130 0,7m²**
Netzheizmatte D, 2024-D5-130 0,7m² (14E109E)

Netzheizmatte 24 V.
Leistung: 200 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 130 W
Fläche: 0,7m²,
Länge x Breite: 130x50cm,
Typ: 2024-D5-130
Angebotenes Erzeugnis:
'............'
Menge: 0,00 Stk

**01.01.110 Netzheizmatte D, 2024-D5-170 0,9m²**
Netzheizmatte D, 2024-D5-170 0,9m² (14E109F)

Netzheizmatte 24 V.
Leistung: 200 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 170 W
Fläche: 0,9m²,
Länge x Breite: 170x50cm,
Typ: 2024-D5-170
Angebotenes Erzeugnis:
'............'
Menge: 0,00 Stk

**01.01.111 Netzheizmatte D, 2024-D5-205 1m²**
Netzheizmatte D, 2024-D5-205 1m² (14E109G)

Netzheizmatte 24 V.
Leistung: 200 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Anschlussleitung: 4 m; 2 x 1,0 mm² + Schutzgeflecht
Systemaufbau: CE konform
z.B. ETHERMA oder Gleichwertiges.
Netzheizmatte D,
Leistung: 200 W
Fläche: 1m²,
Länge x Breite: 205x50cm,
Typ: 2024-D5-205
Angebotenes Erzeugnis:
'............'
Menge: 0,00 Stk

**01.01.112 Netzheizmatte D, 2524-D5-50 0,3m²**
Netzheizmatte D, 2524-D5-50 0,3m² (14E110A)

Netzheizmatte 24 V.
Leistung: 250 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Systemaufbau: CE konform
z.B. ETHERMA oder Gleichwertiges.
Netzheizmatte D,
Leistung: 60 W
Fläche: 0,3m²,
Länge x Breite: 50x50cm,
Typ: 2524-D5-50
Angebotenes Erzeugnis:
'............'
Menge: 0,00 Stk

**01.01.113 Netzheizmatte D, 2524-D5-70 0,4m²**
Netzheizmatte D, 2524-D5-70 0,4m² (14E110B)

Netzheizmatte 24 V.
Leistung: 250 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Systemaufbau: CE konform
z.B. ETHERMA oder Gleichwertiges.
Netzheizmatte D,
Leistung: 85 W
Fläche: 0,4m²,
Länge x Breite: 70x50cm,
Typ: 2524-D5-70
Angebotenes Erzeugnis:
'............'
Menge: 0,00 Stk

**01.01.114 Netzheizmatte D, 2524-D5-80 0,4m²**
Netzheizmatte D, 2524-D5-80 0,4m² (14E110C)

Netzheizmatte 24 V.
Leistung: 250 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Systemaufbau: CE konform
z.B. ETHERMA oder Gleichwertiges.
Netzheizmatte D,
Leistung: 100 W
Fläche: 0,4m²,
Länge x Breite: 80x50cm,
Typ: 2524-D5-80
Angebotenes Erzeugnis:
'............'
Menge: 0,00 Stk

**01.01.115 Netzheizmatte D, 2524-D5-100 0,5m²**
Netzheizmatte D, 2524-D5-100 0,5m² (14E110D)

Netzheizmatte 24 V.
Leistung: 250 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Systemaufbau: CE konform
z.B. ETHERMA oder Gleichwertiges.
Netzheizmatte D,
Leistung: 130 W
Fläche: 0,5m²,
Länge x Breite: 100x50cm,
Typ: 2524-D5-100Angebotenes Erzeugnis:
'............'
Menge: 0,00 Stk

**01.01.116 Netzheizmatte D, 2524-D5-115 0,6m²**
Netzheizmatte D, 2524-D5-115 0,6m² (14E110E)

Netzheizmatte 24 V.
Leistung: 250 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Systemaufbau: CE konform
z.B. ETHERMA oder Gleichwertiges.
Netzheizmatte D,
Leistung: 150 W
Fläche: 0,6m²,
Länge x Breite: 115x50cm,
Typ: 2524-D5-115
Angebotenes Erzeugnis:
'............'
Menge: 0,00 Stk

**01.01.117 Netzheizmatte D, 2524-D5-150 0,8m²**
Netzheizmatte D, 2524-D5-150 0,8m² (14E110F)

Netzheizmatte 24 V.
Leistung: 250 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Systemaufbau: CE konform
z.B. ETHERMA oder Gleichwertiges.
Netzheizmatte D,
Leistung: 190 W
Fläche: 0,8m²,
Länge x Breite: 150x50cm,
Typ: 2524-D5-150
Angebotenes Erzeugnis:
'............'
Menge: 0,00 Stk

**01.01.118 Netzheizmatte D, 2524-D5-180 0,9m²**
Netzheizmatte D, 2524-D5-180 0,9m² (14E110G)

Netzheizmatte 24 V.
Leistung: 250 W/m2
Netzheizmatte als werkseitig konfektionierte Netzheizmatte mit einer Nennspannung von 24 V zur Temperierung von Fußböden, zur Beheizung von Räumen oder zur Kälteabschottung an Wänden im Schutzbereich.
Die Netzheizmatte ist selbstklebend und die Zweileiter-Ausführung garantiert eine besonders einfache Verlegung im Fliesenkleberbett und einen nahezu magnetfeldfreien Betrieb.
Technische Beschreibung:
Nennspannung: 24 V
Temperaturbeständig: bis 90 °C
Heizleiterstärke: 2,7 mm
Fertigungsbreite: 50 cm
Netzaufbau: 12 x 12 mm, selbstklebend
Schutzart: IP X7
Systemaufbau: CE konform
z.B. ETHERMA oder Gleichwertiges.
Netzheizmatte D,
Leistung: 230 W
Fläche: 0,9m²,
Länge x Breite: 180x50cm,
Typ: 2524-D5-180
Angebotenes Erzeugnis:
'............'
Menge: 0,00 Stk

**01.01.119 Netzheizmatte NST, 132-NST5-140, 0,70m²**
Netzheizmatte NST, 132-NST5-140, 0,70m² (14E111A)

Netzheizmatte-Strong mit teflonisoliertem Heizleiter mit besonders niedrigem Bodenaufbau.
Leistung: 130 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.

NST-130W/m² Zur Trockenlegung von feuchten Wänden, als Prävention
vor Schimmel und zur Abschottung vor Wandkälte sowie als
Hauptheizung in Niedrigenergiehäusern.
NST-160 W/m² als Vollheizung bei standardmäßiger Isolierung in Küchen, Badezimmern, Vorräumen.
NST-200 W/m² zum Beheizen eines Raumes ohne oder mit schlechter Isolierung; Badezimmer, Saunaräume, Wellnessanlagen, Wintergärten und dort wo eine kurze Aufheizzeit erforderlich ist.
NST-300 W/m² zum Beheizen von Oberflächen in Wellnessbereichen, aber auch als Freilfächenheizung unter Platten im Dünnbett oder in dünnen Belägen für die Sanierung von Rampen, bei denen ein niedriger Bodenaufbau benötigt wird.
Netzheizmatte 132-NST,
Leistung: 91 W
Fläche: 0,7m²,
Länge x Breite: 140x50cm,
Typ: 132-NST5-140
Angebotenes Erzeugnis:
'............'
Menge: 0,00 Stk

**01.01.120 Netzheizmatte NST, 132-NST5-215, 1,08m²**
Netzheizmatte NST, 132-NST5-215, 1,08m² (14E111B)

Netzheizmatte-Strong mit teflonisoliertem Heizleiter mit besonders niedrigem Bodenaufbau.
Leistung: 130 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.

NST-130W/m² Zur Trockenlegung von feuchten Wänden, als Prävention
vor Schimmel und zur Abschottung vor Wandkälte sowie als
Hauptheizung in Niedrigenergiehäusern.
NST-160 W/m² als Vollheizung bei standardmäßiger Isolierung in Küchen, Badezimmern, Vorräumen.
NST-200 W/m² zum Beheizen eines Raumes ohne oder mit schlechter Isolierung; Badezimmer, Saunaräume, Wellnessanlagen, Wintergärten und dort wo eine kurze Aufheizzeit erforderlich ist.
NST-300 W/m² zum Beheizen von Oberflächen in Wellnessbereichen, aber auch als Freilfächenheizung unter Platten im Dünnbett oder in dünnen Belägen für die Sanierung von Rampen, bei denen ein niedriger Bodenaufbau benötigt wird.
Netzheizmatte 132-NST,
Leistung: 140 W
Fläche: 1,08m²,
Länge x Breite: 215x50cm,
Typ: 132-NST5-215
Angebotenes Erzeugnis:
'............'
Menge: 0,00 Stk

**01.01.121 Netzheizmatte NST, 132-NST5-320, 1,60m²**
Netzheizmatte NST, 132-NST5-320, 1,60m² (14E111C)

Netzheizmatte-Strong mit teflonisoliertem Heizleiter mit besonders niedrigem Bodenaufbau.
Leistung: 130 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.

NST-130W/m² Zur Trockenlegung von feuchten Wänden, als Prävention
vor Schimmel und zur Abschottung vor Wandkälte sowie als
Hauptheizung in Niedrigenergiehäusern.
NST-160 W/m² als Vollheizung bei standardmäßiger Isolierung in Küchen, Badezimmern, Vorräumen.
NST-200 W/m² zum Beheizen eines Raumes ohne oder mit schlechter Isolierung; Badezimmer, Saunaräume, Wellnessanlagen, Wintergärten und dort wo eine kurze Aufheizzeit erforderlich ist.
NST-300 W/m² zum Beheizen von Oberflächen in Wellnessbereichen, aber auch als Freilfächenheizung unter Platten im Dünnbett oder in dünnen Belägen für die Sanierung von Rampen, bei denen ein niedriger Bodenaufbau benötigt wird.
Netzheizmatte 132-NST,
Leistung: 208 W
Fläche: 1,60m²,
Länge x Breite: 320x50cm,
Typ: 132-NST5-320
Angebotenes Erzeugnis:
'............'
Menge: 0,00 Stk

**01.01.122 Netzheizmatte NST, 132-NST5-440, 2,2m²**
Netzheizmatte NST, 132-NST5-440, 2,2m² (14E111D)

Netzheizmatte-Strong mit teflonisoliertem Heizleiter mit besonders niedrigem Bodenaufbau.
Leistung: 130 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.

NST-130W/m² Zur Trockenlegung von feuchten Wänden, als Prävention
vor Schimmel und zur Abschottung vor Wandkälte sowie als
Hauptheizung in Niedrigenergiehäusern.
NST-160 W/m² als Vollheizung bei standardmäßiger Isolierung in Küchen, Badezimmern, Vorräumen.
NST-200 W/m² zum Beheizen eines Raumes ohne oder mit schlechter Isolierung; Badezimmer, Saunaräume, Wellnessanlagen, Wintergärten und dort wo eine kurze Aufheizzeit erforderlich ist.
NST-300 W/m² zum Beheizen von Oberflächen in Wellnessbereichen, aber auch als Freilfächenheizung unter Platten im Dünnbett oder in dünnen Belägen für die Sanierung von Rampen, bei denen ein niedriger Bodenaufbau benötigt wird.
Netzheizmatte 132-NST,
Leistung: 286 W
Fläche: 2,20m²,
Länge x Breite: 440x50cm,
Typ: 132-NST5-440
Angebotenes Erzeugnis:
'............'
Menge: 0,00 Stk

**01.01.123 Netzheizmatte NST, 132-NST5-550, 2,75m²**
Netzheizmatte NST, 132-NST5-550, 2,75m² (14E111E)

Netzheizmatte-Strong mit teflonisoliertem Heizleiter mit besonders niedrigem Bodenaufbau.
Leistung: 130 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.

NST-130W/m² Zur Trockenlegung von feuchten Wänden, als Prävention
vor Schimmel und zur Abschottung vor Wandkälte sowie als
Hauptheizung in Niedrigenergiehäusern.
NST-160 W/m² als Vollheizung bei standardmäßiger Isolierung in Küchen, Badezimmern, Vorräumen.
NST-200 W/m² zum Beheizen eines Raumes ohne oder mit schlechter Isolierung; Badezimmer, Saunaräume, Wellnessanlagen, Wintergärten und dort wo eine kurze Aufheizzeit erforderlich ist.
NST-300 W/m² zum Beheizen von Oberflächen in Wellnessbereichen, aber auch als Freilfächenheizung unter Platten im Dünnbett oder in dünnen Belägen für die Sanierung von Rampen, bei denen ein niedriger Bodenaufbau benötigt wird.
Netzheizmatte 132-NST,
Leistung: 358 W
Fläche: 2,75m²,
Länge x Breite: 550x50cm,
Typ: 132-NST5-550
Angebotenes Erzeugnis:
'............'
Menge: 0,00 Stk

**01.01.124 Netzheizmatte NST, 132-NST5-650, 3,25m²**
Netzheizmatte NST, 132-NST5-650, 3,25m² (14E111F)

Netzheizmatte-Strong mit teflonisoliertem Heizleiter mit besonders niedrigem Bodenaufbau.
Leistung: 130 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.

NST-130W/m² Zur Trockenlegung von feuchten Wänden, als Prävention
vor Schimmel und zur Abschottung vor Wandkälte sowie als
Hauptheizung in Niedrigenergiehäusern.
NST-160 W/m² als Vollheizung bei standardmäßiger Isolierung in Küchen, Badezimmern, Vorräumen.
NST-200 W/m² zum Beheizen eines Raumes ohne oder mit schlechter Isolierung; Badezimmer, Saunaräume, Wellnessanlagen, Wintergärten und dort wo eine kurze Aufheizzeit erforderlich ist.
NST-300 W/m² zum Beheizen von Oberflächen in Wellnessbereichen, aber auch als Freilfächenheizung unter Platten im Dünnbett oder in dünnen Belägen für die Sanierung von Rampen, bei denen ein niedriger Bodenaufbau benötigt wird.
Netzheizmatte 132-NST,
Leistung: 423 W
Fläche: 3,25m²,
Länge x Breite: 650x50cm,
Typ: 132-NST5-650
Angebotenes Erzeugnis:
'............'
Menge: 0,00 Stk

**01.01.125 Netzheizmatte NST, 132-NST5-770, 3,85m²**
Netzheizmatte NST, 132-NST5-770, 3,85m² (14E111G)

Netzheizmatte-Strong mit teflonisoliertem Heizleiter mit besonders niedrigem Bodenaufbau.
Leistung: 130 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.

NST-130W/m² Zur Trockenlegung von feuchten Wänden, als Prävention
vor Schimmel und zur Abschottung vor Wandkälte sowie als
Hauptheizung in Niedrigenergiehäusern.
NST-160 W/m² als Vollheizung bei standardmäßiger Isolierung in Küchen, Badezimmern, Vorräumen.
NST-200 W/m² zum Beheizen eines Raumes ohne oder mit schlechter Isolierung; Badezimmer, Saunaräume, Wellnessanlagen, Wintergärten und dort wo eine kurze Aufheizzeit erforderlich ist.
NST-300 W/m² zum Beheizen von Oberflächen in Wellnessbereichen, aber auch als Freilfächenheizung unter Platten im Dünnbett oder in dünnen Belägen für die Sanierung von Rampen, bei denen ein niedriger Bodenaufbau benötigt wird.
Netzheizmatte 132-NST,
Leistung: 500 W
Fläche: 3,85 m²,
Länge x Breite: 770x50cm,
Typ: 132-NST5-770
Angebotenes Erzeugnis:
'............'
Menge: 0,00 Stk

**01.01.126 Netzheizmatte NST, 132-NST5-1090, 5,45m²**
Netzheizmatte NST, 132-NST5-1090, 5,45m² (14E111H)

Netzheizmatte-Strong mit teflonisoliertem Heizleiter mit besonders niedrigem Bodenaufbau.
Leistung: 130 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.

NST-130W/m² Zur Trockenlegung von feuchten Wänden, als Prävention
vor Schimmel und zur Abschottung vor Wandkälte sowie als
Hauptheizung in Niedrigenergiehäusern.
NST-160 W/m² als Vollheizung bei standardmäßiger Isolierung in Küchen, Badezimmern, Vorräumen.
NST-200 W/m² zum Beheizen eines Raumes ohne oder mit schlechter Isolierung; Badezimmer, Saunaräume, Wellnessanlagen, Wintergärten und dort wo eine kurze Aufheizzeit erforderlich ist.
NST-300 W/m² zum Beheizen von Oberflächen in Wellnessbereichen, aber auch als Freilfächenheizung unter Platten im Dünnbett oder in dünnen Belägen für die Sanierung von Rampen, bei denen ein niedriger Bodenaufbau benötigt wird.
Netzheizmatte 132-NST,
Leistung: 709 W
Fläche: 5,45 m²,
Länge x Breite: 1090x50cm,
Typ: 132-NST5-1090
Angebotenes Erzeugnis:
'............'
Menge: 0,00 Stk

**01.01.127 Netzheizmatte NST, 132-NST5-1450, 7,25m²**
Netzheizmatte NST, 132-NST5-1450, 7,25m² (14E111I)

Netzheizmatte-Strong mit teflonisoliertem Heizleiter mit besonders niedrigem Bodenaufbau.
Leistung: 130 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.

NST-130W/m² Zur Trockenlegung von feuchten Wänden, als Prävention
vor Schimmel und zur Abschottung vor Wandkälte sowie als
Hauptheizung in Niedrigenergiehäusern.
NST-160 W/m² als Vollheizung bei standardmäßiger Isolierung in Küchen, Badezimmern, Vorräumen.
NST-200 W/m² zum Beheizen eines Raumes ohne oder mit schlechter Isolierung; Badezimmer, Saunaräume, Wellnessanlagen, Wintergärten und dort wo eine kurze Aufheizzeit erforderlich ist.
NST-300 W/m² zum Beheizen von Oberflächen in Wellnessbereichen, aber auch als Freilfächenheizung unter Platten im Dünnbett oder in dünnen Belägen für die Sanierung von Rampen, bei denen ein niedriger Bodenaufbau benötigt wird.
Netzheizmatte 132-NST,
Leistung: 943 W
Fläche: 7,25 m²,
Länge x Breite: 1450x50cm,
Typ: 132-NST5-1450
Angebotenes Erzeugnis:
'............'
Menge: 0,00 Stk

**01.01.128 Netzheizmatte NST, 132-NST5-1840, 9,20m²**
Netzheizmatte NST, 132-NST5-1840, 9,20m² (14E111J)

Netzheizmatte-Strong mit teflonisoliertem Heizleiter mit besonders niedrigem Bodenaufbau.
Leistung: 130 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.

NST-130W/m² Zur Trockenlegung von feuchten Wänden, als Prävention
vor Schimmel und zur Abschottung vor Wandkälte sowie als
Hauptheizung in Niedrigenergiehäusern.
NST-160 W/m² als Vollheizung bei standardmäßiger Isolierung in Küchen, Badezimmern, Vorräumen.
NST-200 W/m² zum Beheizen eines Raumes ohne oder mit schlechter Isolierung; Badezimmer, Saunaräume, Wellnessanlagen, Wintergärten und dort wo eine kurze Aufheizzeit erforderlich ist.
NST-300 W/m² zum Beheizen von Oberflächen in Wellnessbereichen, aber auch als Freilfächenheizung unter Platten im Dünnbett oder in dünnen Belägen für die Sanierung von Rampen, bei denen ein niedriger Bodenaufbau benötigt wird.
Netzheizmatte 132-NST,
Leistung: 1196 W
Fläche: 9,20 m²,
Länge x Breite: 1840x50cm,
Typ: 132-NST5-1840
Angebotenes Erzeugnis:
'............'
Menge: 0,00 Stk

**01.01.129 Netzheizmatte NST, 162-NST5-120 0,6m²**
Netzheizmatte NST, 162-NST5-120 0,6m² (14E112A)

Netzheizmatte-Strong mit teflonisoliertem Heizleiter mit besonders niedrigem Bodenaufbau.
Leistung: 160 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 162-NST,
Leistung: 96 W
Fläche: 0,6m²,
Länge x Breite: 120x50cm,
Typ: 162-NST5-120
Angebotenes Erzeugnis:
'............'
Menge: 0,00 Stk

**01.01.130 Netzheizmatte NST, 162-NST5-200 1m²**
Netzheizmatte NST, 162-NST5-200 1m² (14E112B)

Netzheizmatte-Strong mit teflonisoliertem Heizleiter mit besonders niedrigem Bodenaufbau.
Leistung: 160 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 162-NST,
Leistung: 160 W
Fläche: 1m²,
Länge x Breite: 200x50cm,
Typ: 162-NST5-200
Angebotenes Erzeugnis:
'............'
Menge: 0,00 Stk

**01.01.131 Netzheizmatte NST, 162-NST5-280 1,4m²**
Netzheizmatte NST, 162-NST5-280 1,4m² (14E112C)

Netzheizmatte-Strong mit teflonisoliertem Heizleiter mit besonders niedrigem Bodenaufbau.
Leistung: 160 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 162-NST,
Leistung: 224 W
Fläche: 1,4m²,
Länge x Breite: 280x50cm,
Typ: 162-NST5-280
Angebotenes Erzeugnis:
'............'
Menge: 0,00 Stk

**01.01.132 Netzheizmatte NST, 162-NST5-400 2m²**
Netzheizmatte NST, 162-NST5-400 2m² (14E112D)

Netzheizmatte-Strong mit teflonisoliertem Heizleiter mit besonders niedrigem Bodenaufbau.
Leistung: 160 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 162-NST,
Leistung: 320 W
Fläche: 2m²,
Länge x Breite: 400x50cm,
Typ: 162-NST5-400
Angebotenes Erzeugnis:
'............'
Menge: 0,00 Stk

**01.01.133 Netzheizmatte NST, 162-NST5-560 2,8m²**
Netzheizmatte NST, 162-NST5-560 2,8m² (14E112E)

Netzheizmatte-Strong mit teflonisoliertem Heizleiter mit besonders niedrigem Bodenaufbau.
Leistung: 160 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 162-NST,
Leistung: 448 W
Fläche: 2,8m²,
Länge x Breite: 560x50cm,
Typ: 162-NST5-560
Angebotenes Erzeugnis:
'............'
Menge: 0,00 Stk

**01.01.134 Netzheizmatte NST, 162-NST5-680 3,4m²**
Netzheizmatte NST, 162-NST5-680 3,4m² (14E112F)

Netzheizmatte-Strong mit teflonisoliertem Heizleiter mit besonders niedrigem Bodenaufbau.
Leistung: 160 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 162-NST,
Leistung: 544 W
Fläche: 3,4m²,
Länge x Breite: 680x50cm,
Typ: 162-NST5-680
Angebotenes Erzeugnis:
'............'
Menge: 0,00 Stk

**01.01.135 Netzheizmatte NST, 162-NST5-960 4,8m²**
Netzheizmatte NST, 162-NST5-960 4,8m² (14E112G)

Netzheizmatte-Strong mit teflonisoliertem Heizleiter mit besonders niedrigem Bodenaufbau.
Leistung: 160 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 162-NST,
Leistung: 768 W
Fläche: 4,8m²,
Länge x Breite: 960x50cm,
Typ: 162-NST5-960
Angebotenes Erzeugnis:
'............'
Menge: 0,00 Stk

**01.01.136 Netzheizmatte NST, 162-NST5-1280 6,4m²**
Netzheizmatte NST, 162-NST5-1280 6,4m² (14E112H)

Netzheizmatte-Strong mit teflonisoliertem Heizleiter mit besonders niedrigem Bodenaufbau.
Leistung: 160 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 162-NST,
Leistung: 1024 W
Fläche: 6,4m²,
Länge x Breite: 1280x50cm,
Typ: 162-NST5-1280
Angebotenes Erzeugnis:
'............'
Menge: 0,00 Stk

**01.01.137 Netzheizmatte NST, 162-NST5-1660 8,3m²**
Netzheizmatte NST, 162-NST5-1660 8,3m² (14E112I)

Netzheizmatte-Strong mit teflonisoliertem Heizleiter mit besonders niedrigem Bodenaufbau.
Leistung: 160 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 162-NST,
Leistung: 1330 W
Fläche: 8,3m²,
Länge x Breite: 1660x50cm,
Typ: 162-NST5-1660
Angebotenes Erzeugnis:
'............'
Menge: 0,00 Stk

**01.01.138 Netzheizmatte NST, 202-NST5-115 0,6m²**
Netzheizmatte NST, 202-NST5-115 0,6m² (14E113A)

Netzheizmatte-Strong mit teflonisoliertem Heizleiter mit besonders niedrigem Bodenaufbau.
Leistung: 200 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 202-NST,
Leistung: 118 W
Fläche: 0,6m²,
Länge x Breite: 115x50cm,
Typ: 202-NST5-115
Angebotenes Erzeugnis:
'............'
Menge: 0,00 Stk

**01.01.139 Netzheizmatte NST, 202-NST5-180 0,9m²**
Netzheizmatte NST, 202-NST5-180 0,9m² (14E113B)

Netzheizmatte-Strong mit teflonisoliertem Heizleiter mit besonders niedrigem Bodenaufbau.
Leistung: 200 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 202-NST,
Leistung: 176 W
Fläche: 0,9m²,
Länge x Breite: 180x50cm,
Typ: 202-NST5-180
Angebotenes Erzeugnis:
'............'
Menge: 0,00 Stk

**01.01.140 Netzheizmatte NST, 202-NST5-255 1,3m²**
Netzheizmatte NST, 202-NST5-255 1,3m² (14E113C)

Netzheizmatte-Strong mit teflonisoliertem Heizleiter mit besonders niedrigem Bodenaufbau.
Leistung: 200 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 202-NST,
Leistung: 259 W
Fläche: 1,3m²,
Länge x Breite: 255x50cm,
Typ: 202-NST5-255
Angebotenes Erzeugnis:
'............'
Menge: 0,00 Stk

**01.01.141 Netzheizmatte NST, 202-NST5-360 1,8m²**
Netzheizmatte NST, 202-NST5-360 1,8m² (14E113D)

Netzheizmatte-Strong mit teflonisoliertem Heizleiter mit besonders niedrigem Bodenaufbau.
Leistung: 200 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 202-NST,
Leistung: 358 W
Fläche: 1,8m²,
Länge x Breite: 360x50cm,
Typ: 202-NST5-360
Angebotenes Erzeugnis:
'............'
Menge: 0,00 Stk

**01.01.142 Netzheizmatte NST, 202-NST5-525 2,6m²**
Netzheizmatte NST, 202-NST5-525 2,6m² (14E113E)

Netzheizmatte-Strong mit teflonisoliertem Heizleiter mit besonders niedrigem Bodenaufbau.
Leistung: 200 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 202-NST,
Leistung: 521 W
Fläche: 2,6m²,
Länge x Breite: 525x50cm
Typ: 202-NST5-525
Angebotenes Erzeugnis:
'............'
Menge: 0,00 Stk

**01.01.143 Netzheizmatte NST, 202-NST5-625 3,1m²**
Netzheizmatte NST, 202-NST5-625 3,1m² (14E113F)

Netzheizmatte-Strong mit teflonisoliertem Heizleiter mit besonders niedrigem Bodenaufbau.
Leistung: 200 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 202-NST,
Leistung: 625 W
Fläche: 3,1m²,
Länge x Breite: 625x50cm,
Typ: 202-NST5-625
Angebotenes Erzeugnis:
'............'
Menge: 0,00 Stk

**01.01.144 Netzheizmatte NST, 202-NST5-885 4,4m²**
Netzheizmatte NST, 202-NST5-885 4,4m² (14E113G)

Netzheizmatte-Strong mit teflonisoliertem Heizleiter mit besonders niedrigem Bodenaufbau.
Leistung: 200 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 202-NST, ,
Leistung: 855 W
Fläche: 4,4m²,
Länge x Breite: 885x50cm
Typ: 202-NST5-885
Angebotenes Erzeugnis:
'............'
Menge: 0,00 Stk

**01.01.145 Netzheizmatte NST, 202-NST5-1180 5,9m²**
Netzheizmatte NST, 202-NST5-1180 5,9m² (14E113H)

Netzheizmatte-Strong mit teflonisoliertem Heizleiter mit besonders niedrigem Bodenaufbau.
Leistung: 200 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 202-NST,
Leistung: 1178 W
Fläche: 5,9m²,
Länge x Breite: 1180x50cm,
Typ: 202-NST5-1180
Angebotenes Erzeugnis:
'............'
Menge: 0,00 Stk

**01.01.146 Netzheizmatte NST, 202-NST5-1485 7,4m²**
Netzheizmatte NST, 202-NST5-1485 7,4m² (14E113I)

Netzheizmatte-Strong mit teflonisoliertem Heizleiter mit besonders niedrigem Bodenaufbau.
Leistung: 200 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 202-NST,
Leistung: 1484 W
Fläche: 7,4m²,
Länge x Breite: 1485x50cm,
Typ: 202-NST5-1485
Angebotenes Erzeugnis:
'............'
Menge: 0,00 Stk

**01.01.147 Netzheizmatte NST, 302-NST5-98 0,5m²**
Netzheizmatte NST, 302-NST5-98 0,5m² (14E114A)

Netzheizmatte-Strong mit teflonisoliertem Heizleiter mit besonders niedrigem Bodenaufbau.
Leistung: 300 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 302-NST,
Leistung: 136 W
Fläche: 0,5m²,
Länge x Breite: 98x50cm,
Typ: 302-NST5-98
Angebotenes Erzeugnis:
'............'
Menge: 0,00 Stk

**01.01.148 Netzheizmatte NST, 302-NST5-143 0,7m²**
Netzheizmatte NST, 302-NST5-143 0,7m² (14E114B)

Netzheizmatte-Strong mit teflonisoliertem Heizleiter mit besonders niedrigem Bodenaufbau.
Leistung: 300 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 302-NST,
Leistung: 223 W
Fläche: 0,7m²,
Länge x Breite: 143x50cm,
Typ: 302-NST5-143
Angebotenes Erzeugnis:
'............'
Menge: 0,00 Stk

**01.01.149 Netzheizmatte NST, 302-NST5-210 1,1m²**
Netzheizmatte NST, 302-NST5-210 1,1m² (14E114C)

Netzheizmatte-Strong mit teflonisoliertem Heizleiter mit besonders niedrigem Bodenaufbau.
Leistung: 300 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 302-NST,
Leistung: 315 W
Fläche: 1,1m²,
Länge x Breite: 210x50cm,
Typ: 302-NST5-210
Angebotenes Erzeugnis:
'............'
Menge: 0,00 Stk

**01.01.150 Netzheizmatte NST, 302-NST5-293 1,5m²**
Netzheizmatte NST, 302-NST5-293 1,5m² (14E114D)

Netzheizmatte-Strong mit teflonisoliertem Heizleiter mit besonders niedrigem Bodenaufbau.
Leistung: 300 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 302-NST,
Leistung: 441 W
Fläche: 1,5m²,
Länge x Breite: 293x50cm,
Typ: 302-NST5-293
Angebotenes Erzeugnis:
'............'
Menge: 0,00 Stk

**01.01.151 Netzheizmatte NST, 302-NST5-428 2,1m²**
Netzheizmatte NST, 302-NST5-428 2,1m² (14E114E)

Netzheizmatte-Strong mit teflonisoliertem Heizleiter mit besonders niedrigem Bodenaufbau.
Leistung: 300 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 302-NST,
Leistung: 640 W
Fläche: 2,1m²,
Länge x Breite: 428x50cm,
Typ: 302-NST5-428
Angebotenes Erzeugnis:
'............'
Menge: 0,00 Stk

**01.01.152 Netzheizmatte NST, 302-NST5-510 2,6m²**
Netzheizmatte NST, 302-NST5-510 2,6m² (14E114F)

Netzheizmatte-Strong mit teflonisoliertem Heizleiter mit besonders niedrigem Bodenaufbau.
Leistung: 300 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 302-NST,
Leistung: 763 W
Fläche: 2,6m²,
Länge x Breite: 510x50cm,
Typ: 302-NST5-510
Angebotenes Erzeugnis:
'............'
Menge: 0,00 Stk

**01.01.153 Netzheizmatte NST, 302-NST5-720 3,6m²**
Netzheizmatte NST, 302-NST5-720 3,6m² (14E114G)

Netzheizmatte-Strong mit teflonisoliertem Heizleiter mit besonders niedrigem Bodenaufbau.
Leistung: 300 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 302-NST,
Leistung: 1080 W
Fläche: 3,6m²,
Länge x Breite: 720x50cm,
Typ: 302-NST5-720
Angebotenes Erzeugnis:
'............'
Menge: 0,00 Stk

**01.01.154 Netzheizmatte NST, 302-NST5-960 4,8m²**
Netzheizmatte NST, 302-NST5-960 4,8m² (14E114H)

Netzheizmatte-Strong mit teflonisoliertem Heizleiter mit besonders niedrigem Bodenaufbau.
Leistung: 300 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 302-NST,
Leistung: 1438 W
Fläche: 4,8m²,
Länge x Breite: 960x50cm,
Typ: 302-NST5-960
Angebotenes Erzeugnis:
'............'
Menge: 0,00 Stk

**01.01.155 Netzheizmatte NST, 302-NST5-1215 6,1m²**
Netzheizmatte NST, 302-NST5-1215 6,1m² (14E114I)

Netzheizmatte-Strong mit teflonisoliertem Heizleiter mit besonders niedrigem Bodenaufbau.
Leistung: 300 W/m2
säure- und fäkalienbeständig
Die extrem widerstandsfähige Netzheizmatte für den Einsatz im Innen- und Außenbereich. Werkseitig konfektionierte Netzheizmatte mit Teflon-Innen- und Außenisolierung. Die Netzheizmatte ist durch ihren Außenmantel chemisch resistent
Technische Beschreibung:
Nennspannung: 230 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 302-NST,
Leistung: 1814 W
Fläche: 6,1m²,
Länge x Breite: 1215x50cm,
Typ: 302-NST5-1215
Angebotenes Erzeugnis:
'............'
Menge: 0,00 Stk

**01.01.156 Netzheizmatte NST, 303-NST5-165 0,8m²**
Netzheizmatte NST, 303-NST5-165 0,8m² (14E115A)

Netzheizmatte-Strong mit teflonisoliertem Heizleiter mit besonders niedrigem Bodenaufbau.
Leistung: 300 W/m2
säure- und fäkalienbeständig
Die extrem widerstandsfähige Netzheizmatte für den Einsatz im Innen- und Außenbereich. Werkseitig konfektionierte Netzheizmatte mit Teflon-Innen- und Außenisolierung. Die Netzheizmatte ist durch ihren Außenmantel chemisch resistent
Technische Beschreibung:
Nennspannung: 400 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 303-NST,
Leistung: 242 W
Fläche: 0,8m²,
Länge x Breite: 165x50cm,
Typ: 303-NST5-165
Angebotenes Erzeugnis:
'............'
Menge: 0,00 Stk

**01.01.157 Netzheizmatte NST, 303-NST5-255 1,3m²**
Netzheizmatte NST, 303-NST5-255 1,3m² (14E115B)

Netzheizmatte-Strong mit teflonisoliertem Heizleiter mit besonders niedrigem Bodenaufbau.
Leistung: 300 W/m2
säure- und fäkalienbeständig
Die extrem widerstandsfähige Netzheizmatte für den Einsatz im Innen- und Außenbereich. Werkseitig konfektionierte Netzheizmatte mit Teflon-Innen- und Außenisolierung. Die Netzheizmatte ist durch ihren Außenmantel chemisch resistent
Technische Beschreibung:
Nennspannung: 400 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 303-NST,
Leistung: 376 W
Fläche: 1,3m²,
Länge x Breite: 255x50cm,
Typ: 303-NST5-255
Angebotenes Erzeugnis:
'............'
Menge: 0,00 Stk

**01.01.158 Netzheizmatte NST, 303-NST5-368 1,8m²**
Netzheizmatte NST, 303-NST5-368 1,8m² (14E115C)

Netzheizmatte-Strong mit teflonisoliertem Heizleiter mit besonders niedrigem Bodenaufbau.
Leistung: 300 W/m2
säure- und fäkalienbeständig
Die extrem widerstandsfähige Netzheizmatte für den Einsatz im Innen- und Außenbereich. Werkseitig konfektionierte Netzheizmatte mit Teflon-Innen- und Außenisolierung. Die Netzheizmatte ist durch ihren Außenmantel chemisch resistent
Technische Beschreibung:
Nennspannung: 400 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 303-NST,
Leistung: 544 W
Fläche: 1,8m²,
Länge x Breite: 368x50cm,
Typ: 303-NST5-368
Angebotenes Erzeugnis:
'............'
Menge: 0,00 Stk

**01.01.159 Netzheizmatte NST, 303-NST5-510 2,6m²**
Netzheizmatte NST, 303-NST5-510 2,6m² (14E115D)

Netzheizmatte-Strong mit teflonisoliertem Heizleiter mit besonders niedrigem Bodenaufbau.
Leistung: 300 W/m2
säure- und fäkalienbeständig
Die extrem widerstandsfähige Netzheizmatte für den Einsatz im Innen- und Außenbereich. Werkseitig konfektionierte Netzheizmatte mit Teflon-Innen- und Außenisolierung. Die Netzheizmatte ist durch ihren Außenmantel chemisch resistent
Technische Beschreibung:
Nennspannung: 400 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 303-NST,
Leistung: 765 W
Fläche: 2,6m²,
Länge x Breite: 510x50cm,
Typ: 303-NST5-510
Angebotenes Erzeugnis:
'............'
Menge: 0,00 Stk

**01.01.160 Netzheizmatte NST, 303-NST5-743 3,7m²**
Netzheizmatte NST, 303-NST5-743 3,7m² (14E115E)

Netzheizmatte-Strong mit teflonisoliertem Heizleiter mit besonders niedrigem Bodenaufbau.
Leistung: 300 W/m2
säure- und fäkalienbeständig
Die extrem widerstandsfähige Netzheizmatte für den Einsatz im Innen- und Außenbereich. Werkseitig konfektionierte Netzheizmatte mit Teflon-Innen- und Außenisolierung. Die Netzheizmatte ist durch ihren Außenmantel chemisch resistent
Technische Beschreibung:
Nennspannung: 400 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 303-NST,
Leistung: 1115 W
Fläche: 3,7m²,
Länge x Breite: 743x50cm,
Typ: 303-NST5-743
Angebotenes Erzeugnis:
'............'
Menge: 0,00 Stk

**01.01.161 Netzheizmatte NST, 303-NST5-885 4,4m²**
Netzheizmatte NST, 303-NST5-885 4,4m² (14E115F)

Netzheizmatte-Strong mit teflonisoliertem Heizleiter mit besonders niedrigem Bodenaufbau.
Leistung: 300 W/m2
säure- und fäkalienbeständig
Die extrem widerstandsfähige Netzheizmatte für den Einsatz im Innen- und Außenbereich. Werkseitig konfektionierte Netzheizmatte mit Teflon-Innen- und Außenisolierung. Die Netzheizmatte ist durch ihren Außenmantel chemisch resistent
Technische Beschreibung:
Nennspannung: 400 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 303-NST,
Leistung: 1329 W
Fläche: 4,4m²,
Länge x Breite: 885x50cm,
Typ: 303-NST5-885
Angebotenes Erzeugnis:
'............'
Menge: 0,00 Stk

**01.01.162 Netzheizmatte NST, 303-NST5-1253 6,3m²**
Netzheizmatte NST, 303-NST5-1253 6,3m² (14E115G)

Netzheizmatte-Strong mit teflonisoliertem Heizleiter mit besonders niedrigem Bodenaufbau.
Leistung: 300 W/m2
säure- und fäkalienbeständig
Die extrem widerstandsfähige Netzheizmatte für den Einsatz im Innen- und Außenbereich. Werkseitig konfektionierte Netzheizmatte mit Teflon-Innen- und Außenisolierung. Die Netzheizmatte ist durch ihren Außenmantel chemisch resistent
Technische Beschreibung:
Nennspannung: 400 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 303-NST,
Leistung: 1879 W
Fläche: 6,3m²,
Länge x Breite: 1253x50cm,
Typ: 303-NST5-1253
Angebotenes Erzeugnis:
'............'
Menge: 0,00 Stk

**01.01.163 Netzheizmatte NST, 303-NST5-1665 8,3m²**
Netzheizmatte NST, 303-NST5-1665 8,3m² (14E115H)

Netzheizmatte-Strong mit teflonisoliertem Heizleiter mit besonders niedrigem Bodenaufbau.
Leistung: 300 W/m2
säure- und fäkalienbeständig
Die extrem widerstandsfähige Netzheizmatte für den Einsatz im Innen- und Außenbereich. Werkseitig konfektionierte Netzheizmatte mit Teflon-Innen- und Außenisolierung. Die Netzheizmatte ist durch ihren Außenmantel chemisch resistent
Technische Beschreibung:
Nennspannung: 400 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 303-NST,
Leistung: 2507 W
Fläche: 8,3m²,
Länge x Breite: 1665x50cm,
Typ: 303-NST5-1665
Angebotenes Erzeugnis:
'............'
Menge: 0,00 Stk

**01.01.164 Netzheizmatte NST, 303-NST5-2108 10,5m²**
Netzheizmatte NST, 303-NST5-2108 10,5m² (14E115I)

Netzheizmatte-Strong mit teflonisoliertem Heizleiter mit besonders niedrigem Bodenaufbau.
Leistung: 300 W/m2
säure- und fäkalienbeständig
Die extrem widerstandsfähige Netzheizmatte für den Einsatz im Innen- und Außenbereich. Werkseitig konfektionierte Netzheizmatte mit Teflon-Innen- und Außenisolierung. Die Netzheizmatte ist durch ihren Außenmantel chemisch resistent
Technische Beschreibung:
Nennspannung: 400 V
Temperaturbeständig: bis 150 °C
Sonderleistungen: auf Anfrage
Heizleiterstärke: max. 3,3 mm
Schutzart: IP X7
Schutzmaßnahme: FI-Schutzschalter, 30 mA
Anschlussleitung: 4 m; 2 x 1,0 mm²/1,5 mm² + Schutzgeflecht
Systemaufbau: CE konform
z.B. ETHERMA oder Gleichwertiges.

Produktbeschreibung:
Sonderleistungen möglich
Anschlussleitung auf Maß möglich
Schnelle Heizreaktion
Nur 3,3 mm dünn
Garantiert eine sichere Verlegung
Chemisch resistent
Verwendungszweck:
Öffentliche Bereiche, Schwimmbäder, Wellnessbereiche, öffentliche Toiletten, Räumlichkeiten für Tierzucht.
Zur Verlegung als Freiflächenheizung, unter Platten im Flexkleber oder diversen dünnen Belägen, bei der Sanierung von Rampen, Gehwegen und Zufahrten, zur Schnee- und Eisfreihaltung von Terrassen, Einfahrtsrampen, Eingangsbereichen, Rettungszufahrten und Parkgaragen.
NST-160 W/m² als Vollheizung bei standardmäßiger Isolierung in Küchen, Badezimmern, Vorräumen.
NST-200 W/m² zum Beheizen eines Raumes ohne oder mit schlechter Isolierung; Badezimmer, Saunaräume, Wellnessanlagen, Wintergärten und dort wo eine kurze Aufheizzeit erforderlich ist.
NST-250 und 300 W/m² zum Beheizen von Oberflächen in Wellnessbereichen, aber auch als Freilfächenheizung unter Platten im Dünnbett oder in dünnen Belägen für die Sanierung von Rampen, bei denen ein niedriger Bodenaufbau benötigt wird.
Netzheizmatte 303-NST,
Leistung: 3163 W
Fläche: 10,5m²,
Länge x Breite: 2108x50cm,
Typ: 303-NST5-2108
Angebotenes Erzeugnis:
'............'
Menge: 0,00 Stk

**01.01.165 Netzheizmatte auf Mass, NHM-DSS-0-2 b.2m²**
Netzheizmatte auf Mass, NHM-DSS-0-2 b.2m² (14E116A)

Individuelle Netzheizmatten für den technisch perfekten, einfachen und schnellen Einbau auch bei außergewöhnlicher Architektur. Speziell in Bädern und Wellnessbereichen ist die Netzheizmatte auf Maß die ideale Lösung (z.B. für beheizte Liegeflächen, Sitzbänke, Dampfduschen oder Duschtassen).
z.B. ETHERMA oder Gleichwertiges.
Netzheizmatte DS auf Maß (wir verrechnen mind. 1 m2)
bis 2m², bis 200W/m²,
Typ: NHM-DSS-0-2
Angebotenes Erzeugnis:
'............'
Menge: 0,00 m2

**01.01.166 Netzheizmatte auf Mass, NHM-DSS-2-5 ü.2-5m²**
Netzheizmatte auf Mass, NHM-DSS-2-5 ü.2-5m² (14E116B)

Individuelle Netzheizmatten für den technisch perfekten, einfachen und schnellen Einbau auch bei außergewöhnlicher Architektur. Speziell in Bädern und Wellnessbereichen ist die Netzheizmatte auf Maß die ideale Lösung (z.B. für beheizte Liegeflächen, Sitzbänke, Dampfduschen oder Duschtassen).
z.B. ETHERMA oder Gleichwertiges.
Netzheizmatte DS auf Maß (wir verrechnen mind. 1 m2)
über 2-5m², bis 200W/m²,
Typ: NHM-DSS-2-5
Angebotenes Erzeugnis:
'............'
Menge: 0,00 Stk

**01.01.167 Netzheizmatte auf Mass, NHM-DSS ü.5 m²**
Netzheizmatte auf Mass, NHM-DSS ü.5 m² (14E116C)

Individuelle Netzheizmatten für den technisch perfekten, einfachen und schnellen Einbau auch bei außergewöhnlicher Architektur. Speziell in Bädern und Wellnessbereichen ist die Netzheizmatte auf Maß die ideale Lösung (z.B. für beheizte Liegeflächen, Sitzbänke, Dampfduschen oder Duschtassen).
z.B. ETHERMA oder Gleichwertiges.
Netzheizmatte DS auf Maß (wir verrechnen mind. 1 m2)
über 5m², bis 200 W/m²,
Typ: NHM-DSS-ab5
Angebotenes Erzeugnis:
'............'
Menge: 0,00 Stk

**01.01.168 Netzheizmatte auf Mass, NHM-DSS, weitere Leistungen**
Netzheizmatte auf Mass, NHM-DSS, weitere Leistungen (14E116D)

Individuelle Netzheizmatten für den technisch perfekten, einfachen und schnellen Einbau auch bei außergewöhnlicher Architektur. Speziell in Bädern und Wellnessbereichen ist die Netzheizmatte auf Maß die ideale Lösung (z.B. für beheizte Liegeflächen, Sitzbänke, Dampfduschen oder Duschtassen).
z.B. ETHERMA oder Gleichwertiges.
Netzheizmatte DS auf Maß (wir verrechnen mind. 1 m2)
weitere Leistungen auf Anfrage
Typ: NHM-DSS
Angebotenes Erzeugnis:
'............'
Menge: 0,00 Stk

**01.01.169 Netzheizmatte auf Mass, NHM-NSST-0-2 b.2m²**
Netzheizmatte auf Mass, NHM-NSST-0-2 b.2m² (14E117A)

Individuelle Netzheizmatten für den technisch perfekten, einfachen und schnellen Einbau auch bei außergewöhnlicher Architektur. Speziell in Bädern und Wellnessbereichen ist die Netzheizmatte auf Maß die ideale Lösung (z.B. für beheizte Liegeflächen, Sitzbänke, Dampfduschen oder Duschtassen, geeignet als Wandheizung).
z.B. ETHERMA oder Gleichwertiges.
Netzheizmatte NST auf Maß (wir verrechnen mind. 1 m2)
bis 2m², bis 200 W/m²,
Typ: NHM-NSST-0-2
Angebotenes Erzeugnis:
'............'
Menge: 0,00 Stk

**01.01.170 Netzheizmatte auf Mass, NHM-NSST-2-5 ü.2-5m²**
Netzheizmatte auf Mass, NHM-NSST-2-5 ü.2-5m² (14E117B)

Individuelle Netzheizmatten für den technisch perfekten, einfachen und schnellen Einbau auch bei außergewöhnlicher Architektur. Speziell in Bädern und Wellnessbereichen ist die Netzheizmatte auf Maß die ideale Lösung (z.B. für beheizte Liegeflächen, Sitzbänke, Dampfduschen oder Duschtassen, geeignet als Wandheizung).
z.B. ETHERMA oder Gleichwertiges.
Netzheizmatte NST auf Maß (wir verrechnen mind. 1 m2)
über 2-5m², bis 200 W/m²,
Typ: NHM-NSST-2-5
Angebotenes Erzeugnis:
'............'
Menge: 0,00 Stk

**01.01.171 Netzheizmatte auf Mass, NHM-NSST ü.5m²**
Netzheizmatte auf Mass, NHM-NSST ü.5m² (14E117C)

Individuelle Netzheizmatten für den technisch perfekten, einfachen und schnellen Einbau auch bei außergewöhnlicher Architektur. Speziell in Bädern und Wellnessbereichen ist die Netzheizmatte auf Maß die ideale Lösung (z.B. für beheizte Liegeflächen, Sitzbänke, Dampfduschen oder Duschtassen, geeignet als Wandheizung).
z.B. ETHERMA oder Gleichwertiges.
Netzheizmatte NST auf Maß (wir verrechnen mind. 1 m2)
über 5m², bis 200 W/m²
Typ: NHM-NSST-ab5
Angebotenes Erzeugnis:
'............'
Menge: 0,00 Stk

**01.01.172 Netzheizmatte auf Mass, NHM-NSST, weitere Leistungen**
Netzheizmatte auf Mass, NHM-NSST, weitere Leistungen (14E117D)

Individuelle Netzheizmatten für den technisch perfekten, einfachen und schnellen Einbau auch bei außergewöhnlicher Architektur. Speziell in Bädern und Wellnessbereichen ist die Netzheizmatte auf Maß die ideale Lösung (z.B. für beheizte Liegeflächen, Sitzbänke, Dampfduschen oder Duschtassen, geeignet als Wandheizung).
z.B. ETHERMA oder Gleichwertiges.
Netzheizmatte NST auf Maß (wir verrechnen mind. 1 m2)
weitere Leistungen auf Anfrage
Typ: NHM-NSST
Angebotenes Erzeugnis:
'............'
Menge: 0,00 Stk

**01.01.173 Wandheizmatte auf Maß, NHM-WSST-0-2, bis 2m²**
Wandheizmatte auf Maß, NHM-WSST-0-2, bis 2m² (14E118A)

Individuelle Wandheizmatte für den technisch perfekten, einfachen und schnellen Einbau auch bei außergewöhnlicher Architektur. Speziell in Bädern und Wellnessbereichen ist die Netzheizmatte auf Maß die ideale Lösung (z.B. für beheizte Liegeflächen, Sitzbänke, Dampfduschen oder Duschtassen).
z.B. ETHERMA oder Gleichwertiges.
Wandheizmatte WST auf Maß (wir verrechnen mind. 1 m2)
bis 2m², bis 300 W/m²,
Typ: NHM-WSST-0-2
Angebotenes Erzeugnis:
'............'
Menge: 0,00 Stk

**01.01.174 Wandheizmatte auf Maß, NHM-WSST-2-5, bis 5m²**
Wandheizmatte auf Maß, NHM-WSST-2-5, bis 5m² (14E118B)

Individuelle Wandheizmatte für den technisch perfekten, einfachen und schnellen Einbau auch bei außergewöhnlicher Architektur. Speziell in Bädern und Wellnessbereichen ist die Netzheizmatte auf Maß die ideale Lösung (z.B. für beheizte Liegeflächen, Sitzbänke, Dampfduschen oder Duschtassen).
z.B. ETHERMA oder Gleichwertiges.
Wandheizmatte WST auf Maß (wir verrechnen mind. 1 m2)
bis 5m², bis 300 W/m²,
Typ: NHM-WSST-2-5
Angebotenes Erzeugnis:
'............'
Menge: 0,00 Stk

**01.01.175 Wandheizmatte auf Maß, NHM-WSST-ab5, ab 5m²**
Wandheizmatte auf Maß, NHM-WSST-ab5, ab 5m² (14E118C)

Individuelle Wandheizmatte für den technisch perfekten, einfachen und schnellen Einbau auch bei außergewöhnlicher Architektur. Speziell in Bädern und Wellnessbereichen ist die Netzheizmatte auf Maß die ideale Lösung (z.B. für beheizte Liegeflächen, Sitzbänke, Dampfduschen oder Duschtassen).
z.B. ETHERMA oder Gleichwertiges.
Wandheizmatte WST auf Maß (wir verrechnen mind. 1 m2)
ab 5,01 m², bis 300 W/m²,
Typ: NHM-WSST-ab5
Angebotenes Erzeugnis:
'............'
Menge: 0,00 Stk

**01.01.176 Laminotherm LM, 122-LM5-100 0,5m²**
Laminotherm LM, 122-LM5-100 0,5m² (14E119A)

Heizmatte zur schwimmenden Verlegung, zur Temperierung und Beheizung von Räumen mit Parkett- und Laminatböden.
Zur Verwendung in trockenen Räumen, als Vollheizung bei standardmäßiger Isolierung in Küchen, Badezimmern, Vorräumen, Wintergärten oder zur Temperierung bei schlechter Isolierung bzw. bei erhöhtem Wärmebedarf.
Das verstärkte Aluminiumgewebe garantiert eine optimale Wärmeverteilung und verhindert die Bildung von "Hot Spots". Die Heizmatte ist elektrosmogarm und durch den 1,3 mm dünnen Aufbau einfach zu verlegen.
Technische Beschreibung:
Nennspannung: 230 V
Leistung: 120 W/m²
Temperaturbeständig: bis 90 °C
Heizmattenstärke: 1,3 mm
Isolierung: Fluor Polymer PFA
Schutzart: IP X7
Schutzmaßnahme: FI-Schutzschaltung 30 mA
Anschlussleitung: 5 m; 2 x 1,0 mm² + Schutzgeflecht
Prüfzeichen: SEMKO
z.B. ETHERMA oder Gleichwertiges.

Produktbeschreibung:
nur 1,3 mm dünn
Wärmeverteilung durch spezielle Folienoberfläche
sehr magnetfeldarm < 25 nT
einfache, schnelle Montage durch schwimmende Verlegung und einer Anschlussleitung
Laminotherm LM,
Leistung: 60 W
Fläche: 0,5m²,
Länge x Breite: 100x50cm,
Typ: 122-LM5-100
Angebotenes Erzeugnis:
'............'
Menge: 0,00 Stk

**01.01.177 Laminotherm LM, 122-LM5-200 1m²**
Laminotherm LM, 122-LM5-200 1m² (14E119B)

Heizmatte zur schwimmenden Verlegung, zur Temperierung und Beheizung von Räumen mit Parkett- und Laminatböden.
Zur Verwendung in trockenen Räumen, als Vollheizung bei standardmäßiger Isolierung in Küchen, Badezimmern, Vorräumen, Wintergärten oder zur Temperierung bei schlechter Isolierung bzw. bei erhöhtem Wärmebedarf.
Das verstärkte Aluminiumgewebe garantiert eine optimale Wärmeverteilung und verhindert die Bildung von "Hot Spots". Die Heizmatte ist elektrosmogarm und durch den 1,3 mm dünnen Aufbau einfach zu verlegen.
Technische Beschreibung:
Nennspannung: 230 V
Leistung: 120 W/m²
Temperaturbeständig: bis 90 °C
Heizmattenstärke: 1,3 mm
Isolierung: Fluor Polymer PFA
Schutzart: IP X7
Schutzmaßnahme: FI-Schutzschaltung 30 mA
Anschlussleitung: 5 m; 2 x 1,0 mm² + Schutzgeflecht
Prüfzeichen: SEMKO
z.B. ETHERMA oder Gleichwertiges.

Produktbeschreibung:
nur 1,3 mm dünn
Wärmeverteilung durch spezielle Folienoberfläche
sehr magnetfeldarm < 25 nT
einfache, schnelle Montage durch schwimmende Verlegung und einer Anschlussleitung
Laminotherm LM,
Leistung: 120 W
Fläche: 1m²,
Länge x Breite: 200x50cm,
Typ: 122-LM5-200
Angebotenes Erzeugnis:
'............'
Menge: 0,00 Stk

**01.01.178 Laminotherm LM, 122-LM5-400 2m²**
Laminotherm LM, 122-LM5-400 2m² (14E119C)

Heizmatte zur schwimmenden Verlegung, zur Temperierung und Beheizung von Räumen mit Parkett- und Laminatböden.
Zur Verwendung in trockenen Räumen, als Vollheizung bei standardmäßiger Isolierung in Küchen, Badezimmern, Vorräumen, Wintergärten oder zur Temperierung bei schlechter Isolierung bzw. bei erhöhtem Wärmebedarf.
Das verstärkte Aluminiumgewebe garantiert eine optimale Wärmeverteilung und verhindert die Bildung von "Hot Spots". Die Heizmatte ist elektrosmogarm und durch den 1,3 mm dünnen Aufbau einfach zu verlegen.
Technische Beschreibung:
Nennspannung: 230 V
Leistung: 120 W/m²
Temperaturbeständig: bis 90 °C
Heizmattenstärke: 1,3 mm
Isolierung: Fluor Polymer PFA
Schutzart: IP X7
Schutzmaßnahme: FI-Schutzschaltung 30 mA
Anschlussleitung: 5 m; 2 x 1,0 mm² + Schutzgeflecht
Prüfzeichen: SEMKO
z.B. ETHERMA oder Gleichwertiges.

Produktbeschreibung:
nur 1,3 mm dünn
Wärmeverteilung durch spezielle Folienoberfläche
sehr magnetfeldarm < 25 nT
einfache, schnelle Montage durch schwimmende Verlegung und einer Anschlussleitung
Laminotherm LM,
Leistung: 240 W
Fläche: 2m²,
Länge x Breite: 400x50cm,
Typ: 122-LM5-400
Angebotenes Erzeugnis:
'............'
Menge: 0,00 Stk

**01.01.179 Laminotherm LM, 122-LM5-600 3m²**
Laminotherm LM, 122-LM5-600 3m² (14E119D)

Heizmatte zur schwimmenden Verlegung, zur Temperierung und Beheizung von Räumen mit Parkett- und Laminatböden.
Zur Verwendung in trockenen Räumen, als Vollheizung bei standardmäßiger Isolierung in Küchen, Badezimmern, Vorräumen, Wintergärten oder zur Temperierung bei schlechter Isolierung bzw. bei erhöhtem Wärmebedarf.
Das verstärkte Aluminiumgewebe garantiert eine optimale Wärmeverteilung und verhindert die Bildung von "Hot Spots". Die Heizmatte ist elektrosmogarm und durch den 1,3 mm dünnen Aufbau einfach zu verlegen.
Technische Beschreibung:
Nennspannung: 230 V
Leistung: 120 W/m²
Temperaturbeständig: bis 90 °C
Heizmattenstärke: 1,3 mm
Isolierung: Fluor Polymer PFA
Schutzart: IP X7
Schutzmaßnahme: FI-Schutzschaltung 30 mA
Anschlussleitung: 5 m; 2 x 1,0 mm² + Schutzgeflecht
Prüfzeichen: SEMKO
z.B. ETHERMA oder Gleichwertiges.

Produktbeschreibung:
nur 1,3 mm dünn
Wärmeverteilung durch spezielle Folienoberfläche
sehr magnetfeldarm < 25 nT
einfache, schnelle Montage durch schwimmende Verlegung und einer Anschlussleitung
Laminotherm LM,
Leistung: 360 W
Fläche: 3m²,
Länge x Breite: 600x50cm,
Typ: 122-LM5-600
Angebotenes Erzeugnis:
'............'
Menge: 0,00 Stk

**01.01.180 Laminotherm LM, 122-LM5-800 4m²**
Laminotherm LM, 122-LM5-800 4m² (14E119E)

Heizmatte zur schwimmenden Verlegung, zur Temperierung und Beheizung von Räumen mit Parkett- und Laminatböden.
Zur Verwendung in trockenen Räumen, als Vollheizung bei standardmäßiger Isolierung in Küchen, Badezimmern, Vorräumen, Wintergärten oder zur Temperierung bei schlechter Isolierung bzw. bei erhöhtem Wärmebedarf.
Das verstärkte Aluminiumgewebe garantiert eine optimale Wärmeverteilung und verhindert die Bildung von "Hot Spots". Die Heizmatte ist elektrosmogarm und durch den 1,3 mm dünnen Aufbau einfach zu verlegen.
Technische Beschreibung:
Nennspannung: 230 V
Leistung: 120 W/m²
Temperaturbeständig: bis 90 °C
Heizmattenstärke: 1,3 mm
Isolierung: Fluor Polymer PFA
Schutzart: IP X7
Schutzmaßnahme: FI-Schutzschaltung 30 mA
Anschlussleitung: 5 m; 2 x 1,0 mm² + Schutzgeflecht
Prüfzeichen: SEMKO
z.B. ETHERMA oder Gleichwertiges.

Produktbeschreibung:
nur 1,3 mm dünn
Wärmeverteilung durch spezielle Folienoberfläche
sehr magnetfeldarm < 25 nT
einfache, schnelle Montage durch schwimmende Verlegung und einer Anschlussleitung
Laminotherm LM,
Leistung: 480 W
Fläche: 4m²,
Länge x Breite: 800x50cm,
Typ: 122-LM5-800
Angebotenes Erzeugnis:
'............'
Menge: 0,00 Stk

**01.01.181 Laminotherm LM, 122-LM5-1000 5m²**
Laminotherm LM, 122-LM5-1000 5m² (14E119F)

Heizmatte zur schwimmenden Verlegung, zur Temperierung und Beheizung von Räumen mit Parkett- und Laminatböden.
Zur Verwendung in trockenen Räumen, als Vollheizung bei standardmäßiger Isolierung in Küchen, Badezimmern, Vorräumen, Wintergärten oder zur Temperierung bei schlechter Isolierung bzw. bei erhöhtem Wärmebedarf.
Das verstärkte Aluminiumgewebe garantiert eine optimale Wärmeverteilung und verhindert die Bildung von "Hot Spots". Die Heizmatte ist elektrosmogarm und durch den 1,3 mm dünnen Aufbau einfach zu verlegen.
Technische Beschreibung:
Nennspannung: 230 V
Leistung: 120 W/m²
Temperaturbeständig: bis 90 °C
Heizmattenstärke: 1,3 mm
Isolierung: Fluor Polymer PFA
Schutzart: IP X7
Schutzmaßnahme: FI-Schutzschaltung 30 mA
Anschlussleitung: 5 m; 2 x 1,0 mm² + Schutzgeflecht
Prüfzeichen: SEMKO
z.B. ETHERMA oder Gleichwertiges.

Produktbeschreibung:
nur 1,3 mm dünn
Wärmeverteilung durch spezielle Folienoberfläche
sehr magnetfeldarm < 25 nT
einfache, schnelle Montage durch schwimmende Verlegung und einer Anschlussleitung
Laminotherm LM,
Leistung: 600 W
Fläche: 5m²,
Länge x Breite: 1000x50cm,
Typ: 122-LM5-1000
Angebotenes Erzeugnis:
'............'
Menge: 0,00 Stk

**01.01.182 Laminotherm LM, 122-LM5-1200 6m²**
Laminotherm LM, 122-LM5-1200 6m² (14E119G)

Heizmatte zur schwimmenden Verlegung, zur Temperierung und Beheizung von Räumen mit Parkett- und Laminatböden.
Zur Verwendung in trockenen Räumen, als Vollheizung bei standardmäßiger Isolierung in Küchen, Badezimmern, Vorräumen, Wintergärten oder zur Temperierung bei schlechter Isolierung bzw. bei erhöhtem Wärmebedarf.
Das verstärkte Aluminiumgewebe garantiert eine optimale Wärmeverteilung und verhindert die Bildung von "Hot Spots". Die Heizmatte ist elektrosmogarm und durch den 1,3 mm dünnen Aufbau einfach zu verlegen.
Technische Beschreibung:
Nennspannung: 230 V
Leistung: 120 W/m²
Temperaturbeständig: bis 90 °C
Heizmattenstärke: 1,3 mm
Isolierung: Fluor Polymer PFA
Schutzart: IP X7
Schutzmaßnahme: FI-Schutzschaltung 30 mA
Anschlussleitung: 5 m; 2 x 1,0 mm² + Schutzgeflecht
Prüfzeichen: SEMKO
z.B. ETHERMA oder Gleichwertiges.

Produktbeschreibung:
nur 1,3 mm dünn
Wärmeverteilung durch spezielle Folienoberfläche
sehr magnetfeldarm < 25 nT
einfache, schnelle Montage durch schwimmende Verlegung und einer Anschlussleitung
Laminotherm LM,
Leistung: 720 W
Fläche: 6m²,
Länge x Breite: 1200x50cm,
Typ: 122-LM5-1200
Angebotenes Erzeugnis:
'............'
Menge: 0,00 Stk

**01.01.183 Laminotherm LM, 122-LM5-1400 7m²**
Laminotherm LM, 122-LM5-1400 7m² (14E119H)

Heizmatte zur schwimmenden Verlegung, zur Temperierung und Beheizung von Räumen mit Parkett- und Laminatböden.
Zur Verwendung in trockenen Räumen, als Vollheizung bei standardmäßiger Isolierung in Küchen, Badezimmern, Vorräumen, Wintergärten oder zur Temperierung bei schlechter Isolierung bzw. bei erhöhtem Wärmebedarf.
Das verstärkte Aluminiumgewebe garantiert eine optimale Wärmeverteilung und verhindert die Bildung von "Hot Spots". Die Heizmatte ist elektrosmogarm und durch den 1,3 mm dünnen Aufbau einfach zu verlegen.
Technische Beschreibung:
Nennspannung: 230 V
Leistung: 120 W/m²
Temperaturbeständig: bis 90 °C
Heizmattenstärke: 1,3 mm
Isolierung: Fluor Polymer PFA
Schutzart: IP X7
Schutzmaßnahme: FI-Schutzschaltung 30 mA
Anschlussleitung: 5 m; 2 x 1,0 mm² + Schutzgeflecht
Prüfzeichen: SEMKO
z.B. ETHERMA oder Gleichwertiges.

Produktbeschreibung:
nur 1,3 mm dünn
Wärmeverteilung durch spezielle Folienoberfläche
sehr magnetfeldarm < 25 nT
einfache, schnelle Montage durch schwimmende Verlegung und einer Anschlussleitung
Laminotherm LM,
Leistung: 840 W
Fläche: 7m²,
Länge x Breite: 1400x50cm,
Typ: 122-LM5-1400
Angebotenes Erzeugnis:
'............'
Menge: 0,00 Stk

**01.01.184 Laminotherm LM,122-LM5-1600 8m²**
Laminotherm LM,122-LM5-1600 8m² (14E119I)

Heizmatte zur schwimmenden Verlegung, zur Temperierung und Beheizung von Räumen mit Parkett- und Laminatböden.
Zur Verwendung in trockenen Räumen, als Vollheizung bei standardmäßiger Isolierung in Küchen, Badezimmern, Vorräumen, Wintergärten oder zur Temperierung bei schlechter Isolierung bzw. bei erhöhtem Wärmebedarf.
Das verstärkte Aluminiumgewebe garantiert eine optimale Wärmeverteilung und verhindert die Bildung von "Hot Spots". Die Heizmatte ist elektrosmogarm und durch den 1,3 mm dünnen Aufbau einfach zu verlegen.
Technische Beschreibung:
Nennspannung: 230 V
Leistung: 120 W/m²
Temperaturbeständig: bis 90 °C
Heizmattenstärke: 1,3 mm
Isolierung: Fluor Polymer PFA
Schutzart: IP X7
Schutzmaßnahme: FI-Schutzschaltung 30 mA
Anschlussleitung: 5 m; 2 x 1,0 mm² + Schutzgeflecht
Prüfzeichen: SEMKO
z.B. ETHERMA oder Gleichwertiges.

Produktbeschreibung:
nur 1,3 mm dünn
Wärmeverteilung durch spezielle Folienoberfläche
sehr magnetfeldarm < 25 nT
einfache, schnelle Montage durch schwimmende Verlegung und einer Anschlussleitung
Laminotherm LM,
Leistung: 960 W
Fläche: 8m²,
Länge x Breite: 1600x50cm,
Typ: 122-LM5-1600
Angebotenes Erzeugnis:
'............'
Menge: 0,00 Stk

**01.01.185 Laminotherm LM, 122-LM5-1800 9m²**
Laminotherm LM, 122-LM5-1800 9m² (14E119J)

Heizmatte zur schwimmenden Verlegung, zur Temperierung und Beheizung von Räumen mit Parkett- und Laminatböden.
Zur Verwendung in trockenen Räumen, als Vollheizung bei standardmäßiger Isolierung in Küchen, Badezimmern, Vorräumen, Wintergärten oder zur Temperierung bei schlechter Isolierung bzw. bei erhöhtem Wärmebedarf.
Das verstärkte Aluminiumgewebe garantiert eine optimale Wärmeverteilung und verhindert die Bildung von "Hot Spots". Die Heizmatte ist elektrosmogarm und durch den 1,3 mm dünnen Aufbau einfach zu verlegen.
Technische Beschreibung:
Nennspannung: 230 V
Leistung: 120 W/m²
Temperaturbeständig: bis 90 °C
Heizmattenstärke: 1,3 mm
Isolierung: Fluor Polymer PFA
Schutzart: IP X7
Schutzmaßnahme: FI-Schutzschaltung 30 mA
Anschlussleitung: 5 m; 2 x 1,0 mm² + Schutzgeflecht
Prüfzeichen: SEMKO
z.B. ETHERMA oder Gleichwertiges.

Produktbeschreibung:
nur 1,3 mm dünn
Wärmeverteilung durch spezielle Folienoberfläche
sehr magnetfeldarm < 25 nT
einfache, schnelle Montage durch schwimmende Verlegung und einer Anschlussleitung
Laminotherm LM,
Leistung: 1080 W
Fläche: 9m²,
Länge x Breite: 1800x50cm,
Typ: 122-LM5-1800
Angebotenes Erzeugnis:
'............'
Menge: 0,00 Stk

**01.01.186 Laminotherm LM, 122-LM5-2000 10m²**
Laminotherm LM, 122-LM5-2000 10m² (14E119K)

Heizmatte zur schwimmenden Verlegung, zur Temperierung und Beheizung von Räumen mit Parkett- und Laminatböden.
Zur Verwendung in trockenen Räumen, als Vollheizung bei standardmäßiger Isolierung in Küchen, Badezimmern, Vorräumen, Wintergärten oder zur Temperierung bei schlechter Isolierung bzw. bei erhöhtem Wärmebedarf.
Das verstärkte Aluminiumgewebe garantiert eine optimale Wärmeverteilung und verhindert die Bildung von "Hot Spots". Die Heizmatte ist elektrosmogarm und durch den 1,3 mm dünnen Aufbau einfach zu verlegen.
Technische Beschreibung:
Nennspannung: 230 V
Leistung: 120 W/m²
Temperaturbeständig: bis 90 °C
Heizmattenstärke: 1,3 mm
Isolierung: Fluor Polymer PFA
Schutzart: IP X7
Schutzmaßnahme: FI-Schutzschaltung 30 mA
Anschlussleitung: 5 m; 2 x 1,0 mm² + Schutzgeflecht
Prüfzeichen: SEMKO
z.B. ETHERMA oder Gleichwertiges.

Produktbeschreibung:
nur 1,3 mm dünn
Wärmeverteilung durch spezielle Folienoberfläche
sehr magnetfeldarm < 25 nT
einfache, schnelle Montage durch schwimmende Verlegung und einer Anschlussleitung
Laminotherm LM,
Leistung: 1200 W
Fläche: 10m²,
Länge x Breite: 2000x50cm,
Typ: 122-LM5-2000
Angebotenes Erzeugnis:
'............'
Menge: 0,00 Stk

**01.01.187 Laminotherm Set eFLOOR LM PRO,SET-eFLOOR-LM-PRO-200, 1m²**
Laminotherm Set eFLOOR LM PRO,SET-eFLOOR-LM-PRO-200, 1m² (14E120A)

Das Heizmatten-Set PRO besteht aus einer Laminotherm Dipolheizmatte, einem Schaltereinbauthermostat eTOUCH-PRO, einem Fühlerschutzrohr FSH und 2,5 Meter Installationsschlauch mit nur 12 mm Durchmesser.
Die selbstklebende Laminotherm Heizmatte hat 120 W/m², besticht durch einfache Verlegung und einem magnetfeldfreien Dipolheizleiter.
eTOUCH PRO ist ein smartes Schaltereinbauthermostat mit Selbstlernmodus und kann neben der lokalen Bedienung auch in ein 2,4GHz-WLAN intergriert und dadurch von überall aus mittels einem iOS- oder Android-Endgerät bedient werden,entspricht der Ökodesign-Richtlinie.

z.B. ETHERMA oder Gleichwertiges.
Laminotherm Set eFLOOR LM PRO,, 120 W/m², 230 V, IP X7
Fläche: 1m²,
Länge x Breite: 200x50cm,
Leistung: 120W
Typ: SET-eFLOOR-LM-PRO-200
Angebotenes Erzeugnis:
'............'
Menge: 0,00 Stk

**01.01.188 Laminotherm Set eFLOOR LM PRO,SET-eFLOOR-LM-PRO-400, 2m²**
Laminotherm Set eFLOOR LM PRO,SET-eFLOOR-LM-PRO-400, 2m² (14E120B)

Das Heizmatten-Set PRO besteht aus einer Laminotherm Dipolheizmatte, einem Schaltereinbauthermostat eTOUCH-PRO, einem Fühlerschutzrohr FSH und 2,5 Meter Installationsschlauch mit nur 12 mm Durchmesser.
Die selbstklebende Laminotherm Heizmatte hat 120 W/m², besticht durch einfache Verlegung und einem magnetfeldfreien Dipolheizleiter.
eTOUCH PRO ist ein smartes Schaltereinbauthermostat mit Selbstlernmodus und kann neben der lokalen Bedienung auch in ein 2,4GHz-WLAN intergriert und dadurch von überall aus mittels einem iOS- oder Android-Endgerät bedient werden,entspricht der Ökodesign-Richtlinie.

z.B. ETHERMA oder Gleichwertiges.
Laminotherm Set eFLOOR LM PRO,, 120 W/m², 230 V, IP X7
Fläche: 2m²,
Länge x Breite: 400x50cm,
Leistung: 240W
Typ: SET-eFLOOR-LM-PRO-400
Angebotenes Erzeugnis:
'............'
Menge: 0,00 Stk

**01.01.189 Laminotherm Set eFLOOR LM PRO,SET-eFLOOR-LM-PRO-600, 3m²**
Laminotherm Set eFLOOR LM PRO,SET-eFLOOR-LM-PRO-600, 3m² (14E120C)

Das Heizmatten-Set PRO besteht aus einer Laminotherm Dipolheizmatte, einem Schaltereinbauthermostat eTOUCH-PRO, einem Fühlerschutzrohr FSH und 2,5 Meter Installationsschlauch mit nur 12 mm Durchmesser.
Die selbstklebende Laminotherm Heizmatte hat 120 W/m², besticht durch einfache Verlegung und einem magnetfeldfreien Dipolheizleiter.
eTOUCH PRO ist ein smartes Schaltereinbauthermostat mit Selbstlernmodus und kann neben der lokalen Bedienung auch in ein 2,4GHz-WLAN intergriert und dadurch von überall aus mittels einem iOS- oder Android-Endgerät bedient werden,entspricht der Ökodesign-Richtlinie.

z.B. ETHERMA oder Gleichwertiges.
Laminotherm Set eFLOOR LM PRO,, 120 W/m², 230 V, IP X7
Fläche: 3m²,
Länge x Breite: 600x50cm,
Leistung: 360W
Typ: SET-eFLOOR-LM-PRO-600
Angebotenes Erzeugnis:
'............'
Menge: 0,00 Stk

**01.01.190 Laminotherm Set eFLOOR LM PRO,SET-eFLOOR-LM-PRO-800, 3m²**
Laminotherm Set eFLOOR LM PRO,SET-eFLOOR-LM-PRO-800, 3m² (14E120D)

Das Heizmatten-Set PRO besteht aus einer Laminotherm Dipolheizmatte, einem Schaltereinbauthermostat eTOUCH-PRO, einem Fühlerschutzrohr FSH und 2,5 Meter Installationsschlauch mit nur 12 mm Durchmesser.
Die selbstklebende Laminotherm Heizmatte hat 120 W/m², besticht durch einfache Verlegung und einem magnetfeldfreien Dipolheizleiter.
eTOUCH PRO ist ein smartes Schaltereinbauthermostat mit Selbstlernmodus und kann neben der lokalen Bedienung auch in ein 2,4GHz-WLAN intergriert und dadurch von überall aus mittels einem iOS- oder Android-Endgerät bedient werden,entspricht der Ökodesign-Richtlinie.

z.B. ETHERMA oder Gleichwertiges.
Laminotherm Set eFLOOR LM PRO,, 120 W/m², 230 V, IP X7
Fläche: 4m²,
Länge x Breite: 800x50cm,
Leistung: 480W
Typ: SET-eFLOOR-LM-PRO-800
Angebotenes Erzeugnis:
'............'
Menge: 0,00 Stk

**01.01.191 Laminotherm Set eFLOOR LM PRO,SET-eFLOOR-LM-PRO-1000, 5m²**
Laminotherm Set eFLOOR LM PRO,SET-eFLOOR-LM-PRO-1000, 5m² (14E120E)

Das Heizmatten-Set PRO besteht aus einer Laminotherm Dipolheizmatte, einem Schaltereinbauthermostat eTOUCH-PRO, einem Fühlerschutzrohr FSH und 2,5 Meter Installationsschlauch mit nur 12 mm Durchmesser.
Die selbstklebende Laminotherm Heizmatte hat 120 W/m², besticht durch einfache Verlegung und einem magnetfeldfreien Dipolheizleiter.
eTOUCH PRO ist ein smartes Schaltereinbauthermostat mit Selbstlernmodus und kann neben der lokalen Bedienung auch in ein 2,4GHz-WLAN intergriert und dadurch von überall aus mittels einem iOS- oder Android-Endgerät bedient werden,entspricht der Ökodesign-Richtlinie.

z.B. ETHERMA oder Gleichwertiges.
Laminotherm Set eFLOOR LM PRO,, 120 W/m², 230 V, IP X7
Fläche: 5m²,
Länge x Breite: 1000x50cm,
Leistung: 600W
Typ: SET-eFLOOR-LM-PRO-1000
Angebotenes Erzeugnis:
'............'
Menge: 0,00 Stk

**01.01.192 Laminotherm Set eFLOOR LM PRO,SET-eFLOOR-LM-PRO-1200, 6m²**
Laminotherm Set eFLOOR LM PRO,SET-eFLOOR-LM-PRO-1200, 6m² (14E120F)

Das Heizmatten-Set PRO besteht aus einer Laminotherm Dipolheizmatte, einem Schaltereinbauthermostat eTOUCH-PRO, einem Fühlerschutzrohr FSH und 2,5 Meter Installationsschlauch mit nur 12 mm Durchmesser.
Die selbstklebende Laminotherm Heizmatte hat 120 W/m², besticht durch einfache Verlegung und einem magnetfeldfreien Dipolheizleiter.
eTOUCH PRO ist ein smartes Schaltereinbauthermostat mit Selbstlernmodus und kann neben der lokalen Bedienung auch in ein 2,4GHz-WLAN intergriert und dadurch von überall aus mittels einem iOS- oder Android-Endgerät bedient werden,entspricht der Ökodesign-Richtlinie.

z.B. ETHERMA oder Gleichwertiges.
Laminotherm Set eFLOOR LM PRO,, 120 W/m², 230 V, IP X7
Fläche: 6m²,
Länge x Breite: 1200x50cm,
Leistung: 720W
Typ: SET-eFLOOR-LM-PRO-1200
Angebotenes Erzeugnis:
'............'
Menge: 0,00 Stk

**01.01.193 Laminotherm Set eFLOOR LM PRO,SET-eFLOOR-LM-PRO-1400, 6m²**
Laminotherm Set eFLOOR LM PRO,SET-eFLOOR-LM-PRO-1400, 6m² (14E120G)

Das Heizmatten-Set PRO besteht aus einer Laminotherm Dipolheizmatte, einem Schaltereinbauthermostat eTOUCH-PRO, einem Fühlerschutzrohr FSH und 2,5 Meter Installationsschlauch mit nur 12 mm Durchmesser.
Die selbstklebende Laminotherm Heizmatte hat 120 W/m², besticht durch einfache Verlegung und einem magnetfeldfreien Dipolheizleiter.
eTOUCH PRO ist ein smartes Schaltereinbauthermostat mit Selbstlernmodus und kann neben der lokalen Bedienung auch in ein 2,4GHz-WLAN intergriert und dadurch von überall aus mittels einem iOS- oder Android-Endgerät bedient werden,entspricht der Ökodesign-Richtlinie.

z.B. ETHERMA oder Gleichwertiges.
Laminotherm Set eFLOOR LM PRO,, 120 W/m², 230 V, IP X7
Fläche: 7m²,
Länge x Breite: 1400x50cm,
Leistung: 840W
Typ: SET-eFLOOR-LM-PRO-1400
Angebotenes Erzeugnis:
'............'
Menge: 0,00 Stk

**01.01.194 Laminotherm Set eFLOOR LM PRO,SET-eFLOOR-LM-PRO-1600, 8m²**
Laminotherm Set eFLOOR LM PRO,SET-eFLOOR-LM-PRO-1600, 8m² (14E120H)

Das Heizmatten-Set PRO besteht aus einer Laminotherm Dipolheizmatte, einem Schaltereinbauthermostat eTOUCH-PRO, einem Fühlerschutzrohr FSH und 2,5 Meter Installationsschlauch mit nur 12 mm Durchmesser.
Die selbstklebende Laminotherm Heizmatte hat 120 W/m², besticht durch einfache Verlegung und einem magnetfeldfreien Dipolheizleiter.
eTOUCH PRO ist ein smartes Schaltereinbauthermostat mit Selbstlernmodus und kann neben der lokalen Bedienung auch in ein 2,4GHz-WLAN intergriert und dadurch von überall aus mittels einem iOS- oder Android-Endgerät bedient werden,entspricht der Ökodesign-Richtlinie.

z.B. ETHERMA oder Gleichwertiges.
Laminotherm Set eFLOOR LM PRO,, 120 W/m², 230 V, IP X7
Fläche: 8m²,
Länge x Breite: 1600x50cm,
Leistung: 960W
Typ: SET-eFLOOR-LM-PRO-1600
Angebotenes Erzeugnis:
'............'
Menge: 0,00 Stk

**01.01.195 Laminotherm Set eFLOOR LM PRO,SET-eFLOOR-LM-PRO-1800, 9m²**
Laminotherm Set eFLOOR LM PRO,SET-eFLOOR-LM-PRO-1800, 9m² (14E120I)

Das Heizmatten-Set PRO besteht aus einer Laminotherm Dipolheizmatte, einem Schaltereinbauthermostat eTOUCH-PRO, einem Fühlerschutzrohr FSH und 2,5 Meter Installationsschlauch mit nur 12 mm Durchmesser.
Die selbstklebende Laminotherm Heizmatte hat 120 W/m², besticht durch einfache Verlegung und einem magnetfeldfreien Dipolheizleiter.
eTOUCH PRO ist ein smartes Schaltereinbauthermostat mit Selbstlernmodus und kann neben der lokalen Bedienung auch in ein 2,4GHz-WLAN intergriert und dadurch von überall aus mittels einem iOS- oder Android-Endgerät bedient werden,entspricht der Ökodesign-Richtlinie.

z.B. ETHERMA oder Gleichwertiges.
Laminotherm Set eFLOOR LM PRO,, 120 W/m², 230 V, IP X7
Fläche: 9m²,
Länge x Breite: 1800x50cm,
Leistung: 1080W
Typ: SET-eFLOOR-LM-PRO-1800
Angebotenes Erzeugnis:
'............'
Menge: 0,00 Stk

**01.01.196 Laminotherm Set eFLOOR LM PRO,SET-eFLOOR-LM-PRO-2000, 10m²**
Laminotherm Set eFLOOR LM PRO,SET-eFLOOR-LM-PRO-2000, 10m² (14E120J)

Das Heizmatten-Set PRO besteht aus einer Laminotherm Dipolheizmatte, einem Schaltereinbauthermostat eTOUCH-PRO, einem Fühlerschutzrohr FSH und 2,5 Meter Installationsschlauch mit nur 12 mm Durchmesser.
Die selbstklebende Laminotherm Heizmatte hat 120 W/m², besticht durch einfache Verlegung und einem magnetfeldfreien Dipolheizleiter.
eTOUCH PRO ist ein smartes Schaltereinbauthermostat mit Selbstlernmodus und kann neben der lokalen Bedienung auch in ein 2,4GHz-WLAN intergriert und dadurch von überall aus mittels einem iOS- oder Android-Endgerät bedient werden,entspricht der Ökodesign-Richtlinie.

z.B. ETHERMA oder Gleichwertiges.
Laminotherm Set eFLOOR LM PRO,, 120 W/m², 230 V, IP X7
Fläche: 10m²,
Länge x Breite: 2000x50cm,
Leistung: 1200W
Typ: SET-eFLOOR-LM-PRO-2000
Angebotenes Erzeugnis:
'............'
Menge: 0,00 Stk

**01.01.197 Laminotherm Set eFLOOR LM BASIC,SET-eFLOOR-LM-BASIC-200, 1m²**
Laminotherm Set eFLOOR LM BASIC,SET-eFLOOR-LM-BASIC-200, 1m² (14E121A)

Das Heizmatten-Set BASIC besteht aus einer Laminotherm Dipolheizmatte, einem Dreh-Thermostat eBASIC, einem Fühlerschutzrohr FSH und 2,5 Meter Installationsschlauch mit nur 12 mm Durchmesser.
Die selbstklebende Laminotherm Heizmatte hat 120 W/m², besticht durch einfache Verlegung und einem magnetfeldfreien Dipolheizleiter.
eBASIC ist das neue Schaltereinbauthermostat mit Drehknopf und App-Funktion, der durch sein zeitloses Design glänzt.
Die Bedienung kann sowohl über den Drehknopf als auch mittels Smartphone oder Tablet über die kostenlose App eControl via Bluetooth erfolgen.
z.B. ETHERMA oder Gleichwertiges.
Laminotherm Set eFLOOR LM BASIC, 120 W/m², 230 V, IP X7
Fläche: 1m²,
Länge x Breite: 200x50cm,
Leistung: 120W
Typ: SET-eFLOOR-LM-BASIC-200
Angebotenes Erzeugnis:
'............'
Menge: 0,00 Stk

**01.01.198 Laminotherm Set eFLOOR LM BASIC,SET-eFLOOR-LM-BASIC-400, 2m²**
Laminotherm Set eFLOOR LM BASIC,SET-eFLOOR-LM-BASIC-400, 2m² (14E121B)

Das Heizmatten-Set BASIC besteht aus einer Laminotherm Dipolheizmatte, einem Dreh-Thermostat eBASIC, einem Fühlerschutzrohr FSH und 2,5 Meter Installationsschlauch mit nur 12 mm Durchmesser.
Die selbstklebende Laminotherm Heizmatte hat 120 W/m², besticht durch einfache Verlegung und einem magnetfeldfreien Dipolheizleiter.
eBASIC ist das neue Schaltereinbauthermostat mit Drehknopf und App-Funktion, der durch sein zeitloses Design glänzt.
Die Bedienung kann sowohl über den Drehknopf als auch mittels Smartphone oder Tablet über die kostenlose App eControl via Bluetooth erfolgen.
z.B. ETHERMA oder Gleichwertiges.
Laminotherm Set eFLOOR LM BASIC, 120 W/m², 230 V, IP X7
Fläche: 2m²,
Länge x Breite: 400x50cm,
Leistung: 240 W
Typ: SET-eFLOOR-LM-BASIC-400
Angebotenes Erzeugnis:
'............'
Menge: 0,00 Stk

**01.01.199 Laminotherm Set eFLOOR LM BASIC,SET-eFLOOR-LM-BASIC-600, 3m²**
Laminotherm Set eFLOOR LM BASIC,SET-eFLOOR-LM-BASIC-600, 3m² (14E121C)

Das Heizmatten-Set BASIC besteht aus einer Laminotherm Dipolheizmatte, einem Dreh-Thermostat eBASIC, einem Fühlerschutzrohr FSH und 2,5 Meter Installationsschlauch mit nur 12 mm Durchmesser.
Die selbstklebende Laminotherm Heizmatte hat 120 W/m², besticht durch einfache Verlegung und einem magnetfeldfreien Dipolheizleiter.
eBASIC ist das neue Schaltereinbauthermostat mit Drehknopf und App-Funktion, der durch sein zeitloses Design glänzt.
Die Bedienung kann sowohl über den Drehknopf als auch mittels Smartphone oder Tablet über die kostenlose App eControl via Bluetooth erfolgen.
z.B. ETHERMA oder Gleichwertiges.
Laminotherm Set eFLOOR LM BASIC, 120 W/m², 230 V, IP X7
Fläche: 3m²,
Länge x Breite: 600x50cm,
Leistung: 360W
Typ: SET-eFLOOR-LM-BASIC-600
Angebotenes Erzeugnis:
'............'
Menge: 0,00 Stk

**01.01.200 Laminotherm Set eFLOOR LM BASIC,SET-eFLOOR-LM-BASIC-800, 4m²**
Laminotherm Set eFLOOR LM BASIC,SET-eFLOOR-LM-BASIC-800, 4m² (14E121D)

Das Heizmatten-Set BASIC besteht aus einer Laminotherm Dipolheizmatte, einem Dreh-Thermostat eBASIC, einem Fühlerschutzrohr FSH und 2,5 Meter Installationsschlauch mit nur 12 mm Durchmesser.
Die selbstklebende Laminotherm Heizmatte hat 120 W/m², besticht durch einfache Verlegung und einem magnetfeldfreien Dipolheizleiter.
eBASIC ist das neue Schaltereinbauthermostat mit Drehknopf und App-Funktion, der durch sein zeitloses Design glänzt.
Die Bedienung kann sowohl über den Drehknopf als auch mittels Smartphone oder Tablet über die kostenlose App eControl via Bluetooth erfolgen.
z.B. ETHERMA oder Gleichwertiges.
Laminotherm Set eFLOOR LM BASIC, 120 W/m², 230 V, IP X7
Fläche: 4m²,
Länge x Breite: 800x50cm,
Leistung: 480W
Typ: SET-eFLOOR-LM-BASIC-800
Angebotenes Erzeugnis:
'............'
Menge: 0,00 Stk

**01.01.201 Laminotherm Set eFLOOR LM BASIC,SET-eFLOOR-LM-BASIC-1000,5m²**
Laminotherm Set eFLOOR LM BASIC,SET-eFLOOR-LM-BASIC-1000,5m² (14E121E)

Das Heizmatten-Set BASIC besteht aus einer Laminotherm Dipolheizmatte, einem Dreh-Thermostat eBASIC, einem Fühlerschutzrohr FSH und 2,5 Meter Installationsschlauch mit nur 12 mm Durchmesser.
Die selbstklebende Laminotherm Heizmatte hat 120 W/m², besticht durch einfache Verlegung und einem magnetfeldfreien Dipolheizleiter.
eBASIC ist das neue Schaltereinbauthermostat mit Drehknopf und App-Funktion, der durch sein zeitloses Design glänzt.
Die Bedienung kann sowohl über den Drehknopf als auch mittels Smartphone oder Tablet über die kostenlose App eControl via Bluetooth erfolgen.
z.B. ETHERMA oder Gleichwertiges.
Laminotherm Set eFLOOR LM BASIC, 120 W/m², 230 V, IP X7
Fläche: 5m²,
Länge x Breite: 1000x50cm,
Leistung: 600W
Typ: SET-eFLOOR-LM-BASIC-1000
Angebotenes Erzeugnis:
'............'
Menge: 0,00 Stk

**01.01.202 Laminotherm Set eFLOOR LM BASIC,SET-eFLOOR-LM-BASIC-1200,6m²**
Laminotherm Set eFLOOR LM BASIC,SET-eFLOOR-LM-BASIC-1200,6m² (14E121F)

Das Heizmatten-Set BASIC besteht aus einer Laminotherm Dipolheizmatte, einem Dreh-Thermostat eBASIC, einem Fühlerschutzrohr FSH und 2,5 Meter Installationsschlauch mit nur 12 mm Durchmesser.
Die selbstklebende Laminotherm Heizmatte hat 120 W/m², besticht durch einfache Verlegung und einem magnetfeldfreien Dipolheizleiter.
eBASIC ist das neue Schaltereinbauthermostat mit Drehknopf und App-Funktion, der durch sein zeitloses Design glänzt.
Die Bedienung kann sowohl über den Drehknopf als auch mittels Smartphone oder Tablet über die kostenlose App eControl via Bluetooth erfolgen.
z.B. ETHERMA oder Gleichwertiges.
Laminotherm Set eFLOOR LM BASIC, 120 W/m², 230 V, IP X7
Fläche: 6m²,
Länge x Breite: 1200x50cm,
Leistung: 720W
Typ: SET-eFLOOR-LM-BASIC-1200
Angebotenes Erzeugnis:
'............'
Menge: 0,00 Stk

**01.01.203 Laminotherm Set eFLOOR LM BASIC,SET-eFLOOR-LM-BASIC-1400,7m²**
Laminotherm Set eFLOOR LM BASIC,SET-eFLOOR-LM-BASIC-1400,7m² (14E121G)

Das Heizmatten-Set BASIC besteht aus einer Laminotherm Dipolheizmatte, einem Dreh-Thermostat eBASIC, einem Fühlerschutzrohr FSH und 2,5 Meter Installationsschlauch mit nur 12 mm Durchmesser.
Die selbstklebende Laminotherm Heizmatte hat 120 W/m², besticht durch einfache Verlegung und einem magnetfeldfreien Dipolheizleiter.
eBASIC ist das neue Schaltereinbauthermostat mit Drehknopf und App-Funktion, der durch sein zeitloses Design glänzt.
Die Bedienung kann sowohl über den Drehknopf als auch mittels Smartphone oder Tablet über die kostenlose App eControl via Bluetooth erfolgen.
z.B. ETHERMA oder Gleichwertiges.
Laminotherm Set eFLOOR LM BASIC, 120 W/m², 230 V, IP X7
Fläche: 7m²,
Länge x Breite: 1400x50cm,
Leistung: 840W
Typ: SET-eFLOOR-LM-BASIC-1400
Angebotenes Erzeugnis:
'............'
Menge: 0,00 Stk

**01.01.204 Laminotherm Set eFLOOR LM BASIC,SET-eFLOOR-LM-BASIC-1600,8m²**
Laminotherm Set eFLOOR LM BASIC,SET-eFLOOR-LM-BASIC-1600,8m² (14E121H)

Das Heizmatten-Set BASIC besteht aus einer Laminotherm Dipolheizmatte, einem Dreh-Thermostat eBASIC, einem Fühlerschutzrohr FSH und 2,5 Meter Installationsschlauch mit nur 12 mm Durchmesser.
Die selbstklebende Laminotherm Heizmatte hat 120 W/m², besticht durch einfache Verlegung und einem magnetfeldfreien Dipolheizleiter.
eBASIC ist das neue Schaltereinbauthermostat mit Drehknopf und App-Funktion, der durch sein zeitloses Design glänzt.
Die Bedienung kann sowohl über den Drehknopf als auch mittels Smartphone oder Tablet über die kostenlose App eControl via Bluetooth erfolgen.
z.B. ETHERMA oder Gleichwertiges.
Laminotherm Set eFLOOR LM BASIC, 120 W/m², 230 V, IP X7
Fläche: 8m²,
Länge x Breite: 1600x50cm,
Leistung: 960W
Typ: SET-eFLOOR-LM-BASIC-1600
Angebotenes Erzeugnis:
'............'
Menge: 0,00 Stk

**01.01.205 Laminotherm Set eFLOOR LM BASIC,SET-eFLOOR-LM-BASIC-1800,9m²**
Laminotherm Set eFLOOR LM BASIC,SET-eFLOOR-LM-BASIC-1800,9m² (14E121I)

Das Heizmatten-Set BASIC besteht aus einer Laminotherm Dipolheizmatte, einem Dreh-Thermostat eBASIC, einem Fühlerschutzrohr FSH und 2,5 Meter Installationsschlauch mit nur 12 mm Durchmesser.
Die selbstklebende Laminotherm Heizmatte hat 120 W/m², besticht durch einfache Verlegung und einem magnetfeldfreien Dipolheizleiter.
eBASIC ist das neue Schaltereinbauthermostat mit Drehknopf und App-Funktion, der durch sein zeitloses Design glänzt.
Die Bedienung kann sowohl über den Drehknopf als auch mittels Smartphone oder Tablet über die kostenlose App eControl via Bluetooth erfolgen.
z.B. ETHERMA oder Gleichwertiges.
Laminotherm Set eFLOOR LM BASIC, 120 W/m², 230 V, IP X7
Fläche: 9m²,
Länge x Breite: 1800x50cm,
Leistung: 1080W
Typ: SET-eFLOOR-LM-BASIC-1800
Angebotenes Erzeugnis:
'............'
Menge: 0,00 Stk

**01.01.206 LaminothermSet eFLOOR LM BASIC,SET-eFLOOR-LM-BASIC-2000,10m²**
LaminothermSet eFLOOR LM BASIC,SET-eFLOOR-LM-BASIC-2000,10m² (14E121J)

Das Heizmatten-Set BASIC besteht aus einer Laminotherm Dipolheizmatte, einem Dreh-Thermostat eBASIC, einem Fühlerschutzrohr FSH und 2,5 Meter Installationsschlauch mit nur 12 mm Durchmesser.
Die selbstklebende Laminotherm Heizmatte hat 120 W/m², besticht durch einfache Verlegung und einem magnetfeldfreien Dipolheizleiter.
eBASIC ist das neue Schaltereinbauthermostat mit Drehknopf und App-Funktion, der durch sein zeitloses Design glänzt.
Die Bedienung kann sowohl über den Drehknopf als auch mittels Smartphone oder Tablet über die kostenlose App eControl via Bluetooth erfolgen.
z.B. ETHERMA oder Gleichwertiges.
Laminotherm Set eFLOOR LM BASIC, 120 W/m², 230 V, IP X7
Fläche: 10m²,
Länge x Breite: 2000x50cm,
Leistung: 1200W
Typ: SET-eFLOOR-LM-BASIC-2000
Angebotenes Erzeugnis:
'............'
Menge: 0,00 Stk

**01.01.207 Laminotherm, Trittschalldämmung, Laminoflies-10**
Laminotherm, Trittschalldämmung, Laminoflies-10 (14E122A)

Zubehör Heizmatte Laminotherm
Aluminiumkaschierte Trittschalldämmung zur optimalen Wärmeverteilung, 10 m2 /Rolle, Stärke: 3 mm
Typ: Laminoflies-10
Angebotenes Erzeugnis:
'............'
Menge: 0,00 Stk

**01.01.208 Heizschleife RLH-15, RLH-15-9 9m**
Heizschleife RLH-15, RLH-15-9 9m (14E123A)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
147 W
Länge: 9m
Typ: RLH-15-9
Angebotenes Erzeugnis:
'............'
Menge: 0,00 Stk

**01.01.209 Heizschleife RLH-15, RLH-15-12, 12m**
Heizschleife RLH-15, RLH-15-12, 12m (14E123B)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
176 W
Länge: 12m
Typ: RLH-15-12
Angebotenes Erzeugnis:
'............'
Menge: 0,00 Stk

**01.01.210 Heizschleife RLH-15, RLH-15-13, 13m**
Heizschleife RLH-15, RLH-15-13, 13m (14E123C)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
203 W
Länge: 13 m
Typ: RLH-15-13
Angebotenes Erzeugnis:
'............'
Menge: 0,00 Stk

**01.01.211 Heizschleife RLH-15, RLH-15-17, 17m**
Heizschleife RLH-15, RLH-15-17, 17m (14E123D)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
259 W
Länge: 17 m
Typ: RLH-15-17
Angebotenes Erzeugnis:
'............'
Menge: 0,00 Stk

**01.01.212 Heizschleife RLH-15, RLH-15-24, 24m**
Heizschleife RLH-15, RLH-15-24, 24m (14E123E)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
358 W
Länge: 24 m
Typ: RLH-15-24
Angebotenes Erzeugnis:
'............'
Menge: 0,00 Stk

**01.01.213 Heizschleife RLH-15, RLH-15-30, 30m**
Heizschleife RLH-15, RLH-15-30, 30m (14E123F)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
441 W
Länge: 30 m
Typ: RLH-15-30
Angebotenes Erzeugnis:
'............'
Menge: 0,00 Stk

**01.01.214 Heizschleife RLH-15, RLH-15-35, 35m**
Heizschleife RLH-15, RLH-15-35, 35m (14E123G)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
521 W
Länge: 35 m
Typ: RLH-15-35
Angebotenes Erzeugnis:
'............'
Menge: 0,00 Stk

**01.01.215 Heizschleife RLH-15, RLH-15-42, 42m**
Heizschleife RLH-15, RLH-15-42, 42m (14E123H)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
617 W
Länge: 42 m
Typ: RLH-15-42
Angebotenes Erzeugnis:
'............'
Menge: 0,00 Stk

**01.01.216 Heizschleife RLH-15, RLH-15-59, 59m**
Heizschleife RLH-15, RLH-15-59, 59m (14E123I)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
879 W
Länge: 59 m
Typ: RLH-15-59
Angebotenes Erzeugnis:
'............'
Menge: 0,00 Stk

**01.01.217 Heizschleife RLH-15, RLH-15-78, 78m**
Heizschleife RLH-15, RLH-15-78, 78m (14E123J)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
1179 W
Länge: 78 m
Typ: RLH-15-78
Angebotenes Erzeugnis:
'............'
Menge: 0,00 Stk

**01.01.218 Heizschleife RLH-15, RLH-15-90, 90m**
Heizschleife RLH-15, RLH-15-90, 90m (14E123K)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
1336 W
Länge: 90 m
Typ: RLH-15-90
Angebotenes Erzeugnis:
'............'
Menge: 0,00 Stk

**01.01.219 Heizschleife RLH-15, RLH-15-99, 99m**
Heizschleife RLH-15, RLH-15-99, 99m (14E123L)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
1484 W
Länge: 99 m
Typ: RLH-15-99
Angebotenes Erzeugnis:
'............'
Menge: 0,00 Stk

**01.01.220 Heizschleife RLH-15, RLH-15-140, 140m**
Heizschleife RLH-15, RLH-15-140, 140m (14E123M)

Heizschleife zur freien Verlegung in Beton- und Fließestrichen in Innenbereichen zur Temperierung von Fußböden. Der Verlegeabstand ermöglicht eine anwendungsorientierte Verlegung für jeden Raum.
Werkseitig konfektionierte Heizschleife mit 15 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
bei außergewöhnlicher Raumgeometrie
einfache Installation dank einer Anschlussleitung
flexibler Verlegeabstand
Anschlussleitung auf Maß möglich
Konfektionierung auf Maß möglich
Heizschleife RLH-15, 15 W/m,
2099 W
Länge: 140 m
Typ: RLH-15-140
Angebotenes Erzeugnis:
'............'
Menge: 0,00 Stk

**01.01.221 Heizschleife RLH-20, RLH-20-8, 8m**
Heizschleife RLH-20, RLH-20-8, 8m (14E124A)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
166 W
Länge: 8m
Typ: RLH-20-8
Angebotenes Erzeugnis:
'............'
Menge: 0,00 Stk

**01.01.222 Heizschleife RLH-20, RLH-20-10, 10m**
Heizschleife RLH-20, RLH-20-10, 10m (14E124B)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
212 W
Länge: 10 m
Typ: RLH-20-10
Angebotenes Erzeugnis:
'............'
Menge: 0,00 Stk

**01.01.223 Heizschleife RLH-20, RLH-20-11, 11m**
Heizschleife RLH-20, RLH-20-11, 11m (14E124C)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
240 W
Länge: 11 m
Typ: RLH-20-11
Angebotenes Erzeugnis:
'............'
Menge: 0,00 Stk

**01.01.224 Heizschleife RLH-20, RLH-20-15, 15m**
Heizschleife RLH-20, RLH-20-15, 15m (14E124D)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
294 W
Länge: 15 m
Typ: RLH-20-15
Angebotenes Erzeugnis:
'............'
Menge: 0,00 Stk

**01.01.225 Heizschleife RLH-20, RLH-20-21, 21m**
Heizschleife RLH-20, RLH-20-21, 21m (14E124E)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
420 W
Länge: 21 m
Typ: RLH-20-21
Angebotenes Erzeugnis:
'............'
Menge: 0,00 Stk

**01.01.226 Heizschleife RLH-20, RLH-20-26, 26m**
Heizschleife RLH-20, RLH-20-26, 26m (14E124F)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
509 W
Länge: 26 m
Typ: RLH-20-26
Angebotenes Erzeugnis:
'............'
Menge: 0,00 Stk

**01.01.227 Heizschleife RLH-20, RLH-20-30, 30m**
Heizschleife RLH-20, RLH-20-30, 30m (14E124G)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
608 W
Länge: 30 m
Typ: RLH-20-30
Angebotenes Erzeugnis:
'............'
Menge: 0,00 Stk

**01.01.228 Heizschleife RLH-20, RLH-20-36, 36m**
Heizschleife RLH-20, RLH-20-36, 36m (14E124H)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
720 W
Länge: 36 m
Typ: RLH-20-36
Angebotenes Erzeugnis:
'............'
Menge: 0,00 Stk

**01.01.229 Heizschleife RLH-20, RLH-20-51, 51m**
Heizschleife RLH-20, RLH-20-51, 51m (14E124I)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
1017 W
Länge: 51 m
Typ: RLH-20-51
Angebotenes Erzeugnis:
'............'
Menge: 0,00 Stk

**01.01.230 Heizschleife RLH-20, RLH-20-68, 68m**
Heizschleife RLH-20, RLH-20-68, 68m (14E124J)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
1353 W
Länge: 68 m
Typ: RLH-20-68
Angebotenes Erzeugnis:
'............'
Menge: 0,00 Stk

**01.01.231 Heizschleife RLH-20, RLH-20-77, 77m**
Heizschleife RLH-20, RLH-20-77, 77m (14E124K)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
1562 W
Länge: 77 m
Typ: RLH-20-77
Angebotenes Erzeugnis:
'............'
Menge: 0,00 Stk

**01.01.232 Heizschleife RLH-20, RLH-20-86, 86m**
Heizschleife RLH-20, RLH-20-86, 86m (14E124L)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
1709 W
Länge: 86 m
Typ: RLH-20-86
Angebotenes Erzeugnis:
'............'
Menge: 0,00 Stk

**01.01.233 Heizschleife RLH-20, RLH-20-121, 121m**
Heizschleife RLH-20, RLH-20-121, 121m (14E124M)

Heizschleife zur freien Verlegung in Beton- und Fließestrichen in Innenbereichen zur Temperierung von Fußböden. Der Verlegeabstand ermöglicht eine anwendungsorientierte Verlegung für jeden Raum.
Werkseitig konfektionierte Heizschleife mit 20 W/m. Die Heizschleifen bestehen aus einem Heizleiter und einer dauerwasserfest angemufften, nicht heizenden Anschlussleitung (Kaltende). Länge: 3 m
Die Leistung der beheizten Fläche variiert mit dem Verlegeabstand.
Technische Beschreibung:
Nennspannung: 230 V
Temperaturbeständig: bis 90 °C
Heizleiteraufbau: nach VDE NH2G2GQUY
Min. Biegeradius: 5 d
Schutzart: IP X7
Schutzmaßnahme: FI-Schutzschalter 30 mA
Anschlussleitung: 3 m, 2 x 1,5 (2,5) mm2
mit Alu-Schirm + Schutzleiter
Systemaufbau: CE konform
z.B. ETHERMA oder Gleichwertiges.

Produktbeschreibung:
100 bis 267 W/m2
bei außergewöhnlicher Raumgeometrie
einfache Installation dank einer Anschlussleitung
flexibler Verlegeabstand
Anschlussleitung auf Maß möglich
Konfektionierung auf Maß möglich
Heizschleife RLH-20, 20 W/m,
2429 W
Länge: 121 m
Typ: RLH-20-121
Angebotenes Erzeugnis:
'............'
Menge: 0,00 Stk

**01.01.234 Dipol-Heizmatte 62-RGS, 60W/m², 62RGS040-65, 1,80 m²**
Dipol-Heizmatte 62-RGS, 60W/m², 62RGS040-65, 1,80 m² (14E125A)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 285x65 cm,
Fläche: 1,80m²
Typ: 62RGS040-65
Angebotenes Erzeugnis:
'............'
Menge: 0,00 Stk

**01.01.235 Dipol-Heizmatte 62-RGS, 60W/m², 62RGS012-65, 3,30 m²**
Dipol-Heizmatte 62-RGS, 60W/m², 62RGS012-65, 3,30 m² (14E125B)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 510x65 cm,
Fläche: 3,30 m²
Typ: 62RGS012-65
Angebotenes Erzeugnis:
'............'
Menge: 0,00 Stk

**01.01.236 Dipol-Heizmatte 62-RGS, 60W/m², 62-RGS1-65, 4,65 m²**
Dipol-Heizmatte 62-RGS, 60W/m², 62-RGS1-65, 4,65 m² (14E125C)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 720x65 cm,
Fläche: 4,65 m²
Typ: 62-RGS1-65
Angebotenes Erzeugnis:
'............'
Menge: 0,00 Stk

**01.01.237 Dipol-Heizmatte 62-RGS, 60W/m², 62-RGS8-65, 6,75 m²**
Dipol-Heizmatte 62-RGS, 60W/m², 62-RGS8-65, 6,75 m² (14E125D)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 1035x65 cm,
Fläche: 6,75 m²
Typ: 62-RGS8-65
Angebotenes Erzeugnis:
'............'
Menge: 0,00 Stk

**01.01.238 Dipol-Heizmatte 62-RGS, 60W/m², 62-RGS2-65, 8,05 m²**
Dipol-Heizmatte 62-RGS, 60W/m², 62-RGS2-65, 8,05 m² (14E125E)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 1245x65 cm,
Fläche: 8,05 m²
Typ: 62-RGS2-65
Angebotenes Erzeugnis:
'............'
Menge: 0,00 Stk

**01.01.239 Dipol-Heizmatte 62-RGS, 60W/m², 62-RGS3-65, 11,44 m²**
Dipol-Heizmatte 62-RGS, 60W/m², 62-RGS3-65, 11,44 m² (14E125F)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 1755x65 cm,
Fläche: 11,44m²
Typ: 62-RGS3-65
Angebotenes Erzeugnis:
'............'
Menge: 0,00 Stk

**01.01.240 Dipol-Heizmatte 62-RGS, 60W/m², 62-RGS4-65, 15,15 m²**
Dipol-Heizmatte 62-RGS, 60W/m², 62-RGS4-65, 15,15 m² (14E125G)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 2340x65 cm,
Fläche: 15,15m²
Typ: 62-RGS4-65
Angebotenes Erzeugnis:
'............'
Menge: 0,00 Stk

**01.01.241 Dipol-Heizmatte 62-RGS, 60W/m², 62-RGS5-65, 19,15m²**
Dipol-Heizmatte 62-RGS, 60W/m², 62-RGS5-65, 19,15m² (14E125H)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 2955x65 cm,
Fläche: 19,15m²
Typ:62-RGS5-65
Angebotenes Erzeugnis:
'............'
Menge: 0,00 Stk

**01.01.242 Dipol-Heizmatte 62-RGS, 60W/m², 62-RGS6-65, 27,10m²**
Dipol-Heizmatte 62-RGS, 60W/m², 62-RGS6-65, 27,10m² (14E125I)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 4170x65 cm,
Fläche: 27,10m²
Typ: 62-RGS6-65
Angebotenes Erzeugnis:
'............'
Menge: 0,00 Stk

**01.01.243 Dipol-Heizmatte 62-RGS, 60W/m²,62RGS040-105, 1,80m²**
Dipol-Heizmatte 62-RGS, 60W/m²,62RGS040-105, 1,80m² (14E125J)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 315x105 cm,
Fläche: 1,80 m²
Typ: 62RGS040-105
Angebotenes Erzeugnis:
'............'
Menge: 0,00 Stk

**01.01.244 Dipol-Heizmatte 62-RGS, 60W/m², 62RGS012-105, 3,30m²**
Dipol-Heizmatte 62-RGS, 60W/m², 62RGS012-105, 3,30m² (14E125K)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 315x105 cm,
Fläche: 3,30m²
Typ: 62RGS012-105
Angebotenes Erzeugnis:
'............'
Menge: 0,00 Stk

**01.01.245 Dipol-Heizmatte 62-RGS, 60W/m², 62-RGS1-105,4,65 m²**
Dipol-Heizmatte 62-RGS, 60W/m², 62-RGS1-105,4,65 m² (14E125L)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 435x105 cm,
Fläche: 4,65 m²
Typ: 62-RGS1-105
Angebotenes Erzeugnis:
'............'
Menge: 0,00 Stk

**01.01.246 Dipol-Heizmatte 62-RGS, 60W/m²,62-RGS8-105, 6,75 m²**
Dipol-Heizmatte 62-RGS, 60W/m²,62-RGS8-105, 6,75 m² (14E125M)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 645x105 cm,
Fläche: 6,75 m²
Typ: 62-RGS8-105
Angebotenes Erzeugnis:
'............'
Menge: 0,00 Stk

**01.01.247 Dipol-Heizmatte 62-RGS, 60W/m², 62-RGS2-105, 8,05 m²**
Dipol-Heizmatte 62-RGS, 60W/m², 62-RGS2-105, 8,05 m² (14E125N)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 765x105 cm,
Fläche: 8,05 m²
Typ: 62-RGS2-105
Angebotenes Erzeugnis:
'............'
Menge: 0,00 Stk

**01.01.248 Dipol-Heizmatte 62-RGS, 60W/m²,62-RGS3-105, 11,44 m²**
Dipol-Heizmatte 62-RGS, 60W/m²,62-RGS3-105, 11,44 m² (14E125O)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 1080x105 cm,
Fläche: 11,44 m²
Typ: 62-RGS3-105
Angebotenes Erzeugnis:
'............'
Menge: 0,00 Stk

**01.01.249 Dipol-Heizmatte 62-RGS, 60W/m²,62-RGS4-105, 15,15 m²**
Dipol-Heizmatte 62-RGS, 60W/m²,62-RGS4-105, 15,15 m² (14E125P)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 1440x105 cm,
Fläche: 15,15 m²
Typ: 62-RGS4-105
Angebotenes Erzeugnis:
'............'
Menge: 0,00 Stk

**01.01.250 Dipol-Heizmatte 62-RGS, 60W/m²,62-RGS5-105, 19,15 m²**
Dipol-Heizmatte 62-RGS, 60W/m²,62-RGS5-105, 19,15 m² (14E125Q)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
60W/m²

Länge x Breite: 1830x105 cm,
Fläche: 19,15 m²
Typ: 62-RGS5-105
Angebotenes Erzeugnis:
'............'
Menge: 0,00 Stk

**01.01.251 Dipol-Heizmatte 62-RGS, 60W/m²,62-RGS6-105, 27,10 m²**
Dipol-Heizmatte 62-RGS, 60W/m²,62-RGS6-105, 27,10 m² (14E125R)

Heizmatte für den Einbau im Estrich, als Direkt-, Teilspeicher- oder Speicherheizung (je nach Tarifmodell des jeweiligen Energieversorgers).
Die 60 W/m² Heizmatten zur Optimierung des Eigenstromverbrauchs.
Der Einbau erfolgt in einem 2-lagigen Estrich. Das Schutzgeflecht des Heizleiters ermöglicht den sicheren Einbau in nassen Räumen. Die hochwertige Heizleitung hat standardmäßig eine Anschlussleitung von 3 m.
Heizmatten mit 60 W/m2, ideal in Kombination mit einer 5 kWp PV-Anlage zur Optimierung des Eigenstromverbrauchs.

Technische Beschreibung:
• Nennspannung: 230 V
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
Leistung: 60 W/m²

Länge x Breite: 2580x105 cm,
Fläche: 27,10m²
Typ: 62-RGS6-105
Angebotenes Erzeugnis:
'............'
Menge: 0,00 Stk

**01.01.252 Dipol-Heizmatte 82-RGS, 80W/m², 082-RGS040-65, 1,56 m²**
Dipol-Heizmatte 82-RGS, 80W/m², 082-RGS040-65, 1,56 m² (14E126A)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 240x65 cm,
Fläche: 1,56m²
Typ: 082-RGS040-65
Angebotenes Erzeugnis:
'............'
Menge: 0,00 Stk

**01.01.253 Dipol-Heizmatte 82-RGS, 80W/m², 082-RGS012-65, 2,83 m²**
Dipol-Heizmatte 82-RGS, 80W/m², 082-RGS012-65, 2,83  m² (14E126B)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 435x65 cm,
Fläche: 2,83m²
Typ: 082-RGS012-65
Angebotenes Erzeugnis:
'............'
Menge: 0,00 Stk

**01.01.254 Dipol-Heizmatte 82-RGS, 80W/m², 082-RGS1-65, 4,0 m²**
Dipol-Heizmatte 82-RGS, 80W/m², 082-RGS1-65, 4,0  m² (14E126C)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 615x65 cm,
Fläche: 4,00 m²
Typ: 082-RGS1-65
Angebotenes Erzeugnis:
'............'
Menge: 0,00 Stk

**01.01.255 Dipol-Heizmatte 82-RGS, 80W/m², 082-RGS8-65, 5,85 m²**
Dipol-Heizmatte 82-RGS, 80W/m², 082-RGS8-65, 5,85  m² (14E126D)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 900x65 cm,
Fläche: 5,85 m²
Typ: 082-RGS8-65
Angebotenes Erzeugnis:
'............'
Menge: 0,00 Stk

**01.01.256 Dipol-Heizmatte 82-RGS, 80W/m², 082-RGS2-65, 7,02 m²**
Dipol-Heizmatte 82-RGS, 80W/m², 082-RGS2-65, 7,02  m² (14E126E)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 1080x65 cm,
Fläche: 7,02 m²
Typ: 082-RGS2-65
Angebotenes Erzeugnis:
'............'
Menge: 0,00 Stk

**01.01.257 Dipol-Heizmatte 82-RGS, 80W/m², 082-RGS3-65, 9,85 m²**
Dipol-Heizmatte 82-RGS, 80W/m², 082-RGS3-65, 9,85  m² (14E126F)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 1515x65 cm,
Fläche: 9,85 m²
Typ: 082-RGS3-65
Angebotenes Erzeugnis:
'............'
Menge: 0,00 Stk

**01.01.258 Dipol-Heizmatte 82-RGS, 80W/m², 082-RGS4-65, 13,16 m²**
Dipol-Heizmatte 82-RGS, 80W/m², 082-RGS4-65, 13,16  m² (14E126G)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 2025x65 cm,
Fläche: 13,16 m²
Typ: 082-RGS4-65
Angebotenes Erzeugnis:
'............'
Menge: 0,00 Stk

**01.01.259 Dipol-Heizmatte 82-RGS, 80W/m², 082-RGS5-65, 16,58 m²**
Dipol-Heizmatte 82-RGS, 80W/m², 082-RGS5-65, 16,58  m² (14E126H)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 2550x65 cm,
Fläche: 16,58 m²
Typ: 082-RGS5-65
Angebotenes Erzeugnis:
'............'
Menge: 0,00 Stk

**01.01.260 Dipol-Heizmatte 82-RGS, 80W/m², 082-RGS6-65, 23,50 m²**
Dipol-Heizmatte 82-RGS, 80W/m², 082-RGS6-65, 23,50  m² (14E126I)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 3615x65 cm,
Fläche: 23,50 m²
Typ: 082-RGS6-65
Angebotenes Erzeugnis:
'............'
Menge: 0,00 Stk

**01.01.261 Dipol-Heizmatte 82-RGS, 80W/m², 082-RGS040-105, 1,56 m²**
Dipol-Heizmatte 82-RGS, 80W/m², 082-RGS040-105, 1,56  m² (14E126J)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 150x105 cm,
Fläche: 1,56 m²
Typ: 082-RGS040-105
Angebotenes Erzeugnis:
'............'
Menge: 0,00 Stk

**01.01.262 Dipol-Heizmatte 82-RGS, 80W/m², 082-RGS012-105, 2,83 m²**
Dipol-Heizmatte 82-RGS, 80W/m², 082-RGS012-105, 2,83  m² (14E126K)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 270x105 cm,
Fläche: 2,83 m²
Typ: 082-RGS012-105
Angebotenes Erzeugnis:
'............'
Menge: 0,00 Stk

**01.01.263 Dipol-Heizmatte 82-RGS, 80W/m², 082-RGS1-105, 4,00 m²**
Dipol-Heizmatte 82-RGS, 80W/m², 082-RGS1-105, 4,00  m² (14E126L)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 375x105 cm,
Fläche: 4,00 m²
Typ: 082-RGS1-105
Angebotenes Erzeugnis:
'............'
Menge: 0,00 Stk

**01.01.264 Dipol-Heizmatte 82-RGS, 80W/m², 082-RGS8-105, 5,85 m²**
Dipol-Heizmatte 82-RGS, 80W/m², 082-RGS8-105, 5,85  m² (14E126M)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 555x105 cm,
Fläche: 5,85 m²
Typ: 082-RGS8-105
Angebotenes Erzeugnis:
'............'
Menge: 0,00 Stk

**01.01.265 Dipol-Heizmatte 82-RGS, 80W/m², 082-RGS2-105, 7,02 m²**
Dipol-Heizmatte 82-RGS, 80W/m², 082-RGS2-105, 7,02  m² (14E126N)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 660x105 cm,
Fläche: 7,02 m²
Typ: 082-RGS2-105
Angebotenes Erzeugnis:
'............'
Menge: 0,00 Stk

**01.01.266 Dipol-Heizmatte 82-RGS, 80W/m², 082-RGS3-105, 9,85 m²**
Dipol-Heizmatte 82-RGS, 80W/m², 082-RGS3-105, 9,85  m² (14E126O)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 945x105 cm,
Fläche: 9,85 m²
Typ: 082-RGS3-105
Angebotenes Erzeugnis:
'............'
Menge: 0,00 Stk

**01.01.267 Dipol-Heizmatte 82-RGS, 80W/m², 082-RGS4-105, 13,16 m²**
Dipol-Heizmatte 82-RGS, 80W/m², 082-RGS4-105, 13,16  m² (14E126P)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 1245x105 cm,
Fläche: 13,16 m²
Typ: 082-RGS4-105
Angebotenes Erzeugnis:
'............'
Menge: 0,00 Stk

**01.01.268 Dipol-Heizmatte 82-RGS, 80W/m², 082-RGS5-105, 16,58 m²**
Dipol-Heizmatte 82-RGS, 80W/m², 082-RGS5-105, 16,58  m² (14E126Q)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 1575x105 cm,
Fläche: 16,58 m²
Typ: 082-RGS5-105
Angebotenes Erzeugnis:
'............'
Menge: 0,00 Stk

**01.01.269 Dipol-Heizmatte 82-RGS, 80W/m², 082-RGS6-105, 23,50 m²**
Dipol-Heizmatte 82-RGS, 80W/m², 082-RGS6-105, 23,50  m² (14E126R)

Heizmatte für den Einbau im Estrich, als Direkt-, Teilspeicher- oder Speicherheizung (je nach Tarifmodell des jeweiligen Energieversorgers).
Die 80 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
80W/m²

Länge x Breite: 2235x105 cm,
Fläche: 23,50 m²
Typ: 082-RGS6-105
Angebotenes Erzeugnis:
'............'
Menge: 0,00 Stk

**01.01.270 Dipol-Heizmatte 102-RGS, 100W/m², 102RGS040-65, 1,40 m²**
Dipol-Heizmatte 102-RGS, 100W/m², 102RGS040-65, 1,40 m² (14E127A)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 210x65 cm,
Fläche: 1;40 m²
Typ: 102RGS040-65
Angebotenes Erzeugnis:
'............'
Menge: 0,00 Stk

**01.01.271 Dipol-Heizmatte 102-RGS, 100W/m², 102RGS012-65, 2,55 m²**
Dipol-Heizmatte 102-RGS, 100W/m², 102RGS012-65, 2,55  m² (14E127B)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 390 x65 cm,
Fläche: 2,55 m²
Typ: 102RGS012-65
Angebotenes Erzeugnis:
'............'
Menge: 0,00 Stk

**01.01.272 Dipol-Heizmatte 102-RGS, 100W/m², 102-RGS1-65, 3,60 m²**
Dipol-Heizmatte 102-RGS, 100W/m², 102-RGS1-65, 3,60  m² (14E127C)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 555x65 cm,
Fläche: 3,60 m²
Typ: 102-RGS1-65
Angebotenes Erzeugnis:
'............'
Menge: 0,00 Stk

**01.01.273 Dipol-Heizmatte 102-RGS, 100W/m², 102-RGS8-65, 5,25 m²**
Dipol-Heizmatte 102-RGS, 100W/m², 102-RGS8-65, 5,25  m² (14E127D)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 810x65 cm,
Fläche: 5,25 m²
Typ: 102-RGS8-65
Angebotenes Erzeugnis:
'............'
Menge: 0,00 Stk

**01.01.274 Dipol-Heizmatte 102-RGS, 100W/m², 102-RGS2-65, 6,25 m²**
Dipol-Heizmatte 102-RGS, 100W/m², 102-RGS2-65, 6,25  m² (14E127E)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 960x65 cm,
Fläche: 6,25 m²
Typ: 102-RGS2-65
Angebotenes Erzeugnis:
'............'
Menge: 0,00 Stk

**01.01.275 Dipol-Heizmatte 102-RGS, 100W/m², 102-RGS3-65, 8,80 m²**
Dipol-Heizmatte 102-RGS, 100W/m², 102-RGS3-65, 8,80  m² (14E127F)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 1350x65 cm,
Fläche: 8,80 m²
Typ: 102-RGS3-65
Angebotenes Erzeugnis:
'............'
Menge: 0,00 Stk

**01.01.276 Dipol-Heizmatte 102-RGS, 100W/m², 102-RGS4-65, 11,75 m²**
Dipol-Heizmatte 102-RGS, 100W/m², 102-RGS4-65, 11,75  m² (14E127G)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 1800x65 cm,
Fläche: 11,75 m²
Typ: 102-RGS4-65
Angebotenes Erzeugnis:
'............'
Menge: 0,00 Stk

**01.01.277 Dipol-Heizmatte 102-RGS, 100W/m², 102-RGS5-65, 14,85 m²**
Dipol-Heizmatte 102-RGS, 100W/m², 102-RGS5-65, 14,85  m² (14E127H)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 2280x65 cm,
Fläche: 14,85 m²
Typ: 102-RGS5-65
Angebotenes Erzeugnis:
'............'
Menge: 0,00 Stk

**01.01.278 Dipol-Heizmatte 102-RGS, 100W/m², 102-RGS6-65, 21,00 m²**
Dipol-Heizmatte 102-RGS, 100W/m², 102-RGS6-65, 21,00  m² (14E127I)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 3225x65 cm,
Fläche: 21,00 m²
Typ: 102-RGS6-65
Angebotenes Erzeugnis:
'............'
Menge: 0,00 Stk

**01.01.279 Dipol-Heizmatte 102-RGS, 100W/m², 102RGS040-105, 1,40 m²**
Dipol-Heizmatte 102-RGS, 100W/m², 102RGS040-105, 1,40  m² (14E127J)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 135x105 cm,
Fläche: 1,40 m²
Typ: 102RGS040-105
Angebotenes Erzeugnis:
'............'
Menge: 0,00 Stk

**01.01.280 Dipol-Heizmatte 102-RGS, 100W/m², 102RGS012-105, 2,55 m²**
Dipol-Heizmatte 102-RGS, 100W/m², 102RGS012-105, 2,55  m² (14E127K)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 240x105 cm,
Fläche: 2,55 m²
Typ: 102RGS012-105
Angebotenes Erzeugnis:
'............'
Menge: 0,00 Stk

**01.01.281 Dipol-Heizmatte 102-RGS, 100W/m², 102-RGS1-105, 3,60 m²**
Dipol-Heizmatte 102-RGS, 100W/m², 102-RGS1-105, 3,60  m² (14E127L)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 345x105 cm,
Fläche: 3,60 m²
Typ: 102-RGS1-105
Angebotenes Erzeugnis:
'............'
Menge: 0,00 Stk

**01.01.282 Dipol-Heizmatte 102-RGS, 100W/m², 102-RGS8-105, 5,25 m²**
Dipol-Heizmatte 102-RGS, 100W/m², 102-RGS8-105, 5,25  m² (14E127M)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 495x105 cm,
Fläche: 5,25 m²
Typ: 102-RGS8-105
Angebotenes Erzeugnis:
'............'
Menge: 0,00 Stk

**01.01.283 Dipol-Heizmatte 102-RGS, 100W/m², 102-RGS2-105, 6,25 m²**
Dipol-Heizmatte 102-RGS, 100W/m², 102-RGS2-105, 6,25  m² (14E127N)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 600x105 cm,
Fläche: 6,25 m²
Typ: 102-RGS2-105
Angebotenes Erzeugnis:
'............'
Menge: 0,00 Stk

**01.01.284 Dipol-Heizmatte 102-RGS, 100W/m², 102-RGS3-105, 8,80 m²**
Dipol-Heizmatte 102-RGS, 100W/m², 102-RGS3-105, 8,80  m² (14E127O)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 840x105 cm,
Fläche: 8,80 m²
Typ: 102-RGS3-105
Angebotenes Erzeugnis:
'............'
Menge: 0,00 Stk

**01.01.285 Dipol-Heizmatte 102-RGS, 100W/m², 102-RGS4-105, 11,75 m²**
Dipol-Heizmatte 102-RGS, 100W/m², 102-RGS4-105, 11,75  m² (14E127P)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 1125x105 cm,
Fläche: 11,75 m²
Typ: 102-RGS4-105
Angebotenes Erzeugnis:
'............'
Menge: 0,00 Stk

**01.01.286 Dipol-Heizmatte 102-RGS, 100W/m², 102-RGS5-105, 14,85 m²**
Dipol-Heizmatte 102-RGS, 100W/m², 102-RGS5-105, 14,85  m² (14E127Q)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 1410x105 cm,
Fläche: 14,85 m²
Typ: 102-RGS5-105
Angebotenes Erzeugnis:
'............'
Menge: 0,00 Stk

**01.01.287 Dipol-Heizmatte 102-RGS, 100W/m², 102-RGS6-105, 21,00 m²**
Dipol-Heizmatte 102-RGS, 100W/m², 102-RGS6-105, 21,00  m² (14E127R)

Heizmatte für den Einbau im Estrich, als Direkt-, Teilspeicher- oder Speicherheizung (je nach Tarifmodell des jeweiligen Energieversorgers).
Die 100 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
100W/m²

Länge x Breite: 1995x105 cm,
Fläche: 21,00 m²
Typ: 102-RGS6-105
Angebotenes Erzeugnis:
'............'
Menge: 0,00 Stk

**01.01.288 Dipol-Heizmatte 122-RGS, 120W/m², 122-RGS040-65, 1,27 m²**
Dipol-Heizmatte 122-RGS, 120W/m², 122-RGS040-65, 1,27  m² (14E128A)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 195x65 cm,
Fläche: 1,27 m²
Typ: 122-RGS040-65
Angebotenes Erzeugnis:
'............'
Menge: 0,00 Stk

**01.01.289 Dipol-Heizmatte 122-RGS, 120W/m², 122-RGS012-65, 2,34 m²**
Dipol-Heizmatte 122-RGS, 120W/m², 122-RGS012-65, 2,34  m² (14E128B)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 360x65 cm,
Fläche: 2,34 m²
Typ: 122-RGS012-65
Angebotenes Erzeugnis:
'............'
Menge: 0,00 Stk

**01.01.290 Dipol-Heizmatte 122-RGS, 120W/m², 122-RGS1-65, 3,32 m²**
Dipol-Heizmatte 122-RGS, 120W/m², 122-RGS1-65, 3,32  m² (14E128C)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 510x65 cm,
Fläche: 3,32 m²
Typ: 122-RGS1-65
Angebotenes Erzeugnis:
'............'
Menge: 0,00 Stk

**01.01.291 Dipol-Heizmatte 122-RGS, 120W/m², 122-RGS8-65, 4,78 m²**
Dipol-Heizmatte 122-RGS, 120W/m², 122-RGS8-65, 4,78  m² (14E128D)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 735x65 cm,
Fläche: 4,78 m²
Typ: 22-RGS8-65
Angebotenes Erzeugnis:
'............'
Menge: 0,00 Stk

**01.01.292 Dipol-Heizmatte 122-RGS, 120W/m², 122-RGS2-65, 5,66 m²**
Dipol-Heizmatte 122-RGS, 120W/m², 122-RGS2-65, 5,66  m² (14E128E)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 870x65 cm,
Fläche: 5,66 m²
Typ: 122-RGS2-65
Angebotenes Erzeugnis:
'............'
Menge: 0,00 Stk

**01.01.293 Dipol-Heizmatte 122-RGS, 120W/m², 122-RGS3-65, 8,09 m²**
Dipol-Heizmatte 122-RGS, 120W/m², 122-RGS3-65, 8,09  m² (14E128F)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 1245x65 cm,
Fläche: 8,09 m²
Typ: 122-RGS3-65
Angebotenes Erzeugnis:
'............'
Menge: 0,00 Stk

**01.01.294 Dipol-Heizmatte 122-RGS, 120W/m², 122-RGS4-65, 10,73 m²**
Dipol-Heizmatte 122-RGS, 120W/m², 122-RGS4-65, 10,73  m² (14E128G)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 1650x65 cm,
Fläche: 10,73 m²
Typ: 122-RGS4-65
Angebotenes Erzeugnis:
'............'
Menge: 0,00 Stk

**01.01.295 Dipol-Heizmatte 122-RGS, 120W/m², 122-RGS5-65, 13,55 m²**
Dipol-Heizmatte 122-RGS, 120W/m², 122-RGS5-65, 13,55  m² (14E128H)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 2085x65 cm,
Fläche: 13,55 m²
Typ: 122-RGS5-65
Angebotenes Erzeugnis:
'............'
Menge: 0,00 Stk

**01.01.296 Dipol-Heizmatte 122-RGS, 120W/m²,122-RGS6-65, 19,21 m²**
Dipol-Heizmatte 122-RGS, 120W/m²,122-RGS6-65, 19,21  m² (14E128I)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 2955x65 cm,
Fläche: 19,21 m²
Typ: 122-RGS6-65
Angebotenes Erzeugnis:
'............'
Menge: 0,00 Stk

**01.01.297 Dipol-Heizmatte 122-RGS, 120W/m²,122-RGS040-105, 1,27 m²**
Dipol-Heizmatte 122-RGS, 120W/m²,122-RGS040-105, 1,27  m² (14E128J)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 120x105 cm,
Fläche: 1,27 m²
Typ: 122-RGS040-105
Angebotenes Erzeugnis:
'............'
Menge: 0,00 Stk

**01.01.298 Dipol-Heizmatte 122-RGS, 120W/m²,122-RGS012-105, 2,34 m²**
Dipol-Heizmatte 122-RGS, 120W/m²,122-RGS012-105, 2,34  m² (14E128K)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 225x105 cm,
Fläche: 2,34 m²
Typ: 122-RGS012-105
Angebotenes Erzeugnis:
'............'
Menge: 0,00 Stk

**01.01.299 Dipol-Heizmatte 122-RGS, 120W/m²,122-RGS1-105, 3,32 m²**
Dipol-Heizmatte 122-RGS, 120W/m²,122-RGS1-105, 3,32  m² (14E128L)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 315x105 cm,
Fläche: 3,32m²
Typ: 122-RGS1-105
Angebotenes Erzeugnis:
'............'
Menge: 0,00 Stk

**01.01.300 Dipol-Heizmatte 122-RGS, 120W/m²,122-RGS8-105, 4,78 m²**
Dipol-Heizmatte 122-RGS, 120W/m²,122-RGS8-105, 4,78  m² (14E128M)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 450x105 cm,
Fläche: 4,78 m²
Typ: 122-RGS8-105
Angebotenes Erzeugnis:
'............'
Menge: 0,00 Stk

**01.01.301 Dipol-Heizmatte 122-RGS, 120W/m²,122-RGS2-105, 5,66 m²**
Dipol-Heizmatte 122-RGS, 120W/m²,122-RGS2-105, 5,66  m² (14E128N)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 540x105 cm,
Fläche: 5,66 m²
Typ: 122-RGS2-105
Angebotenes Erzeugnis:
'............'
Menge: 0,00 Stk

**01.01.302 Dipol-Heizmatte 122-RGS, 120W/m²,122-RGS3-105, 8,09 m²**
Dipol-Heizmatte 122-RGS, 120W/m²,122-RGS3-105, 8,09  m² (14E128O)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 765x105 cm,
Fläche: 8,09 m²
Typ: 122-RGS3-105
Angebotenes Erzeugnis:
'............'
Menge: 0,00 Stk

**01.01.303 Dipol-Heizmatte 122-RGS, 120W/m²,122-RGS4-105, 10,73 m²**
Dipol-Heizmatte 122-RGS, 120W/m²,122-RGS4-105, 10,73  m² (14E128P)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 1020x105 cm,
Fläche: 10,73 m²
Typ: 122-RGS4-105
Angebotenes Erzeugnis:
'............'
Menge: 0,00 Stk

**01.01.304 Dipol-Heizmatte 122-RGS, 120W/m²,122-RGS5-105, 13,55 m²**
Dipol-Heizmatte 122-RGS, 120W/m²,122-RGS5-105, 13,55  m² (14E128Q)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 1290x105 cm,
Fläche: 13,55 m²
Typ: 122-RGS5-105
Angebotenes Erzeugnis:
'............'
Menge: 0,00 Stk

**01.01.305 Dipol-Heizmatte 122-RGS, 120W/m²,122-RGS6-105, 19,21 m²**
Dipol-Heizmatte 122-RGS, 120W/m²,122-RGS6-105, 19,21  m² (14E128R)

Heizmatte für den Einbau im Estrich, als Direkt-, Teilspeicher- oder Speicherheizung (je nach Tarifmodell des jeweiligen Energieversorgers).
Die 120 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
120W/m²

Länge x Breite: 1830x105 cm,
Fläche: 19,21 m²
Typ: 122-RGS6-105
Angebotenes Erzeugnis:
'............'
Menge: 0,00 Stk

**01.01.306 Dipol-Heizmatte 152-RUS, 150W/m²,152RUS040-55, 0,95 m²**
Dipol-Heizmatte 152-RUS, 150W/m²,152RUS040-55, 0,95  m² (14E129A)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 170x55 cm,
Fläche: 0,95 m²
Typ: 152RUS040-55
Angebotenes Erzeugnis:
'............'
Menge: 0,00 Stk

**01.01.307 Dipol-Heizmatte 152-RUS, 150W/m²,152RUS012-55, 1,70 m²**
Dipol-Heizmatte 152-RUS, 150W/m²,152RUS012-55, 1,70  m² (14E129B)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 310x55 cm,
Fläche: 1,70 m²
Typ: 152RUS012-55
Angebotenes Erzeugnis:
'............'
Menge: 0,00 Stk

**01.01.308 Dipol-Heizmatte 152-RUS, 150W/m², 152-RUS1-55, 2,40 m²**
Dipol-Heizmatte 152-RUS, 150W/m², 152-RUS1-55, 2,40  m² (14E129C)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 440x55 cm,
Fläche: 2,40 m²
Typ: 152-RUS1-55
Angebotenes Erzeugnis:
'............'
Menge: 0,00 Stk

**01.01.309 Dipol-Heizmatte 152-RUS, 150W/m², 152-RUS8-55, 3,50 m²**
Dipol-Heizmatte 152-RUS, 150W/m², 152-RUS8-55, 3,50  m² (14E129D)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 630x55 cm,
Fläche: 3,50 m²
Typ: 152-RUS8-55
Angebotenes Erzeugnis:
'............'
Menge: 0,00 Stk

**01.01.310 Dipol-Heizmatte 152-RUS, 150W/m², 152-RUS2-55, 4,15 m²**
Dipol-Heizmatte 152-RUS, 150W/m², 152-RUS2-55, 4,15  m² (14E129E)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 760x55 cm,
Fläche: 4,15 m²
Typ: 152-RUS2-55
Angebotenes Erzeugnis:
'............'
Menge: 0,00 Stk

**01.01.311 Dipol-Heizmatte 152-RUS, 150W/m², 152-RUS3-55, 5,90 m²**
Dipol-Heizmatte 152-RUS, 150W/m², 152-RUS3-55, 5,90  m² (14E129F)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 1070x55 cm,
Fläche: 5,90 m²
Typ: 152-RUS3-55
Angebotenes Erzeugnis:
'............'
Menge: 0,00 Stk

**01.01.312 Dipol-Heizmatte 152-RUS, 150W/m², 152-RUS4-55, 7,85 m²**
Dipol-Heizmatte 152-RUS, 150W/m², 152-RUS4-55, 7,85  m² (14E129G)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 1420x55 cm,
Fläche: 7,85 m²
Typ: 152-RUS4-55
Angebotenes Erzeugnis:
'............'
Menge: 0,00 Stk

**01.01.313 Dipol-Heizmatte 152-RUS, 150W/m², 152-RUS5-55, 9,90 m²**
Dipol-Heizmatte 152-RUS, 150W/m², 152-RUS5-55, 9,90  m² (14E129H)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 1800x55 cm,
Fläche: 9,90 m²
Typ: 152-RUS5-55
Angebotenes Erzeugnis:
'............'
Menge: 0,00 Stk

**01.01.314 Dipol-Heizmatte 152-RUS, 150W/m², 152-RUS6-55, 14,00 m²**
Dipol-Heizmatte 152-RUS, 150W/m², 152-RUS6-55, 14,00  m² (14E129I)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 2540x55 cm,
Fläche: 14,00 m²
Typ: 152-RUS6-55
Angebotenes Erzeugnis:
'............'
Menge: 0,00 Stk

**01.01.315 Dipol-Heizmatte 152-RUS, 150W/m²,152RUS040-95, 0,95 m²**
Dipol-Heizmatte 152-RUS, 150W/m²,152RUS040-95, 0,95  m² (14E129J)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 100x95 cm,
Fläche: 0,95 m²
Typ: 152RUS040-95
Angebotenes Erzeugnis:
'............'
Menge: 0,00 Stk

**01.01.316 Dipol-Heizmatte 152-RUS, 150W/m²,152RUS012-95, 1,70 m²**
Dipol-Heizmatte 152-RUS, 150W/m²,152RUS012-95, 1,70  m² (14E129K)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 180x95 cm,
Fläche: 1,70 m²
Typ: 152RUS012-95
Angebotenes Erzeugnis:
'............'
Menge: 0,00 Stk

**01.01.317 Dipol-Heizmatte 152-RUS, 150W/m²,152-RUS1-95, 2,40 m²**
Dipol-Heizmatte 152-RUS, 150W/m²,152-RUS1-95, 2,40  m² (14E129L)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 250x95 cm,
Fläche: 2,40 m²
Typ: 152-RUS1-95
Angebotenes Erzeugnis:
'............'
Menge: 0,00 Stk

**01.01.318 Dipol-Heizmatte 152-RUS, 150W/m²,152-RUS8-95, 3,50 m²**
Dipol-Heizmatte 152-RUS, 150W/m²,152-RUS8-95, 3,50  m² (14E129M)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 370x95 cm,
Fläche: 3,50 m²
Typ: 152-RUS8-95
Angebotenes Erzeugnis:
'............'
Menge: 0,00 Stk

**01.01.319 Dipol-Heizmatte 152-RUS, 150W/m²,152-RUS2-95, 4,15 m²**
Dipol-Heizmatte 152-RUS, 150W/m²,152-RUS2-95, 4,15  m² (14E129N)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 440x95 cm,
Fläche: 4,15 m²
Typ: 152-RUS2-95
Angebotenes Erzeugnis:
'............'
Menge: 0,00 Stk

**01.01.320 Dipol-Heizmatte 152-RUS, 150W/m²,152-RUS3-95, 5,90 m²**
Dipol-Heizmatte 152-RUS, 150W/m²,152-RUS3-95, 5,90  m² (14E129O)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 620x95 cm,
Fläche: 5,90 m²
Typ: 152-RUS3-95
Angebotenes Erzeugnis:
'............'
Menge: 0,00 Stk

**01.01.321 Dipol-Heizmatte 152-RUS, 150W/m²,152-RUS4-95, 7,85 m²**
Dipol-Heizmatte 152-RUS, 150W/m²,152-RUS4-95, 7,85  m² (14E129P)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 820x95 cm,
Fläche: 7,85 m²
Typ: 152-RUS4-95
Angebotenes Erzeugnis:
'............'
Menge: 0,00 Stk

**01.01.322 Dipol-Heizmatte 152-RUS, 150W/m²,152-RUS5-95, 9,90 m²**
Dipol-Heizmatte 152-RUS, 150W/m²,152-RUS5-95, 9,90  m² (14E129Q)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 1040x95 cm,
Fläche: 9,90 m²
Typ: 152-RUS5-95
Angebotenes Erzeugnis:
'............'
Menge: 0,00 Stk

**01.01.323 Dipol-Heizmatte 152-RUS, 150W/m²,152-RUS6-95, 14,00 m²**
Dipol-Heizmatte 152-RUS, 150W/m²,152-RUS6-95, 14,00  m² (14E129R)

Heizmatte für den Einbau im Estrich, als Direkt-, Teilspeicher- oder Speicherheizung (je nach Tarifmodell des jeweiligen Energieversorgers).
Die 150 W/m² Heizmatten zur Optimierung des Eigenstromverbrauchs.
Der Einbau erfolgt in einem 2-lagigen Estrich. Das Schutzgeflecht des Heizleiters ermöglicht den sicheren Einbau in nassen Räumen. Die hochwertige Heizleitung hat standardmäßig eine Anschlussleitung von 3 m.
Heizmatten mit 60 W/m2, ideal in Kombination mit einer 5 kWp PV-Anlage zur Optimierung des Eigenstromverbrauchs.

Technische Beschreibung:
• Nennspannung: 230 V
• Leistung: 60, 80, 100, 120, 150 W/m²
• Leistung auf Anfrage: 40, 175, 200, 240 W/m²
• Temperaturbeständig: bis 90 °C
• Heizleiteraufbau: nach VDE NH2G2GQUY
• Min. Biegeradius: 5 d
• Schutzart: IP X7
• Schutzmaßnahme: FI-Schutzschalter 30 mA
• Anschlussleitung: 3 m, 2 x 1,5 (2,5) mm2
• mit Alu-Schirm + Schutzleiter
• Systemaufbau: CE konform
z.B. ETHERMA oder Gleichwertiges.

Produktbeschreibung:
• 40 bis 240 W/m²
• Magnetfeldarm < 25 nT
• eine Anschlussleitung
• ideales Heizsystem für die Beheizung von Niedrigenergie- und Passivhäusern
• verschiedene Größen/Leistungen erlauben eine einfache Planung und unkomplizierte Verlegung
Dipol-Heizmatte RS mit Alu-Schirm + Schutzleiter, 230 V, IP X7
Heizmatte für Estricheinbau, Dipolheizleiter, inkl. 3 m Anschlussleitung,
150W/m²

Länge x Breite: 1470x95 cm,
Fläche: 14,00 m²
Typ: 152-RUS6-95
Angebotenes Erzeugnis:
'............'
Menge: 0,00 Stk

**01.01.324 PTXS-Fußwärmematte, PTXS-3, 300W**
PTXS-Fußwärmematte, PTXS-3, 300W (14E130A)

Koppelbare Fußwärmematte zur lokalen Erwärmung unter einem Sitz- oder Stehbereich, zur Verwendung für Arbeitsplätze, Werkbänke, Verkaufsstände, im Container und auch für Außenanwendungen wie auf Weihnachtsmärkten.
Die Wärmematte wird auf einem planebenen Untergrund aufgelegt und mit dem Stecker an eine 230 V Steckdose angeschlossen.
Der Einsatz wird bei einer Umgebungstemperatur von 0-10 °C empfohlen.
Technische Beschreibung:
Oberflächentemp.: 35-45 °C
Oberfläche: Rillenstruktur
Material: Gummi
Farbe: Schwarz
Stärke: 10 mm
Gewicht: 8,3 kg
Schutzart: IP X7
Schutzklasse: I
Anschluss: 2x50 cm mit Stecker-Anbindung
Anschlussleitung: 2,5 m EU-Stecker, Typ C
Systemaufbau: CE konform
z.B. ETHERMA oder Gleichwertiges.

Produktbeschreibung:
Zur Verwendung in Innenräumen wie z.B. Arbeitsplätzen, Werkbänken, Verkaufsständen, Speditionsbüros, Containern. Die Matte kann auch in feuchter Umgebung betrieben werden.
ergonomische Fußmatte
Matten bis zu einer Länge von ca. 5 m koppelbar
(8 Stk. bei 16 A Sicherung)
trittsicher, rutschfest
einfache Reinigung
Brandschutzklasse B1
säure- und milchsäurebeständig
PTXS, Fußwärmematte, 230 V, IP X7
Leistung: 300W,
Länge x Breite: 100x60cm,
Typ: PTXS-3
Angebotenes Erzeugnis:
'............'
Menge: 0,00 Stk

**01.01.325 Heizteppich PA, PA-1-NA, 25W**
Heizteppich PA, PA-1-NA, 25W (14E131A)

Heizteppiche gegen Bodenkälte im Büro, zu Hause, hinter einem Verkaufspult, an der Kasse eines Supermarktes oder am Ausstellungsstand.
Standardfarbe: Anthrazit
Technische Beschreibung:
Nennspannung: 230 V
Oberflächentemperatur: ~ 35 °C
Oberfläche: Schlinge
Material: 100 % PP
Stärke: 10 mm
Schutzart: IP X1
Schutzmaßnahme: Schutzisoliert
Anschluss: Steckerleitung 2 m mit Schalter
Systemaufbau: CE konform
z.B. ETHERMA oder Gleichwertiges.
Heizteppich PA, 230 V, IP X1,
Leistung: 60W,
Länge x Breite: 40x60cm,
Typ: PA-1-NA
Angebotenes Erzeugnis:
'............'
Menge: 0,00 Stk

**01.01.326 Heizteppich PA, PA-2-NA, 50W**
Heizteppich PA, PA-2-NA, 50W (14E131B)

Heizteppiche gegen Bodenkälte im Büro, zu Hause, hinter einem Verkaufspult, an der Kasse eines Supermarktes oder am Ausstellungsstand.
Standardfarbe: Anthrazit
Technische Beschreibung:
Nennspannung: 230 V
Oberflächentemperatur: ~ 35 °C
Oberfläche: Schlinge
Material: 100 % PP
Stärke: 10 mm
Schutzart: IP X1
Schutzmaßnahme: Schutzisoliert
Anschluss: Steckerleitung 2 m mit Schalter
Systemaufbau: CE konform
z.B. ETHERMA oder Gleichwertiges.
Heizteppich PA, 230 V, IP X,1
Leistung: 105 W,
Länge x Breite: 70 x 60cm,
Typ: PA-2-NA
Angebotenes Erzeugnis:
'............'
Menge: 0,00 Stk

**01.01.327 Heizteppich PA, PA-3-NA, 70W**
Heizteppich PA, PA-3-NA, 70W (14E131C)

Heizteppiche gegen Bodenkälte im Büro, zu Hause, hinter einem Verkaufspult, an der Kasse eines Supermarktes oder am Ausstellungsstand.
Standardfarbe: Anthrazit
Technische Beschreibung:
Nennspannung: 230 V
Oberflächentemperatur: ~ 35 °C
Oberfläche: Schlinge
Material: 100 % PP
Stärke: 10 mm
Schutzart: IP X1
Schutzmaßnahme: Schutzisoliert
Anschluss: Steckerleitung 2 m mit Schalter
Systemaufbau: CE konform
z.B. ETHERMA oder Gleichwertiges.
Heizteppich PA, 230 V, IP X,1
Leistung: 150 W,
Länge x Breite: 100 x 60cm,
Typ: PA-3-NA
Angebotenes Erzeugnis:
'............'
Menge: 0,00 Stk

**01.01.328 Heizteppich PA, PA-4-NA, 100W**
Heizteppich PA, PA-4-NA, 100W (14E131D)

Heizteppiche gegen Bodenkälte im Büro, zu Hause, hinter einem Verkaufspult, an der Kasse eines Supermarktes oder am Ausstellungsstand.
Standardfarbe: Anthrazit
Technische Beschreibung:
Nennspannung: 230 V
Oberflächentemperatur: ~ 35 °C
Oberfläche: Schlinge
Material: 100 % PP
Stärke: 10 mm
Schutzart: IP X1
Schutzmaßnahme: Schutzisoliert
Anschluss: Steckerleitung 2 m mit Schalter
Systemaufbau: CE konform
z.B. ETHERMA oder Gleichwertiges.
Heizteppich PA, 230 V, IP X,1
Leistung: 180 W,
Länge x Breite: 80 x 90cm,
Typ: PA-4-NA
Angebotenes Erzeugnis:
'............'
Menge: 0,00 Stk

**01.01.329 Kaltleiter f.Netzheizmatte DS, KALT-DS-1**
Kaltleiter f.Netzheizmatte DS, KALT-DS-1 (14E132A)

Zubehör für Netzheizmatten von ETHERMA.
Kaltleiter für Netzheizmatte DS, 2-polig mit Schutzgeflecht 1,0 mm², Preis pro m
Type: KALT-DS-1
Menge: 0,00 m

**01.01.330 Fühlerschutzrohr, Ø 20 mm, Kupferhülse, FSH-20**
Fühlerschutzrohr, Ø 20 mm, Kupferhülse, FSH-20 (14E132B)

Zubehör für Netzheizmatten von ETHERMA.
Fühlerschutzrohr aus Kupfer für Installationsschlauch DN-20
Type: FSH-20
Menge: 0,00 Stk

**01.01.331 Fühlerschutzrohr, Ø 12 mm, Kupferhülse, FSH-12**
Fühlerschutzrohr, Ø 12 mm, Kupferhülse, FSH-12 (14E132C)

Zubehör für Netzheizmatten von ETHERMA.
Fühlerschutzrohr aus Kupfer für Installationsschlauch SS-12
Type: FSH-12
Menge: 0,00 Stk

**01.01.332 Installationsschlauch f.Fernfühler, SS-12**
Installationsschlauch f.Fernfühler, SS-12 (14E132D)

Zubehör für Netzheizmatten von ETHERMA.
Installationsschlauch für Fernfühlerpositionierung, Durchmesser: 12 mm, Preis pro m
Type: SS-12
Menge: 0,00 m

**01.01.333 Reparaturset f.Heizleitung der Heizmatte DS/D/NST, MSTD**
Reparaturset f.Heizleitung der Heizmatte DS/D/NST, MSTD (14E132E)

Zubehör für Netzheizmatten von ETHERMA.
Reparaturset für Heizleitung der Netzheizmatte DS, D & NST
Type: MSTD
Menge: 0,00 Stk

**01.01.334 Montageset, MTS**
Montageset, MTS (14E132F)

Zubehör für Netzheizmatten von ETHERMA.
Montageset, bestehend aus FSH-12 und 2,5 m Installationsschlauch SS-12
Type: MTS
Menge: 0,00 Stk

**01.01.335 Trafo gekapselt, ET-GHK-120-230/24, 120VA**
Trafo gekapselt, ET-GHK-120-230/24, 120VA (14E132G)

Zubehör für Netzheizmatten von ETHERMA.
Trafo gekapselt in Kunststoffgehäuse, Leistung: 120 VA, Spannung: 230 V / 24 V
Type: ET-GHK-120-230/24
Menge: 0,00 Stk

**01.01.336 Trafo gekapselt, ET-GHK-200-230/24, 200VA**
Trafo gekapselt, ET-GHK-200-230/24, 200VA (14E132H)

Zubehör für Netzheizmatten von ETHERMA.
Trafo gekapselt in Kunststoffgehäuse, Leistung: 200 VA, Spannung: 230 V / 24 V
Type: ET-GHK-200-230/24
Menge: 0,00 Stk

**01.01.337 Trafo gekapselt, ET-GHK-400-230/24, 400VA**
Trafo gekapselt, ET-GHK-400-230/24, 400VA (14E132I)

Zubehör für Netzheizmatten von ETHERMA.
Trafo gekapselt in Kunststoffgehäuse, Leistung: 400 VA, Spannung: 230 V / 24 V
Type: ET-GHK-400-230/24
Menge: 0,00 Stk

**01.01.338 Trafo gekapselt, ET-GHK-500-230/24, 500VA**
Trafo gekapselt, ET-GHK-500-230/24, 500VA (14E132J)

Zubehör für Netzheizmatten von ETHERMA.
Trafo gekapselt in Kunststoffgehäuse, Leistung: 500 VA, Spannung: 230 V / 24 V
Type: ET-GHK-500-230/24
Menge: 0,00 Stk

**01.01.339 Kaltleiter f.Netzheizmatte NST, KALT-TCT-1**
Kaltleiter f.Netzheizmatte NST, KALT-TCT-1 (14E132K)

Zubehör für Netzheizmatten von ETHERMA.
Kaltleiter für Netzheizmatten NST, 2-polig mit Schutzgeflecht 1,0 mm², Preis pro m
Type: KALT-TCT-1
Menge: 0,00 m

**01.01.340 Kaltleiter f.Netzheizmatte NST, KALT-TCT-1.5**
Kaltleiter f.Netzheizmatte NST, KALT-TCT-1.5 (14E132L)

Zubehör für Netzheizmatten von ETHERMA.
Kaltleiter für Heizmatten NST und NSP-TS, 2-polig mit Schutzgeflecht 1,5 mm², Preis pro m
Type: KALT-TCT-1.5
Menge: 0,00 m

**01.01.341 Kaltleiter f.Heizmatte RS, KALT-RS-1.5**
Kaltleiter f.Heizmatte RS, KALT-RS-1.5 (14E132M)

Zubehör für Netzheizmatten von ETHERMA.
Kaltleiter für Heizmatten RS und Heizleitung RLH, 1,5 mm², mit Schutzgeflecht
Type: KALT-RS-1.5
Menge: 0,00 m

**01.01.342 Heizfolie, eFOIL-BASIC-60-225, 24V, 110W/m²**
Heizfolie, eFOIL-BASIC-60-225, 24V, 110W/m² (14E133A)

Heizfolie zum Wand- oder Deckeneinbau in
Spachtelmassen, Feinputz oder Fliesenkleber. Dient sowohl zur Beheizung von Räumen
als auch zur Kälteabschottung an Wänden.

TECHNISCHE DATEN
Nennspannung: 24 V
Leistung: 110, 220 W/m2
Temperaturbeständig: Bis 70 °C
Stärke: 0,4 mm
Fertigungsbreite: 60 cm
Aufbau: Folie mit 1 mm Perforierungsöffnungen
Schutzmaßnahme: SELV
Anschlussleitung: 2 x 4 m; 2,5 mm2
Prüfzeichen: CE konform
z.B. ETHERMA oder Gleichwertiges.

PRODUKTVORTEILE
Äußerst geringe Einbauhöhe dank 0,4 mm dünner Heizfolie
Als Wand- und Deckenheizung geeignet
Nachträgliche Arbeiten an der beheizten Fläche möglich -z.B. Bohren, Nägel einschlagen, Unterputzdosen installieren
Schnelle Reaktionszeit durch oberflächennahe Verlegung
Vlieskaschiert und haftungsoptimiert durch Perforation
Einfache Installation - auch nachträglich und im bewohnten Zustand

AUSWAHLHILFE
eFOIL-110 W/m²
Temperierung von Wänden als Prävention vor Schimmel, zur Abschottung von Wandkälte oder als Vollheizung in Niedrigenergiehäusern.
eFOIL-220 W/m²
Als Wand- oder Deckenheizung bei höherem Wärmebedarf wie z. B. Bädern.
Heizfolie
Leistung: 148 W
Länge x Breite: 225x60cm
Typ: eFOIL-BASIC-60-225
Angebotenes Erzeugnis:
'............'
Menge: 0,00 Stk

**01.01.343 Heizfolie, eFOIL-BASIC-60-450, 24V, 110W/m²**
Heizfolie, eFOIL-BASIC-60-450, 24V, 110W/m² (14E133B)

Heizfolie zum Wand- oder Deckeneinbau in
Spachtelmassen, Feinputz oder Fliesenkleber. Dient sowohl zur Beheizung von Räumen
als auch zur Kälteabschottung an Wänden.

TECHNISCHE DATEN
Nennspannung: 24 V
Leistung: 110, 220 W/m2
Temperaturbeständig: Bis 70 °C
Stärke: 0,4 mm
Fertigungsbreite: 60 cm
Aufbau: Folie mit 1 mm Perforierungsöffnungen
Schutzmaßnahme: SELV
Anschlussleitung: 2 x 4 m; 2,5 mm2
Prüfzeichen: CE konform
z.B. ETHERMA oder Gleichwertiges.

PRODUKTVORTEILE
Äußerst geringe Einbauhöhe dank 0,4 mm dünner Heizfolie
Als Wand- und Deckenheizung geeignet
Nachträgliche Arbeiten an der beheizten Fläche möglich -z.B. Bohren, Nägel einschlagen, Unterputzdosen installieren
Schnelle Reaktionszeit durch oberflächennahe Verlegung
Vlieskaschiert und haftungsoptimiert durch Perforation
Einfache Installation - auch nachträglich und im bewohnten Zustand

AUSWAHLHILFE
eFOIL-110 W/m²
Temperierung von Wänden als Prävention vor Schimmel, zur Abschottung von Wandkälte oder als Vollheizung in Niedrigenergiehäusern.
eFOIL-220 W/m²
Als Wand- oder Deckenheizung bei höherem Wärmebedarf wie z. B. Bädern.
Heizfolie
Leistung: 297W
Länge x Breite: 450x60cm
Typ: eFOIL-BASIC-60-450
Angebotenes Erzeugnis:
'............'
Menge: 0,00 Stk

**01.01.344 Heizfolie, eFOIL-STRONG-60-225, 24V, 220W/m²**
Heizfolie, eFOIL-STRONG-60-225, 24V, 220W/m² (14E133C)

Heizfolie zum Wand- oder Deckeneinbau in
Spachtelmassen, Feinputz oder Fliesenkleber. Dient sowohl zur Beheizung von Räumen
als auch zur Kälteabschottung an Wänden.

TECHNISCHE DATEN
Nennspannung: 24 V
Leistung: 110, 220 W/m2
Temperaturbeständig: Bis 70 °C
Stärke: 0,4 mm
Fertigungsbreite: 60 cm
Aufbau: Folie mit 1 mm Perforierungsöffnungen
Schutzmaßnahme: SELV
Anschlussleitung: 2 x 4 m; 2,5 mm2
Prüfzeichen: CE konform
z.B. ETHERMA oder Gleichwertiges.

PRODUKTVORTEILE
Äußerst geringe Einbauhöhe dank 0,4 mm dünner Heizfolie
Als Wand- und Deckenheizung geeignet
Nachträgliche Arbeiten an der beheizten Fläche möglich -z.B. Bohren, Nägel einschlagen, Unterputzdosen installieren
Schnelle Reaktionszeit durch oberflächennahe Verlegung
Vlieskaschiert und haftungsoptimiert durch Perforation
Einfache Installation - auch nachträglich und im bewohnten Zustand

AUSWAHLHILFE
eFOIL-110 W/m²
Temperierung von Wänden als Prävention vor Schimmel, zur Abschottung von Wandkälte oder als Vollheizung in Niedrigenergiehäusern.
eFOIL-220 W/m²
Als Wand- oder Deckenheizung bei höherem Wärmebedarf wie z. B. Bädern.
Heizfolie
Leistung: 297W
Länge x Breite: 225x60cm
Typ: eFOIL-STRONG-60-225
Angebotenes Erzeugnis:
'............'
Menge: 0,00 Stk

**01.01.345 Zubehör eFOIL, KALT-eFOIL-2,5, Kaltleiter**
Zubehör eFOIL, KALT-eFOIL-2,5, Kaltleiter (14E133D)

Heizfolie zum Wand- oder Deckeneinbau in
Spachtelmassen, Feinputz oder Fliesenkleber. Dient sowohl zur Beheizung von Räumen
als auch zur Kälteabschottung an Wänden.

TECHNISCHE DATEN
Nennspannung: 24 V
Leistung: 110, 220 W/m2
Temperaturbeständig: Bis 70 °C
Stärke: 0,4 mm
Fertigungsbreite: 60 cm
Aufbau: Folie mit 1 mm Perforierungsöffnungen
Schutzmaßnahme: SELV
Anschlussleitung: 2 x 4 m; 2,5 mm2
Prüfzeichen: CE konform
z.B. ETHERMA oder Gleichwertiges.

PRODUKTVORTEILE
Äußerst geringe Einbauhöhe dank 0,4 mm dünner Heizfolie
Als Wand- und Deckenheizung geeignet
Nachträgliche Arbeiten an der beheizten Fläche möglich -z.B. Bohren, Nägel einschlagen, Unterputzdosen installieren
Schnelle Reaktionszeit durch oberflächennahe Verlegung
Vlieskaschiert und haftungsoptimiert durch Perforation
Einfache Installation - auch nachträglich und im bewohnten Zustand

AUSWAHLHILFE
eFOIL-110 W/m²
Temperierung von Wänden als Prävention vor Schimmel, zur Abschottung von Wandkälte oder als Vollheizung in Niedrigenergiehäusern.
eFOIL-220 W/m²
Als Wand- oder Deckenheizung bei höherem Wärmebedarf wie z. B. Bädern.
Kaltleiter für eFOIL,
2-polig ohne Schutzgeflecht 2,5 mm²,
Preis pro m
Typ: KALT-eFOIL-2,5
Menge: 0,00 m

#### 01.02 Warmwasser (ETHERMA)

*Hinweis: Warmwasser (ETHERMA)*
Warmwasser (ETHERMA)

Version: 2023-04
Liefern und Montage:
Im Folgenden ist das Liefern und die Montage von Infrarotheizgeräten beschrieben.
Lagerung, Lieferung und Montage erfolgen gemäß den Angaben des Herstellers.
Montage - bzw. Befestigungsmaterial zur einfachen Montage ist in die Einheitspreise einkalkuliert.
Verarbeitungsrichtlinien:
Die Verarbeitungsrichtlinien des Erzeugers werden eingehalten. Es werden nur die dem System zugehörigen Materialien verwendet.
Zubehör:
Positionen für Zubehör beschreiben Ergänzungen/Erweiterungen zu vorangegangenen Positionen (Leistungen) und werden nur aus dem System oder der Auswahl von Produkten des Herstellers der Grundposition angeboten bzw. ausgeführt.

**01.02.001 Elektronischer Durchlauferhitzer, ET-AQUA-WHE-15, 15kW**
Elektronischer Durchlauferhitzer, ET-AQUA-WHE-15, 15kW (14E201A)

AQUA WHE ist ein elektronischer Durchlauferhitzer und eignet
sich hervorragend für die Warmwasseraufbereitung im Badezimmer.
Erhitzt ab 0,1 bar und einer Wasserdurchflussmenge von über 2,5 l/min automatisch.
Die Steuerschaltung wählt abhängig von Wasserentnahme, gewünschter Wassertemperatur und Wasservorlauftemperatur die geeignete Heizleistung vom Durchlauferhitzer.

Technische Beschreibung
Betriebsspannung: 400 V, 3~50 Hz
Temperatur: 30 °C bis 60 °C
Montage: Wandmontage
Wasserdruck: 0,1 bis 1,0 bar
Farbe: Weiß
Schutzart: IP 25
Schutzklasse: I
Wasseranschluss: Gz 1/2"
Energieeffizienzklasse: A
z.B. ETHERMA oder Gleichwertiges.

Produktbeschreibung:
Stufenlose Temperatureinstellung
4 umschaltbare Nennleistungen
Elektronische Steuerung
Solartauglich bis 60 °C Einlauftemperatur zur
Nacherwärmung
Betriebskontrollleuchte
Einfacher Austausch von Altgeräten
Anwendung
ab 9 kW: mehrere Waschbecken
ab 12 kW: Dusche und Waschbecken
ab 18 kW: Badewanne und Waschbecken
Leistungsstufen: 9/11/12/15 kW
Abmessungen (BxHxT): 245 x 440 x 126 mm
Type: ET-AQUA-WHE-15
Angebotenes Erzeugnis:
'............'
Menge: 0,00 Stk

**01.02.002 Elektronischer Durchlauferhitzer, ET-AQUA-WHE-24, 24kW**
Elektronischer Durchlauferhitzer, ET-AQUA-WHE-24, 24kW (14E201B)

AQUA WHE ist ein elektronischer Durchlauferhitzer und eignet
sich hervorragend für die Warmwasseraufbereitung im Badezimmer.
Erhitzt ab 0,1 bar und einer Wasserdurchflussmenge von über 2,5 l/min automatisch.
Die Steuerschaltung wählt abhängig von Wasserentnahme, gewünschter Wassertemperatur und Wasservorlauftemperatur die geeignete Heizleistung vom Durchlauferhitzer.

Technische Beschreibung
Betriebsspannung: 400 V, 3~50 Hz
Temperatur: 30 °C bis 60 °C
Montage: Wandmontage
Wasserdruck: 0,1 bis 1,0 bar
Farbe: Weiß
Schutzart: IP 25
Schutzklasse: I
Wasseranschluss: Gz 1/2"
Energieeffizienzklasse: A
z.B. ETHERMA oder Gleichwertiges.

Produktbeschreibung:
Stufenlose Temperatureinstellung
4 umschaltbare Nennleistungen
Elektronische Steuerung
Solartauglich bis 60 °C Einlauftemperatur zur
Nacherwärmung
Betriebskontrollleuchte
Einfacher Austausch von Altgeräten
Anwendung
ab 9 kW: mehrere Waschbecken
ab 12 kW: Dusche und Waschbecken
ab 18 kW: Badewanne und Waschbecken
Leistungsstufen: 17/18/21/24 kW
Abmessungen: 245x440x126mm
Type: ET-AQUA-WHE-24
Angebotenes Erzeugnis:
'............'
Menge: 0,00 Stk

**01.02.003 Elektronischer Durchlauferhitzer mit LCD,ET-AQUA-WHL-15,15kW**
Elektronischer Durchlauferhitzer mit LCD,ET-AQUA-WHL-15,15kW (14E202A)

AQUA WHL ist ein elektronischer Durchlauferhitzer mit LCDDisplay und eignet sich hervorragend für die Warmwasseraufbereitung im Badezimmer.
Dank des Durchflusssensors heizt der Durchlauferhitzer ab 0,1 bar und einer Wasserdurchflussmenge von über 2,5 l/min automatisch. Die Steuerschaltung wählt abhängig von Wasserentnahme, gewünschter Wassertemperatur und Wasservorlauftemperatur die geeignete Heizleistung vom Durchlauferhitzer.
Mittels einfachem Drehknopf kann gradgenau die Ein- und Auslauftemperatur, die Durchflussmenge und die Leistung gewählt werden.

Technische Beschreibung
Betriebsspannung: 400 V, 3~50 Hz
Temperatur: 30 °C bis 60 °C
Montage: Wandmontage
Wasserdruck: 0,1 bis 1,0 bar
Farbe: Weiß
Schutzart: IP 25
Schutzklasse: I
Wasseranschluss: Gz 1/2"
Energieeffizienzklasse: A
z.B. ETHERMA oder Gleichwertiges.

Produktbeschreibung:
LCD-Grafikdisplay
Gradgenaue Temperatureinstellung
4 umschaltbare Nennleistungen
Elektronische Steuerung
Solartauglich bis 60 °C Einlauftemperatur zur Nacherwärmung
Maximaltemperatur Verriegelung
Memory Funktion von 3 eingespeicherten Temperaturen
Einfacher Austausch von Altgeräten
Anwendung:
ab 9 kW: mehrere Waschbecken
ab 12 kW: Dusche und Waschbecken
ab 18 kW: Badewanne und Waschbecken
Leistungsstufen: 9/11/12/15 kW
Abmessungen: 245x440x126mm
Type: ET-AQUA-WHL-15
Angebotenes Erzeugnis:
'............'
Menge: 0,00 Stk

**01.02.004 Elektronischer Durchlauferhitzer mit LCD,ET-AQUA-WHL-24,24kW**
Elektronischer Durchlauferhitzer mit LCD,ET-AQUA-WHL-24,24kW (14E202B)

AQUA WHL ist ein elektronischer Durchlauferhitzer mit LCDDisplay und eignet sich hervorragend für die Warmwasseraufbereitung im Badezimmer.
Dank des Durchflusssensors heizt der Durchlauferhitzer ab 0,1 bar und einer Wasserdurchflussmenge von über 2,5 l/min automatisch. Die Steuerschaltung wählt abhängig von Wasserentnahme, gewünschter Wassertemperatur und Wasservorlauftemperatur die geeignete Heizleistung vom Durchlauferhitzer.
Mittels einfachem Drehknopf kann gradgenau die Ein- und Auslauftemperatur, die Durchflussmenge und die Leistung gewählt werden.

Technische Beschreibung
Betriebsspannung: 400 V, 3~50 Hz
Temperatur: 30 °C bis 60 °C
Montage: Wandmontage
Wasserdruck: 0,1 bis 1,0 bar
Farbe: Weiß
Schutzart: IP 25
Schutzklasse: I
Wasseranschluss: Gz 1/2"
Energieeffizienzklasse: A
z.B. ETHERMA oder Gleichwertiges.

Produktbeschreibung:
LCD-Grafikdisplay
Gradgenaue Temperatureinstellung
4 umschaltbare Nennleistungen
Elektronische Steuerung
Solartauglich bis 60 °C Einlauftemperatur zur Nacherwärmung
Maximaltemperatur Verriegelung
Memory Funktion von 3 eingespeicherten Temperaturen
Einfacher Austausch von Altgeräten
Anwendung:
ab 9 kW: mehrere Waschbecken
ab 12 kW: Dusche und Waschbecken
ab 18 kW: Badewanne und Waschbecken
Leistungsstufen: 17/18/21/24 kW
Abmessungen: 245x440x126mm
Type: ET-AQUA-WHL-24
Angebotenes Erzeugnis:
'............'
Menge: 0,00 Stk

**01.02.005 Warmwasserspeicher, ET-AQUA-WSP-5D, 5l**
Warmwasserspeicher, ET-AQUA-WSP-5D, 5l (14E203A)

Der druckfeste Warmwasserspeicher AQUA WSP ist für die Untertischmontage unter Waschbecken in ein geschlossenes System geeignet. 2000 W-Heizstab, kurze Aufheizzeiten von nur 5,5 Minuten für 5 l und 11 Minuten für 10 l.
Innenbehälter aus Edelstahl, kein regelmäßiger Austausch einer Anode,
Anschluss an die Armatur erfolgt über eine Sicherheitsgruppe (nicht im Lieferumfang enthalten)
Durch die druckfeste Ausführung können mehrere Entnahmestellen angeschlossen werden.
Ein druckloser Anschluss ist ebenfalls möglich.

Technische Beschreibung
Betriebsspannung: 230 V
Inhalt: 5 oder 10 l
Nennleistung: 2000 W
Montage: Untertisch (UT)
Max. Wasserdruck: 0,6 bar
Farbe: Weiß
Schutzart: IP 24
Schutzklasse: I
Wasseranschluss: Gz 1/2"
Energieeffizienzklasse: A
z.B. ETHERMA oder Gleichwertiges.

Produktbeschreibung:
Maximale Sicherheit und lange Lebensdauer dank Innenbehälter aus Edelstahl
Einfache Montage durch 230 V-Steckeranschlussleitung
Druckloser Anschluss möglich
Kein periodischer Austausch der Anode durch Edelstahlbehälter
Frostschutzstellung am Temperaturregler möglich
Stufenlose Temperatureinstellung von 23 °C bis 70 °C
Sicherheitstemperaturbegrenzer mit Resetfunktion
ANWENDUNG
Dezentrale Warmwasseraufbereitung von einzelnen Wasserentnahmestellen.
+ 5 l: Waschbecken
+ 10 l: Wasch- oder Spülbecken
Fassungsvermögen: 5l,
Abmessungen: 285x427x163mm
Type: ET-AQUA-WSP-5D
Angebotenes Erzeugnis:
'............'
Menge: 0,00 Stk

**01.02.006 Warmwasserspeicher,ET-AQUA-WSP-10D, 10l**
Warmwasserspeicher,ET-AQUA-WSP-10D, 10l (14E203B)

Der druckfeste Warmwasserspeicher AQUA WSP ist für die Untertischmontage unter Waschbecken in ein geschlossenes System geeignet. 2000 W-Heizstab, kurze Aufheizzeiten von nur 5,5 Minuten für 5 l und 11 Minuten für 10 l.
Innenbehälter aus Edelstahl, kein regelmäßiger Austausch einer Anode,
Anschluss an die Armatur erfolgt über eine Sicherheitsgruppe (nicht im Lieferumfang enthalten)
Durch die druckfeste Ausführung können mehrere Entnahmestellen angeschlossen werden.
Ein druckloser Anschluss ist ebenfalls möglich.

Technische Beschreibung
Betriebsspannung: 230 V
Inhalt: 5 oder 10 l
Nennleistung: 2000 W
Montage: Untertisch (UT)
Max. Wasserdruck: 0,6 bar
Farbe: Weiß
Schutzart: IP 24
Schutzklasse: I
Wasseranschluss: Gz 1/2"
Energieeffizienzklasse: A
z.B. ETHERMA oder Gleichwertiges.

Produktbeschreibung:
Maximale Sicherheit und lange Lebensdauer dank Innenbehälter aus Edelstahl
Einfache Montage durch 230 V-Steckeranschlussleitung
Druckloser Anschluss möglich
Kein periodischer Austausch der Anode durch Edelstahlbehälter
Frostschutzstellung am Temperaturregler möglich
Stufenlose Temperatureinstellung von 23 °C bis 70 °C
Sicherheitstemperaturbegrenzer mit Resetfunktion
ANWENDUNG
Dezentrale Warmwasseraufbereitung von einzelnen Wasserentnahmestellen.
+ 5 l: Waschbecken
+ 10 l: Wasch- oder Spülbecken
10l, 329x470x239mm
Type: ET-AQUA-WSP-10D
Angebotenes Erzeugnis:
'............'
Menge: 0,00 Stk

**01.02.007 Warmwasser-Wärmepumpe, ET-AQUA-WHP-250, 254l**
Warmwasser-Wärmepumpe, ET-AQUA-WHP-250, 254l (14E204A)

Warmwasser-Wärmepumpe AQUA WHP für eine effiziente Warmwasserbereitung,
Einsatz in Neubauten sowie in Bestandsgebäuden, Ideal sind Anwendungen, bei denen die Raumluft gekühlt werden soll (zb Lebensmittel-Vorratsraum oder Weinkeller)
Wahlweise Umluft- oder Außenluft nutzen

Technische Beschreibung
Betriebsspannung: 230 V
Inhalt: 254 l
Max. elektrische Leistungsaufnahme: 2,25 kW
Elektrische Leistungsaufnahme des Elektro-Heizeinsatzes: 1,5 kW
Elektrische Leistungsaufnahme der Wärmepumpe: 0,75 kW
Max. zulässige Trinkwassertemperatur: 65 °C
Max. zulässige Trinkwassertemperatur in Verbindung mit Photovoltaikanlage: 62 °C
Max. zulässiger Betriebsdruck: 10 bar
Farbe: Weiß
Kippmaß: 1917 mm
Energieeffizienzklasse: A+
z.B. ETHERMA oder Gleichwertiges.

Produktbeschreibung:
Geräuschoptimiertes Lüftersystem
Großflächiger Verdampfer für effizienten Wärmeaustausch und Abtauung
Außenliegender Verflüssiger
Einfache Inbetriebnahme durch vormontierte Einheit und voreingestellte Regelung
Vormontierte Regelungseinheit für intuitive und einfache Bedienung
Schnellaufheizfunktion mit Elektro-Heizeinsatz
Smart-Grid-fähig – geeignet zur Nutzung des selbsterzeugten Stroms von Photovoltaik-Anlagen
Verbrauchsabhängige, automatische Beheizung des Speicher-Wassererwärmers abhängig vom Verbraucherverhalten in Verbindung mit Smart-Funktionen
Anwendung:
Zentrale Warmwasseraufbereitung für Einfamilienhäuser.

HINWEISE
Leistungszahl COP: 3,26 (bei Außenluftbetrieb, Lufteintrittstemperatur
von 7 °C und einer Raumtemperatur von 20 °C)
Kältemittel: R134a
254 l, 631x1755x734mm
Type: ET-AQUA-WHP-250
Angebotenes Erzeugnis:
'............'
Menge: 0,00 Stk

**01.02.008 Hydraulischer Durchlauferhitzer, ET-AQUA-WHM-3, 3,5kW**
Hydraulischer Durchlauferhitzer, ET-AQUA-WHM-3, 3,5kW (14E205A)

Der hydraulisch gesteuerte Durchlauferhitzer AQUA
WHM in druckfester Ausführung ist für die schnelle Warmwasseraufbereitung
bei begrenztem Wasservolumen von Waschbecken
geeignet. Der eingebaute Differenzdruckschalter ermöglicht
ein Einschalten schon ab 1,2 bar und einer Wasserdurchflussmenge
ab 1,2 l/min. Er schaltet das Gerät automatisch in den Heizbetrieb.
TECHNISCHE DATEN
Betriebsspannung: 230 V ~50 Hz
Montage: Wandmontage
Mindestfließdruck: 1,2 bis 6,0 bar
Farbe: Weiß
Schutzart: IP 24
Schutzklasse: I
Wasseranschluss: Gz 3/8"
Stutzenabstand: 80 mm
Energieeffizienzklasse: A
z.B. ETHERMA oder Gleichwertiges.

PRODUKTVORTEILE
+ Kaum Wärmeverlust durch kurze Leitungswege
+ Untertisch- und Obertischmontage möglich

ANWENDUNG
3,5 kW: ein Waschbecken
5,5 kW: zwei Waschbecken
Leistungsstufen: 3,5 kW
Abmessungen (BxHxT): 168 x 225 x 76mm
Type: ET-AQUA-WHM-3
Angebotenes Erzeugnis:
'............'
Menge: 0,00 Stk

**01.02.009 Hydraulischer Durchlauferhitzer, ET-AQUA-WHM-5, 5,5kW**
Hydraulischer Durchlauferhitzer, ET-AQUA-WHM-5, 5,5kW (14E205B)

Der hydraulisch gesteuerte Durchlauferhitzer AQUA
WHM in druckfester Ausführung ist für die schnelle Warmwasseraufbereitung
bei begrenztem Wasservolumen von Waschbecken
geeignet. Der eingebaute Differenzdruckschalter ermöglicht
ein Einschalten schon ab 1,2 bar und einer Wasserdurchflussmenge
ab 1,2 l/min. Er schaltet das Gerät automatisch in den Heizbetrieb.
TECHNISCHE DATEN
Betriebsspannung: 230 V ~50 Hz
Montage: Wandmontage
Mindestfließdruck: 1,2 bis 6,0 bar
Farbe: Weiß
Schutzart: IP 24
Schutzklasse: I
Wasseranschluss: Gz 3/8"
Stutzenabstand: 80 mm
Energieeffizienzklasse: A
z.B. ETHERMA oder Gleichwertiges.

PRODUKTVORTEILE
+ Kaum Wärmeverlust durch kurze Leitungswege
+ Untertisch- und Obertischmontage möglich

ANWENDUNG
3,5 kW: ein Waschbecken
5,5 kW: zwei Waschbecken
Leistungsstufen: 5,5 kW
Abmessungen (BxHxT): 168 x 225 x 76mm
Type: ET-AQUA-WHM-5
Angebotenes Erzeugnis:
'............'
Menge: 0,00 Stk

**01.02.010 Zubehör AQUA WHP, Aussenluftadapter, ET-AQUA-WHP-OA**
Zubehör AQUA WHP, Aussenluftadapter, ET-AQUA-WHP-OA (14E206A)

Zubehör AQUA WHP, Warmwasser-Wärmepumpe
Aussenluftadapter, Durchmesser 160 mm
Type: ET-AQUA-WHP-OA
Angebotenes Erzeugnis:
'............'
Menge: 0,00 Stk

**01.02.011 Zubehör AQUA WHP, Flexrohr, ET-AQUA-WHP-FP**
Zubehör AQUA WHP, Flexrohr, ET-AQUA-WHP-FP (14E206B)

Zubehör AQUA WHP, Warmwasser-Wärmepumpe
Flexrohr, Länge 6 m,
inkl. Wärmedämmung
Type: ET-AQUA-WHP-FP
Angebotenes Erzeugnis:
'............'
Menge: 0,00 Stk

**01.02.012 Zubehör AQUA WHP, Rohr mit Verbindungsmuffe, ET-AQUA-WHP-PCS**
Zubehör AQUA WHP, Rohr mit Verbindungsmuffe, ET-AQUA-WHP-PCS (14E206C)

Zubehör AQUA WHP, Warmwasser-Wärmepumpe
Rohr mit Verbindungsmuffe, Länge 1 m,
wärmedämmend
Type: ET-AQUA-WHP-PCS
Angebotenes Erzeugnis:
'............'
Menge: 0,00 Stk

**01.02.013 Zubehör AQUA WHP, Bogen 90°, ET-AQUA-WHP-BCS**
Zubehör AQUA WHP, Bogen 90°, ET-AQUA-WHP-BCS (14E206D)

Zubehör AQUA WHP, Warmwasser-Wärmepumpe
Bogen 90° mit Verbindungsmuffe
wärmedämmend, teilbar
Type: ET-AQUA-WHP-BCS
Angebotenes Erzeugnis:
'............'
Menge: 0,00 Stk

**01.02.014 Zubehör AQUA WHP, Verbindungsmuffe, ET-AQUA-WHP-CS**
Zubehör AQUA WHP, Verbindungsmuffe, ET-AQUA-WHP-CS (14E206E)

Zubehör AQUA WHP, Warmwasser-Wärmepumpe
Verbindungsmuffe, wärmedämmend
Type: ET-AQUA-WHP-CS
Angebotenes Erzeugnis:
'............'
Menge: 0,00 Stk

**01.02.015 Zubehör AQUA WHP,Verbind.-muffe verschiebbar,ET-AQUA-WHP-CSS**
Zubehör AQUA WHP,Verbind.-muffe verschiebbar,ET-AQUA-WHP-CSS (14E206F)

Zubehör AQUA WHP, Warmwasser-Wärmepumpe
Verbindindungsmuffe verschiebbar, wärmedämmend
Type: ET-AQUA-WHP-CSS
Angebotenes Erzeugnis:
'............'
Menge: 0,00 Stk

**01.02.016 Zubehör AQUA WHP, Haltebügel,ET-AQUA-WHP-FB**
Zubehör AQUA WHP, Haltebügel,ET-AQUA-WHP-FB (14E206G)

Zubehör AQUA WHP, Warmwasser-Wärmepumpe
Haltebügel für Wand- oder Deckenmontage
Type: ET-AQUA-WHP-FB
Angebotenes Erzeugnis:
'............'
Menge: 0,00 Stk

**01.02.017 Zubehör AQUA WHP, Verbindungsstück,ET-AQUA-WHP-CP**
Zubehör AQUA WHP, Verbindungsstück,ET-AQUA-WHP-CP (14E206H)

Zubehör AQUA WHP, Warmwasser-Wärmepumpe
Verbindungsstück zur Flex-Rohrverbindung
Type: ET-AQUA-WHP-CP
Angebotenes Erzeugnis:
'............'
Menge: 0,00 Stk

**01.02.018 Zubehör AQUA WHP, Schelle für Flexrohr,ET-AQUA-WHP-CFP**
Zubehör AQUA WHP, Schelle für Flexrohr,ET-AQUA-WHP-CFP (14E206I)

Zubehör AQUA WHP, Warmwasser-Wärmepumpe
Schelle für Flexrohr, 10 Stk., zur Flex-Rohrbefestigung
Type: ET-AQUA-WHP-CFP
Angebotenes Erzeugnis:
'............'
Menge: 0,00 Stk

**01.02.019 Zubehör AQUA WHP, Außenwanddurchführung,ET-AQUA-WHP-OWD**
Zubehör AQUA WHP, Außenwanddurchführung,ET-AQUA-WHP-OWD (14E206J)

Zubehör AQUA WHP, Warmwasser-Wärmepumpe
Außenwanddurchführung, Wandstärken von 300 bis 600 mm
Type: ET-AQUA-WHP-OWD
Angebotenes Erzeugnis:
'............'
Menge: 0,00 Stk

**01.02.020 Zubehör AQUA WHP, Außenwandblende,ET-AQUA-WHP-OWP**
Zubehör AQUA WHP, Außenwandblende,ET-AQUA-WHP-OWP (14E206K)

Zubehör AQUA WHP, Warmwasser-Wärmepumpe
Außenwandblende, Anschluss an EPP-Rohr,
Farbe: weiß
Type: ET-AQUA-WHP-OWP
Angebotenes Erzeugnis:
'............'
Menge: 0,00 Stk

**01.02.021 Zubehör AQUA WHP, Opferanode,ET-AQUA-WHP-CA**
Zubehör AQUA WHP, Opferanode,ET-AQUA-WHP-CA (14E206L)

Zubehör AQUA WHP, Warmwasser-Wärmepumpe
Opferanode zur Korrossionsverhinderung
Type: ET-AQUA-WHP-CA
Angebotenes Erzeugnis:
'............'
Menge: 0,00 Stk

**01.02.022 Zubehör AQUA WHP, Anschluss-Set Smart Grid,ET-AQUA-WHP-CCI**
Zubehör AQUA WHP, Anschluss-Set Smart Grid,ET-AQUA-WHP-CCI (14E206M)

Zubehör AQUA WHP, Warmwasser-Wärmepumpe
Anschluss-Set Smart Grid, Leitung zu Wechselrichter
Type: ET-AQUA-WHP-CCI
Angebotenes Erzeugnis:
'............'
Menge: 0,00 Stk

#### 01.03 Infrarotheizgeräte (ETHERMA)

*Hinweis: Infrarotheizgeräte (ETHERMA)*
Infrarotheizgeräte (ETHERMA)

Version: 2023-04
Liefern und Montage:
Im Folgenden ist das Liefern und die Montage von Infrarotheizgeräten beschrieben.
Lagerung, Lieferung und Montage erfolgen gemäß den Angaben des Herstellers.
Montage - bzw. Befestigungsmaterial zur einfachen Montage ist in die Einheitspreise einkalkuliert.
Verarbeitungsrichtlinien:
Die Verarbeitungsrichtlinien des Erzeugers werden eingehalten. Es werden nur die dem System zugehörigen Materialien verwendet.
Zubehör:
Positionen für Zubehör beschreiben Ergänzungen/Erweiterungen zu vorangegangenen Positionen (Leistungen) und werden nur aus dem System oder der Auswahl von Produkten des Herstellers der Grundposition angeboten bzw. ausgeführt.

**01.03.001 Infrarotheizung, LAVA-BASIC-350DM, 350W, weiß**
Infrarotheizung, LAVA-BASIC-350DM, 350W, weiß (14E301A)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
350 W, 620x620mm
Farbe: weiß
Type: LAVA-BASIC-350DM
Angebotenes Erzeugnis:
'............'
Menge: 0,00 Stk

**01.03.002 Infrarotheizung, LAVA-BASIC-500DM, 500W, weiß**
Infrarotheizung, LAVA-BASIC-500DM, 500W, weiß (14E301B)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
500 W, 900x620mm
Farbe: weiß
Type: LAVA-BASIC-500DM
Angebotenes Erzeugnis:
'............'
Menge: 0,00 Stk

**01.03.003 Infrarotheizung, LAVA-BASIC-750DM, 750W, weiß**
Infrarotheizung, LAVA-BASIC-750DM, 750W, weiß (14E301C)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
750 W, 1245x620mm
Farbe: weiß
Type: LAVA-BASIC-750DM
Angebotenes Erzeugnis:
'............'
Menge: 0,00 Stk

**01.03.004 Infrarotheizung, LAVA-BASIC-1000DM, 1000W, weiß**
Infrarotheizung, LAVA-BASIC-1000DM, 1000W, weiß (14E301D)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
1000 W, 1600x620mm
Farbe: weiß
Type: LAVA-BASIC-1000DM
Angebotenes Erzeugnis:
'............'
Menge: 0,00 Stk

**01.03.005 Infrarotheizung, LAVA-BASIC-1500DM, 1500W, weiß**
Infrarotheizung, LAVA-BASIC-1500DM, 1500W, weiß (14E301E)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
1500 W, 1245x1245mm
Farbe: weiß
Type: LAVA-BASIC-1500DM
Angebotenes Erzeugnis:
'............'
Menge: 0,00 Stk

**01.03.006 Infrarotheizung, LAVA-BASIC-740DM, 700W, weiß**
Infrarotheizung, LAVA-BASIC-740DM, 700W, weiß (14E301F)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
700 W, 900x900mm
Type: LAVA-BASIC-740DM
Angebotenes Erzeugnis:
'............'
Menge: 0,00 Stk

**01.03.007 Infrarotheizung, LAVA-BASIC-350DM-NA, 350W, nano-anthr.**
Infrarotheizung, LAVA-BASIC-350DM-NA, 350W, nano-anthr. (14E301G)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
350W, 620x620mm
Farbe: nano-anthrazit
Type: LAVA-BASIC-350DM-NA
Angebotenes Erzeugnis:
'............'
Menge: 0,00 Stk

**01.03.008 Infrarotheizung, LAVA-BASIC-500DM-NA, 500W, nano-anthr.**
Infrarotheizung, LAVA-BASIC-500DM-NA, 500W, nano-anthr. (14E301H)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
500W, 900x620mm
Farbe: nano-anthrazit
Type: LAVA-BASIC-500DM-NA
Angebotenes Erzeugnis:
'............'
Menge: 0,00 Stk

**01.03.009 Infrarotheizung, LAVA-BASIC-750DM-NA, 750W, nano-anthr.**
Infrarotheizung, LAVA-BASIC-750DM-NA, 750W, nano-anthr. (14E301I)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
750W, 1245x620mm
Farbe: nano-anthrazit
Type: LAVA-BASIC-750DM-NA
Angebotenes Erzeugnis:
'............'
Menge: 0,00 Stk

**01.03.010 Infrarotheizung, LAVA-BASIC-1000DM-NA,1000W, nano-anthr.**
Infrarotheizung, LAVA-BASIC-1000DM-NA,1000W, nano-anthr. (14E301J)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
1000W, 1600x620mm
Farbe: nano-anthrazit
Type: LAVA-BASIC-1000DM-NA
Angebotenes Erzeugnis:
'............'
Menge: 0,00 Stk

**01.03.011 Infrarotheizung, LAVA-BASIC-350DM-RAL,350W, RAL**
Infrarotheizung, LAVA-BASIC-350DM-RAL,350W, RAL (14E301K)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
350W, 620x620mm
Farbe: verschiedene RAL-Farben möglich
Type: LAVA-BASIC-350DM-RAL
Angebotenes Erzeugnis:
'............'
Menge: 0,00 Stk

**01.03.012 Infrarotheizung, LAVA-BASIC-500DM-RAL,500W, RAL**
Infrarotheizung, LAVA-BASIC-500DM-RAL,500W, RAL (14E301L)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
500W, 900x620mm
Farbe: verschiedene RAL-Farben möglich
Type: LAVA-BASIC-500DM-RAL
Angebotenes Erzeugnis:
'............'
Menge: 0,00 Stk

**01.03.013 Infrarotheizung, LAVA-BASIC-750DM-RAL,750W, RAL**
Infrarotheizung, LAVA-BASIC-750DM-RAL,750W, RAL (14E301M)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
750W, 1245x620mm
Farbe: verschiedene RAL-Farben möglich
Type: LAVA-BASIC-750DM-RAL
Angebotenes Erzeugnis:
'............'
Menge: 0,00 Stk

**01.03.014 Infrarotheizung, LAVA-BASIC-1000DM-RAL,1000W, RAL**
Infrarotheizung, LAVA-BASIC-1000DM-RAL,1000W, RAL (14E301N)

Infrarotheizung zur Beheizung der Decke und Wand, z.B. als unauffällige Heizung für Wohnräume, Büros, Bäder, Schulen, Container.
An der Decke, in Zwischendecken oder an der Wand montiert für eine Voll- oder Zonenheizung. Beim Einbau in der Zwischendecke integriert sich die Heizung vollständig in die Decke. Durch die Deckenmontage kann der Raum optimal ausgenützt werden, außerdem werden Schäden durch Anstoßen am Heizgerät vermieden.
Erhältlich in der Farbe Verkehrsweiß RAL9016 sowie in 5 Leistungen.
z.B. Infrarotheizung von ETHERMA oder Gleichwertiges.

HINWEIS
Der LAVA® BASIC-DM wird ohne Stecker und ohne Plug & Play Anschluss ausgeliefert.

Technische Beschreibung:
Nennspannung: 230 V
Leistung: 350, 500, 700, 750, 1000, 1500 Watt
Oberflächentemp.: max. 120 °C / Wandmontage max. 95°C
Oberfläche: Strukturierte Oberfläche
Korpus: Stahlgehäuse
Geräte-/Montagetiefe: 22/52 mm
Schutzart: IP 21
Anschlussleitung: 1 m, 3 x 1,5 mm² ohne Stecker
Garantie: 5 Jahre
Prüfzeichen: TÜV
z.B. ETHERMA oder Gleichwertiges.

Produktbeschreibung:
Für Decken- und Wandmontage geeignet
350, 750, 1500 W passend für Rasterdecken (625 x 625 mm)
Ideal für die Deckenmontage dank Leichtbauweise
Hohe Strahlungswirkung
Maximale Abstrahlung nach vorne Dank optimal isolierter Rückseite
Wartungs- und magnetfeldfrei
Verwendungszweck:
Die Auswahl der Leistung richtet sich nach dem Wärmebedarf des Raumes (H: 2,5 m) und der Anwendung der Heizung.
Als Richtwert gilt:
20-45 W/m² - Niedrigenergie- und Passivhaus
50-70 W/m² - Gut isolierter Wohnraum
75-95 W/m² - Mittelmässig isolierter Wohnraum
100-120 W/m² - Schlecht isolierter Wohnraum
1000W, 1600x620mm
Farbe: verschiedene RAL-Farben möglich
Type: LAVA-BASIC-1000DM-RAL
Angebotenes Erzeugnis:
'............'
Menge: 0,00 Stk

**01.03.015 Infrarotheizung, rund, LAVAARCUS-ST-500-W, weiß**
Infrarotheizung, rund, LAVAARCUS-ST-500-W, weiß (14E303A)

LAVA® ARCUS ist eine runde Infrarotheizung mit 74,5 cm Durchmesser.
Sie eignet sich sowohl zur Beheizung von Wohnräumen
als auch Büros und kann an Wand oder Decke montiert werden.

HINWEIS
Der LAVA® ARCUS wird ohne Stecker und ohne Plug & Play
Anschluss ausgeliefert.

TECHNISCHE DATEN
> Nennspannung: 230 V
> Leistung: 500 W
> Oberflächentemp.: Deckenmontage max. 120 °C /
Wandmontage max. 95 °C
> Oberfläche: Strukturierte Oberfläche
> Farbe: Verkehrsweiß RAL 9016
> Geräte-/Montagetiefe: 60/80 mm
> Schutzart: IP 21
> Anschlussleitung: 1 m, 3 x 1,5 mm² ohne Stecker
> Garantie: 5 Jahre
z.B. ETHERMA oder Gleichwertiges.

Produktbeschreibung
+ Für Decken- und Wandmontage geeignet
+ Maximaler Abstrahlwinkel dank konvexer Bauform
+ Rahmenloses Infinity Design
+ Kein Service, keine Wartung nötig
+ Magnetfeldfrei

AUSWAHLHILFE
Die Auswahl der Leistung richtet sich nach dem Wärmebedarf
des Raumes (H: 2,5 m) und der Anwendung der Heizung.
Als Richtwert gilt:
20-45 W/m² Niedrigenergie- und Passivhaus
50-70 W/m² Gut isolierter Wohnraum
75-95 W/m² Mittelmäßig isolierter Wohnraum
100-120 W/m² Schlecht isolierter Wohnraum
LAVA® ARCUS Infrarotheizung, rund, RAL 9016 Verkehrsweiß
500W, Durchmesser 745mm
Type: LAVAARCUS-ST-500-W
Angebotenes Erzeugnis:
'............'
Menge: 0,00 Stk

**01.03.016 Infrarotheizung, LAVALITE-GL-240-PW, 240W, reinweiß**
Infrarotheizung, LAVALITE-GL-240-PW, 240W, reinweiß (14E304A)

Extra dünne Infrarotheizung für die Wandmontage - auch bei wenig Platz zb in Fluren oder Treppenhäusern.

HINWEIS
Der LAVA® LITE wird ohne Stecker und ohne Plug & Play Anschluss
ausgeliefert.

TECHNISCHE DATEN
> Nennspannung: 230 V
> Leistung: 240 – 900 W
> Oberflächentemp.: Max. 95 °C bei Norm-Innentemp.
> Oberfläche: 6 mm ESG Sicherheitsglas
> Geräte-/Montagetiefe: 13/33 mm
> Schutzart: IP 55
> Anschluss: 1 m, 3 x 1,5 mm² ohne Stecker
> Wandmontage: Horizontal oder vertikal
> Garantie: 5 Jahre
z.B. ETHERMA oder Gleichwertiges.

Produktbeschreibung
+ Extra dünne Bauweise
+ Sehr geringe Montagetiefe
+ Rahmenloses Infinity Design
+ Höchste Sicherheit gegen Bruch und Überhitzung
+ Kein Service, keine Wartung nötig
+ Magnetfeldfrei

AUSWAHLHILFE
Die Auswahl der Leistung richtet sich nach dem Wärmebedarf
des Raumes (H: 2,5 m) und der Anwendung der Heizung.
Als Richtwert gilt:
20-45 W/m² Niedrigenergie- und Passivhaus
50-70 W/m² Gut isolierter Wohnraum
75-95 W/m² Mittelmäßig isolierter Wohnraum
100-120 W/m² Schlecht isolierter Wohnraum
240W, 500x630mm
Farbe: reinweiß (PW)
Type: LAVALITE-GL-240-PW
Angebotenes Erzeugnis:
'............'
Menge: 0,00 Stk

**01.03.017 Infrarotheizung, LAVALITE-GL-450-PW, 450 W, reinweiß**
Infrarotheizung, LAVALITE-GL-450-PW, 450 W, reinweiß (14E304B)

Extra dünne Infrarotheizung für die Wandmontage - auch bei wenig Platz zb in Fluren oder Treppenhäusern.

HINWEIS
Der LAVA® LITE wird ohne Stecker und ohne Plug & Play Anschluss
ausgeliefert.

TECHNISCHE DATEN
> Nennspannung: 230 V
> Leistung: 240 – 900 W
> Oberflächentemp.: Max. 95 °C bei Norm-Innentemp.
> Oberfläche: 6 mm ESG Sicherheitsglas
> Geräte-/Montagetiefe: 13/33 mm
> Schutzart: IP 55
> Anschluss: 1 m, 3 x 1,5 mm² ohne Stecker
> Wandmontage: Horizontal oder vertikal
> Garantie: 5 Jahre
z.B. ETHERMA oder Gleichwertiges.

Produktbeschreibung
+ Extra dünne Bauweise
+ Sehr geringe Montagetiefe
+ Rahmenloses Infinity Design
+ Höchste Sicherheit gegen Bruch und Überhitzung
+ Kein Service, keine Wartung nötig
+ Magnetfeldfrei

AUSWAHLHILFE
Die Auswahl der Leistung richtet sich nach dem Wärmebedarf
des Raumes (H: 2,5 m) und der Anwendung der Heizung.
Als Richtwert gilt:
20-45 W/m² Niedrigenergie- und Passivhaus
50-70 W/m² Gut isolierter Wohnraum
75-95 W/m² Mittelmäßig isolierter Wohnraum
100-120 W/m² Schlecht isolierter Wohnraum
450W, 900x630mm
Farbe: reinweiß (PW)
Type: LAVALITE-GL-450-PW
Angebotenes Erzeugnis:
'............'
Menge: 0,00 Stk

**01.03.018 Infrarotheizung, LAVALITE-GL-700-PW, 700 W, reinweiß**
Infrarotheizung, LAVALITE-GL-700-PW, 700 W, reinweiß (14E304C)

Extra dünne Infrarotheizung für die Wandmontage - auch bei wenig Platz zb in Fluren oder Treppenhäusern.

HINWEIS
Der LAVA® LITE wird ohne Stecker und ohne Plug & Play Anschluss
ausgeliefert.

TECHNISCHE DATEN
> Nennspannung: 230 V
> Leistung: 240 – 900 W
> Oberflächentemp.: Max. 95 °C bei Norm-Innentemp.
> Oberfläche: 6 mm ESG Sicherheitsglas
> Geräte-/Montagetiefe: 13/33 mm
> Schutzart: IP 55
> Anschluss: 1 m, 3 x 1,5 mm² ohne Stecker
> Wandmontage: Horizontal oder vertikal
> Garantie: 5 Jahre
z.B. ETHERMA oder Gleichwertiges.

Produktbeschreibung
+ Extra dünne Bauweise
+ Sehr geringe Montagetiefe
+ Rahmenloses Infinity Design
+ Höchste Sicherheit gegen Bruch und Überhitzung
+ Kein Service, keine Wartung nötig
+ Magnetfeldfrei

AUSWAHLHILFE
Die Auswahl der Leistung richtet sich nach dem Wärmebedarf
des Raumes (H: 2,5 m) und der Anwendung der Heizung.
Als Richtwert gilt:
20-45 W/m² Niedrigenergie- und Passivhaus
50-70 W/m² Gut isolierter Wohnraum
75-95 W/m² Mittelmäßig isolierter Wohnraum
100-120 W/m² Schlecht isolierter Wohnraum
700W, 1300x630mm
Farbe: reinweiß (PW)
Type: LAVALITE-GL-700-PW
Angebotenes Erzeugnis:
'............'
Menge: 0,00 Stk

**01.03.019 Infrarotheizung,LAVALITE-GL-900-PW, 900 W, reinweiß**
Infrarotheizung,LAVALITE-GL-900-PW, 900 W, reinweiß (14E304D)

Extra dünne Infrarotheizung für die Wandmontage - auch bei wenig Platz zb in Fluren oder Treppenhäusern.

HINWEIS
Der LAVA® LITE wird ohne Stecker und ohne Plug & Play Anschluss
ausgeliefert.

TECHNISCHE DATEN
> Nennspannung: 230 V
> Leistung: 240 – 900 W
> Oberflächentemp.: Max. 95 °C bei Norm-Innentemp.
> Oberfläche: 6 mm ESG Sicherheitsglas
> Geräte-/Montagetiefe: 13/33 mm
> Schutzart: IP 55
> Anschluss: 1 m, 3 x 1,5 mm² ohne Stecker
> Wandmontage: Horizontal oder vertikal
> Garantie: 5 Jahre
z.B. ETHERMA oder Gleichwertiges.

Produktbeschreibung
+ Extra dünne Bauweise
+ Sehr geringe Montagetiefe
+ Rahmenloses Infinity Design
+ Höchste Sicherheit gegen Bruch und Überhitzung
+ Kein Service, keine Wartung nötig
+ Magnetfeldfrei

AUSWAHLHILFE
Die Auswahl der Leistung richtet sich nach dem Wärmebedarf
des Raumes (H: 2,5 m) und der Anwendung der Heizung.
Als Richtwert gilt:
20-45 W/m² Niedrigenergie- und Passivhaus
50-70 W/m² Gut isolierter Wohnraum
75-95 W/m² Mittelmäßig isolierter Wohnraum
100-120 W/m² Schlecht isolierter Wohnraum
900W, 1600x630mm
Farbe: reinweiß (PW)
Type: LAVALITE-GL-900-PW
Angebotenes Erzeugnis:
'............'
Menge: 0,00 Stk

**01.03.020 Infrarotheizung, LAVALITE-GL-240-MR, 240 W, Spiegel**
Infrarotheizung, LAVALITE-GL-240-MR, 240 W, Spiegel (14E304E)

Extra dünne Infrarotheizung für die Wandmontage - auch bei wenig Platz zb in Fluren oder Treppenhäusern.

HINWEIS
Der LAVA® LITE wird ohne Stecker und ohne Plug & Play Anschluss
ausgeliefert.

TECHNISCHE DATEN
> Nennspannung: 230 V
> Leistung: 240 – 900 W
> Oberflächentemp.: Max. 95 °C bei Norm-Innentemp.
> Oberfläche: 6 mm ESG Sicherheitsglas
> Geräte-/Montagetiefe: 13/33 mm
> Schutzart: IP 55
> Anschluss: 1 m, 3 x 1,5 mm² ohne Stecker
> Wandmontage: Horizontal oder vertikal
> Garantie: 5 Jahre
z.B. ETHERMA oder Gleichwertiges.

Produktbeschreibung
+ Extra dünne Bauweise
+ Sehr geringe Montagetiefe
+ Rahmenloses Infinity Design
+ Höchste Sicherheit gegen Bruch und Überhitzung
+ Kein Service, keine Wartung nötig
+ Magnetfeldfrei

AUSWAHLHILFE
Die Auswahl der Leistung richtet sich nach dem Wärmebedarf
des Raumes (H: 2,5 m) und der Anwendung der Heizung.
Als Richtwert gilt:
20-45 W/m² Niedrigenergie- und Passivhaus
50-70 W/m² Gut isolierter Wohnraum
75-95 W/m² Mittelmäßig isolierter Wohnraum
100-120 W/m² Schlecht isolierter Wohnraum
240W, 900x630mm
Farbe: Spiegel (MR)
Type: LAVALITE-GL-240-MR
Angebotenes Erzeugnis:
'............'
Menge: 0,00 Stk

**01.03.021 Infrarotheizung,LAVALITE-GL-450-MR, 450 W, Spiegel**
Infrarotheizung,LAVALITE-GL-450-MR, 450 W, Spiegel (14E304F)

Extra dünne Infrarotheizung für die Wandmontage - auch bei wenig Platz zb in Fluren oder Treppenhäusern.

HINWEIS
Der LAVA® LITE wird ohne Stecker und ohne Plug & Play Anschluss
ausgeliefert.

TECHNISCHE DATEN
> Nennspannung: 230 V
> Leistung: 240 – 900 W
> Oberflächentemp.: Max. 95 °C bei Norm-Innentemp.
> Oberfläche: 6 mm ESG Sicherheitsglas
> Geräte-/Montagetiefe: 13/33 mm
> Schutzart: IP 55
> Anschluss: 1 m, 3 x 1,5 mm² ohne Stecker
> Wandmontage: Horizontal oder vertikal
> Garantie: 5 Jahre
z.B. ETHERMA oder Gleichwertiges.

Produktbeschreibung
+ Extra dünne Bauweise
+ Sehr geringe Montagetiefe
+ Rahmenloses Infinity Design
+ Höchste Sicherheit gegen Bruch und Überhitzung
+ Kein Service, keine Wartung nötig
+ Magnetfeldfrei

AUSWAHLHILFE
Die Auswahl der Leistung richtet sich nach dem Wärmebedarf
des Raumes (H: 2,5 m) und der Anwendung der Heizung.
Als Richtwert gilt:
20-45 W/m² Niedrigenergie- und Passivhaus
50-70 W/m² Gut isolierter Wohnraum
75-95 W/m² Mittelmäßig isolierter Wohnraum
100-120 W/m² Schlecht isolierter Wohnraum
450W, 900x630mm
Farbe: Spiegel (MR)
Type: LAVALITE-GL-450-MR
Angebotenes Erzeugnis:
'............'
Menge: 0,00 Stk

**01.03.022 Infrarotheizung, LAVALITE-GL-700-MR, 700 W, Spiegel**
Infrarotheizung, LAVALITE-GL-700-MR, 700 W, Spiegel (14E304G)

Extra dünne Infrarotheizung für die Wandmontage - auch bei wenig Platz zb in Fluren oder Treppenhäusern.

HINWEIS
Der LAVA® LITE wird ohne Stecker und ohne Plug & Play Anschluss
ausgeliefert.

TECHNISCHE DATEN
> Nennspannung: 230 V
> Leistung: 240 – 900 W
> Oberflächentemp.: Max. 95 °C bei Norm-Innentemp.
> Oberfläche: 6 mm ESG Sicherheitsglas
> Geräte-/Montagetiefe: 13/33 mm
> Schutzart: IP 55
> Anschluss: 1 m, 3 x 1,5 mm² ohne Stecker
> Wandmontage: Horizontal oder vertikal
> Garantie: 5 Jahre
z.B. ETHERMA oder Gleichwertiges.

Produktbeschreibung
+ Extra dünne Bauweise
+ Sehr geringe Montagetiefe
+ Rahmenloses Infinity Design
+ Höchste Sicherheit gegen Bruch und Überhitzung
+ Kein Service, keine Wartung nötig
+ Magnetfeldfrei

AUSWAHLHILFE
Die Auswahl der Leistung richtet sich nach dem Wärmebedarf
des Raumes (H: 2,5 m) und der Anwendung der Heizung.
Als Richtwert gilt:
20-45 W/m² Niedrigenergie- und Passivhaus
50-70 W/m² Gut isolierter Wohnraum
75-95 W/m² Mittelmäßig isolierter Wohnraum
100-120 W/m² Schlecht isolierter Wohnraum
700W, 1300x630mm
Farbe: Spiegel (MR)
Type: LAVALITE-GL-700-MR
Angebotenes Erzeugnis:
'............'
Menge: 0,00 Stk

**01.03.023 Infrarotheizung, LAVALITE-GL-900-MR, 900 W, Spiegel**
Infrarotheizung, LAVALITE-GL-900-MR, 900 W, Spiegel (14E304H)

Extra dünne Infrarotheizung für die Wandmontage - auch bei wenig Platz zb in Fluren oder Treppenhäusern.

HINWEIS
Der LAVA® LITE wird ohne Stecker und ohne Plug & Play Anschluss
ausgeliefert.

TECHNISCHE DATEN
> Nennspannung: 230 V
> Leistung: 240 – 900 W
> Oberflächentemp.: Max. 95 °C bei Norm-Innentemp.
> Oberfläche: 6 mm ESG Sicherheitsglas
> Geräte-/Montagetiefe: 13/33 mm
> Schutzart: IP 55
> Anschluss: 1 m, 3 x 1,5 mm² ohne Stecker
> Wandmontage: Horizontal oder vertikal
> Garantie: 5 Jahre
z.B. ETHERMA oder Gleichwertiges.

Produktbeschreibung
+ Extra dünne Bauweise
+ Sehr geringe Montagetiefe
+ Rahmenloses Infinity Design
+ Höchste Sicherheit gegen Bruch und Überhitzung
+ Kein Service, keine Wartung nötig
+ Magnetfeldfrei

AUSWAHLHILFE
Die Auswahl der Leistung richtet sich nach dem Wärmebedarf
des Raumes (H: 2,5 m) und der Anwendung der Heizung.
Als Richtwert gilt:
20-45 W/m² Niedrigenergie- und Passivhaus
50-70 W/m² Gut isolierter Wohnraum
75-95 W/m² Mittelmäßig isolierter Wohnraum
100-120 W/m² Schlecht isolierter Wohnraum
900W, 1600x630mm
Farbe: Spiegel (MR)
Type: LAVALITE-GL-900-MR
Angebotenes Erzeugnis:
'............'
Menge: 0,00 Stk

**01.03.024 Infrarotheizung Einbau, LAVA-FRAME-350, 350W**
Infrarotheizung Einbau, LAVA-FRAME-350, 350W (14E305A)

Flächenbündige Infrarotheizung für den Wand- und Deckeneinbau.
Einbau-Infrarotheizung, die mittels Einbaurahmens flächenbündig in der Decke und Wand eingebaut werden kann. Für den Einbau im Trockenbau sowie in Beton.
Als Vollheizung oder auch zur Beheizung von Zonen.
Technische Beschreibung:
Nennspannung: 230V
Leistung: 350,500,750,1000 Watt
Oberflächentemp.: max. 120°C
Oberfläche: Strukturierte Oberfläche
Korpus: Stahlgehäuse Weiß, RAL9016
Gerätetiefe: 22mm
Einbautiefe: 75mm
Schutzart: IP 21
Anschlussleitung: 1m, 3x1,5 mm² ohne Stecker
Garantie: 5 Jahre
z.B. ETHERMA oder Gleichwertiges.

Produktbeschreibung:
Für Wand- und Deckeneinbau geeignet
Einbaurahmen mit Easy-Click
Flächenbündiger Einbau
Einfache Installation
Große Infrarot-Abstrahlfläche
Hohe Strahlungswirkung
Wartungs- und magnetfeldfrei
Verwendungszweck:
Die Auswahl der Leistung richtet sich nach dem Wärmebedarf des Raumes (H: 2,5 m) und der Anwendung der Heizung.
Als Richtwert gilt:
20-45 W/m² - Niedrigenergie- und Passivhaus
50-70 W/m² - Gut isolierter Wohnraum
75-95 W/m² - Mittelmässig isolierter Wohnraum
100-120 W/m² - Schlecht isolierter Wohnraum
350 W, 620x620mm
Einbaumaß: 635 x 635 x 75mm
Type: LAVA-FRAME-350
Angebotenes Erzeugnis:
'............'
Menge: 0,00 Stk

**01.03.025 Infrarotheizung Einbau, LAVA-FRAME-500, 500W**
Infrarotheizung Einbau, LAVA-FRAME-500, 500W (14E305B)

Flächenbündige Infrarotheizung für den Wand- und Deckeneinbau.
Einbau-Infrarotheizung, die mittels Einbaurahmens flächenbündig in der Decke und Wand eingebaut werden kann. Für den Einbau im Trockenbau sowie in Beton.
Als Vollheizung oder auch zur Beheizung von Zonen.
Technische Beschreibung:
Nennspannung: 230V
Leistung: 350,500,750,1000 Watt
Oberflächentemp.: max. 120°C
Oberfläche: Strukturierte Oberfläche
Korpus: Stahlgehäuse Weiß, RAL9016
Gerätetiefe: 22mm
Einbautiefe: 75mm
Schutzart: IP 21
Anschlussleitung: 1m, 3x1,5 mm² ohne Stecker
Garantie: 5 Jahre
z.B. ETHERMA oder Gleichwertiges.

Produktbeschreibung:
Für Wand- und Deckeneinbau geeignet
Einbaurahmen mit Easy-Click
Flächenbündiger Einbau
Einfache Installation
Große Infrarot-Abstrahlfläche
Hohe Strahlungswirkung
Wartungs- und magnetfeldfrei
Verwendungszweck:
Die Auswahl der Leistung richtet sich nach dem Wärmebedarf des Raumes (H: 2,5 m) und der Anwendung der Heizung.
Als Richtwert gilt:
20-45 W/m² - Niedrigenergie- und Passivhaus
50-70 W/m² - Gut isolierter Wohnraum
75-95 W/m² - Mittelmässig isolierter Wohnraum
100-120 W/m² - Schlecht isolierter Wohnraum
500 W, 620x620mm
Einbaumaß: 635 x 915 x 75mm
Type: LAVA-FRAME-500
Angebotenes Erzeugnis:
'............'
Menge: 0,00 Stk

**01.03.026 Infrarotheizung Einbau, LAVA-FRAME-740, 700W**
Infrarotheizung Einbau, LAVA-FRAME-740, 700W (14E305C)

Flächenbündige Infrarotheizung für den Wand- und Deckeneinbau.
Einbau-Infrarotheizung, die mittels Einbaurahmens flächenbündig in der Decke und Wand eingebaut werden kann. Für den Einbau im Trockenbau sowie in Beton.
Als Vollheizung oder auch zur Beheizung von Zonen.
Technische Beschreibung:
Nennspannung: 230V
Leistung: 350,500,750,1000 Watt
Oberflächentemp.: max. 120°C
Oberfläche: Strukturierte Oberfläche
Korpus: Stahlgehäuse Weiß, RAL9016
Gerätetiefe: 22mm
Einbautiefe: 75mm
Schutzart: IP 21
Anschlussleitung: 1m, 3x1,5 mm² ohne Stecker
Garantie: 5 Jahre
z.B. ETHERMA oder Gleichwertiges.

Produktbeschreibung:
Für Wand- und Deckeneinbau geeignet
Einbaurahmen mit Easy-Click
Flächenbündiger Einbau
Einfache Installation
Große Infrarot-Abstrahlfläche
Hohe Strahlungswirkung
Wartungs- und magnetfeldfrei
Verwendungszweck:
Die Auswahl der Leistung richtet sich nach dem Wärmebedarf des Raumes (H: 2,5 m) und der Anwendung der Heizung.
Als Richtwert gilt:
20-45 W/m² - Niedrigenergie- und Passivhaus
50-70 W/m² - Gut isolierter Wohnraum
75-95 W/m² - Mittelmässig isolierter Wohnraum
100-120 W/m² - Schlecht isolierter Wohnraum
700 W, 900x900mm
Einbaumaß: 915 x 915 x 75
Type: LAVA-FRAME-740
Angebotenes Erzeugnis:
'............'
Menge: 0,00 Stk

**01.03.027 Infrarotheizung Einbau,LAVA-FRAME-750, 750W**
Infrarotheizung Einbau,LAVA-FRAME-750, 750W (14E305D)

Flächenbündige Infrarotheizung für den Wand- und Deckeneinbau.
Einbau-Infrarotheizung, die mittels Einbaurahmens flächenbündig in der Decke und Wand eingebaut werden kann. Für den Einbau im Trockenbau sowie in Beton.
Als Vollheizung oder auch zur Beheizung von Zonen.
Technische Beschreibung:
Nennspannung: 230V
Leistung: 350,500,750,1000 Watt
Oberflächentemp.: max. 120°C
Oberfläche: Strukturierte Oberfläche
Korpus: Stahlgehäuse Weiß, RAL9016
Gerätetiefe: 22mm
Einbautiefe: 75mm
Schutzart: IP 21
Anschlussleitung: 1m, 3x1,5 mm² ohne Stecker
Garantie: 5 Jahre
z.B. ETHERMA oder Gleichwertiges.

Produktbeschreibung:
Für Wand- und Deckeneinbau geeignet
Einbaurahmen mit Easy-Click
Flächenbündiger Einbau
Einfache Installation
Große Infrarot-Abstrahlfläche
Hohe Strahlungswirkung
Wartungs- und magnetfeldfrei
Verwendungszweck:
Die Auswahl der Leistung richtet sich nach dem Wärmebedarf des Raumes (H: 2,5 m) und der Anwendung der Heizung.
Als Richtwert gilt:
20-45 W/m² - Niedrigenergie- und Passivhaus
50-70 W/m² - Gut isolierter Wohnraum
75-95 W/m² - Mittelmässig isolierter Wohnraum
100-120 W/m² - Schlecht isolierter Wohnraum
750 W, 1245x620mm
Einbaumaß: 635 x 1260 x 75mm
Type: LAVA-FRAME-750
Angebotenes Erzeugnis:
'............'
Menge: 0,00 Stk

**01.03.028 Infrarotheizung Tisch, LAVA2-DESK-80-S, 80W**
Infrarotheizung Tisch, LAVA2-DESK-80-S, 80W (14E306A)

Infrarotheizung für Untertisch- und Wandmontage.
Durch die einfache Montage mit nur 4 Schrauben kann die Infrarotheizung unter der Tischplatte oder an Wänden angebracht werden und spendet punktgenaue Wärme. Mit nur 15 mm Höhe bleibt er unter dem Tisch so gut wie unsichtbar und nimmt keinen Platz weg.

Der LAVA® DESK ist sowohl mit einem Anschlusskabel mit EIN/ AUS-Schalter als auch mit dem Anschlusskabel ET-DESK-DIMM erhältlich. Mit letzterem lassen sich 3 Leistungsstufen wählen sowie 3 Timerzeiten einstellen.

Technische Beschreibung:
Nennspannung: 230 V
Leistung: 80 Watt
Oberflächentemp.: max. 70 °C bei Norm-Innentemp.
Oberfläche: Glatte Oberfläche
Korpus: Stahlgehäuse Weiß, RAL9016
Geräte-/Montagetiefe: 15 mm
Schutzart: IP 21
Steckerleitung: 2 m
Systemaufbau: CE konform
Garantie: 5 Jahre
z. B. ETHERMA oder Gleichwertiges.

Produktbeschreibung:
Untertisch- & Wandmontage
Komfortable Infrarot-Strahlungswärme
Timerfunktion (LAVA2-DESK-80-T)
3-stufig regelbar (LAVA2-DESK-80-T)
Einfache Montage
Nur 15 mm dünn
Wartungsfrei
Magnetfeldfrei
80 W, 700x280mm
Type: LAVA2-DESK-80-S
Angebotenes Erzeugnis:
'............'
Menge: 0,00 Stk

**01.03.029 Infrarotheizung Tisch, LAVA2-DESK-80-T, inkl. Dimmer u.Timer**
Infrarotheizung Tisch, LAVA2-DESK-80-T, inkl. Dimmer u.Timer (14E306B)

Infrarotheizung für Untertisch- und Wandmontage.
Durch die einfache Montage mit nur 4 Schrauben kann die Infrarotheizung unter der Tischplatte oder an Wänden angebracht werden und spendet punktgenaue Wärme. Mit nur 15 mm Höhe bleibt er unter dem Tisch so gut wie unsichtbar und nimmt keinen Platz weg.

Der LAVA® DESK ist sowohl mit einem Anschlusskabel mit EIN/ AUS-Schalter als auch mit dem Anschlusskabel ET-DESK-DIMM erhältlich. Mit letzterem lassen sich 3 Leistungsstufen wählen sowie 3 Timerzeiten einstellen.

Technische Beschreibung:
Nennspannung: 230 V
Leistung: 80 Watt
Oberflächentemp.: max. 70 °C bei Norm-Innentemp.
Oberfläche: Glatte Oberfläche
Korpus: Stahlgehäuse Weiß, RAL9016
Geräte-/Montagetiefe: 15 mm
Schutzart: IP 21
Steckerleitung: 2 m
Systemaufbau: CE konform
Garantie: 5 Jahre
z. B. ETHERMA oder Gleichwertiges.

Produktbeschreibung:
Untertisch- & Wandmontage
Komfortable Infrarot-Strahlungswärme
Timerfunktion (LAVA2-DESK-80-T)
3-stufig regelbar (LAVA2-DESK-80-T)
Einfache Montage
Nur 15 mm dünn
Wartungsfrei
Magnetfeldfrei
80 W, 700x280mm
Type: LAVA2-DESK-80-T
Angebotenes Erzeugnis:
'............'
Menge: 0,00 Stk

**01.03.030 Infrarotheizung Wand, LAVA2-STEEL-250-W, 250W**
Infrarotheizung Wand, LAVA2-STEEL-250-W, 250W (14E307A)

Infrarotheizung für horizontale oder vertikal Wandmontage, rahmenlos.
aus Stahlblech, Weiß (W) RAL9016
Das 6 mm starke ESG-Glas bzw. die 6 mm Spezialkeramik sowie 2 Temperaturbegrenzer in allen Paneelen für Sicherheit im Gebrauch, die besondere Technologie macht aus den Oberflächen einen sehr guten Strahlungsemitter. In Verbindung mit der gleichmäßigen Wärmeverteilung an der Oberfläche garantiert die optimal isolierte Rückseite einen hohen Strahlungswirkungsgrad und dadurch ein Maximum an infraroter Wärmeabstrahlung nach vorne in den Raum.
Die Plug & Play-Box an der Rückseite ermöglicht die einfache Montage einer Regelung, egal, ob direkt am Gerät, per Funk oder mittels einem drahtgebundenen Regler.
Technische Beschreibung:
Nennspannung: 230 V
Leistung: 250 – 1000 Watt
IP X4
Schutzklasse: I
Anschluss: Steckerleitung 1m
Wandmontage: Horizontal oder vertikal
Garantie: 5 Jahre
z.B. ETHERMA oder Gleichwertiges.

Produktbeschreibung:
Höchster Strahlungswirkungsgrad durch maximaler Abstrahlung nach vorne, besondere Technologie, homogener Oberflächentemperatur, großer Oberfläche, optimal-isolierter Rückseite (max. 40 °C)
Höchste Sicherheit gegen Bruch und Überhitzung
Kein Service, keine Wartung nötig
Magnetfeldfrei
250 W, 500x630mm
Type: LAVA2-STEEL-250-W
Angebotenes Erzeugnis:
'............'
Menge: 0,00 Stk

**01.03.031 Infrarotheizung Wand, LAVA2-STEEL-500-W, 500W**
Infrarotheizung Wand, LAVA2-STEEL-500-W, 500W (14E307B)

Infrarotheizung für horizontale oder vertikal Wandmontage, rahmenlos.
aus Stahlblech, Weiß (W) RAL9016
Das 6 mm starke ESG-Glas bzw. die 6 mm Spezialkeramik sowie 2 Temperaturbegrenzer in allen Paneelen für Sicherheit im Gebrauch, die besondere Technologie macht aus den Oberflächen einen sehr guten Strahlungsemitter. In Verbindung mit der gleichmäßigen Wärmeverteilung an der Oberfläche garantiert die optimal isolierte Rückseite einen hohen Strahlungswirkungsgrad und dadurch ein Maximum an infraroter Wärmeabstrahlung nach vorne in den Raum.
Die Plug & Play-Box an der Rückseite ermöglicht die einfache Montage einer Regelung, egal, ob direkt am Gerät, per Funk oder mittels einem drahtgebundenen Regler.
Technische Beschreibung:
Nennspannung: 230 V
Leistung: 250 – 1000 Watt
IP X4
Schutzklasse: I
Anschluss: Steckerleitung 1m
Wandmontage: Horizontal oder vertikal
Garantie: 5 Jahre
z.B. ETHERMA oder Gleichwertiges.

Produktbeschreibung:
Höchster Strahlungswirkungsgrad durch maximaler Abstrahlung nach vorne, besondere Technologie, homogener Oberflächentemperatur, großer Oberfläche, optimal-isolierter Rückseite (max. 40 °C)
Höchste Sicherheit gegen Bruch und Überhitzung
Kein Service, keine Wartung nötig
Magnetfeldfrei
500 W, 900x630mm
Type: LAVA2-STEEL-500-W
Angebotenes Erzeugnis:
'............'
Menge: 0,00 Stk

**01.03.032 Infrarotheizung Wand, LAVA2-STEEL-750-W, 750W**
Infrarotheizung Wand, LAVA2-STEEL-750-W, 750W (14E307C)

Infrarotheizung für horizontale oder vertikal Wandmontage, rahmenlos.
aus Stahlblech, Weiß (W) RAL9016
Das 6 mm starke ESG-Glas bzw. die 6 mm Spezialkeramik sowie 2 Temperaturbegrenzer in allen Paneelen für Sicherheit im Gebrauch, die besondere Technologie macht aus den Oberflächen einen sehr guten Strahlungsemitter. In Verbindung mit der gleichmäßigen Wärmeverteilung an der Oberfläche garantiert die optimal isolierte Rückseite einen hohen Strahlungswirkungsgrad und dadurch ein Maximum an infraroter Wärmeabstrahlung nach vorne in den Raum.
Die Plug & Play-Box an der Rückseite ermöglicht die einfache Montage einer Regelung, egal, ob direkt am Gerät, per Funk oder mittels einem drahtgebundenen Regler.
Technische Beschreibung:
Nennspannung: 230 V
Leistung: 250 – 1000 Watt
IP X4
Schutzklasse: I
Anschluss: Steckerleitung 1m
Wandmontage: Horizontal oder vertikal
Garantie: 5 Jahre
z.B. ETHERMA oder Gleichwertiges.

Produktbeschreibung:
Höchster Strahlungswirkungsgrad durch maximaler Abstrahlung nach vorne, besondere Technologie, homogener Oberflächentemperatur, großer Oberfläche, optimal-isolierter Rückseite (max. 40 °C)
Höchste Sicherheit gegen Bruch und Überhitzung
Kein Service, keine Wartung nötig
Magnetfeldfrei
Oberfläche STEEL
Leistung: 750 W
Abmessungen (LxH): 1300 x 630 mm
Type: LAVA2-STEEL-750-W
Angebotenes Erzeugnis:
'............'
Menge: 0,00 Stk

**01.03.033 Infrarotheizung Wand, LAVA2-STEEL-1000-W, 1000W**
Infrarotheizung Wand, LAVA2-STEEL-1000-W, 1000W (14E307D)

Infrarotheizung für horizontale oder vertikal Wandmontage, rahmenlos.
aus Stahlblech, Weiß (W) RAL9016
Das 6 mm starke ESG-Glas bzw. die 6 mm Spezialkeramik sowie 2 Temperaturbegrenzer in allen Paneelen für Sicherheit im Gebrauch, die besondere Technologie macht aus den Oberflächen einen sehr guten Strahlungsemitter. In Verbindung mit der gleichmäßigen Wärmeverteilung an der Oberfläche garantiert die optimal isolierte Rückseite einen hohen Strahlungswirkungsgrad und dadurch ein Maximum an infraroter Wärmeabstrahlung nach vorne in den Raum.
Die Plug & Play-Box an der Rückseite ermöglicht die einfache Montage einer Regelung, egal, ob direkt am Gerät, per Funk oder mittels einem drahtgebundenen Regler.
Technische Beschreibung:
Nennspannung: 230 V
Leistung: 250 – 1000 Watt
IP X4
Schutzklasse: I
Anschluss: Steckerleitung 1m
Wandmontage: Horizontal oder vertikal
Garantie: 5 Jahre
z.B. ETHERMA oder Gleichwertiges.

Produktbeschreibung:
Höchster Strahlungswirkungsgrad durch maximaler Abstrahlung nach vorne, besondere Technologie, homogener Oberflächentemperatur, großer Oberfläche, optimal-isolierter Rückseite (max. 40 °C)
Höchste Sicherheit gegen Bruch und Überhitzung
Kein Service, keine Wartung nötig
Magnetfeldfrei
1000 W, 1600x630mm
Type: LAVA2-STEEL-1000-W
Angebotenes Erzeugnis:
'............'
Menge: 0,00 Stk

**01.03.034 Infrarotheizung Wand, LAVA2-GLAS-250-PW, 250W, Reinweiß**
Infrarotheizung Wand, LAVA2-GLAS-250-PW, 250W, Reinweiß (14E308A)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
250 W, 500x630mm, Reinweiß
Type: LAVA2-GLAS-250-PW
Angebotenes Erzeugnis:
'............'
Menge: 0,00 Stk

**01.03.035 Infrarotheizung Wand, LAVA2-GLAS-500-PW, 500W, Reinweiß**
Infrarotheizung Wand, LAVA2-GLAS-500-PW, 500W, Reinweiß (14E308B)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
500 W, 900x630mm, Reinweiß
Type: LAVA2-GLAS-500-PW
Angebotenes Erzeugnis:
'............'
Menge: 0,00 Stk

**01.03.036 Infrarotheizung Wand, LAVA2-GLAS-600-PW, 600W, Reinweiß**
Infrarotheizung Wand, LAVA2-GLAS-600-PW, 600W, Reinweiß (14E308C)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
600 W, 1300x500mm, Reinweiß
Type: LAVA2-GLAS-600-PW
Angebotenes Erzeugnis:
'............'
Menge: 0,00 Stk

**01.03.037 Infrarotheizung Wand, LAVA2-GLAS-750-PW, 750W, Reinweiß**
Infrarotheizung Wand, LAVA2-GLAS-750-PW, 750W, Reinweiß (14E308D)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
750 W, 1300x630mm, Reinweiß
Type: LAVA2-GLAS-750-PW
Angebotenes Erzeugnis:
'............'
Menge: 0,00 Stk

**01.03.038 Infrarotheizung Wand, LAVA2-GLAS-800-PW, 800W, Reinweiß**
Infrarotheizung Wand, LAVA2-GLAS-800-PW, 800W, Reinweiß (14E308E)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
800 W, 1600x500mm,, Reinweiß
Type: LAVA2-GLAS-800-PW
Angebotenes Erzeugnis:
'............'
Menge: 0,00 Stk

**01.03.039 Infrarotheizung Wand, LAVA2-GLAS-1000-PW, 1000W, Reinweiß**
Infrarotheizung Wand, LAVA2-GLAS-1000-PW, 1000W, Reinweiß (14E308F)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
1000 W, 1600x630mm,, Reinweiß
Type: LAVA2-GLAS-1000-PW
Angebotenes Erzeugnis:
'............'
Menge: 0,00 Stk

**01.03.040 Infrarotheizung Wand, LAVA2-GLAS-250-MR, 250W, Spiegel**
Infrarotheizung Wand, LAVA2-GLAS-250-MR, 250W, Spiegel (14E308G)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
250 W, 500x630mm, Spiegel
Type: LAVA2-GLAS-250-MR
Angebotenes Erzeugnis:
'............'
Menge: 0,00 Stk

**01.03.041 Infrarotheizung Wand, LAVA2-GLAS-500-MR, 500W, Spiegel**
Infrarotheizung Wand, LAVA2-GLAS-500-MR, 500W, Spiegel (14E308H)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
500 W, 900x630mm, Spiegel
Type: LAVA2-GLAS-500-MR
Angebotenes Erzeugnis:
'............'
Menge: 0,00 Stk

**01.03.042 Infrarotheizung Wand, LAVA2-GLAS-600-MR, 600W, Spiegel**
Infrarotheizung Wand, LAVA2-GLAS-600-MR, 600W, Spiegel (14E308I)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
600 W, 1300x500mm, Spiegel
Type: LAVA2-GLAS-600-MR
Angebotenes Erzeugnis:
'............'
Menge: 0,00 Stk

**01.03.043 Infrarotheizung Wand, LAVA2-GLAS-750-MR, 750W, Spiegel**
Infrarotheizung Wand, LAVA2-GLAS-750-MR, 750W, Spiegel (14E308J)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
750 W, 1300x630mm, Spiegel
Type: LAVA2-GLAS-750-MR
Angebotenes Erzeugnis:
'............'
Menge: 0,00 Stk

**01.03.044 Infrarotheizung Wand, LAVA2-GLAS-800-MR, 800W, Spiegel**
Infrarotheizung Wand, LAVA2-GLAS-800-MR, 800W, Spiegel (14E308K)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
800 W, 1600x500mm, Spiegel
Type: LAVA2-GLAS-800-MR
Angebotenes Erzeugnis:
'............'
Menge: 0,00 Stk

**01.03.045 Infrarotheizung Wand, LAVA2-GLAS-1000-MR, 1000W, Spiegel**
Infrarotheizung Wand, LAVA2-GLAS-1000-MR, 1000W, Spiegel (14E308L)

Infrarotheizung für horizontale oder vertikal Wandmontage, rahmenlos.

Das 6 mm starke Oberflächenmaterial aus Sicherheitsglas, Spezialkeramik oder Feinstein sowie 2 Temperaturbegrenzer in allen Paneelen gewährleisten jederzeit Sicherheit im Gebrauch.
Vier Oberflächen (STEEL / GLAS / STONE / CERAMIC) und bis zu 6 Leistungen stehen zur Verfügung.

Die Plug & Play-Box an der Rückseite ermöglicht die einfache Montage einer Regelung, egal, ob direkt am Gerät, per Funk oder mittels einem drahtgebundenen Regler.
Technische Beschreibung:
Nennspannung: 230 V
Leistung: 250 – 1000 Watt
Oberflächentemperatur: max. 95 °C bei Norm-Innentemp.
IP X4
Schutzklasse: I
Anschluss: Steckerleitung 1m
Garantie: 5 Jahre

z.B. ETHERMA oder Gleichwertiges.

Produktbeschreibung:
Höchster Strahlungswirkungsgrad durch maximaler Abstrahlung nach vorne, besondere Technologie, homogener Oberflächentemperatur, großer Oberfläche, optimal-isolierter Rückseite (max. 40 °C bei Wandmontage)
Höchste Sicherheit gegen Bruch und Überhitzung
Kein Service, keine Wartung nötig
Magnetfeldfrei
1000 W, 1600x630mm, Spiegel
Type: LAVA2-GLAS-1000-MR
Angebotenes Erzeugnis:
'............'
Menge: 0,00 Stk

**01.03.046 Infrarotheizung Wand, LAVA2-STONE-250-G, Feinstein, Grau**
Infrarotheizung Wand, LAVA2-STONE-250-G, Feinstein, Grau (14E309A)

Infrarotheizung für horizontale oder vertikal Wandmontage, rahmenlos.

Das 6 mm starke Oberflächenmaterial aus Sicherheitsglas, Spezialkeramik oder Feinstein sowie 2 Temperaturbegrenzer in allen Paneelen gewährleisten jederzeit Sicherheit im Gebrauch.
Vier Oberflächen (STEEL / GLAS / STONE / CERAMIC) und bis zu 6 Leistungen stehen zur Verfügung.
Die Plug & Play-Box an der Rückseite ermöglicht die einfache Montage einer Regelung, egal, ob direkt am Gerät, per Funk oder mittels einem drahtgebundenen Regler.
Technische Beschreibung:
Nennspannung: 230 V
Leistung: 250 – 1000 Watt
Oberflächentemperatur: max. 95 °C bei Norm-Innentemp.
IP X4
Schutzklasse: I
Anschluss: Steckerleitung 1m
Garantie: 5 Jahre
z.B. ETHERMA oder Gleichwertiges.

Produktbeschreibung:
Höchster Strahlungswirkungsgrad durch maximaler Abstrahlung nach vorne, besondere Technologie, homogener Oberflächentemperatur, großer Oberfläche, optimal-isolierter Rückseite (max. 40 °C bei Wandmontage)
Höchste Sicherheit gegen Bruch und Überhitzung
Kein Service, keine Wartung nötig
Magnetfeldfrei
250 W, 500x630mm, Feinstein, Strukturgrau (G)
Type: LAVA2-STONE-250-G
Angebotenes Erzeugnis:
'............'
Menge: 0,00 Stk

**01.03.047 Infrarotheizung Wand, LAVA2-STONE-500-G, Feinstein, Grau**
Infrarotheizung Wand, LAVA2-STONE-500-G, Feinstein, Grau (14E309B)

Infrarotheizung für horizontale oder vertikal Wandmontage, rahmenlos.

Das 6 mm starke Oberflächenmaterial aus Sicherheitsglas, Spezialkeramik oder Feinstein sowie 2 Temperaturbegrenzer in allen Paneelen gewährleisten jederzeit Sicherheit im Gebrauch.
Vier Oberflächen (STEEL / GLAS / STONE / CERAMIC) und bis zu 6 Leistungen stehen zur Verfügung.
Die Plug & Play-Box an der Rückseite ermöglicht die einfache Montage einer Regelung, egal, ob direkt am Gerät, per Funk oder mittels einem drahtgebundenen Regler.
Technische Beschreibung:
Nennspannung: 230 V
Leistung: 250 – 1000 Watt
Oberflächentemperatur: max. 95 °C bei Norm-Innentemp.
IP X4
Schutzklasse: I
Anschluss: Steckerleitung 1m
Garantie: 5 Jahre
z.B. ETHERMA oder Gleichwertiges.

Produktbeschreibung:
Höchster Strahlungswirkungsgrad durch maximaler Abstrahlung nach vorne, besondere Technologie, homogener Oberflächentemperatur, großer Oberfläche, optimal-isolierter Rückseite (max. 40 °C bei Wandmontage)
Höchste Sicherheit gegen Bruch und Überhitzung
Kein Service, keine Wartung nötig
Magnetfeldfrei
500 W, 900x630mm, Feinstein, Strukturgrau (G)
Type: LAVA2-STONE-500-G
Angebotenes Erzeugnis:
'............'
Menge: 0,00 Stk

**01.03.048 Infrarotheizung Wand, LAVA2-STONE-750-G, Feinstein, Grau**
Infrarotheizung Wand, LAVA2-STONE-750-G, Feinstein, Grau (14E309C)

Infrarotheizung für horizontale oder vertikal Wandmontage, rahmenlos.

Das 6 mm starke Oberflächenmaterial aus Sicherheitsglas, Spezialkeramik oder Feinstein sowie 2 Temperaturbegrenzer in allen Paneelen gewährleisten jederzeit Sicherheit im Gebrauch.
Vier Oberflächen (STEEL / GLAS / STONE / CERAMIC) und bis zu 6 Leistungen stehen zur Verfügung.
Die Plug & Play-Box an der Rückseite ermöglicht die einfache Montage einer Regelung, egal, ob direkt am Gerät, per Funk oder mittels einem drahtgebundenen Regler.
Technische Beschreibung:
Nennspannung: 230 V
Leistung: 250 – 1000 Watt
Oberflächentemperatur: max. 95 °C bei Norm-Innentemp.
IP X4
Schutzklasse: I
Anschluss: Steckerleitung 1m
Garantie: 5 Jahre
z.B. ETHERMA oder Gleichwertiges.

Produktbeschreibung:
Höchster Strahlungswirkungsgrad durch maximaler Abstrahlung nach vorne, besondere Technologie, homogener Oberflächentemperatur, großer Oberfläche, optimal-isolierter Rückseite (max. 40 °C bei Wandmontage)
Höchste Sicherheit gegen Bruch und Überhitzung
Kein Service, keine Wartung nötig
Magnetfeldfrei
750 W, 1300x630mm, Feinstein, Strukturgrau (G)
Type: LAVA2-STONE-750-G
Angebotenes Erzeugnis:
'............'
Menge: 0,00 Stk

**01.03.049 Infrarotheizung Wand, LAVA2-STONE-1000-G, Feinstein, Grau**
Infrarotheizung Wand, LAVA2-STONE-1000-G, Feinstein, Grau (14E309D)

Infrarotheizung für horizontale oder vertikal Wandmontage, rahmenlos.

Das 6 mm starke Oberflächenmaterial aus Sicherheitsglas, Spezialkeramik oder Feinstein sowie 2 Temperaturbegrenzer in allen Paneelen gewährleisten jederzeit Sicherheit im Gebrauch.
Vier Oberflächen (STEEL / GLAS / STONE / CERAMIC) und bis zu 6 Leistungen stehen zur Verfügung.
Die Plug & Play-Box an der Rückseite ermöglicht die einfache Montage einer Regelung, egal, ob direkt am Gerät, per Funk oder mittels einem drahtgebundenen Regler.
Technische Beschreibung:
Nennspannung: 230 V
Leistung: 250 – 1000 Watt
Oberflächentemperatur: max. 95 °C bei Norm-Innentemp.
IP X4
Schutzklasse: I
Anschluss: Steckerleitung 1m
Garantie: 5 Jahre
z.B. ETHERMA oder Gleichwertiges.

Produktbeschreibung:
Höchster Strahlungswirkungsgrad durch maximaler Abstrahlung nach vorne, besondere Technologie, homogener Oberflächentemperatur, großer Oberfläche, optimal-isolierter Rückseite (max. 40 °C bei Wandmontage)
Höchste Sicherheit gegen Bruch und Überhitzung
Kein Service, keine Wartung nötig
Magnetfeldfrei
1000 W, 1600x630mm, Feinstein, Strukturgrau (G)
Type: LAVA2-STONE-1000-G
Angebotenes Erzeugnis:
'............'
Menge: 0,00 Stk

**01.03.050 Infrarotheizung Wand, LAVA2-CERAMIC-250-CL, 250W**
Infrarotheizung Wand, LAVA2-CERAMIC-250-CL, 250W (14E310A)

Infrarotheizung für horizontale oder vertikal Wandmontage, rahmenlos.

Das 6 mm starke Oberflächenmaterial aus Sicherheitsglas, Spezialkeramik oder Feinstein sowie 2 Temperaturbegrenzer in allen Paneelen gewährleisten jederzeit Sicherheit im Gebrauch.
Vier Oberflächen (STEEL / GLAS / STONE / CERAMIC) und bis zu 6 Leistungen stehen zur Verfügung.
Die Plug & Play-Box an der Rückseite ermöglicht die einfache Montage einer Regelung, egal, ob direkt am Gerät, per Funk oder mittels einem drahtgebundenen Regler.

Technische Beschreibung:
Nennspannung: 230 V
Leistung: 250 – 1000 Watt
Oberflächentemperatur: max. 95 °C bei Norm-Innentemp.
IP X4
Schutzklasse: I
Anschluss: Steckerleitung 1m
Garantie: 5 Jahre
z.B. ETHERMA oder Gleichwertiges.

Produktbeschreibung:
Höchster Strahlungswirkungsgrad durch maximaler Abstrahlung nach vorne, besondere Technologie, homogener Oberflächentemperatur, großer Oberfläche, optimal-isolierter Rückseite (max. 40 °C bei Wandmontage)
Höchste Sicherheit gegen Bruch und Überhitzung
Kein Service, keine Wartung nötig
Magnetfeldfrei
250 W, 500x630mm,
Type: LAVA2-CERAMIC-250-CL
Angebotenes Erzeugnis:
'............'
Menge: 0,00 Stk

**01.03.051 Infrarotheizung Wand, LAVA2-CERAMIC-500-CL, 500W**
Infrarotheizung Wand, LAVA2-CERAMIC-500-CL, 500W (14E310B)

Infrarotheizung für horizontale oder vertikal Wandmontage, rahmenlos.

Das 6 mm starke Oberflächenmaterial aus Sicherheitsglas, Spezialkeramik oder Feinstein sowie 2 Temperaturbegrenzer in allen Paneelen gewährleisten jederzeit Sicherheit im Gebrauch.
Vier Oberflächen (STEEL / GLAS / STONE / CERAMIC) und bis zu 6 Leistungen stehen zur Verfügung.
Die Plug & Play-Box an der Rückseite ermöglicht die einfache Montage einer Regelung, egal, ob direkt am Gerät, per Funk oder mittels einem drahtgebundenen Regler.

Technische Beschreibung:
Nennspannung: 230 V
Leistung: 250 – 1000 Watt
Oberflächentemperatur: max. 95 °C bei Norm-Innentemp.
IP X4
Schutzklasse: I
Anschluss: Steckerleitung 1m
Garantie: 5 Jahre
z.B. ETHERMA oder Gleichwertiges.

Produktbeschreibung:
Höchster Strahlungswirkungsgrad durch maximaler Abstrahlung nach vorne, besondere Technologie, homogener Oberflächentemperatur, großer Oberfläche, optimal-isolierter Rückseite (max. 40 °C bei Wandmontage)
Höchste Sicherheit gegen Bruch und Überhitzung
Kein Service, keine Wartung nötig
Magnetfeldfrei
500 W, 900x630mm
Type: LAVA2-CERAMIC-500-CL
Angebotenes Erzeugnis:
'............'
Menge: 0,00 Stk

**01.03.052 Infrarotheizung Wand, LAVA2-CERAMIC-750-CL, 750W**
Infrarotheizung Wand, LAVA2-CERAMIC-750-CL, 750W (14E310C)

Infrarotheizung für horizontale oder vertikal Wandmontage, rahmenlos.

Das 6 mm starke Oberflächenmaterial aus Sicherheitsglas, Spezialkeramik oder Feinstein sowie 2 Temperaturbegrenzer in allen Paneelen gewährleisten jederzeit Sicherheit im Gebrauch.
Vier Oberflächen (STEEL / GLAS / STONE / CERAMIC) und bis zu 6 Leistungen stehen zur Verfügung.
Die Plug & Play-Box an der Rückseite ermöglicht die einfache Montage einer Regelung, egal, ob direkt am Gerät, per Funk oder mittels einem drahtgebundenen Regler.

Technische Beschreibung:
Nennspannung: 230 V
Leistung: 250 – 1000 Watt
Oberflächentemperatur: max. 95 °C bei Norm-Innentemp.
IP X4
Schutzklasse: I
Anschluss: Steckerleitung 1m
Garantie: 5 Jahre
z.B. ETHERMA oder Gleichwertiges.

Produktbeschreibung:
Höchster Strahlungswirkungsgrad durch maximaler Abstrahlung nach vorne, besondere Technologie, homogener Oberflächentemperatur, großer Oberfläche, optimal-isolierter Rückseite (max. 40 °C bei Wandmontage)
Höchste Sicherheit gegen Bruch und Überhitzung
Kein Service, keine Wartung nötig
Magnetfeldfrei
750 W, 1300x630mm
Type: LAVA2-CERAMIC-750-CL
Angebotenes Erzeugnis:
'............'
Menge: 0,00 Stk

**01.03.053 Infrarotheizung Wand, LAVA2-CERAMIC-1000-CL, 1000W**
Infrarotheizung Wand, LAVA2-CERAMIC-1000-CL, 1000W (14E310D)

Infrarotheizung für horizontale oder vertikal Wandmontage, rahmenlos.

Das 6 mm starke Oberflächenmaterial aus Sicherheitsglas, Spezialkeramik oder Feinstein sowie 2 Temperaturbegrenzer in allen Paneelen gewährleisten jederzeit Sicherheit im Gebrauch.
Vier Oberflächen (STEEL / GLAS / STONE / CERAMIC) und bis zu 6 Leistungen stehen zur Verfügung.
Die Plug & Play-Box an der Rückseite ermöglicht die einfache Montage einer Regelung, egal, ob direkt am Gerät, per Funk oder mittels einem drahtgebundenen Regler.

Technische Beschreibung:
Nennspannung: 230 V
Leistung: 250 – 1000 Watt
Oberflächentemperatur: max. 95 °C bei Norm-Innentemp.
IP X4
Schutzklasse: I
Anschluss: Steckerleitung 1m
Garantie: 5 Jahre
z.B. ETHERMA oder Gleichwertiges.

Produktbeschreibung:
Höchster Strahlungswirkungsgrad durch maximaler Abstrahlung nach vorne, besondere Technologie, homogener Oberflächentemperatur, großer Oberfläche, optimal-isolierter Rückseite (max. 40 °C bei Wandmontage)
Höchste Sicherheit gegen Bruch und Überhitzung
Kein Service, keine Wartung nötig
Magnetfeldfrei
1000 W, 1600x630mm
Type: LAVA2-CERAMIC-1000-CL
Angebotenes Erzeugnis:
'............'
Menge: 0,00 Stk

**01.03.054 Infrarotheizung Bad, LAVABATH2-ST-350-W, 350W, Stahlblech**
Infrarotheizung Bad, LAVABATH2-ST-350-W, 350W, Stahlblech (14E311A)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas 30/61 mm
Schutzart: IP X4
Anschluss: Steckerleitung 1 m
Wandmontage: Vertikal
Garantie: 5 Jahre
z.B. ETHERMA oder Gleichwertiges.

Produktbeschreibung:
Hohe Strahlungswirkung
Rahmenloses Infinity Design
Plug & Play-Stecksystem für einfache, individuelle Regelung
1 Handtuchhalter inkludiert - bis zu 2 weitere als Zubehör möglich
Einfache Installation
Wartungs- und magnetfeldfrei
350 W, 900x630mm
Oberflächentemp.: Max. 80 °C bei Norm-Innentemp.
Type: LAVABATH2-ST-350-W
Angebotenes Erzeugnis:
'............'
Menge: 0,00 Stk

**01.03.055 Infrarotheizung Bad, LAVABATH2-ST-500-W, 500W, Stahlblech**
Infrarotheizung Bad, LAVABATH2-ST-500-W, 500W, Stahlblech (14E311B)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas 30/61 mm
Schutzart: IP X4
Anschluss: Steckerleitung 1 m
Wandmontage: Vertikal
Garantie: 5 Jahre
z.B. ETHERMA oder Gleichwertiges.

Produktbeschreibung:
Hohe Strahlungswirkung
Rahmenloses Infinity Design
Plug & Play-Stecksystem für einfache, individuelle Regelung
1 Handtuchhalter inkludiert - bis zu 2 weitere als Zubehör möglich
Einfache Installation
Wartungs- und magnetfeldfrei
500 W, 1300x630mm
Oberflächentemp.: Max. 80 °C bei Norm-Innentemp.
Type: LAVABATH2-ST-500-W
Angebotenes Erzeugnis:
'............'
Menge: 0,00 Stk

**01.03.056 Infrarotheizung Bad, LAVABATH2-ST-700-W, 700W, Stahlblech**
Infrarotheizung Bad, LAVABATH2-ST-700-W, 700W, Stahlblech (14E311C)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas 30/61 mm
Schutzart: IP X4
Anschluss: Steckerleitung 1 m
Wandmontage: Vertikal
Garantie: 5 Jahre
z.B. ETHERMA oder Gleichwertiges.

Produktbeschreibung:
Hohe Strahlungswirkung
Rahmenloses Infinity Design
Plug & Play-Stecksystem für einfache, individuelle Regelung
1 Handtuchhalter inkludiert - bis zu 2 weitere als Zubehör möglich
Einfache Installation
Wartungs- und magnetfeldfrei
700 W, 1600x630mm
Oberflächentemp.: Max. 80 °C bei Norm-Innentemp.
Type: LAVABATH2-ST-700-W
Angebotenes Erzeugnis:
'............'
Menge: 0,00 Stk

**01.03.057 Infrarotheizung Bad, LAVABATH2-GL-350-PW, 350W, Glas**
Infrarotheizung Bad, LAVABATH2-GL-350-PW, 350W, Glas (14E312A)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
350 W, 900x630mm, Reinweiß
Oberflächentemp.: Max. 70 °C bei Norm-Innentemp.
Type: LAVABATH2-GL-350-PW
Angebotenes Erzeugnis:
'............'
Menge: 0,00 Stk

**01.03.058 Infrarotheizung Bad, LAVABATH2-GL-400-PW, 400W, Glas**
Infrarotheizung Bad, LAVABATH2-GL-400-PW, 400W, Glas (14E312B)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
400 W, 1300x500mm, Reinweiß
Oberflächentemp.: Max. 70 °C bei Norm-Innentemp.
Type: LAVABATH2-GL-400-PW
Angebotenes Erzeugnis:
'............'
Menge: 0,00 Stk

**01.03.059 Infrarotheizung Bad, LAVABATH2-GL-500-PW, 500W, Glas**
Infrarotheizung Bad, LAVABATH2-GL-500-PW, 500W, Glas (14E312C)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
500 W, 1300x630mm, Reinweiß
Oberflächentemp.: Max. 70 °C bei Norm-Innentemp.
Type: LAVABATH2-GL-500-PW
Angebotenes Erzeugnis:
'............'
Menge: 0,00 Stk

**01.03.060 Infrarotheizung Bad, LAVABATH2-GL-600-PW, 500W, Glas**
Infrarotheizung Bad, LAVABATH2-GL-600-PW, 500W, Glas (14E312D)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
500 W, 1600x500mm, Reinweiß
Oberflächentemp.: Max. 70 °C bei Norm-Innentemp.
Type: LAVABATH2-GL-600-PW
Angebotenes Erzeugnis:
'............'
Menge: 0,00 Stk

**01.03.061 Infrarotheizung Bad, LAVABATH2-GL-700-PW, 700W, Glas**
Infrarotheizung Bad, LAVABATH2-GL-700-PW, 700W, Glas (14E312E)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
700 W, 1600x630mm, Reinweiß
Oberflächentemp.: Max. 70 °C bei Norm-Innentemp.
Type: LAVABATH2-GL-700-PW
Angebotenes Erzeugnis:
'............'
Menge: 0,00 Stk

**01.03.062 Infrarotheizung Bad, LAVABATH2-GL-350-MR, 350W, Glas**
Infrarotheizung Bad, LAVABATH2-GL-350-MR, 350W, Glas (14E312F)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
350 W, 900x630mm, Spiegel
Type: LAVABATH2-GL-350-MR
Angebotenes Erzeugnis:
'............'
Menge: 0,00 Stk

**01.03.063 Infrarotheizung Bad, LAVABATH2-GL-400-MR, 400W, Glas**
Infrarotheizung Bad, LAVABATH2-GL-400-MR, 400W, Glas (14E312G)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
400 W, 1300x500mm, Spiegel
Type: LAVABATH2-GL-400-MR
Angebotenes Erzeugnis:
'............'
Menge: 0,00 Stk

**01.03.064 Infrarotheizung Bad, LAVABATH2-GL-500-MR, 400W, Glas**
Infrarotheizung Bad, LAVABATH2-GL-500-MR, 400W, Glas (14E312H)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
500 W, 1300x630mm, Spiegel
Type: LAVABATH2-GL-500-MR
Angebotenes Erzeugnis:
'............'
Menge: 0,00 Stk

**01.03.065 Infrarotheizung Bad, LAVABATH2-GL-600-MR, 500W, Glas**
Infrarotheizung Bad, LAVABATH2-GL-600-MR, 500W, Glas (14E312I)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
500 W, 1600x500mm, Spiegel
Type: LAVABATH2-GL-600-MR
Angebotenes Erzeugnis:
'............'
Menge: 0,00 Stk

**01.03.066 Infrarotheizung Bad, LAVABATH2-GL-700-MR, 700W, Glas**
Infrarotheizung Bad, LAVABATH2-GL-700-MR, 700W, Glas (14E312J)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
700 W, 1600x630mm, Spiegel
Type: LAVABATH2-GL-700-MR
Angebotenes Erzeugnis:
'............'
Menge: 0,00 Stk

**01.03.067 Infrarotheizung Bad, LAVABATH2-S-350-G, 350W, Feinstein**
Infrarotheizung Bad, LAVABATH2-S-350-G, 350W, Feinstein (14E312K)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
350 W, 900x630mm, Feinstein, Strukturgrau (G)
Oberflächentemp.: Max. 70 °C bei Norm-Innentemp.
Type: LAVABATH2-S-350-G
Angebotenes Erzeugnis:
'............'
Menge: 0,00 Stk

**01.03.068 Infrarotheizung Bad, LAVABATH2-S-400-G, 400W, Feinstein**
Infrarotheizung Bad, LAVABATH2-S-400-G, 400W, Feinstein (14E312L)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
400 W, 1300x500mm, Feinstein, Strukturgrau (G)
Oberflächentemp.: Max. 70 °C bei Norm-Innentemp.
Type: LAVABATH2-S-400-G
Angebotenes Erzeugnis:
'............'
Menge: 0,00 Stk

**01.03.069 Infrarotheizung Bad, LAVABATH2-S-500-G, 500W, Feinstein**
Infrarotheizung Bad, LAVABATH2-S-500-G, 500W, Feinstein (14E312M)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
500 W, 1300x630mm, Feinstein, Strukturgrau (G)
Oberflächentemp.: Max. 70 °C bei Norm-Innentemp.
Type: LAVABATH2-S-500-G
Angebotenes Erzeugnis:
'............'
Menge: 0,00 Stk

**01.03.070 Infrarotheizung Bad, LAVABATH2-CO-350-PW, 350W, Corian**
Infrarotheizung Bad, LAVABATH2-CO-350-PW, 350W, Corian (14E312N)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
500 W, 1300x630mm, Corian, Reinweiß (PW)
Oberflächentemp.: Max. 70 °C bei Norm-Innentemp.
Type: LAVABATH2-CO-350-PW
Angebotenes Erzeugnis:
'............'
Menge: 0,00 Stk

**01.03.071 Infrarotheizung Bad, LAVABATH2-CO-400-PW, 400W, Corian**
Infrarotheizung Bad, LAVABATH2-CO-400-PW, 400W, Corian (14E312O)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
400 W, 1300x500mm, Corian, Reinweiß (PW)
Oberflächentemp.: Max. 70 °C bei Norm-Innentemp.
Type: LAVABATH2-CO-400-PW
Angebotenes Erzeugnis:
'............'
Menge: 0,00 Stk

**01.03.072 Infrarotheizung Bad, LAVABATH2-CO-500-PW, 500W, Corian**
Infrarotheizung Bad, LAVABATH2-CO-500-PW, 500W, Corian (14E312P)

Infrarotheizung, inkl. 1 Stk. Handtuchhalter, nur für vertikale Wandmontage.
Ganznach Wunsch stehen vier Oberflächen (STEEL/GLAS/STONE/ CORIAN) und bis zu fünf Leistungen zur Auswahl.

Als Wärmespender für Ihr Bad. Die Infrarot-Strahlungswärme wird durch ein spezielles, magnetfeldfreies Heizelement erzeugt - einmal eingeschaltet, wird die Oberfläche auf konstante 70° C erhitzt
Die praktische Plug & Play-Box an der Rückseite aller LAVA® 2.0-Modelle ermöglicht die einfache Montage einer Regelung,egal, ob direkt am Gerät, per Funk oder mittels eines drahtgebundenen
Reglers

Technische Beschreibung:
Nennspannung: 230 V
Geräte-/Montagetiefe: Stahlblech 26/57 mm bzw. Glas/Feinstein 30/61 mm, Corian 36/67mm
Schutzart: IP X4
Anschluss: Steckerleitung 1 m
Wandmontage: Vertikal
Garantie: 5 Jahre
z.B. ETHERMA oder Gleichwertiges.

Produktbeschreibung:
Hohe Strahlungswirkung
Rahmenloses Infinity Design
Plug & Play-Stecksystem für einfache, individuelle Regelung
1 Handtuchhalter inkludiert - bis zu 2 weitere als Zubehör möglich
Einfache Installation
Wartungs- und magnetfeldfrei
500 W, 1300x630mm, Corian, Reinweiß (PW)
Oberflächentemp.: Max. 70 °C bei Norm-Innentemp.
Type: LAVABATH2-CO-500-PW
Angebotenes Erzeugnis:
'............'
Menge: 0,00 Stk

**01.03.073 Infrarotheizung Bad, LAVABATH2-PURE-350-W,350W,Stahlblech**
Infrarotheizung Bad, LAVABATH2-PURE-350-W,350W,Stahlblech (14E313A)

Infrarotheizung, inkl. 1 Stk. Handtuchhalter, nur für vertikale Wandmontage.
Die Plug & Play-Box an der Rückseite ermöglicht die einfache Montage einer Regelung,
egal, ob direkt am Gerät, per Funk oder mittels eines drahtgebundenen Reglers.

Erhältlich in den Farben Verkehrsweiß RAL 9016 und Nano-Anthrazit RAL 7016.

TECHNISCHE DATEN
Nennspannung: 230 V
Leistung: 350, 500, 700 W
Oberflächentemp.: Max. 80 °C bei Norm-Innentemp.
Oberfläche: Stahlblech
Geräte-/Montagetiefe: 22/52 mm
Anschluss: Steckerleitung 1m
Wandmontage: Vertikal
Schutzklasse: I
Schutzart: IP X4
Garantie: 5 Jahre
z.B. ETHERMA oder Gleichwertiges.

Produktbeschreibung:
Hohe Strahlungswirkung
Rahmenloses Infinity Design
Plug & Play-Stecksystem für einfache, individuelle Regelung
1 Handtuchhalter inkludiert - bis zu 2 weitere als Zubehör möglich
Einfache Installation
Wartungs- und magnetfeldfrei
350 W, 900x620mm, Stahlblech, RAL 9016 Weiß (W)
Type: LAVABATH2-PURE-350-W
Angebotenes Erzeugnis:
'............'
Menge: 0,00 Stk

**01.03.074 Infrarotheizung Bad, LAVABATH2-PURE-500-W,500W, Stahlblech**
Infrarotheizung Bad, LAVABATH2-PURE-500-W,500W, Stahlblech (14E313B)

Infrarotheizung, inkl. 1 Stk. Handtuchhalter, nur für vertikale Wandmontage.
Die Plug & Play-Box an der Rückseite ermöglicht die einfache Montage einer Regelung,
egal, ob direkt am Gerät, per Funk oder mittels eines drahtgebundenen Reglers.

Erhältlich in den Farben Verkehrsweiß RAL 9016 und Nano-Anthrazit RAL 7016.

TECHNISCHE DATEN
Nennspannung: 230 V
Leistung: 350, 500, 700 W
Oberflächentemp.: Max. 80 °C bei Norm-Innentemp.
Oberfläche: Stahlblech
Geräte-/Montagetiefe: 22/52 mm
Anschluss: Steckerleitung 1m
Wandmontage: Vertikal
Schutzklasse: I
Schutzart: IP X4
Garantie: 5 Jahre
z.B. ETHERMA oder Gleichwertiges.

Produktbeschreibung:
Hohe Strahlungswirkung
Rahmenloses Infinity Design
Plug & Play-Stecksystem für einfache, individuelle Regelung
1 Handtuchhalter inkludiert - bis zu 2 weitere als Zubehör möglich
Einfache Installation
Wartungs- und magnetfeldfrei
500 W, 1245x620mm, Stahlblech, RAL 9016 Weiß (W)
Type: LAVABATH2-PURE-500-W
Angebotenes Erzeugnis:
'............'
Menge: 0,00 Stk

**01.03.075 Infrarotheizung Bad, LAVABATH2-PURE-700-W,700W, Stahlblech**
Infrarotheizung Bad, LAVABATH2-PURE-700-W,700W, Stahlblech (14E313C)

Infrarotheizung, inkl. 1 Stk. Handtuchhalter, nur für vertikale Wandmontage.
Die Plug & Play-Box an der Rückseite ermöglicht die einfache Montage einer Regelung,
egal, ob direkt am Gerät, per Funk oder mittels eines drahtgebundenen Reglers.

Erhältlich in den Farben Verkehrsweiß RAL 9016 und Nano-Anthrazit RAL 7016.

TECHNISCHE DATEN
Nennspannung: 230 V
Leistung: 350, 500, 700 W
Oberflächentemp.: Max. 80 °C bei Norm-Innentemp.
Oberfläche: Stahlblech
Geräte-/Montagetiefe: 22/52 mm
Anschluss: Steckerleitung 1m
Wandmontage: Vertikal
Schutzklasse: I
Schutzart: IP X4
Garantie: 5 Jahre
z.B. ETHERMA oder Gleichwertiges.

Produktbeschreibung:
Hohe Strahlungswirkung
Rahmenloses Infinity Design
Plug & Play-Stecksystem für einfache, individuelle Regelung
1 Handtuchhalter inkludiert - bis zu 2 weitere als Zubehör möglich
Einfache Installation
Wartungs- und magnetfeldfrei
700 W, 1600x620mm, Stahlblech, RAL 9016 Weiß (W)
Type: LAVABATH2-PURE-700-W
Angebotenes Erzeugnis:
'............'
Menge: 0,00 Stk

**01.03.076 Infrarotheizung Bad ,LAVABATH2-PURE-350-NA,350 W, Stahlblech**
Infrarotheizung Bad ,LAVABATH2-PURE-350-NA,350 W, Stahlblech (14E313D)

Infrarotheizung, inkl. 1 Stk. Handtuchhalter, nur für vertikale Wandmontage.
Die Plug & Play-Box an der Rückseite ermöglicht die einfache Montage einer Regelung,
egal, ob direkt am Gerät, per Funk oder mittels eines drahtgebundenen Reglers.

Erhältlich in den Farben Verkehrsweiß RAL 9016 und Nano-Anthrazit RAL 7016.

TECHNISCHE DATEN
Nennspannung: 230 V
Leistung: 350, 500, 700 W
Oberflächentemp.: Max. 80 °C bei Norm-Innentemp.
Oberfläche: Stahlblech
Geräte-/Montagetiefe: 22/52 mm
Anschluss: Steckerleitung 1m
Wandmontage: Vertikal
Schutzklasse: I
Schutzart: IP X4
Garantie: 5 Jahre
z.B. ETHERMA oder Gleichwertiges.

Produktbeschreibung:
Hohe Strahlungswirkung
Rahmenloses Infinity Design
Plug & Play-Stecksystem für einfache, individuelle Regelung
1 Handtuchhalter inkludiert - bis zu 2 weitere als Zubehör möglich
Einfache Installation
Wartungs- und magnetfeldfrei
350 W, 900x620mm, Stahlblech, RAL 7016 Nano-Anthrazit (NA)
Type: LAVABATH2-PURE-350-NA
Angebotenes Erzeugnis:
'............'
Menge: 0,00 Stk

**01.03.077 Infrarotheizung Bad, LAVABATH2-PURE-500-NA,500W, Stahlblech**
Infrarotheizung Bad, LAVABATH2-PURE-500-NA,500W, Stahlblech (14E313E)

Infrarotheizung, inkl. 1 Stk. Handtuchhalter, nur für vertikale Wandmontage.
Die Plug & Play-Box an der Rückseite ermöglicht die einfache Montage einer Regelung,
egal, ob direkt am Gerät, per Funk oder mittels eines drahtgebundenen Reglers.

Erhältlich in den Farben Verkehrsweiß RAL 9016 und Nano-Anthrazit RAL 7016.

TECHNISCHE DATEN
Nennspannung: 230 V
Leistung: 350, 500, 700 W
Oberflächentemp.: Max. 80 °C bei Norm-Innentemp.
Oberfläche: Stahlblech
Geräte-/Montagetiefe: 22/52 mm
Anschluss: Steckerleitung 1m
Wandmontage: Vertikal
Schutzklasse: I
Schutzart: IP X4
Garantie: 5 Jahre
z.B. ETHERMA oder Gleichwertiges.

Produktbeschreibung:
Hohe Strahlungswirkung
Rahmenloses Infinity Design
Plug & Play-Stecksystem für einfache, individuelle Regelung
1 Handtuchhalter inkludiert - bis zu 2 weitere als Zubehör möglich
Einfache Installation
Wartungs- und magnetfeldfrei
500 W, 1245x620mm, Stahlblech, RAL 7016 Nano-Anthrazit (NA)
Type: LAVABATH2-PURE-500-NA
Angebotenes Erzeugnis:
'............'
Menge: 0,00 Stk

**01.03.078 Infrarotheizung Bad,LAVABATH2-PURE-700-NA, 700W, Stahlblech**
Infrarotheizung Bad,LAVABATH2-PURE-700-NA, 700W, Stahlblech (14E313F)

Infrarotheizung, inkl. 1 Stk. Handtuchhalter, nur für vertikale Wandmontage.
Die Plug & Play-Box an der Rückseite ermöglicht die einfache Montage einer Regelung,
egal, ob direkt am Gerät, per Funk oder mittels eines drahtgebundenen Reglers.

Erhältlich in den Farben Verkehrsweiß RAL 9016 und Nano-Anthrazit RAL 7016.

TECHNISCHE DATEN
Nennspannung: 230 V
Leistung: 350, 500, 700 W
Oberflächentemp.: Max. 80 °C bei Norm-Innentemp.
Oberfläche: Stahlblech
Geräte-/Montagetiefe: 22/52 mm
Anschluss: Steckerleitung 1m
Wandmontage: Vertikal
Schutzklasse: I
Schutzart: IP X4
Garantie: 5 Jahre
z.B. ETHERMA oder Gleichwertiges.

Produktbeschreibung:
Hohe Strahlungswirkung
Rahmenloses Infinity Design
Plug & Play-Stecksystem für einfache, individuelle Regelung
1 Handtuchhalter inkludiert - bis zu 2 weitere als Zubehör möglich
Einfache Installation
Wartungs- und magnetfeldfrei
700 W, 1600x620mm, Stahlblech, RAL 7016 Nano-Anthrazit (NA)
Type: LAVABATH2-PURE-700-NA
Angebotenes Erzeugnis:
'............'
Menge: 0,00 Stk

**01.03.079 Infrarotheizung Wand, LAVA2-GLAS-180-DYL, Glas, Wunschmotiv**
Infrarotheizung Wand, LAVA2-GLAS-180-DYL, Glas, Wunschmotiv (14E314A)

Infrarotheizung für horizontale oder vertikale Wandmontage, rahmenlos, individuelle Gestaltung.
TECHNISCHE DATEN
Nennspannung: 230 V
Leistung: 180 – 700 W
Oberflächentemp.: Max. 70 °C bei Norm-Innentemp.
Oberfläche: 6 mm ESG Sicherheitsglas
Geräte-/Montagetiefe: 30/61 mm
Schutzart: IP X4
Schutzklasse: I
Anschluss: Steckerleitung 1 m
Garantie: 5 Jahre
z.B. ETHERMA oder Gleichwertiges.

Produktbeschreibung:
+ Ihr LAVA® ganz nach Ihren Vorstellungen (z.B. Logo, Foto)
+ Plug & Play-Regelung für einfache, individuelle Regelung
+ Service- und wartungsfrei
+ Magnetfeldfrei
180 W, 500x630mm, DYL Kundenmotiv, Glas
Type: LAVA2-GLAS-180-DYL
Angebotenes Erzeugnis:
'............'
Menge: 0,00 Stk

**01.03.080 Infrarotheizung Wand, LAVA2-GLAS-350-DYL, Glas, Wunschmotiv**
Infrarotheizung Wand, LAVA2-GLAS-350-DYL, Glas, Wunschmotiv (14E314B)

Infrarotheizung für horizontale oder vertikale Wandmontage, rahmenlos, individuelle Gestaltung.
TECHNISCHE DATEN
Nennspannung: 230 V
Leistung: 180 – 700 W
Oberflächentemp.: Max. 70 °C bei Norm-Innentemp.
Oberfläche: 6 mm ESG Sicherheitsglas
Geräte-/Montagetiefe: 30/61 mm
Schutzart: IP X4
Schutzklasse: I
Anschluss: Steckerleitung 1 m
Garantie: 5 Jahre
z.B. ETHERMA oder Gleichwertiges.

Produktbeschreibung:
+ Ihr LAVA® ganz nach Ihren Vorstellungen (z.B. Logo, Foto)
+ Plug & Play-Regelung für einfache, individuelle Regelung
+ Service- und wartungsfrei
+ Magnetfeldfrei
350 W, 900x630mm, DYL Kundenmotiv, Glas
Type: LAVA2-GLAS-350-DYL
Angebotenes Erzeugnis:
'............'
Menge: 0,00 Stk

**01.03.081 Infrarotheizung Wand, LAVA2-GLAS-500-DYL, Glas, Wunschmotiv**
Infrarotheizung Wand, LAVA2-GLAS-500-DYL, Glas, Wunschmotiv (14E314C)

Infrarotheizung für horizontale oder vertikale Wandmontage, rahmenlos, individuelle Gestaltung.
TECHNISCHE DATEN
Nennspannung: 230 V
Leistung: 180 – 700 W
Oberflächentemp.: Max. 70 °C bei Norm-Innentemp.
Oberfläche: 6 mm ESG Sicherheitsglas
Geräte-/Montagetiefe: 30/61 mm
Schutzart: IP X4
Schutzklasse: I
Anschluss: Steckerleitung 1 m
Garantie: 5 Jahre
z.B. ETHERMA oder Gleichwertiges.

Produktbeschreibung:
+ Ihr LAVA® ganz nach Ihren Vorstellungen (z.B. Logo, Foto)
+ Plug & Play-Regelung für einfache, individuelle Regelung
+ Service- und wartungsfrei
+ Magnetfeldfrei
500 W, 1300x630mm, DYL Kundenmotiv, Glas
Type: LAVA2-GLAS-500-DYL
Angebotenes Erzeugnis:
'............'
Menge: 0,00 Stk

**01.03.082 Infrarotheizung Wand, LAVA2-GLAS-700-DYL, Glas, Wunschmotiv**
Infrarotheizung Wand, LAVA2-GLAS-700-DYL, Glas, Wunschmotiv (14E314D)

Infrarotheizung für horizontale oder vertikale Wandmontage, rahmenlos, individuelle Gestaltung.
TECHNISCHE DATEN
Nennspannung: 230 V
Leistung: 180 – 700 W
Oberflächentemp.: Max. 70 °C bei Norm-Innentemp.
Oberfläche: 6 mm ESG Sicherheitsglas
Geräte-/Montagetiefe: 30/61 mm
Schutzart: IP X4
Schutzklasse: I
Anschluss: Steckerleitung 1 m
Garantie: 5 Jahre
z.B. ETHERMA oder Gleichwertiges.

Produktbeschreibung:
+ Ihr LAVA® ganz nach Ihren Vorstellungen (z.B. Logo, Foto)
+ Plug & Play-Regelung für einfache, individuelle Regelung
+ Service- und wartungsfrei
+ Magnetfeldfrei
700 W, 1600x630mm, DYL Kundenmotiv, Glas
Type: LAVA2-GLAS-700-DYL
Angebotenes Erzeugnis:
'............'
Menge: 0,00 Stk

**01.03.083 Infrarotheizung Bad, LAVABATH2-GL-350-DYL, Glas, Wunschmotiv**
Infrarotheizung Bad, LAVABATH2-GL-350-DYL, Glas, Wunschmotiv (14E314E)

Infrarotheizung für horizontale oder vertikale Wandmontage, rahmenlos, individuelle Gestaltung.
TECHNISCHE DATEN
Nennspannung: 230 V
Leistung: 180 – 700 W
Oberflächentemp.: Max. 70 °C bei Norm-Innentemp.
Oberfläche: 6 mm ESG Sicherheitsglas
Geräte-/Montagetiefe: 30/61 mm
Schutzart: IP X4
Schutzklasse: I
Anschluss: Steckerleitung 1 m
Garantie: 5 Jahre
z.B. ETHERMA oder Gleichwertiges.

Produktbeschreibung:
+ Ihr LAVA® ganz nach Ihren Vorstellungen (z.B. Logo, Foto)
+ Plug & Play-Regelung für einfache, individuelle Regelung
+ Service- und wartungsfrei
+ Magnetfeldfrei
350 W, 900x630mm, DYL Kundenmotiv, Glas
inkl. 1 Stk. Handtuchhalter einseitig offen
Type: LAVABATH2-GL-350-DYL
Angebotenes Erzeugnis:
'............'
Menge: 0,00 Stk

**01.03.084 Infrarotheizung Bad, LAVABATH2-GL-500-DYL, Glas, Wunschmotiv**
Infrarotheizung Bad, LAVABATH2-GL-500-DYL, Glas, Wunschmotiv (14E314F)

Infrarotheizung für horizontale oder vertikale Wandmontage, rahmenlos, individuelle Gestaltung.
TECHNISCHE DATEN
Nennspannung: 230 V
Leistung: 180 – 700 W
Oberflächentemp.: Max. 70 °C bei Norm-Innentemp.
Oberfläche: 6 mm ESG Sicherheitsglas
Geräte-/Montagetiefe: 30/61 mm
Schutzart: IP X4
Schutzklasse: I
Anschluss: Steckerleitung 1 m
Garantie: 5 Jahre
z.B. ETHERMA oder Gleichwertiges.

Produktbeschreibung:
+ Ihr LAVA® ganz nach Ihren Vorstellungen (z.B. Logo, Foto)
+ Plug & Play-Regelung für einfache, individuelle Regelung
+ Service- und wartungsfrei
+ Magnetfeldfrei
500 W, 1300x630mm, DYL Kundenmotiv, Glas
inkl. 1 Stk. Handtuchhalter einseitig offen
Type: LAVABATH2-GL-500-DYL
Angebotenes Erzeugnis:
'............'
Menge: 0,00 Stk

**01.03.085 Infrarotheizung Bad, LAVABATH2-GL-700-DYL, Glas, Wunschmotiv**
Infrarotheizung Bad, LAVABATH2-GL-700-DYL, Glas, Wunschmotiv (14E314G)

Infrarotheizung für horizontale oder vertikale Wandmontage, rahmenlos, individuelle Gestaltung.
TECHNISCHE DATEN
Nennspannung: 230 V
Leistung: 180 – 700 W
Oberflächentemp.: Max. 70 °C bei Norm-Innentemp.
Oberfläche: 6 mm ESG Sicherheitsglas
Geräte-/Montagetiefe: 30/61 mm
Schutzart: IP X4
Schutzklasse: I
Anschluss: Steckerleitung 1 m
Garantie: 5 Jahre
z.B. ETHERMA oder Gleichwertiges.

Produktbeschreibung:
+ Ihr LAVA® ganz nach Ihren Vorstellungen (z.B. Logo, Foto)
+ Plug & Play-Regelung für einfache, individuelle Regelung
+ Service- und wartungsfrei
+ Magnetfeldfrei
700 W, 1600x630mm, DYL Kundenmotiv, Glas
inkl. 1 Stk. Handtuchhalter einseitig offen
Type: LAVABATH2-GL-700-DYL
Angebotenes Erzeugnis:
'............'
Menge: 0,00 Stk

**01.03.086 LAVA Zubehör, LAVA-DM-DA, Abhängösen**
LAVA Zubehör, LAVA-DM-DA, Abhängösen (14E316A)

Zubehör für die LAVA Infrarotheizung von ETHERMA.
Abhängösen für Ketten- oder Seilabhängung (Ketten/Seil nicht enthalten),
VPE: 4 Stk
Type: LAVA-DM-DA
Menge: 0,00 Stk

**01.03.087 LAVA Zubehör für Infrarotheizung BAD, LAVA-Halti-50-EO**
LAVA Zubehör für Infrarotheizung BAD, LAVA-Halti-50-EO (14E316B)

Zubehör für die LAVA Infrarotheizung von ETHERMA.
Handtuchhalter aus poliertem Edelstahl für LAVABATH2-400 | 600, Breite: 50 cm
Breite: 50 cm
Type: LAVA-Halti-50-EO
Menge: 0,00 Stk

**01.03.088 LAVA Zubehör, LAVA-Halti-63-EO**
LAVA Zubehör, LAVA-Halti-63-EO (14E316C)

Zubehör für die LAVA Infrarotheizung von ETHERMA.
Handtuchhalter aus poliertem Edelstahl für LAVABATH2-350 | 500 | 700
Breite: 63cm
Type: LAVA-Halti-63-EO
Menge: 0,00 Stk

**01.03.089 LAVA Zubehör, LAVA-Halti-63-GNA, Handtuchhalter, nano-anthr.**
LAVA Zubehör, LAVA-Halti-63-GNA, Handtuchhalter, nano-anthr. (14E316E)

Zubehör für die LAVA Infrarotheizung von ETHERMA.
Pulverbeschichteter Handtuchhalter für LAVA BATH 2.0 PURE
Breite: 63cm, Farbe: nano-anthrazit (nano-anthr.)
Type: LAVA-Halti-63-GNA
Menge: 0,00 Stk

**01.03.090 LAVA Zubehör, LAVA-Halti-63-GW, Handtuchhalter,weiß**
LAVA Zubehör, LAVA-Halti-63-GW, Handtuchhalter,weiß (14E316F)

Zubehör für die LAVA Infrarotheizung von ETHERMA.
Pulverbeschichteter Handtuchhalter für LAVA BATH 2.0 PURE
Breite: 63cm, Farbe: weiß
Type: LAVA-Halti-63-GW
Menge: 0,00 Stk

**01.03.091 Infrarotheizung Tisch, Anschlussleitung, ET-DESK-DIMM**
Infrarotheizung Tisch, Anschlussleitung, ET-DESK-DIMM (14E316G)

Zubehör für die LAVA Infrarotheizung von ETHERMA.
Anschlussleitung mit Dimmer & Timerfunktion, 2 m, weiß
Type: ET-DESK-DIMM
Menge: 0,00 Stk

**01.03.092 LAVA LED-Beleuchtung als Zubehör, LAVA-LED-350-WW, warmweiß**
LAVA LED-Beleuchtung als Zubehör, LAVA-LED-350-WW, warmweiß (14E316H)

Zubehör für die LAVA Infrarotheizung von ETHERMA.
LAVA®-LED Beleuchtung für LAVA® BASIC-DM, Warmweiß 2700K
29 W, 2x 620 x 24 x 23mm, 2160 Lumen,
Type: LAVA-LED-350-WW
Menge: 0,00 Stk

**01.03.093 LAVA LED-Beleuchtung als Zubehör, LAVA-LED-500-WW, warmweiß**
LAVA LED-Beleuchtung als Zubehör, LAVA-LED-500-WW, warmweiß (14E316I)

Zubehör für die LAVA Infrarotheizung von ETHERMA.
LAVA®-LED Beleuchtung für LAVA® BASIC-DM, Warmweiß 2700K
43 W, 2x 900 x 24 x 23mm, 3240 Lumen,
Type: LAVA-LED-500-WW
Menge: 0,00 Stk

**01.03.094 LAVA LED-Beleuchtung als Zubehör, LAVA-LED-750-WW, warmweiß**
LAVA LED-Beleuchtung als Zubehör, LAVA-LED-750-WW, warmweiß (14E316J)

Zubehör für die LAVA Infrarotheizung von ETHERMA.
LAVA®-LED Beleuchtung für LAVA® BASIC-DM, Warmweiß 2700K
57 W, 2x 1245 x 24 x 23mm, 4320 Lumen,
Type: LAVA-LED-750-WW
Menge: 0,00 Stk

**01.03.095 LAVA LED-Beleuchtung als Zubehör, LAVA-LED-1000-WW, warmweiß**
LAVA LED-Beleuchtung als Zubehör, LAVA-LED-1000-WW, warmweiß (14E316K)

Zubehör für die LAVA Infrarotheizung von ETHERMA.
LAVA®-LED Beleuchtung für LAVA® BASIC-DM, Warmweiß 2700K
76 W, 2x 1600 x 24 x 23mm, 5760 Lumen,
Type: LAVA-LED-1000-WW
Menge: 0,00 Stk

**01.03.096 LAVA LED-Beleuchtung/Zubehör,LAVA-LED-350-OFFICE,neutralweiß**
LAVA LED-Beleuchtung/Zubehör,LAVA-LED-350-OFFICE,neutralweiß (14E316L)

Zubehör für die LAVA Infrarotheizung von ETHERMA.
LAVA®-LED Beleuchtung für LAVA® BASIC-DM, OFFICE-Neutralweiß 4000K
27 W, 2x 620 x 24 x 23mm, 3340 Lumen,
Type: LAVA-LED-350-OFFICE
Menge: 0,00 Stk

**01.03.097 LAVA LED-Beleuchtung/Zubehör,LAVA-LED-500-OFFICE,neutralweiß**
LAVA LED-Beleuchtung/Zubehör,LAVA-LED-500-OFFICE,neutralweiß (14E316M)

Zubehör für die LAVA Infrarotheizung von ETHERMA.
LAVA®-LED Beleuchtung für LAVA® BASIC-DM, OFFICE-Neutralweiß 4000K
40 W, 2x 900 x 24 x 23, 5020 Lumen,
Type: LAVA-LED-500-OFFICE
Menge: 0,00 Stk

**01.03.098 LAVA LED-Beleuchtung/Zubehör,LAVA-LED-750-OFFICE,neutralweiß**
LAVA LED-Beleuchtung/Zubehör,LAVA-LED-750-OFFICE,neutralweiß (14E316N)

Zubehör für die LAVA Infrarotheizung von ETHERMA.
LAVA®-LED Beleuchtung für LAVA® BASIC-DM, OFFICE-Neutralweiß 4000K
53 W, 2x 1245 x 24 x 23, 6700 Lumen,
Type: LAVA-LED-750-OFFICE
Menge: 0,00 Stk

**01.03.099 LAVALED-Beleuchtung/Zubehör,LAVA-LED-1000-OFFICE,neutralweiß**
LAVALED-Beleuchtung/Zubehör,LAVA-LED-1000-OFFICE,neutralweiß (14E316O)

Zubehör für die LAVA Infrarotheizung von ETHERMA.
LAVA®-LED Beleuchtung für LAVA® BASIC-DM, OFFICE-Neutralweiß 4000K
70 W, 2x 1600 x 24 x 23mm, 8920 Lumen,
Type: LAVA-LED-1000-OFFICE
Menge: 0,00 Stk

**01.03.100 LAVA-LED Zubehör, LAVA-DIMM-LED**
LAVA-LED Zubehör, LAVA-DIMM-LED (14E316P)

Zubehör für die LAVA Infrarotheizung von ETHERMA.
Dimmer für alle LAVA-LED, steuerbar über Taster oder Handsender
Type: LAVA-DIMM-LED
Menge: 0,00 Stk

**01.03.101 LAVA-LED Zubehör, LAVA-FHS-LED**
LAVA-LED Zubehör, LAVA-FHS-LED (14E316Q)

Zubehör für die LAVA Infrarotheizung von ETHERMA.
Funkhandsender für LED-Dimmer
Type: LAVA-FHS-LED
Menge: 0,00 Stk

**01.03.102 LAVA STAND Infrarotheizung, LAVA-STAND-300-W**
LAVA STAND Infrarotheizung, LAVA-STAND-300-W (14E317A)

LAVA® STAND ist eine mobile Infrarotheizung
Kann entweder als zusätzliche Wärmequelle oder als eigenständiges Heizsystem eingesetzt werden. Optional Montageset zur Installation des Paneels an der Wand erhältlich.

TECHNISCHE DATEN
Nennspannung: 230 V
Leistung: 300, 450 W
Oberflächentemp.: max. 95 °C
Oberfläche: Strukturierte Oberfläche
Korpus: Stahlgehäuse Weiß, RAL 9016
Geräte-/Montagetiefe: 22 mm
Schutzart: IP X4
Anschlussleitung: 1 m, 3 x 1,5 mm² Steckerleitung
Garantie: 5 Jahre
Regelung: Ja
Position Regelung: Links
z.B. ETHERMA oder Gleichwertiges.
PRODUKTVORTEILE
Integrierter, ausklappbarer Standfuß
Tragegriff am Gerät
Integrierte, elektronische Regelung LAVA®-R
AUSWAHLHILFE
Die Auswahl der Leistung richtet sich nach dem Wärmebedarf des Raumes (H: 2,5 m) und der Anwendung der Heizung.
Als Richtwert gilt:
20-45 W/m² Niedrigenergie- und Passivhaus
50-70 W/m² Gut isolierter Wohnraum
75-95 W/m² Mittelmäßig isolierter Wohnraum
100-120 W/m² Schlecht isolierter Wohnraum
.
300 W, 620x620mm
Farbe: weiß
Type: LAVA-STAND-300-W
Angebotenes Erzeugnis:
'............'
Menge: 0,00 Stk

**01.03.103 LAVA STAND Infrarotheizung, LAVA-STAND-450-W**
LAVA STAND Infrarotheizung, LAVA-STAND-450-W (14E317B)

LAVA® STAND ist eine mobile Infrarotheizung
Kann entweder als zusätzliche Wärmequelle oder als eigenständiges Heizsystem eingesetzt werden. Optional Montageset zur Installation des Paneels an der Wand erhältlich.

TECHNISCHE DATEN
Nennspannung: 230 V
Leistung: 300, 450 W
Oberflächentemp.: max. 95 °C
Oberfläche: Strukturierte Oberfläche
Korpus: Stahlgehäuse Weiß, RAL 9016
Geräte-/Montagetiefe: 22 mm
Schutzart: IP X4
Anschlussleitung: 1 m, 3 x 1,5 mm² Steckerleitung
Garantie: 5 Jahre
Regelung: Ja
Position Regelung: Links
z.B. ETHERMA oder Gleichwertiges.
PRODUKTVORTEILE
Integrierter, ausklappbarer Standfuß
Tragegriff am Gerät
Integrierte, elektronische Regelung LAVA®-R
AUSWAHLHILFE
Die Auswahl der Leistung richtet sich nach dem Wärmebedarf des Raumes (H: 2,5 m) und der Anwendung der Heizung.
Als Richtwert gilt:
20-45 W/m² Niedrigenergie- und Passivhaus
50-70 W/m² Gut isolierter Wohnraum
75-95 W/m² Mittelmäßig isolierter Wohnraum
100-120 W/m² Schlecht isolierter Wohnraum
.
450 W, 900x620mm
Farbe: weiß
Type: LAVA-STAND-450-W
Angebotenes Erzeugnis:
'............'
Menge: 0,00 Stk

**01.03.104 LAVA STAND - Zubehör, SET-WM-LAVA-STAND**
LAVA STAND - Zubehör, SET-WM-LAVA-STAND (14E317C)

LAVA® STAND ist eine mobile Infrarotheizung
Kann entweder als zusätzliche Wärmequelle oder als eigenständiges Heizsystem eingesetzt werden. Optional Montageset zur Installation des Paneels an der Wand erhältlich.

TECHNISCHE DATEN
Nennspannung: 230 V
Leistung: 300, 450 W
Oberflächentemp.: max. 95 °C
Oberfläche: Strukturierte Oberfläche
Korpus: Stahlgehäuse Weiß, RAL 9016
Geräte-/Montagetiefe: 22 mm
Schutzart: IP X4
Anschlussleitung: 1 m, 3 x 1,5 mm² Steckerleitung
Garantie: 5 Jahre
Regelung: Ja
Position Regelung: Links
z.B. ETHERMA oder Gleichwertiges.
PRODUKTVORTEILE
Integrierter, ausklappbarer Standfuß
Tragegriff am Gerät
Integrierte, elektronische Regelung LAVA®-R
AUSWAHLHILFE
Die Auswahl der Leistung richtet sich nach dem Wärmebedarf des Raumes (H: 2,5 m) und der Anwendung der Heizung.
Als Richtwert gilt:
20-45 W/m² Niedrigenergie- und Passivhaus
50-70 W/m² Gut isolierter Wohnraum
75-95 W/m² Mittelmäßig isolierter Wohnraum
100-120 W/m² Schlecht isolierter Wohnraum
.
Wandmontageset für LAVA® STAND
(2 Montageschienen und 4 Befestigungsschrauben)
Type: SET-WM-LAVA-STAND
Menge: 0,00 Stk

**01.03.105 SM-Infrarotstrahler BT-Steuerung, SM-D2-2000-BT-W**
SM-Infrarotstrahler BT-Steuerung, SM-D2-2000-BT-W (14E318B)

Premium-Dunkelstrahler mit Bluetooth Steuerung oder mit Funk Steuerung.
Für Zubauten sowie im geschützten Aussenbereich (z.B. Pavillions).
Steuerung und Dimmen per Bluetooth 4.1 über eine APP via Smartphone oder Tablet sowie mit dem Handsender, bzw. mit dem Funk-Handsender.
Technische Beschreibung:
Nennspannung: 230 V
Heizröhre: z.B. Solastar-A Technologie (NoGlare)
Restlicht: 1 lux/kW/qm
Leistung: 2000 W
Farben: Weiß, Titan, Nano-Anthrazit
Schutzart: IP 65
Anschluss: Steckerleitung 180 cm
Prüfzeichen: TÜV
z.B. ETHERMA oder Gleichwertiges.

Produktbeschreibung:
Innovatives "NO GLARE" Heizelement
Neues Schnellmontagesystem
In 3 Stufen dimmbar (33 % / 66 % / 100 %)
LED Anzeige für Dimmstufen
Mit Handsender regelbar
Bei Bluetooth 4.1 Steuerung auch über Tablet oder Smartphone
2000 W, 866x200x92mm, Weiß
mit integrierter Bluetooth-Steuerung (BT-Steuerung)
Type: SM-D2-2000-BT-W
Angebotenes Erzeugnis:
'............'
Menge: 0,00 Stk

**01.03.106 SM- Infrarotstrahler, SM-D2-2000-BT-T inkl. BT-Steuerung**
SM- Infrarotstrahler, SM-D2-2000-BT-T inkl. BT-Steuerung (14E318C)

Premium-Dunkelstrahler mit Bluetooth Steuerung oder mit Funk Steuerung.
Für Zubauten sowie im geschützten Aussenbereich (z.B. Pavillions).
Steuerung und Dimmen per Bluetooth 4.1 über eine APP via Smartphone oder Tablet sowie mit dem Handsender, bzw. mit dem Funk-Handsender.
Technische Beschreibung:
Nennspannung: 230 V
Heizröhre: z.B. Solastar-A Technologie (NoGlare)
Restlicht: 1 lux/kW/qm
Leistung: 2000 W
Farben: Weiß, Titan, Nano-Anthrazit
Schutzart: IP 65
Anschluss: Steckerleitung 180 cm
Prüfzeichen: TÜV
z.B. ETHERMA oder Gleichwertiges.

Produktbeschreibung:
Innovatives "NO GLARE" Heizelement
Neues Schnellmontagesystem
In 3 Stufen dimmbar (33 % / 66 % / 100 %)
LED Anzeige für Dimmstufen
Mit Handsender regelbar
Bei Bluetooth 4.1 Steuerung auch über Tablet oder Smartphone
2000 W, 866x200x92mm, Titan
mit integrierter Bluetooth-Steuerung
Type: SM-D2-2000-BT-T
Angebotenes Erzeugnis:
'............'
Menge: 0,00 Stk

**01.03.107 SM-Infrarotstrahler,SM-D2-2000-BT-NA, inkl BT-Steuerung**
SM-Infrarotstrahler,SM-D2-2000-BT-NA, inkl BT-Steuerung (14E318D)

Premium-Dunkelstrahler mit Bluetooth Steuerung oder mit Funk Steuerung.
Für Zubauten sowie im geschützten Aussenbereich (z.B. Pavillions).
Steuerung und Dimmen per Bluetooth 4.1 über eine APP via Smartphone oder Tablet sowie mit dem Handsender, bzw. mit dem Funk-Handsender.
Technische Beschreibung:
Nennspannung: 230 V
Heizröhre: z.B. Solastar-A Technologie (NoGlare)
Restlicht: 1 lux/kW/qm
Leistung: 2000 W
Farben: Weiß, Titan, Nano-Anthrazit
Schutzart: IP 65
Anschluss: Steckerleitung 180 cm
Prüfzeichen: TÜV
z.B. ETHERMA oder Gleichwertiges.

Produktbeschreibung:
Innovatives "NO GLARE" Heizelement
Neues Schnellmontagesystem
In 3 Stufen dimmbar (33 % / 66 % / 100 %)
LED Anzeige für Dimmstufen
Mit Handsender regelbar
Bei Bluetooth 4.1 Steuerung auch über Tablet oder Smartphone
2000 W, 866x200x92mm, Nano-Anthrazit
mit integrierter Bluetooth-Steuerung
Type: SM-D2-2000-BT-NA
Angebotenes Erzeugnis:
'............'
Menge: 0,00 Stk

**01.03.108 SM-Infrarotstrahler, SM-D2-2000-ARC-W inkl. Funk-Steuerung**
SM-Infrarotstrahler, SM-D2-2000-ARC-W inkl. Funk-Steuerung (14E318E)

Premium-Dunkelstrahler mit Bluetooth Steuerung oder mit Funk Steuerung.
Für Zubauten sowie im geschützten Aussenbereich (z.B. Pavillions).
Steuerung und Dimmen per Bluetooth 4.1 über eine APP via Smartphone oder Tablet sowie mit dem Handsender, bzw. mit dem Funk-Handsender.
Technische Beschreibung:
Nennspannung: 230 V
Heizröhre: z.B. Solastar-A Technologie (NoGlare)
Restlicht: 1 lux/kW/qm
Leistung: 2000 W
Farben: Weiß, Titan, Nano-Anthrazit
Schutzart: IP 65
Anschluss: Steckerleitung 180 cm
Prüfzeichen: TÜV
z.B. ETHERMA oder Gleichwertiges.

Produktbeschreibung:
Innovatives "NO GLARE" Heizelement
Neues Schnellmontagesystem
In 3 Stufen dimmbar (33 % / 66 % / 100 %)
LED Anzeige für Dimmstufen
Mit Handsender regelbar
Bei Bluetooth 4.1 Steuerung auch über Tablet oder Smartphone
2000 W, 866x200x92mm, Weiß
mit integrierter Funk-Steuerung
Type: SM-D2-2000-ARC-W
Angebotenes Erzeugnis:
'............'
Menge: 0,00 Stk

**01.03.109 SM-Infrarotstrahler, SM-D2-2000-ARC-T inkl. Funk-Steuerung**
SM-Infrarotstrahler, SM-D2-2000-ARC-T inkl. Funk-Steuerung (14E318F)

Premium-Dunkelstrahler mit Bluetooth Steuerung oder mit Funk Steuerung.
Für Zubauten sowie im geschützten Aussenbereich (z.B. Pavillions).
Steuerung und Dimmen per Bluetooth 4.1 über eine APP via Smartphone oder Tablet sowie mit dem Handsender, bzw. mit dem Funk-Handsender.
Technische Beschreibung:
Nennspannung: 230 V
Heizröhre: z.B. Solastar-A Technologie (NoGlare)
Restlicht: 1 lux/kW/qm
Leistung: 2000 W
Farben: Weiß, Titan, Nano-Anthrazit
Schutzart: IP 65
Anschluss: Steckerleitung 180 cm
Prüfzeichen: TÜV
z.B. ETHERMA oder Gleichwertiges.

Produktbeschreibung:
Innovatives "NO GLARE" Heizelement
Neues Schnellmontagesystem
In 3 Stufen dimmbar (33 % / 66 % / 100 %)
LED Anzeige für Dimmstufen
Mit Handsender regelbar
Bei Bluetooth 4.1 Steuerung auch über Tablet oder Smartphone
2000 W, 866x200x92mm, Titan
mit integrierter Funk-Steuerung
Type: SM-D2-2000-ARC-T
Angebotenes Erzeugnis:
'............'
Menge: 0,00 Stk

**01.03.110 SM-Infrarotstrahler, SM-D2-2000-ARC-NA inkl. Funk-Steuerung**
SM-Infrarotstrahler, SM-D2-2000-ARC-NA inkl. Funk-Steuerung (14E318G)

Premium-Dunkelstrahler mit Bluetooth Steuerung oder mit Funk Steuerung.
Für Zubauten sowie im geschützten Aussenbereich (z.B. Pavillions).
Steuerung und Dimmen per Bluetooth 4.1 über eine APP via Smartphone oder Tablet sowie mit dem Handsender, bzw. mit dem Funk-Handsender.
Technische Beschreibung:
Nennspannung: 230 V
Heizröhre: z.B. Solastar-A Technologie (NoGlare)
Restlicht: 1 lux/kW/qm
Leistung: 2000 W
Farben: Weiß, Titan, Nano-Anthrazit
Schutzart: IP 65
Anschluss: Steckerleitung 180 cm
Prüfzeichen: TÜV
z.B. ETHERMA oder Gleichwertiges.

Produktbeschreibung:
Innovatives "NO GLARE" Heizelement
Neues Schnellmontagesystem
In 3 Stufen dimmbar (33 % / 66 % / 100 %)
LED Anzeige für Dimmstufen
Mit Handsender regelbar
Bei Bluetooth 4.1 Steuerung auch über Tablet oder Smartphone
2000 W, 866x200x92mm, Nano-Anthrazit
mit integrierter Funk-Steuerung
Type: SM-D2-2000-ARC-NA
Angebotenes Erzeugnis:
'............'
Menge: 0,00 Stk

**01.03.111 SM-Infrarotstrahler, SM-D3-2000-D-W, Deckeneinbau**
SM-Infrarotstrahler, SM-D3-2000-D-W, Deckeneinbau (14E319A)

Der SOLAMAGIC® D3 Deckeneinbaustrahler ermöglicht einen Einbau des Dunkelstrahlers in unterschiedlichste Deckenkonstruktionen, vor allem aber im geschützten Außenbereich und als Zonenheizung z.B. im Wintergarten.
Technische Beschreibung:
Nennspannung: 230 V
Heizröhre: Solastar-AL (NoGlare)
Restlicht: 1 lux/kW/m2
Leistung: 2000 W
Farben: Weiß, Titan, Nano-Anthrazit
Schutzart: IP 44
Anschluss: 40 cm +180 cm Steckverbindungsleitung
für Installationsanschluss
Produktbeschreibung:
Kaum Restlichtanteil (< 1 Lux) durch die innovative "NO GLARE" Heizröhre
In Decke integrierbar
20° schwenkbar
z.B. ETHERMA oder Gleichwertiges.
2000 W, Farbe: Weiß
Länge (mm): 900 (mit Rahmen), 850 (Ausschnitt)
Breite (mm): 370 (mit Rahmen), 300 (Ausschnitt)
Tiefe (mm): 100 (Einbau), 31 (Überstand)
Type: SM-D3-2000-D-W
Angebotenes Erzeugnis:
'............'
Menge: 0,00 Stk

**01.03.112 SM-Infrarotstrahler, SM-D3-2000-D-T, Deckeneinbau**
SM-Infrarotstrahler, SM-D3-2000-D-T, Deckeneinbau (14E319B)

Der SOLAMAGIC® D3 Deckeneinbaustrahler ermöglicht einen Einbau des Dunkelstrahlers in unterschiedlichste Deckenkonstruktionen, vor allem aber im geschützten Außenbereich und als Zonenheizung z.B. im Wintergarten.
Technische Beschreibung:
Nennspannung: 230 V
Heizröhre: Solastar-AL (NoGlare)
Restlicht: 1 lux/kW/m2
Leistung: 2000 W
Farben: Weiß, Titan, Nano-Anthrazit
Schutzart: IP 44
Anschluss: 40 cm +180 cm Steckverbindungsleitung
für Installationsanschluss
Produktbeschreibung:
Kaum Restlichtanteil (< 1 Lux) durch die innovative "NO GLARE" Heizröhre
In Decke integrierbar
20° schwenkbar
z.B. ETHERMA oder Gleichwertiges.
2000 W, Farbe: titan
Länge (mm): 900 (mit Rahmen), 850 (Ausschnitt)
Breite (mm): 370 (mit Rahmen), 300 (Ausschnitt)
Tiefe (mm): 100 (Einbau), 31 (Überstand)
Type: SM-D3-2000-D-T
Angebotenes Erzeugnis:
'............'
Menge: 0,00 Stk

**01.03.113 SM-Infrarotstrahler, SM-D3-2000-D-NA, Deckeneinbau**
SM-Infrarotstrahler, SM-D3-2000-D-NA, Deckeneinbau (14E319C)

Der SOLAMAGIC® D3 Deckeneinbaustrahler ermöglicht einen Einbau des Dunkelstrahlers in unterschiedlichste Deckenkonstruktionen, vor allem aber im geschützten Außenbereich und als Zonenheizung z.B. im Wintergarten.
Technische Beschreibung:
Nennspannung: 230 V
Heizröhre: Solastar-AL (NoGlare)
Restlicht: 1 lux/kW/m2
Leistung: 2000 W
Farben: Weiß, Titan, Nano-Anthrazit
Schutzart: IP 44
Anschluss: 40 cm +180 cm Steckverbindungsleitung
für Installationsanschluss
Produktbeschreibung:
Kaum Restlichtanteil (< 1 Lux) durch die innovative "NO GLARE" Heizröhre
In Decke integrierbar
20° schwenkbar
z.B. ETHERMA oder Gleichwertiges.
2000 W, Farbe: nano-anthrazit
Länge (mm): 900 (mit Rahmen), 850 (Ausschnitt)
Breite (mm): 370 (mit Rahmen), 300 (Ausschnitt)
Tiefe (mm): 100 (Einbau), 31 (Überstand)
Type: SM-D3-2000-D-NA
Angebotenes Erzeugnis:
'............'
Menge: 0,00 Stk

**01.03.114 Solamagic Infrarotstrahler, SM-D3-2000-W, 2000W**
Solamagic Infrarotstrahler, SM-D3-2000-W, 2000W (14E320A)

Premium-Dunkelstrahler, kann mit Dimm-Modul problemlos in 3 Stufen (33 % / 66 %/ 100 %) gesteuert und gedimmt werden (in eigener Position auszuschreiben).
Leistungsstarker Premium- Dunkelstrahler für den Einsatz im Innenbereich (z.B. Wintergärten, Zubauten) sowie im geschützten Aussenbereich (z.B. Pavillions).
Technische Beschreibung:
Nennspannung: 230 V, 50/60 Hz
Heizröhre: z.B. Solastar-A Technologie (NoGlare)
Restlicht: 1 lux/kW/qm
Leistung: 2000 W
Farben: Weiß, Titan, Nano-Anthrazit
Schutzart: IP 44
Anschluss: Steckerleitung 50 cm
z.B. ETHERMA oder Gleichwertiges.

Produktbeschreibung:
Innovatives "NO GLARE" Heizelement
Neues Schnellmontagesystem
Integriertes Stecksystem (Hirschmann)
Modularer Aufbau – erweiterbar mit Funk- oder Bluetooth Dimm-Modul
2000 W, 750x200x92mm, Weiß
Type: SM-D3-2000-W
Angebotenes Erzeugnis:
'............'
Menge: 0,00 Stk

**01.03.115 Solamagic Infrarotstrahler, SM-D3-2000-T, 2000W**
Solamagic Infrarotstrahler, SM-D3-2000-T, 2000W (14E320B)

Premium-Dunkelstrahler, kann mit Dimm-Modul problemlos in 3 Stufen (33 % / 66 %/ 100 %) gesteuert und gedimmt werden (in eigener Position auszuschreiben).
Leistungsstarker Premium- Dunkelstrahler für den Einsatz im Innenbereich (z.B. Wintergärten, Zubauten) sowie im geschützten Aussenbereich (z.B. Pavillions).
Technische Beschreibung:
Nennspannung: 230 V, 50/60 Hz
Heizröhre: z.B. Solastar-A Technologie (NoGlare)
Restlicht: 1 lux/kW/qm
Leistung: 2000 W
Farben: Weiß, Titan, Nano-Anthrazit
Schutzart: IP 44
Anschluss: Steckerleitung 50 cm
z.B. ETHERMA oder Gleichwertiges.

Produktbeschreibung:
Innovatives "NO GLARE" Heizelement
Neues Schnellmontagesystem
Integriertes Stecksystem (Hirschmann)
Modularer Aufbau – erweiterbar mit Funk- oder Bluetooth Dimm-Modul
2000 W, 750x200x92mm, Titan
Type: SM-D3-2000-T
Angebotenes Erzeugnis:
'............'
Menge: 0,00 Stk

**01.03.116 Solamagic Infrarotstrahler, SM-D3-2000-NA, 2000W**
Solamagic Infrarotstrahler, SM-D3-2000-NA, 2000W (14E320C)

Premium-Dunkelstrahler, kann mit Dimm-Modul problemlos in 3 Stufen (33 % / 66 %/ 100 %) gesteuert und gedimmt werden (in eigener Position auszuschreiben).
Leistungsstarker Premium- Dunkelstrahler für den Einsatz im Innenbereich (z.B. Wintergärten, Zubauten) sowie im geschützten Aussenbereich (z.B. Pavillions).
Technische Beschreibung:
Nennspannung: 230 V, 50/60 Hz
Heizröhre: z.B. Solastar-A Technologie (NoGlare)
Restlicht: 1 lux/kW/qm
Leistung: 2000 W
Farben: Weiß, Titan, Nano-Anthrazit
Schutzart: IP 44
Anschluss: Steckerleitung 50 cm
z.B. ETHERMA oder Gleichwertiges.

Produktbeschreibung:
Innovatives "NO GLARE" Heizelement
Neues Schnellmontagesystem
Integriertes Stecksystem (Hirschmann)
Modularer Aufbau – erweiterbar mit Funk- oder Bluetooth Dimm-Modul
2000 W, 750x200x92mm, Nano-Anthrazit
Type: SM-D3-2000-NA
Angebotenes Erzeugnis:
'............'
Menge: 0,00 Stk

**01.03.117 SM-Infrarot-Standstrahler, SM-Z1-1400-W, Weiß**
SM-Infrarot-Standstrahler, SM-Z1-1400-W, Weiß (14E321A)

Der SOLAMAGIC® Z1 - Infrarot-Standgerät,
Für den geschützten Außenbereich, flexibel in der Platzierung, mit Sicherheitsabschaltung bei Neigung des Gerätes, hohe Betriebskosteneinsparung gegenüber Gasstrahlern

Technische Beschreibung:
Nennspannung: 230 V
Heizröhre: Solastar-AL (NoGlare)
Restlicht: 1 lux/kW/m2
Leistung: 1400 W
Farben: Weiß, Titan, Nano-Anthrazit
Schutzart: IP 24
Anschluss: Steckerleitung 250 cm
z.B. ETHERMA oder Gleichwertiges.

Produktbeschreibung
Kaum Restlichtanteil (< 1 Lux)
Keine Aufheizphase
Keine Spannungsspitzen dank Softstart
Notabschaltung bei Kippen
Flexible Platzierung
Timerfunktion
1400 W, 200x1000mm, Weiß,
Type: SM-Z1-1400-W
Angebotenes Erzeugnis:
'............'
Menge: 0,00 Stk

**01.03.118 SM-Infrarot-Standstrahler, SM-Z1-1400-T, Titan**
SM-Infrarot-Standstrahler, SM-Z1-1400-T, Titan (14E321B)

Der SOLAMAGIC® Z1 - Infrarot-Standgerät,
Für den geschützten Außenbereich, flexibel in der Platzierung, mit Sicherheitsabschaltung bei Neigung des Gerätes, hohe Betriebskosteneinsparung gegenüber Gasstrahlern

Technische Beschreibung:
Nennspannung: 230 V
Heizröhre: Solastar-AL (NoGlare)
Restlicht: 1 lux/kW/m2
Leistung: 1400 W
Farben: Weiß, Titan, Nano-Anthrazit
Schutzart: IP 24
Anschluss: Steckerleitung 250 cm
z.B. ETHERMA oder Gleichwertiges.

Produktbeschreibung
Kaum Restlichtanteil (< 1 Lux)
Keine Aufheizphase
Keine Spannungsspitzen dank Softstart
Notabschaltung bei Kippen
Flexible Platzierung
Timerfunktion
1400 W, 200x1000mm, Titan,
Type: SM-Z1-1400-T
Angebotenes Erzeugnis:
'............'
Menge: 0,00 Stk

**01.03.119 SM-Infrarot-Standstrahler, SM-Z1-1400-NA, Nano-Anthrazit**
SM-Infrarot-Standstrahler, SM-Z1-1400-NA, Nano-Anthrazit (14E321C)

Der SOLAMAGIC® Z1 - Infrarot-Standgerät,
Für den geschützten Außenbereich, flexibel in der Platzierung, mit Sicherheitsabschaltung bei Neigung des Gerätes, hohe Betriebskosteneinsparung gegenüber Gasstrahlern

Technische Beschreibung:
Nennspannung: 230 V
Heizröhre: Solastar-AL (NoGlare)
Restlicht: 1 lux/kW/m2
Leistung: 1400 W
Farben: Weiß, Titan, Nano-Anthrazit
Schutzart: IP 24
Anschluss: Steckerleitung 250 cm
z.B. ETHERMA oder Gleichwertiges.

Produktbeschreibung
Kaum Restlichtanteil (< 1 Lux)
Keine Aufheizphase
Keine Spannungsspitzen dank Softstart
Notabschaltung bei Kippen
Flexible Platzierung
Timerfunktion
1400 W, 200x1000mm, Nano-Anthrazit,
Type: SM-Z1-1400-NA
Angebotenes Erzeugnis:
'............'
Menge: 0,00 Stk

**01.03.120 Solamagic Infrarotstrahler, SM-S1-PLUS-1400-W, 1400W**
Solamagic Infrarotstrahler, SM-S1-PLUS-1400-W, 1400W (14E323B)

Premium-Infrarotstrahler, erweiterbar mit Funk- oder Bluetooth Dimm-Modul (in eigener Position zu beschreiben).
Die Heizröhre unterscheidet sich im Wesentlichen durch die Lichtabstrahlung von der bisherigen HeLeN Röhre.
Mit dem neu entwickelten Solastar Heizelement wurde eine Technologie entwickelt, die die eingesetzte Energie in ein Maximum an Wärme umwandelt, bei gleichzeitiger Reduzierung der Lichtabstrahlung um über 90 % im Vergleich zu herkömmlichen Heizröhren.
Technische Beschreibung:
Nennspannung: 230 V, 50/60 Hz
Heizröhre: Solastar-G2
Schutzart: IP 44
Anschluss: Steckerleitung 50 cm
Prüfzeichen: TÜV
z.B. ETHERMA oder Gleichwertiges.

Produktbeschreibung:
Innovatives Solastar Heizelement
Neues Schnellmontagesystem
Schnellspannbügel für schnelle Ausrichtung
Softstart bei S1-2000 – reduziert den Einschaltstrom
Integriertes Stecksystem (Hirschmann)
Modularer Aufbau – erweiterbar mit Funk oder Bluetooth-Dimm Modul
1400 W, 520x200x92mm, Farbe: Weiß
Type: SM-S1-PLUS-1400-W
Angebotenes Erzeugnis:
'............'
Menge: 0,00 Stk

**01.03.121 Solamagic Infrarotstrahler, SM-S1-PLUS-1400-T, 1400W**
Solamagic Infrarotstrahler, SM-S1-PLUS-1400-T, 1400W (14E323C)

Premium-Infrarotstrahler, erweiterbar mit Funk- oder Bluetooth Dimm-Modul (in eigener Position zu beschreiben).
Die Heizröhre unterscheidet sich im Wesentlichen durch die Lichtabstrahlung von der bisherigen HeLeN Röhre.
Mit dem neu entwickelten Solastar Heizelement wurde eine Technologie entwickelt, die die eingesetzte Energie in ein Maximum an Wärme umwandelt, bei gleichzeitiger Reduzierung der Lichtabstrahlung um über 90 % im Vergleich zu herkömmlichen Heizröhren.
Technische Beschreibung:
Nennspannung: 230 V, 50/60 Hz
Heizröhre: Solastar-G2
Schutzart: IP 44
Anschluss: Steckerleitung 50 cm
Prüfzeichen: TÜV
z.B. ETHERMA oder Gleichwertiges.

Produktbeschreibung:
Innovatives Solastar Heizelement
Neues Schnellmontagesystem
Schnellspannbügel für schnelle Ausrichtung
Softstart bei S1-2000 – reduziert den Einschaltstrom
Integriertes Stecksystem (Hirschmann)
Modularer Aufbau – erweiterbar mit Funk oder Bluetooth-Dimm Modul
1400 W, 520x200x92mm, Farbe: Titan
Type: SM-S1-PLUS-1400-T
Angebotenes Erzeugnis:
'............'
Menge: 0,00 Stk

**01.03.122 Solamagic Infrarotstrahler, SM-S1-PLUS-1400-NA, 1400W**
Solamagic Infrarotstrahler, SM-S1-PLUS-1400-NA, 1400W (14E323D)

Premium-Infrarotstrahler, erweiterbar mit Funk- oder Bluetooth Dimm-Modul (in eigener Position zu beschreiben).
Die Heizröhre unterscheidet sich im Wesentlichen durch die Lichtabstrahlung von der bisherigen HeLeN Röhre.
Mit dem neu entwickelten Solastar Heizelement wurde eine Technologie entwickelt, die die eingesetzte Energie in ein Maximum an Wärme umwandelt, bei gleichzeitiger Reduzierung der Lichtabstrahlung um über 90 % im Vergleich zu herkömmlichen Heizröhren.
Technische Beschreibung:
Nennspannung: 230 V, 50/60 Hz
Heizröhre: Solastar-G2
Schutzart: IP 44
Anschluss: Steckerleitung 50 cm
Prüfzeichen: TÜV
z.B. ETHERMA oder Gleichwertiges.

Produktbeschreibung:
Innovatives Solastar Heizelement
Neues Schnellmontagesystem
Schnellspannbügel für schnelle Ausrichtung
Softstart bei S1-2000 – reduziert den Einschaltstrom
Integriertes Stecksystem (Hirschmann)
Modularer Aufbau – erweiterbar mit Funk oder Bluetooth-Dimm Modul
1400 W, 520x200x92mm, Nano-Anthrazit
Type: SM-S1-PLUS-1400-NA
Angebotenes Erzeugnis:
'............'
Menge: 0,00 Stk

**01.03.123 Solamagic Infrarotstrahler, SM-S1-PLUS-2000-W, 2000W**
Solamagic Infrarotstrahler, SM-S1-PLUS-2000-W, 2000W (14E323E)

Premium-Infrarotstrahler, erweiterbar mit Funk- oder Bluetooth Dimm-Modul (in eigener Position zu beschreiben).
Die Heizröhre unterscheidet sich im Wesentlichen durch die Lichtabstrahlung von der bisherigen HeLeN Röhre.
Mit dem neu entwickelten Solastar Heizelement wurde eine Technologie entwickelt, die die eingesetzte Energie in ein Maximum an Wärme umwandelt, bei gleichzeitiger Reduzierung der Lichtabstrahlung um über 90 % im Vergleich zu herkömmlichen Heizröhren.
Technische Beschreibung:
Nennspannung: 230 V, 50/60 Hz
Heizröhre: Solastar-G2
Schutzart: IP 44
Anschluss: Steckerleitung 50 cm
Prüfzeichen: TÜV
z.B. ETHERMA oder Gleichwertiges.

Produktbeschreibung:
Innovatives Solastar Heizelement
Neues Schnellmontagesystem
Schnellspannbügel für schnelle Ausrichtung
Softstart bei S1-2000 – reduziert den Einschaltstrom
Integriertes Stecksystem (Hirschmann)
Modularer Aufbau – erweiterbar mit Funk oder Bluetooth-Dimm Modul
2000 W, 520x200x92mm, Farbe: Weiß
Type: SM-S1-PLUS-2000-W
Angebotenes Erzeugnis:
'............'
Menge: 0,00 Stk

**01.03.124 Solamagic Infrarotstrahler, SM-S1-PLUS-2000-T, 2000W**
Solamagic Infrarotstrahler, SM-S1-PLUS-2000-T, 2000W (14E323F)

Premium-Infrarotstrahler, erweiterbar mit Funk- oder Bluetooth Dimm-Modul (in eigener Position zu beschreiben).
Die Heizröhre unterscheidet sich im Wesentlichen durch die Lichtabstrahlung von der bisherigen HeLeN Röhre.
Mit dem neu entwickelten Solastar Heizelement wurde eine Technologie entwickelt, die die eingesetzte Energie in ein Maximum an Wärme umwandelt, bei gleichzeitiger Reduzierung der Lichtabstrahlung um über 90 % im Vergleich zu herkömmlichen Heizröhren.
Technische Beschreibung:
Nennspannung: 230 V, 50/60 Hz
Heizröhre: Solastar-G2
Schutzart: IP 44
Anschluss: Steckerleitung 50 cm
Prüfzeichen: TÜV
z.B. ETHERMA oder Gleichwertiges.

Produktbeschreibung:
Innovatives Solastar Heizelement
Neues Schnellmontagesystem
Schnellspannbügel für schnelle Ausrichtung
Softstart bei S1-2000 – reduziert den Einschaltstrom
Integriertes Stecksystem (Hirschmann)
Modularer Aufbau – erweiterbar mit Funk oder Bluetooth-Dimm Modul
2000 W, 520x200x92mm, Farbe: Titan
Type: SM-S1-PLUS-2000-T
Angebotenes Erzeugnis:
'............'
Menge: 0,00 Stk

**01.03.125 Solamagic Infrarotstrahler, SM-S1-PLUS-2000-NA, 2000W**
Solamagic Infrarotstrahler, SM-S1-PLUS-2000-NA, 2000W (14E323G)

Premium-Infrarotstrahler, erweiterbar mit Funk- oder Bluetooth Dimm-Modul (in eigener Position zu beschreiben).
Die Heizröhre unterscheidet sich im Wesentlichen durch die Lichtabstrahlung von der bisherigen HeLeN Röhre.
Mit dem neu entwickelten Solastar Heizelement wurde eine Technologie entwickelt, die die eingesetzte Energie in ein Maximum an Wärme umwandelt, bei gleichzeitiger Reduzierung der Lichtabstrahlung um über 90 % im Vergleich zu herkömmlichen Heizröhren.
Technische Beschreibung:
Nennspannung: 230 V, 50/60 Hz
Heizröhre: Solastar-G2
Schutzart: IP 44
Anschluss: Steckerleitung 50 cm
Prüfzeichen: TÜV
z.B. ETHERMA oder Gleichwertiges.

Produktbeschreibung:
Innovatives Solastar Heizelement
Neues Schnellmontagesystem
Schnellspannbügel für schnelle Ausrichtung
Softstart bei S1-2000 – reduziert den Einschaltstrom
Integriertes Stecksystem (Hirschmann)
Modularer Aufbau – erweiterbar mit Funk oder Bluetooth-Dimm Modul
2000 W, 520x200x92mm, Farbe: Nano-Anthrazit
Type: SM-S1-PLUS-2000-NA
Angebotenes Erzeugnis:
'............'
Menge: 0,00 Stk

**01.03.126 Solamagic Infrarotstrahler, SM-S3-2500-W, 2500W**
Solamagic Infrarotstrahler, SM-S3-2500-W, 2500W (14E323H)

Premium-Infrarotstrahler, erweiterbar mit Funk- oder Bluetooth Dimm-Modul (in eigener Position zu beschreiben).
Die Heizröhre unterscheidet sich im Wesentlichen durch die Lichtabstrahlung von der bisherigen HeLeN Röhre.
Mit dem neu entwickelten Solastar Heizelement wurde eine Technologie entwickelt, die die eingesetzte Energie in ein Maximum an Wärme umwandelt, bei gleichzeitiger Reduzierung der Lichtabstrahlung um über 90 % im Vergleich zu herkömmlichen Heizröhren.
Technische Beschreibung:
Nennspannung: 230 V, 50/60 Hz
Heizröhre: Solastar-G2
Schutzart: IP 44
Anschluss: Steckerleitung 50 cm
Prüfzeichen: TÜV
z.B. ETHERMA oder Gleichwertiges.

Produktbeschreibung:
Innovatives Solastar Heizelement
Neues Schnellmontagesystem
Schnellspannbügel für schnelle Ausrichtung
Softstart bei S1-2000 – reduziert den Einschaltstrom
Integriertes Stecksystem (Hirschmann)
Modularer Aufbau – erweiterbar mit Funk oder Bluetooth-Dimm Modul
2500 W, 750x200x92mm, Farbe: Weiß
Type: SM-S3-2500-W
Angebotenes Erzeugnis:
'............'
Menge: 0,00 Stk

**01.03.127 Solamagic Infrarotstrahler, SM-S3-2500-T, 2500W**
Solamagic Infrarotstrahler, SM-S3-2500-T, 2500W (14E323I)

Premium-Infrarotstrahler, erweiterbar mit Funk- oder Bluetooth Dimm-Modul (in eigener Position zu beschreiben).
Die Heizröhre unterscheidet sich im Wesentlichen durch die Lichtabstrahlung von der bisherigen HeLeN Röhre.
Mit dem neu entwickelten Solastar Heizelement wurde eine Technologie entwickelt, die die eingesetzte Energie in ein Maximum an Wärme umwandelt, bei gleichzeitiger Reduzierung der Lichtabstrahlung um über 90 % im Vergleich zu herkömmlichen Heizröhren.
Technische Beschreibung:
Nennspannung: 230 V, 50/60 Hz
Heizröhre: Solastar-G2
Schutzart: IP 44
Anschluss: Steckerleitung 50 cm
Prüfzeichen: TÜV
z.B. ETHERMA oder Gleichwertiges.

Produktbeschreibung:
Innovatives Solastar Heizelement
Neues Schnellmontagesystem
Schnellspannbügel für schnelle Ausrichtung
Softstart bei S1-2000 – reduziert den Einschaltstrom
Integriertes Stecksystem (Hirschmann)
Modularer Aufbau – erweiterbar mit Funk oder Bluetooth-Dimm Modul
2500 W, 750x200x92mm, Farbe: Titan
Type: SM-S3-2500-T
Angebotenes Erzeugnis:
'............'
Menge: 0,00 Stk

**01.03.128 Solamagic Infrarotstrahler, SM-S3-2500-NA, 2500W**
Solamagic Infrarotstrahler, SM-S3-2500-NA, 2500W (14E323J)

Premium-Infrarotstrahler, erweiterbar mit Funk- oder Bluetooth Dimm-Modul (in eigener Position zu beschreiben).
Die Heizröhre unterscheidet sich im Wesentlichen durch die Lichtabstrahlung von der bisherigen HeLeN Röhre.
Mit dem neu entwickelten Solastar Heizelement wurde eine Technologie entwickelt, die die eingesetzte Energie in ein Maximum an Wärme umwandelt, bei gleichzeitiger Reduzierung der Lichtabstrahlung um über 90 % im Vergleich zu herkömmlichen Heizröhren.
Technische Beschreibung:
Nennspannung: 230 V, 50/60 Hz
Heizröhre: Solastar-G2
Schutzart: IP 44
Anschluss: Steckerleitung 50 cm
Prüfzeichen: TÜV
z.B. ETHERMA oder Gleichwertiges.

Produktbeschreibung:
Innovatives Solastar Heizelement
Neues Schnellmontagesystem
Schnellspannbügel für schnelle Ausrichtung
Softstart bei S1-2000 – reduziert den Einschaltstrom
Integriertes Stecksystem (Hirschmann)
Modularer Aufbau – erweiterbar mit Funk oder Bluetooth-Dimm Modul
Leistung 2500 W,
Abmesusngen: 750x200x92mm
Farbe: Nano-Anthrazit (Nano-Anthr.)
Type: SM-S3-2500-NA
Angebotenes Erzeugnis:
'............'
Menge: 0,00 Stk

**01.03.129 SM-Infrarotstrahler, SM-S3-2500-D-W, Deckeneinbau**
SM-Infrarotstrahler, SM-S3-2500-D-W, Deckeneinbau (14E324A)

Der SOLAMAGIC® S3 Deckeneinbaustrahler, sicherer und dezenter Einbau in
unterschiedlichsten Deckenkonstruktionen, inkl. Solastar-G2-Heizröhre

Technische Beschreibung
Nennspannung: 230 V
Heizröhre: Solastar-G2
Leistung: 2500 W*
Farben: Weiß, Titan, Nano-Anthrazit
Sonderfarbe: Gegen Aufpreis möglich
Schutzart: IP 44
Anschluss: 40 cm + 180 cm Steckverbindungsleitung
für Installationsanschluss
Prüfzeichen: TÜV
z.B. ETHERMA oder Gleichwertiges.

Produktbeschreibung:
Innovatives Solastar Heizelement
In Decke integrierbar
20° schwenkbar
Platzsparend
Maximale Wärmestrahlung nach vorne dank
innovativem Reflektordesign
Schnelle Wärme auf Knopfdruck
Einfache Installation
2500 W,
Länge (mm): 900 (mit Rahmen), 850 (Ausschnitt)
Breite (mm): 370 (mit Rahmen), 300 (Ausschnitt)
Tiefe (mm): 100 (Einbau), 31 (Überstand)
Farbe: Weiß
Type: SM-S3-2500-D-W
Angebotenes Erzeugnis:
'............'
Menge: 0,00 Stk

**01.03.130 SM-Infrarotstrahler, SM-S3-2500-D-T, Deckeneinbau**
SM-Infrarotstrahler, SM-S3-2500-D-T, Deckeneinbau (14E324B)

Der SOLAMAGIC® S3 Deckeneinbaustrahler, sicherer und dezenter Einbau in
unterschiedlichsten Deckenkonstruktionen, inkl. Solastar-G2-Heizröhre

Technische Beschreibung
Nennspannung: 230 V
Heizröhre: Solastar-G2
Leistung: 2500 W*
Farben: Weiß, Titan, Nano-Anthrazit
Sonderfarbe: Gegen Aufpreis möglich
Schutzart: IP 44
Anschluss: 40 cm + 180 cm Steckverbindungsleitung
für Installationsanschluss
Prüfzeichen: TÜV
z.B. ETHERMA oder Gleichwertiges.

Produktbeschreibung:
Innovatives Solastar Heizelement
In Decke integrierbar
20° schwenkbar
Platzsparend
Maximale Wärmestrahlung nach vorne dank
innovativem Reflektordesign
Schnelle Wärme auf Knopfdruck
Einfache Installation
2500 W,
Länge (mm): 900 (mit Rahmen), 850 (Ausschnitt)
Breite (mm): 370 (mit Rahmen), 300 (Ausschnitt)
Tiefe (mm): 100 (Einbau), 31 (Überstand)
Farbe: Titan
Type: SM-S3-2500-D-T
Angebotenes Erzeugnis:
'............'
Menge: 0,00 Stk

**01.03.131 SM-Infrarotstrahler, SM-S3-2500-D-NA, Deckeneinbau**
SM-Infrarotstrahler, SM-S3-2500-D-NA, Deckeneinbau (14E324C)

Der SOLAMAGIC® S3 Deckeneinbaustrahler, sicherer und dezenter Einbau in
unterschiedlichsten Deckenkonstruktionen, inkl. Solastar-G2-Heizröhre

Technische Beschreibung
Nennspannung: 230 V
Heizröhre: Solastar-G2
Leistung: 2500 W*
Farben: Weiß, Titan, Nano-Anthrazit
Sonderfarbe: Gegen Aufpreis möglich
Schutzart: IP 44
Anschluss: 40 cm + 180 cm Steckverbindungsleitung
für Installationsanschluss
Prüfzeichen: TÜV
z.B. ETHERMA oder Gleichwertiges.

Produktbeschreibung:
Innovatives Solastar Heizelement
In Decke integrierbar
20° schwenkbar
Platzsparend
Maximale Wärmestrahlung nach vorne dank
innovativem Reflektordesign
Schnelle Wärme auf Knopfdruck
Einfache Installation
2500 W,
Länge (mm): 900 (mit Rahmen), 850 (Ausschnitt)
Breite (mm): 370 (mit Rahmen), 300 (Ausschnitt)
Tiefe (mm): 100 (Einbau), 31 (Überstand)
Farbe: Nano-Anthrazit
Type: SM-S3-2500-D-NA
Angebotenes Erzeugnis:
'............'
Menge: 0,00 Stk

**01.03.132 Solamagic Infrarotstrahler, SM-S2-2500BT-NA, 2500W**
Solamagic Infrarotstrahler, SM-S2-2500BT-NA, 2500W (14E325A)

Premium-Infrarotstrahler mit integrierter Bluetooth Steuerung oder Funk Steuerung für
den Außenbereich.
Infrarotstrahler, Steuerung mit der kostenlosen "SOLAMAGIC" APP via Bluetooth mittels Smartphone oder Tablet sowie mit dem separat erhältlichen BT-Handsender, dimmbar in drei Stufen (33 %, 66 % und 100 %).
- in der Ausführung z.B. SOLAMAGIC® S2 ARC mit dem Funk-Handsender.
Das Gerät ist aus hochwertigem Aluminium gefertigt und mit einer Solastar Heizröhre ausgestattet, die eine angenehmere Lichtfarbe mit besserem Wärmeverhalten vereint. Kurzwellige Infrarotstrahlung durchdringt aufgrund der Wellenlänge die Luft besonders effizient und schnell - das spart auch Betriebskosten gegenüber Gas- und Quarzstrahlern.
Technische Beschreibung:
Nennspannung: 230 V, 50/60 Hz
Heizröhre: Solastar-G Technologie
Leistung: 2500 W
Farben: Weiß, Titan, Nano-Anthrazit
Schutzart: IP 65
Anschluss: Steckerleitung 180 cm
Prüfzeichen: TÜV Nord
z.B. ETHERMA oder Gleichwertiges.

Produktbeschreibung:
Innovatives Solastar Heizelement
Neues Schnellmontagesystem
Mit Handsender regelbar
Bluetooth Steuerung zusätzlich über Tablet und Smartphone
In 3 Stufen dimmbar (33 % / 66 % / 100 %)
2500 W, 866x200x92mm, Nano-Anthrazit
mit integrierter Bluetooth Steuerung
Type: SM-S2-2500BT-NA
Angebotenes Erzeugnis:
'............'
Menge: 0,00 Stk

**01.03.133 Solamagic Infrarotstrahler, SM-S2-2500BT-W, 2500W**
Solamagic Infrarotstrahler, SM-S2-2500BT-W, 2500W (14E325B)

Premium-Infrarotstrahler mit integrierter Bluetooth Steuerung oder Funk Steuerung für
den Außenbereich.
Infrarotstrahler, Steuerung mit der kostenlosen "SOLAMAGIC" APP via Bluetooth mittels Smartphone oder Tablet sowie mit dem separat erhältlichen BT-Handsender, dimmbar in drei Stufen (33 %, 66 % und 100 %).
- in der Ausführung z.B. SOLAMAGIC® S2 ARC mit dem Funk-Handsender.
Das Gerät ist aus hochwertigem Aluminium gefertigt und mit einer Solastar Heizröhre ausgestattet, die eine angenehmere Lichtfarbe mit besserem Wärmeverhalten vereint. Kurzwellige Infrarotstrahlung durchdringt aufgrund der Wellenlänge die Luft besonders effizient und schnell - das spart auch Betriebskosten gegenüber Gas- und Quarzstrahlern.
Technische Beschreibung:
Nennspannung: 230 V, 50/60 Hz
Heizröhre: Solastar-G Technologie
Leistung: 2500 W
Farben: Weiß, Titan, Nano-Anthrazit
Schutzart: IP 65
Anschluss: Steckerleitung 180 cm
Prüfzeichen: TÜV Nord
z.B. ETHERMA oder Gleichwertiges.

Produktbeschreibung:
Innovatives Solastar Heizelement
Neues Schnellmontagesystem
Mit Handsender regelbar
Bluetooth Steuerung zusätzlich über Tablet und Smartphone
In 3 Stufen dimmbar (33 % / 66 % / 100 %)
2500 W, 866x200x92mm, Weiß
mit integrierter Bluetooth Steuerung
Type: SM-S2-2500BT-W
Angebotenes Erzeugnis:
'............'
Menge: 0,00 Stk

**01.03.134 Solamagic Infrarotstrahler, SM-S2-2500BT-T, 2500W**
Solamagic Infrarotstrahler, SM-S2-2500BT-T, 2500W (14E325C)

Premium-Infrarotstrahler mit integrierter Bluetooth Steuerung oder Funk Steuerung für
den Außenbereich.
Infrarotstrahler, Steuerung mit der kostenlosen "SOLAMAGIC" APP via Bluetooth mittels Smartphone oder Tablet sowie mit dem separat erhältlichen BT-Handsender, dimmbar in drei Stufen (33 %, 66 % und 100 %).
- in der Ausführung z.B. SOLAMAGIC® S2 ARC mit dem Funk-Handsender.
Das Gerät ist aus hochwertigem Aluminium gefertigt und mit einer Solastar Heizröhre ausgestattet, die eine angenehmere Lichtfarbe mit besserem Wärmeverhalten vereint. Kurzwellige Infrarotstrahlung durchdringt aufgrund der Wellenlänge die Luft besonders effizient und schnell - das spart auch Betriebskosten gegenüber Gas- und Quarzstrahlern.
Technische Beschreibung:
Nennspannung: 230 V, 50/60 Hz
Heizröhre: Solastar-G Technologie
Leistung: 2500 W
Farben: Weiß, Titan, Nano-Anthrazit
Schutzart: IP 65
Anschluss: Steckerleitung 180 cm
Prüfzeichen: TÜV Nord
z.B. ETHERMA oder Gleichwertiges.

Produktbeschreibung:
Innovatives Solastar Heizelement
Neues Schnellmontagesystem
Mit Handsender regelbar
Bluetooth Steuerung zusätzlich über Tablet und Smartphone
In 3 Stufen dimmbar (33 % / 66 % / 100 %)
2500 W, 866x200x92mm, Titan
mit integrierter Bluetooth Steuerung
Type: SM-S2-2500BT-T
Angebotenes Erzeugnis:
'............'
Menge: 0,00 Stk

**01.03.135 Solamagic Infrarotstrahler, SM-S2-2500-ARC-W, 2500W**
Solamagic Infrarotstrahler, SM-S2-2500-ARC-W, 2500W (14E325D)

Premium-Infrarotstrahler mit integrierter Bluetooth Steuerung oder Funk Steuerung für
den Außenbereich.
Infrarotstrahler, Steuerung mit der kostenlosen "SOLAMAGIC" APP via Bluetooth mittels Smartphone oder Tablet sowie mit dem separat erhältlichen BT-Handsender, dimmbar in drei Stufen (33 %, 66 % und 100 %).
- in der Ausführung z.B. SOLAMAGIC® S2 ARC mit dem Funk-Handsender.
Das Gerät ist aus hochwertigem Aluminium gefertigt und mit einer Solastar Heizröhre ausgestattet, die eine angenehmere Lichtfarbe mit besserem Wärmeverhalten vereint. Kurzwellige Infrarotstrahlung durchdringt aufgrund der Wellenlänge die Luft besonders effizient und schnell - das spart auch Betriebskosten gegenüber Gas- und Quarzstrahlern.
Technische Beschreibung:
Nennspannung: 230 V, 50/60 Hz
Heizröhre: Solastar-G Technologie
Leistung: 2500 W
Farben: Weiß, Titan, Nano-Anthrazit
Schutzart: IP 65
Anschluss: Steckerleitung 180 cm
Prüfzeichen: TÜV Nord
z.B. ETHERMA oder Gleichwertiges.

Produktbeschreibung:
Innovatives Solastar Heizelement
Neues Schnellmontagesystem
Mit Handsender regelbar
Bluetooth Steuerung zusätzlich über Tablet und Smartphone
In 3 Stufen dimmbar (33 % / 66 % / 100 %)
2500 W, 866x200x92mm, Weiß
mit integrierter Funk Steuerung
Type: SM-S2-2500-ARC-W
Angebotenes Erzeugnis:
'............'
Menge: 0,00 Stk

**01.03.136 Solamagic Infrarotstrahler, SM-S2-2500-ARC-T, 2500W**
Solamagic Infrarotstrahler, SM-S2-2500-ARC-T, 2500W (14E325E)

Premium-Infrarotstrahler mit integrierter Bluetooth Steuerung oder Funk Steuerung für
den Außenbereich.
Infrarotstrahler, Steuerung mit der kostenlosen "SOLAMAGIC" APP via Bluetooth mittels Smartphone oder Tablet sowie mit dem separat erhältlichen BT-Handsender, dimmbar in drei Stufen (33 %, 66 % und 100 %).
- in der Ausführung z.B. SOLAMAGIC® S2 ARC mit dem Funk-Handsender.
Das Gerät ist aus hochwertigem Aluminium gefertigt und mit einer Solastar Heizröhre ausgestattet, die eine angenehmere Lichtfarbe mit besserem Wärmeverhalten vereint. Kurzwellige Infrarotstrahlung durchdringt aufgrund der Wellenlänge die Luft besonders effizient und schnell - das spart auch Betriebskosten gegenüber Gas- und Quarzstrahlern.
Technische Beschreibung:
Nennspannung: 230 V, 50/60 Hz
Heizröhre: Solastar-G Technologie
Leistung: 2500 W
Farben: Weiß, Titan, Nano-Anthrazit
Schutzart: IP 65
Anschluss: Steckerleitung 180 cm
Prüfzeichen: TÜV Nord
z.B. ETHERMA oder Gleichwertiges.

Produktbeschreibung:
Innovatives Solastar Heizelement
Neues Schnellmontagesystem
Mit Handsender regelbar
Bluetooth Steuerung zusätzlich über Tablet und Smartphone
In 3 Stufen dimmbar (33 % / 66 % / 100 %)
2500 W, 866x200x92mm, Titan
mit integrierter Funk Steuerung
Type: SM-S2-2500-ARC-T
Angebotenes Erzeugnis:
'............'
Menge: 0,00 Stk

**01.03.137 Solamagic Infrarotstrahler, SM-S2-2500-ARC-NA, 2500W**
Solamagic Infrarotstrahler, SM-S2-2500-ARC-NA, 2500W (14E325F)

Premium-Infrarotstrahler mit integrierter Bluetooth Steuerung oder Funk Steuerung für
den Außenbereich.
Infrarotstrahler, Steuerung mit der kostenlosen "SOLAMAGIC" APP via Bluetooth mittels Smartphone oder Tablet sowie mit dem separat erhältlichen BT-Handsender, dimmbar in drei Stufen (33 %, 66 % und 100 %).
- in der Ausführung z.B. SOLAMAGIC® S2 ARC mit dem Funk-Handsender.
Das Gerät ist aus hochwertigem Aluminium gefertigt und mit einer Solastar Heizröhre ausgestattet, die eine angenehmere Lichtfarbe mit besserem Wärmeverhalten vereint. Kurzwellige Infrarotstrahlung durchdringt aufgrund der Wellenlänge die Luft besonders effizient und schnell - das spart auch Betriebskosten gegenüber Gas- und Quarzstrahlern.
Technische Beschreibung:
Nennspannung: 230 V, 50/60 Hz
Heizröhre: Solastar-G Technologie
Leistung: 2500 W
Farben: Weiß, Titan, Nano-Anthrazit
Schutzart: IP 65
Anschluss: Steckerleitung 180 cm
Prüfzeichen: TÜV Nord
z.B. ETHERMA oder Gleichwertiges.

Produktbeschreibung:
Innovatives Solastar Heizelement
Neues Schnellmontagesystem
Mit Handsender regelbar
Bluetooth Steuerung zusätzlich über Tablet und Smartphone
In 3 Stufen dimmbar (33 % / 66 % / 100 %)
2500 W, 866x200x92mm, Nano-Anthrazit
mit integrierter Funk Steuerung
Type: SM-S2-2500-ARC-NA
Angebotenes Erzeugnis:
'............'
Menge: 0,00 Stk

**01.03.138 Solamagic Infrarotstrahler, SM-1400-W, 1400W**
Solamagic Infrarotstrahler, SM-1400-W, 1400W (14E326A)

Power-Infrarotstrahler als Kurzwellenstrahler für eine einfache Montage und mit einem höchst effizienten Reflektor (ECO+), der die ausgeleuchtete Fläche optimiert.
Das Gehäuse ist aus hochwertigem Aluminium und in drei Farben erhältlich.
Das Gerät ist mit einer IR-Halogenlampe ausgestattet.
Technische Beschreibung:
Nennspannung: 230 V
Heizröhre: Infrarot-Halogenlampe HeLen
Leistung: 1400 / 2000 W
Farben: Weiß, Titan, Nano-Anthrazit
Schutzart: IP 24
Anschluss: Steckerleitung 180 cm
Prüfzeichen: TÜV Nord
z.B. ETHERMA oder Gleichwertiges.
1400 W, 483x144x152mm, Weiß
Type: SM-1400-W
Angebotenes Erzeugnis:
'............'
Menge: 0,00 Stk

**01.03.139 Solamagic Infrarotstrahler, SM-1400-T, 1400W**
Solamagic Infrarotstrahler, SM-1400-T, 1400W (14E326B)

Power-Infrarotstrahler als Kurzwellenstrahler für eine einfache Montage und mit einem höchst effizienten Reflektor (ECO+), der die ausgeleuchtete Fläche optimiert.
Das Gehäuse ist aus hochwertigem Aluminium und in drei Farben erhältlich.
Das Gerät ist mit einer IR-Halogenlampe ausgestattet.
Technische Beschreibung:
Nennspannung: 230 V
Heizröhre: Infrarot-Halogenlampe HeLen
Leistung: 1400 / 2000 W
Farben: Weiß, Titan, Nano-Anthrazit
Schutzart: IP 24
Anschluss: Steckerleitung 180 cm
Prüfzeichen: TÜV Nord
z.B. ETHERMA oder Gleichwertiges.
1400 W, 483x144x152mm, Titan
Type: SM-1400-T
Angebotenes Erzeugnis:
'............'
Menge: 0,00 Stk

**01.03.140 Solamagic Infrarotstrahler, SM-1400-NA, 1400W**
Solamagic Infrarotstrahler, SM-1400-NA, 1400W (14E326C)

Power-Infrarotstrahler als Kurzwellenstrahler für eine einfache Montage und mit einem höchst effizienten Reflektor (ECO+), der die ausgeleuchtete Fläche optimiert.
Das Gehäuse ist aus hochwertigem Aluminium und in drei Farben erhältlich.
Das Gerät ist mit einer IR-Halogenlampe ausgestattet.
Technische Beschreibung:
Nennspannung: 230 V
Heizröhre: Infrarot-Halogenlampe HeLen
Leistung: 1400 / 2000 W
Farben: Weiß, Titan, Nano-Anthrazit
Schutzart: IP 24
Anschluss: Steckerleitung 180 cm
Prüfzeichen: TÜV Nord
z.B. ETHERMA oder Gleichwertiges.
1400 W, 483x144x152mm, Nano-Anthrazit
Type: SM-1400-NA
Angebotenes Erzeugnis:
'............'
Menge: 0,00 Stk

**01.03.141 Solamagic Infrarotstrahler, SM-2000-W, 2000W**
Solamagic Infrarotstrahler, SM-2000-W, 2000W (14E326D)

Power-Infrarotstrahler als Kurzwellenstrahler für eine einfache Montage und mit einem höchst effizienten Reflektor (ECO+), der die ausgeleuchtete Fläche optimiert.
Das Gehäuse ist aus hochwertigem Aluminium und in drei Farben erhältlich.
Das Gerät ist mit einer IR-Halogenlampe ausgestattet.
Technische Beschreibung:
Nennspannung: 230 V
Heizröhre: Infrarot-Halogenlampe HeLen
Leistung: 1400 / 2000 W
Farben: Weiß, Titan, Nano-Anthrazit
Schutzart: IP 24
Anschluss: Steckerleitung 180 cm
Prüfzeichen: TÜV Nord
z.B. ETHERMA oder Gleichwertiges.
2000 W, 483x176x230mm, Weiß
Type: SM-2000-W
Angebotenes Erzeugnis:
'............'
Menge: 0,00 Stk

**01.03.142 Solamagic Infrarotstrahler, SM-2000-T, 2000W**
Solamagic Infrarotstrahler, SM-2000-T, 2000W (14E326E)

Power-Infrarotstrahler als Kurzwellenstrahler für eine einfache Montage und mit einem höchst effizienten Reflektor (ECO+), der die ausgeleuchtete Fläche optimiert.
Das Gehäuse ist aus hochwertigem Aluminium und in drei Farben erhältlich.
Das Gerät ist mit einer IR-Halogenlampe ausgestattet.
Technische Beschreibung:
Nennspannung: 230 V
Heizröhre: Infrarot-Halogenlampe HeLen
Leistung: 1400 / 2000 W
Farben: Weiß, Titan, Nano-Anthrazit
Schutzart: IP 24
Anschluss: Steckerleitung 180 cm
Prüfzeichen: TÜV Nord
z.B. ETHERMA oder Gleichwertiges.
2000 W, 483x176x230mm, Titan
Type: SM-2000-T
Angebotenes Erzeugnis:
'............'
Menge: 0,00 Stk

**01.03.143 Solamagic Infrarotstrahler, SM-2000-NA, 2000W**
Solamagic Infrarotstrahler, SM-2000-NA, 2000W (14E326F)

Power-Infrarotstrahler als Kurzwellenstrahler für eine einfache Montage und mit einem höchst effizienten Reflektor (ECO+), der die ausgeleuchtete Fläche optimiert.
Das Gehäuse ist aus hochwertigem Aluminium und in drei Farben erhältlich.
Das Gerät ist mit einer IR-Halogenlampe ausgestattet.
Technische Beschreibung:
Nennspannung: 230 V
Heizröhre: Infrarot-Halogenlampe HeLen
Leistung: 1400 / 2000 W
Farben: Weiß, Titan, Nano-Anthrazit
Schutzart: IP 24
Anschluss: Steckerleitung 180 cm
Prüfzeichen: TÜV Nord
z.B. ETHERMA oder Gleichwertiges.
2000 W, 483x176x230mm, Nano-Anthrazit
Type: SM-2000-NA
Angebotenes Erzeugnis:
'............'
Menge: 0,00 Stk

**01.03.144 Solamagic Infrarotstrahler, SM-500-W, 500W**
Solamagic Infrarotstrahler, SM-500-W, 500W (14E327A)

Kurzwelliger Infrarotstrahler als kostengünstige Einstiegsvariante für individuelle Anwendungsgebiete wie zb. Wintergärten oder Bäder
Das Gerät ist mit einer Infrarot-Halogenlampe ausgestattet.

Technische Beschreibung:
Nennspannung: 230 V
Heizröhre: Infrarot-Halogenlampe HeLen
Leistung: 500 / 1000 W
Farben: Weiß
Sonderfarbe: Gegen Aufpreis
Anschluss: Steckerleitung 180 cm
Schutzart: IP 24
Schutzklasse: I
Prüfzeichen: TÜV
z.B. ETHERMA oder Gleichwertiges.
500 W, 318x145x141mm, Weiß
Type: SM-500-W
Angebotenes Erzeugnis:
'............'
Menge: 0,00 Stk

**01.03.145 Solamagic Infrarotstrahler, SM-500ZS-W, 500W**
Solamagic Infrarotstrahler, SM-500ZS-W, 500W (14E327B)

Kurzwelliger Infrarotstrahler als kostengünstige Einstiegsvariante für individuelle Anwendungsgebiete wie zb. Wintergärten oder Bäder
Das Gerät ist mit einer Infrarot-Halogenlampe ausgestattet.

Technische Beschreibung:
Nennspannung: 230 V
Heizröhre: Infrarot-Halogenlampe HeLen
Leistung: 500 / 1000 W
Farben: Weiß
Sonderfarbe: Gegen Aufpreis
Anschluss: Steckerleitung 180 cm
Schutzart: IP 24
Schutzklasse: I
Prüfzeichen: TÜV
z.B. ETHERMA oder Gleichwertiges.
500 W, 318x145x141mm, Weiß
mit Zugschalter
Type: SM-500ZS-W
Angebotenes Erzeugnis:
'............'
Menge: 0,00 Stk

**01.03.146 Solamagic Infrarotstrahler, SM-1000-W, 1000W**
Solamagic Infrarotstrahler, SM-1000-W, 1000W (14E327C)

Kurzwelliger Infrarotstrahler als kostengünstige Einstiegsvariante für individuelle Anwendungsgebiete wie zb. Wintergärten oder Bäder
Das Gerät ist mit einer Infrarot-Halogenlampe ausgestattet.

Technische Beschreibung:
Nennspannung: 230 V
Heizröhre: Infrarot-Halogenlampe HeLen
Leistung: 500 / 1000 W
Farben: Weiß
Sonderfarbe: Gegen Aufpreis
Anschluss: Steckerleitung 180 cm
Schutzart: IP 24
Schutzklasse: I
Prüfzeichen: TÜV
z.B. ETHERMA oder Gleichwertiges.
1000 W, 448x145x141mm, Weiß
Type: SM-1000-W
Angebotenes Erzeugnis:
'............'
Menge: 0,00 Stk

**01.03.147 SM-Zubehör, SM-BT-HS, BT-Handsender**
SM-Zubehör, SM-BT-HS, BT-Handsender (14E328A)

Zubehör SOLAMAGIC Infrarotstrahler von ETHERMA.
4-Kanal Bluetooth Handsender für alle BT-fähigen Geräte & Module
Type: SM-BT-HS
Menge: 0,00 Stk

**01.03.148 SM-Zubehör, SM-ARC-HS, Funk-Handsender**
SM-Zubehör, SM-ARC-HS, Funk-Handsender (14E328B)

Zubehör SOLAMAGIC Infrarotstrahler von ETHERMA.
4-Kanal Funk-Handsender für alle ARC-Geräte & Module
Type: SM-ARC-HS
Menge: 0,00 Stk

**01.03.149 SM-Zubehör Regelung für Solamagic D3, SM-DIMM-X2-ARC-W**
SM-Zubehör Regelung für Solamagic D3, SM-DIMM-X2-ARC-W (14E328C)

Zubehör SOLAMAGIC Infrarotstrahler von ETHERMA.
Solamagic X2 Funk-Dimm-Modul für Strahler bis 2 kW,
stufenlos dimmbar, weiß, B 11.5 cm
Type: SM-DIMM-X2-ARC-W
Menge: 0,00 Stk

**01.03.150 SM-Zubehör Regelung für Solamagic D3, SM-DIMM-X2-ARC-T**
SM-Zubehör Regelung für Solamagic D3, SM-DIMM-X2-ARC-T (14E328D)

Zubehör SOLAMAGIC Infrarotstrahler von ETHERMA.
Solamagic X2 Funk-Dimm-Modul für Strahler bis 2 kW,
stufenlos dimmbar, titan, B 11.5 cm
Type: SM-DIMM-X2-ARC-T
Menge: 0,00 Stk

**01.03.151 SM-Zubehör Regelung für Solamagic D3, SM-DIMM-X2-ARC-NA**
SM-Zubehör Regelung für Solamagic D3, SM-DIMM-X2-ARC-NA (14E328E)

Zubehör SOLAMAGIC Infrarotstrahler von ETHERMA.
Solamagic X2 Funk-Dimm-Modul für Strahler bis 2 kW,
stufenlos dimmbar, nano-anthrazit, B 11.5 cm
Type: SM-DIMM-X2-ARC-NA
Menge: 0,00 Stk

**01.03.152 SM-Zubehör Regelung für Solamagic D3, SM-DIMM-X3-BT-W**
SM-Zubehör Regelung für Solamagic D3, SM-DIMM-X3-BT-W (14E328F)

Zubehör SOLAMAGIC Infrarotstrahler von ETHERMA.
Solamagic X3 Bluetooth Dimm-Modul für Strahler bis 3 kW,
3-stufig dimmbar, weiß, B 11.5 cm
Type: SM-DIMM-X3-BT-W
Menge: 0,00 Stk

**01.03.153 SM-Zubehör Regelung für Solamagic D3, SM-DIMM-X3-BT-T**
SM-Zubehör Regelung für Solamagic D3, SM-DIMM-X3-BT-T (14E328G)

Zubehör SOLAMAGIC Infrarotstrahler von ETHERMA.
Solamagic X3 Bluetooth Dimm-Modul für Strahler bis 3 kW,
3-stufig dimmbar, titan, B 11.5 cm
Type: SM-DIMM-X3-BT-T
Menge: 0,00 Stk

**01.03.154 SM-Zubehör Regelung für Solamagic D3, SM-DIMM-X3-BT-NA**
SM-Zubehör Regelung für Solamagic D3, SM-DIMM-X3-BT-NA (14E328H)

Zubehör SOLAMAGIC Infrarotstrahler von ETHERMA.
SOLAMAGIC® X3 Bluetooth Dimm-Modul für Strahler bis 3 kW,
3-stufig dimmbar, nano-anthr., B 11.5 cm
Type: SM-DIMM-X3-BT-NA
Menge: 0,00 Stk

**01.03.155 SM-ZubehörAnschlussleitung für Solamagic D3, SM-S1-VL2.5-S**
SM-ZubehörAnschlussleitung für Solamagic D3, SM-S1-VL2.5-S (14E328I)

Zubehör SOLAMAGIC Infrarotstrahler von ETHERMA.
Anschlussleitung, schwarz, L 2500 mm
Type: SM-S1-VL2.5-S
Menge: 0,00 Stk

**01.03.156 SM-ZubehörAnschlussleitung für Solamagic D3, SM-S1-VL2.5-W**
SM-ZubehörAnschlussleitung für Solamagic D3, SM-S1-VL2.5-W (14E328J)

Zubehör SOLAMAGIC Infrarotstrahler von ETHERMA.
Anschlussleitung, weiß, L 2500 mm
Type: SM-S1-VL2.5-W
Menge: 0,00 Stk

**01.03.157 SM-Zubehör für Standstrahler, SM-Z1-COVER,Abdeckhaube**
SM-Zubehör für Standstrahler, SM-Z1-COVER,Abdeckhaube (14E328K)

Zubehör SOLAMAGIC Infrarotstrahler von ETHERMA.
Abdeckhaube SOLAMAGIC Z1
Type: SM-Z1-COVER
Menge: 0,00 Stk

**01.03.158 SM-Zubehör Anschlussleitung, SM-S1-VL2.5-W, 2,5m, weiß**
SM-Zubehör Anschlussleitung, SM-S1-VL2.5-W, 2,5m, weiß (14E328L)

Zubehör SOLAMAGIC Infrarotstrahler von ETHERMA.
Anschlussleitung für S1+ und S3, weiß, L 2500 mm
Type: SM-S1-VL2.5-W
Menge: 0,00 Stk

**01.03.159 SM-Zubehör Anschlussleitung, SM-S1-VL5.0-W, 5m, weiß**
SM-Zubehör Anschlussleitung, SM-S1-VL5.0-W, 5m, weiß (14E328M)

Zubehör SOLAMAGIC Infrarotstrahler von ETHERMA.
Anschlussleitung für S1+ und S3, weiß, L 5000 mm
Type: SM-S1-VL5.0-W
Menge: 0,00 Stk

**01.03.160 SM-Zubehör Anschlussleitung, SM-S1-VL2.5-S, 2,5m, schwarz**
SM-Zubehör Anschlussleitung, SM-S1-VL2.5-S, 2,5m, schwarz (14E328N)

Zubehör SOLAMAGIC Infrarotstrahler von ETHERMA.
Anschlussleitung für S1+ und S3, schwarz, L 2500 mm
Type: SM-S1-VL2.5-S
Menge: 0,00 Stk

**01.03.161 SM-Zubehör Anschlussleitung, SM-S1-VL5.0-S, 5m, schwarz**
SM-Zubehör Anschlussleitung, SM-S1-VL5.0-S, 5m, schwarz (14E328O)

Zubehör SOLAMAGIC Infrarotstrahler von ETHERMA.
Anschlussleitung für S1+ und S3, schwarz, L 5000 mm
Type: SM-S1-VL5.0-S
Menge: 0,00 Stk

**01.03.162 SM-Zubehör Wandhalterung, SM-S1-T-WH-W, weiß**
SM-Zubehör Wandhalterung, SM-S1-T-WH-W, weiß (14E328P)

Zubehör SOLAMAGIC Infrarotstrahler von ETHERMA.
T-Wandhalterung und Stativadapter für S1+, weiß
Type: SM-S1-T-WH-W
Menge: 0,00 Stk

**01.03.163 SM-Zubehör Wandhalterung, SM-S1-T-WH-T, titan**
SM-Zubehör Wandhalterung, SM-S1-T-WH-T, titan (14E328Q)

Zubehör SOLAMAGIC Infrarotstrahler von ETHERMA.
T-Wandhalterung und Stativadapter für S1+, titan
Type: SM-S1-T-WH-T
Menge: 0,00 Stk

**01.03.164 SM-Zubehör Wandhalterung, SM-S1-T-WH-NA, nano-anthrazit**
SM-Zubehör Wandhalterung, SM-S1-T-WH-NA, nano-anthrazit (14E328R)

Zubehör SOLAMAGIC Infrarotstrahler von ETHERMA.
T-Wandhalterung und Stativadapter für S1+, nano-anthrazit
Type: SM-S1-T-WH-NA
Menge: 0,00 Stk

**01.03.165 SM-Zubehör, Befestigung/Halterung, SM-Stativ-W**
SM-Zubehör, Befestigung/Halterung, SM-Stativ-W (14E328S)

Zubehör SOLAMAGIC Infrarotstrahler von ETHERMA.
Stativ mit grauem Sockel für ECO+ und S1+, max. 220 cm Auszugshöhe, weiß
Type: SM-Stativ-W
Menge: 0,00 Stk

**01.03.166 SM-Zubehör, Befestigung/Halterung, SM-Stativ-T**
SM-Zubehör, Befestigung/Halterung, SM-Stativ-T (14E328T)

Zubehör SOLAMAGIC Infrarotstrahler von ETHERMA.
Stativ mit grauem Sockel für ECO+ und S1, max. 220 cm Auszugshöhe, weiß
Type: SM-Stativ-T
Menge: 0,00 Stk

**01.03.167 SM-Zubehör, Befestigung/Halterung, SM-Stativ-NA**
SM-Zubehör, Befestigung/Halterung, SM-Stativ-NA (14E328U)

Zubehör SOLAMAGIC Infrarotstrahler von ETHERMA.
Stativ mit grauem Sockel für ECO+ und S1, max. 220 cm Auszugshöhe, nano-anthrazit
Type: SM-Stativ-NA
Menge: 0,00 Stk

**01.03.168 SM-Zubehör, Befestigung/Halterung, SM-KH-SZ**
SM-Zubehör, Befestigung/Halterung, SM-KH-SZ (14E328V)

Zubehör SOLAMAGIC Infrarotstrahler von ETHERMA.
Kletthalterung paarweise, schwarz
Type: SM-KH-SZ
Menge: 0,00 Stk

**01.03.169 Thermocassette Decke, ETC-300, 300W**
Thermocassette Decke, ETC-300, 300W (14E329A)

Thermocassette, unauffällige Heizung z.B. für Büros, Bäder, Schulen.
An der Decke oder in Zwischendecken montiert, zum Voll- und Punktheizen.
Beim Einbau in Zwischendecken wird der Wärmestrahler zum Bestandteil der Decke.
Technische Beschreibung:
Nennspannung: 230 V
Leistung: 300 und 600 W
Max. Elementtemp.: 100 ºC
Farbe: Verkehrsweiß, RAL 9016
Schutzart: IP 55
Festanschluss
Prüfzeichen: SEMKO, CE konform
z.B. ETHERMA oder Gleichwertiges.

Produktbeschreibung:
Deckenmontage
Punktuelle Wärme
Unauffälliges Design
Einfache Montage
Einbau in der Zwischendecke
Für unauffälliges Heizen in Büros, Schulen, Bädern, usw.
300 W, 593x593x45mm,
Type: ETC-300
Angebotenes Erzeugnis:
'............'
Menge: 0,00 Stk

**01.03.170 Thermocassette Decke, ETC-600, 600W**
Thermocassette Decke, ETC-600, 600W (14E329B)

Thermocassette, unauffällige Heizung z.B. für Büros, Bäder, Schulen.
An der Decke oder in Zwischendecken montiert, zum Voll- und Punktheizen.
Beim Einbau in Zwischendecken wird der Wärmestrahler zum Bestandteil der Decke.
Technische Beschreibung:
Nennspannung: 230 V
Leistung: 300 und 600 W
Max. Elementtemp.: 100 ºC
Farbe: Verkehrsweiß, RAL 9016
Schutzart: IP 55
Festanschluss
Prüfzeichen: SEMKO, CE konform
z.B. ETHERMA oder Gleichwertiges.

Produktbeschreibung:
Deckenmontage
Punktuelle Wärme
Unauffälliges Design
Einfache Montage
Einbau in der Zwischendecke
Für unauffälliges Heizen in Büros, Schulen, Bädern, usw.
600 W, 1193x593x45mm,
Type: ETC-600
Angebotenes Erzeugnis:
'............'
Menge: 0,00 Stk

**01.03.171 Deckenstrahler, EEZ-800, 800W**
Deckenstrahler, EEZ-800, 800W (14E332B)

Deckenstrahler für vollständiges und zusätzliches Heizen sowie als Schutz vor kalter Zugluft von Fenstern in Umgebungen von z.B. Kaufhäusern, Montagehallen und Industriegebäuden.
Für gleichmäßige, angenehme Wärme,für verschiedene Komfortzonen durch Punkt- und Flächenheizen.
Technische Beschreibung:
Nennspannung: 230, 400 V
Leistung: 800 – 3600 W
Max. Elementtemp.: 290 ºC
Farbe 800-2000 W: Verkehrsweiß, RAL9016;
Farbe EEZ-3600 W: verz. Stahlpaneel
Montagehöhe: 2,5 - 4 m
Schutzart: IP 44
Festanschluss
Prüfzeichen: CE konform
z.B. ETHERMA oder Gleichwertiges.

Produktbeschreibung:
Voll- und Zonenheizung
Hygienisches Raumklima
Dunkelstrahler
Rostfreies Gehäuse
Einfache Montage
Oberflächenstruktur optimiert die Abstrahlung
800 W, 650x50x290mm
Type: EEZ-800
Angebotenes Erzeugnis:
'............'
Menge: 0,00 Stk

**01.03.172 Deckenstrahler, EEZ-1200, 1200W**
Deckenstrahler, EEZ-1200, 1200W (14E332C)

Deckenstrahler für vollständiges und zusätzliches Heizen sowie als Schutz vor kalter Zugluft von Fenstern in Umgebungen von z.B. Kaufhäusern, Montagehallen und Industriegebäuden.
Für gleichmäßige, angenehme Wärme,für verschiedene Komfortzonen durch Punkt- und Flächenheizen.
Technische Beschreibung:
Nennspannung: 230, 400 V
Leistung: 800 – 3600 W
Max. Elementtemp.: 290 ºC
Farbe 800-2000 W: Verkehrsweiß, RAL9016;
Farbe EEZ-3600 W: verz. Stahlpaneel
Montagehöhe: 2,5 - 4 m
Schutzart: IP 44
Festanschluss
Prüfzeichen: CE konform
z.B. ETHERMA oder Gleichwertiges.

Produktbeschreibung:
Voll- und Zonenheizung
Hygienisches Raumklima
Dunkelstrahler
Rostfreies Gehäuse
Einfache Montage
Oberflächenstruktur optimiert die Abstrahlung
Deckenstrahler EEZ, 230 V, IP 44
1200 W, 960x50x290mm
Type: EEZ-1200
Angebotenes Erzeugnis:
'............'
Menge: 0,00 Stk

**01.03.173 Deckenstrahler, EEZ-1600, 1600W**
Deckenstrahler, EEZ-1600, 1600W (14E332D)

Deckenstrahler für vollständiges und zusätzliches Heizen sowie als Schutz vor kalter Zugluft von Fenstern in Umgebungen von z.B. Kaufhäusern, Montagehallen und Industriegebäuden.
Für gleichmäßige, angenehme Wärme,für verschiedene Komfortzonen durch Punkt- und Flächenheizen.
Technische Beschreibung:
Nennspannung: 230, 400 V
Leistung: 800 – 3600 W
Max. Elementtemp.: 290 ºC
Farbe 800-2000 W: Verkehrsweiß, RAL9016;
Farbe EEZ-3600 W: verz. Stahlpaneel
Montagehöhe: 2,5 - 4 m
Schutzart: IP 44
Festanschluss
Prüfzeichen: CE konform
z.B. ETHERMA oder Gleichwertiges.

Produktbeschreibung:
Voll- und Zonenheizung
Hygienisches Raumklima
Dunkelstrahler
Rostfreies Gehäuse
Einfache Montage
Oberflächenstruktur optimiert die Abstrahlung
Deckenstrahler EEZ, 230 V, IP 44
1600 W, 1360x50x290mm
Type: EEZ-1600
Angebotenes Erzeugnis:
'............'
Menge: 0,00 Stk

**01.03.174 Deckenstrahler, EEZ-2000, 2000W**
Deckenstrahler, EEZ-2000, 2000W (14E332E)

Deckenstrahler für vollständiges und zusätzliches Heizen sowie als Schutz vor kalter Zugluft von Fenstern in Umgebungen von z.B. Kaufhäusern, Montagehallen und Industriegebäuden.
Für gleichmäßige, angenehme Wärme,für verschiedene Komfortzonen durch Punkt- und Flächenheizen.
Technische Beschreibung:
Nennspannung: 230, 400 V
Leistung: 800 – 3600 W
Max. Elementtemp.: 290 ºC
Farbe 800-2000 W: Verkehrsweiß, RAL9016;
Farbe EEZ-3600 W: verz. Stahlpaneel
Montagehöhe: 2,5 - 4 m
Schutzart: IP 44
Festanschluss
Prüfzeichen: CE konform
z.B. ETHERMA oder Gleichwertiges.

Produktbeschreibung:
Voll- und Zonenheizung
Hygienisches Raumklima
Dunkelstrahler
Rostfreies Gehäuse
Einfache Montage
Oberflächenstruktur optimiert die Abstrahlung
Deckenstrahler EEZ, 230 V, IP 44
2000 W, 1680x50x290mm
Type: EEZ-2000
Angebotenes Erzeugnis:
'............'
Menge: 0,00 Stk

**01.03.175 Deckenstrahler, EEZ-3600, 3600W**
Deckenstrahler, EEZ-3600, 3600W (14E332F)

Deckenstrahler für vollständiges und zusätzliches Heizen sowie als Schutz vor kalter Zugluft von Fenstern in Umgebungen von z.B. Kaufhäusern, Montagehallen und Industriegebäuden.
Für gleichmäßige, angenehme Wärme,für verschiedene Komfortzonen durch Punkt- und Flächenheizen.
Technische Beschreibung:
Nennspannung: 230, 400 V
Leistung: 800 – 3600 W
Max. Elementtemp.: 290 ºC
Farbe 800-2000 W: Verkehrsweiß, RAL9016;
Farbe EEZ-3600 W: verz. Stahlpaneel
Montagehöhe: 2,5 - 4 m
Schutzart: IP 44
Festanschluss
Prüfzeichen: CE konform
z.B. ETHERMA oder Gleichwertiges.

Produktbeschreibung:
Voll- und Zonenheizung
Hygienisches Raumklima
Dunkelstrahler
Rostfreies Gehäuse
Einfache Montage
Oberflächenstruktur optimiert die Abstrahlung
Deckenstrahler EEZ, 230/400 V, IP 44
3600 W, 1680x50x430mm
Type: EEZ-3600
Angebotenes Erzeugnis:
'............'
Menge: 0,00 Stk

**01.03.176 Deckenstrahler Wandhalterung, EEZ-WH**
Deckenstrahler Wandhalterung, EEZ-WH (14E332G)

Deckenstrahler für vollständiges und zusätzliches Heizen sowie als Schutz vor kalter Zugluft von Fenstern in Umgebungen von z.B. Kaufhäusern, Montagehallen und Industriegebäuden.
Für gleichmäßige, angenehme Wärme,für verschiedene Komfortzonen durch Punkt- und Flächenheizen.
Technische Beschreibung:
Nennspannung: 230, 400 V
Leistung: 800 – 3600 W
Max. Elementtemp.: 290 ºC
Farbe 800-2000 W: Verkehrsweiß, RAL9016;
Farbe EEZ-3600 W: verz. Stahlpaneel
Montagehöhe: 2,5 - 4 m
Schutzart: IP 44
Festanschluss
Prüfzeichen: CE konform
z.B. ETHERMA oder Gleichwertiges.

Produktbeschreibung:
Voll- und Zonenheizung
Hygienisches Raumklima
Dunkelstrahler
Rostfreies Gehäuse
Einfache Montage
Oberflächenstruktur optimiert die Abstrahlung
Wandhalterung für EEZ-800 / 1200 / 1600 / 2000 / 3600, Verkehrsweiß, RAL9016, 1 VPE (2 Stk.)
Type: EEZ-WH
Angebotenes Erzeugnis:
'............'
Menge: 0,00 Stk

**01.03.177 Deckenstrahler Wandhalterung, EEZ-DH**
Deckenstrahler Wandhalterung, EEZ-DH (14E332H)

Deckenstrahler für vollständiges und zusätzliches Heizen sowie als Schutz vor kalter Zugluft von Fenstern in Umgebungen von z.B. Kaufhäusern, Montagehallen und Industriegebäuden.
Für gleichmäßige, angenehme Wärme,für verschiedene Komfortzonen durch Punkt- und Flächenheizen.
Technische Beschreibung:
Nennspannung: 230, 400 V
Leistung: 800 – 3600 W
Max. Elementtemp.: 290 ºC
Farbe 800-2000 W: Verkehrsweiß, RAL9016;
Farbe EEZ-3600 W: verz. Stahlpaneel
Montagehöhe: 2,5 - 4 m
Schutzart: IP 44
Festanschluss
Prüfzeichen: CE konform
z.B. ETHERMA oder Gleichwertiges.

Produktbeschreibung:
Voll- und Zonenheizung
Hygienisches Raumklima
Dunkelstrahler
Rostfreies Gehäuse
Einfache Montage
Oberflächenstruktur optimiert die Abstrahlung
Abhängungsvorrichtung für Deckenstrahler EEZ, 1 VPE (4 Stk.), galvanisiert, unlackiert
Type: EEZ-DH
Angebotenes Erzeugnis:
'............'
Menge: 0,00 Stk

**01.03.178 Industrie-Quarzstrahler, EIH-3000, 3000W**
Industrie-Quarzstrahler, EIH-3000, 3000W (14E333B)

Infrarotstrahler für das Voll- oder Zusatzheizen von Räumen mit großem Volumen und hohen Decken, auch im Freien einsetzbar (z.B. auf Sporttribünen oder Laderampen), um diese trocken und frostfrei zu halten.
Robustes Industriedesign: Reflektor aus blank eloxiertem Aluminium

Technische Beschreibung:
Nennspannung: 230, 400 V
Leistung: 3000 – 6000 W
Max. Elementtemp.: 750 ºC
Farbe: Verzinktes Stahlpaneel
Montagehöhe: 3 - 9 m
Schutzart: IP 44
Festanschluss
Prüfzeichen: CE konform
z.B. ETHERMA oder Gleichwertiges.

Produktbeschreibung:
Für Räume mit großem Volumen und hohen Decken
Gute Wärmeverteilung
Rostfreies Gehäuse
Robuste Ausführung
Neigung veränderbar
Auch für den Außenbereich
3000 W, 1030x80x300mm
Type: EIH-3000
Angebotenes Erzeugnis:
'............'
Menge: 0,00 Stk

**01.03.179 Industrie-Quarzstrahler, EIH-4500, 4500W**
Industrie-Quarzstrahler, EIH-4500, 4500W (14E333C)

Infrarotstrahler für das Voll- oder Zusatzheizen von Räumen mit großem Volumen und hohen Decken, auch im Freien einsetzbar (z.B. auf Sporttribünen oder Laderampen), um diese trocken und frostfrei zu halten.
Robustes Industriedesign: Reflektor aus blank eloxiertem Aluminium

Technische Beschreibung:
Nennspannung: 230, 400 V
Leistung: 3000 – 6000 W
Max. Elementtemp.: 750 ºC
Farbe: Verzinktes Stahlpaneel
Montagehöhe: 3 - 9 m
Schutzart: IP 44
Festanschluss
Prüfzeichen: CE konform
z.B. ETHERMA oder Gleichwertiges.

Produktbeschreibung:
Für Räume mit großem Volumen und hohen Decken
Gute Wärmeverteilung
Rostfreies Gehäuse
Robuste Ausführung
Neigung veränderbar
Auch für den Außenbereich
4500 W, 1360x80x300mm
Type: EIH-4500
Angebotenes Erzeugnis:
'............'
Menge: 0,00 Stk

**01.03.180 Industrie-Quarzstrahler, EIH-6000, 6000W**
Industrie-Quarzstrahler, EIH-6000, 6000W (14E333D)

Infrarotstrahler für das Voll- oder Zusatzheizen von Räumen mit großem Volumen und hohen Decken, auch im Freien einsetzbar (z.B. auf Sporttribünen oder Laderampen), um diese trocken und frostfrei zu halten.
Robustes Industriedesign: Reflektor aus blank eloxiertem Aluminium

Technische Beschreibung:
Nennspannung: 230, 400 V
Leistung: 3000 – 6000 W
Max. Elementtemp.: 750 ºC
Farbe: Verzinktes Stahlpaneel
Montagehöhe: 3 - 9 m
Schutzart: IP 44
Festanschluss
Prüfzeichen: CE konform
z.B. ETHERMA oder Gleichwertiges.

Produktbeschreibung:
Für Räume mit großem Volumen und hohen Decken
Gute Wärmeverteilung
Rostfreies Gehäuse
Robuste Ausführung
Neigung veränderbar
Auch für den Außenbereich
6000 W, 1680x80x300mm
Type: EIH-6000
Angebotenes Erzeugnis:
'............'
Menge: 0,00 Stk

**01.03.181 Industrie-Quarzstrahler Schutzgitter, EIHG-3000**
Industrie-Quarzstrahler Schutzgitter, EIHG-3000 (14E333E)

Infrarotstrahler für das Voll- oder Zusatzheizen von Räumen mit großem Volumen und hohen Decken, auch im Freien einsetzbar (z.B. auf Sporttribünen oder Laderampen), um diese trocken und frostfrei zu halten.
Robustes Industriedesign: Reflektor aus blank eloxiertem Aluminium

Technische Beschreibung:
Nennspannung: 230, 400 V
Leistung: 3000 – 6000 W
Max. Elementtemp.: 750 ºC
Farbe: Verzinktes Stahlpaneel
Montagehöhe: 3 - 9 m
Schutzart: IP 44
Festanschluss
Prüfzeichen: CE konform
z.B. ETHERMA oder Gleichwertiges.

Produktbeschreibung:
Für Räume mit großem Volumen und hohen Decken
Gute Wärmeverteilung
Rostfreies Gehäuse
Robuste Ausführung
Neigung veränderbar
Auch für den Außenbereich
Schutzgitter für EIH-3000
Type: EIHG-3000
Angebotenes Erzeugnis:
'............'
Menge: 0,00 Stk

**01.03.182 Industrie-Quarzstrahler Schutzgitter, EIHG-4500**
Industrie-Quarzstrahler Schutzgitter, EIHG-4500 (14E333F)

Infrarotstrahler für das Voll- oder Zusatzheizen von Räumen mit großem Volumen und hohen Decken, auch im Freien einsetzbar (z.B. auf Sporttribünen oder Laderampen), um diese trocken und frostfrei zu halten.
Robustes Industriedesign: Reflektor aus blank eloxiertem Aluminium

Technische Beschreibung:
Nennspannung: 230, 400 V
Leistung: 3000 – 6000 W
Max. Elementtemp.: 750 ºC
Farbe: Verzinktes Stahlpaneel
Montagehöhe: 3 - 9 m
Schutzart: IP 44
Festanschluss
Prüfzeichen: CE konform
z.B. ETHERMA oder Gleichwertiges.

Produktbeschreibung:
Für Räume mit großem Volumen und hohen Decken
Gute Wärmeverteilung
Rostfreies Gehäuse
Robuste Ausführung
Neigung veränderbar
Auch für den Außenbereich
Schutzgitter für EIH-4500
Type: EIHG-4500
Angebotenes Erzeugnis:
'............'
Menge: 0,00 Stk

**01.03.183 Industrie-Quarzstrahler Schutzgitter, EIHG-6000**
Industrie-Quarzstrahler Schutzgitter, EIHG-6000 (14E333G)

Infrarotstrahler für das Voll- oder Zusatzheizen von Räumen mit großem Volumen und hohen Decken, auch im Freien einsetzbar (z.B. auf Sporttribünen oder Laderampen), um diese trocken und frostfrei zu halten.
Robustes Industriedesign: Reflektor aus blank eloxiertem Aluminium

Technische Beschreibung:
Nennspannung: 230, 400 V
Leistung: 3000 – 6000 W
Max. Elementtemp.: 750 ºC
Farbe: Verzinktes Stahlpaneel
Montagehöhe: 3 - 9 m
Schutzart: IP 44
Festanschluss
Prüfzeichen: CE konform
z.B. ETHERMA oder Gleichwertiges.

Produktbeschreibung:
Für Räume mit großem Volumen und hohen Decken
Gute Wärmeverteilung
Rostfreies Gehäuse
Robuste Ausführung
Neigung veränderbar
Auch für den Außenbereich
Schutzgitter für EIH-6000
Type: EIHG-6000
Angebotenes Erzeugnis:
'............'
Menge: 0,00 Stk

**01.03.184 Deckenstrahler, EIR-1000, 1000W**
Deckenstrahler, EIR-1000, 1000W (14E334B)

Deckenstrahler für Terrassen, Balkons und in Freiluftrestaurants, für den Einsatz in Werkstätten und Lagerräumen zum gezielten Heizen von begrenzten Flächen einsetzbar.
Die Reflektoren sind aus hochglanzpoliertem Aluminium mit maximaler Korrosionsbeständigkeit, mit verstellbare Montagekonsole für eine einfache Wand- oder Deckenmontage.
Technische Beschreibung:
Nennspannung: 230 V
Leistung: 1000 – 1500 W
Max. Elementtemp.: 700 ºC
Farbe: Aluminium poliert
Schutzart: IP 44
Schutzklasse: I
Festanschluss
Prüfzeichen: CE konform
z.B. ETHERMA oder Gleichwertiges.

Produktbeschreibung:
Für den nnenbereich
Schlankes Design
Einfache Montage
Wand- und Deckenmontage möglich
1000 W, 1170x75x94mm
Type: EIR-1000
Angebotenes Erzeugnis:
'............'
Menge: 0,00 Stk

**01.03.185 Deckenstrahler, EIR-1500, 1500W**
Deckenstrahler, EIR-1500, 1500W (14E334C)

Deckenstrahler für Terrassen, Balkons und in Freiluftrestaurants, für den Einsatz in Werkstätten und Lagerräumen zum gezielten Heizen von begrenzten Flächen einsetzbar.
Die Reflektoren sind aus hochglanzpoliertem Aluminium mit maximaler Korrosionsbeständigkeit, mit verstellbare Montagekonsole für eine einfache Wand- oder Deckenmontage.
Technische Beschreibung:
Nennspannung: 230 V
Leistung: 1000 – 1500 W
Max. Elementtemp.: 700 ºC
Farbe: Aluminium poliert
Schutzart: IP 44
Schutzklasse: I
Festanschluss
Prüfzeichen: CE konform
z.B. ETHERMA oder Gleichwertiges.

Produktbeschreibung:
Für den nnenbereich
Schlankes Design
Einfache Montage
Wand- und Deckenmontage möglich
1500 W, 1680x75x94mm
Type: EIR-1500
Angebotenes Erzeugnis:
'............'
Menge: 0,00 Stk

**01.03.186 Dunkelstrahler ohne Schalter, ET-EXO-DARK-2000-W,Weiß**
Dunkelstrahler ohne Schalter, ET-EXO-DARK-2000-W,Weiß (14E336A)

Premium-Dunkelstrahler EXO DARK für den windgeschützten Außenbereich, beheizbare Fläche: bis zu 14 m², Fernbedienung optional erhältlich

TECHNISCHE DATEN
Nennspannung: 230 V
Heizröhre: Ultra-Low-Glare Infrarotröhre,
ø Lebensdauer Heizröhre 5.000 h
Restlicht: 1 lux/kW/m2
Leistung: 2000 W
Farben: Weiß RAL 9016, Schwarz RAL 9011
Ein/Aus Schalter: Nein
Schutzart: IP 65
Anschluss: Steckerleitung 180 cm
Garantie: 5 Jahre
z.B. ETHERMA oder Gleichwertiges.

PRODUKTVORTEILE
"Ultra-Low-Glare" Heizelement
sofortige konstante Wärme ohne Lichtanteil (auf Knopfdruck)
Für Decken- und Wandmontage geeignet
Schnellmontagesystem mittels zwei T-Kipphalterungen
RC Ausführung mit Fernbedienung regelbar und in 3 Stufen dimmbar
(33% / 66% / 100%)
2000 W, 930x155x111(250) mm (BxHxT (inkl. Halterung)), Weiß
ohne Schalter
Type: ET-EXO-DARK-2000-W
Angebotenes Erzeugnis:
'............'
Menge: 0,00 Stk

**01.03.187 Dunkelstrahler ohne Schalter, ET-EXO-DARK-2000-B,Schwarz**
Dunkelstrahler ohne Schalter, ET-EXO-DARK-2000-B,Schwarz (14E336B)

Premium-Dunkelstrahler EXO DARK für den windgeschützten Außenbereich, beheizbare Fläche: bis zu 14 m², Fernbedienung optional erhältlich

TECHNISCHE DATEN
Nennspannung: 230 V
Heizröhre: Ultra-Low-Glare Infrarotröhre,
ø Lebensdauer Heizröhre 5.000 h
Restlicht: 1 lux/kW/m2
Leistung: 2000 W
Farben: Weiß RAL 9016, Schwarz RAL 9011
Ein/Aus Schalter: Nein
Schutzart: IP 65
Anschluss: Steckerleitung 180 cm
Garantie: 5 Jahre
z.B. ETHERMA oder Gleichwertiges.

PRODUKTVORTEILE
"Ultra-Low-Glare" Heizelement
sofortige konstante Wärme ohne Lichtanteil (auf Knopfdruck)
Für Decken- und Wandmontage geeignet
Schnellmontagesystem mittels zwei T-Kipphalterungen
RC Ausführung mit Fernbedienung regelbar und in 3 Stufen dimmbar
(33% / 66% / 100%)
2000 W, 930x155x111(250) mm (BxHxT (inkl. Halterung)), Schwarz
ohne Schalter
Type: ET-EXO-DARK-2000-B
Angebotenes Erzeugnis:
'............'
Menge: 0,00 Stk

**01.03.188 Dunkelstrahler mit Funk-Steuerung,ET-EXO-DARK-2000RC-W,Weiß**
Dunkelstrahler mit  Funk-Steuerung,ET-EXO-DARK-2000RC-W,Weiß (14E336C)

Premium-Dunkelstrahler EXO DARK für den windgeschützten Außenbereich, beheizbare Fläche: bis zu 14 m², Fernbedienung optional erhältlich

TECHNISCHE DATEN
Nennspannung: 230 V
Heizröhre: Ultra-Low-Glare Infrarotröhre,
ø Lebensdauer Heizröhre 5.000 h
Restlicht: 1 lux/kW/m2
Leistung: 2000 W
Farben: Weiß RAL 9016, Schwarz RAL 9011
Ein/Aus Schalter: Nein
Schutzart: IP 65
Anschluss: Steckerleitung 180 cm
Garantie: 5 Jahre
z.B. ETHERMA oder Gleichwertiges.

PRODUKTVORTEILE
"Ultra-Low-Glare" Heizelement
sofortige konstante Wärme ohne Lichtanteil (auf Knopfdruck)
Für Decken- und Wandmontage geeignet
Schnellmontagesystem mittels zwei T-Kipphalterungen
RC Ausführung mit Fernbedienung regelbar und in 3 Stufen dimmbar
(33% / 66% / 100%)
2000 W, 930x155x111(250) mm (BxHxT (inkl. Halterung)), Weiß
mit Funk-Steuerung
Type: ET-EXO-DARK-2000RC-W
Angebotenes Erzeugnis:
'............'
Menge: 0,00 Stk

**01.03.189 Dunkelstrahler m.Funk-Steuerung,ET-EXO-DARK-2000RC-B,Schwarz**
Dunkelstrahler m.Funk-Steuerung,ET-EXO-DARK-2000RC-B,Schwarz (14E336D)

Premium-Dunkelstrahler EXO DARK für den windgeschützten Außenbereich, beheizbare Fläche: bis zu 14 m², Fernbedienung optional erhältlich

TECHNISCHE DATEN
Nennspannung: 230 V
Heizröhre: Ultra-Low-Glare Infrarotröhre,
ø Lebensdauer Heizröhre 5.000 h
Restlicht: 1 lux/kW/m2
Leistung: 2000 W
Farben: Weiß RAL 9016, Schwarz RAL 9011
Ein/Aus Schalter: Nein
Schutzart: IP 65
Anschluss: Steckerleitung 180 cm
Garantie: 5 Jahre
z.B. ETHERMA oder Gleichwertiges.

PRODUKTVORTEILE
"Ultra-Low-Glare" Heizelement
sofortige konstante Wärme ohne Lichtanteil (auf Knopfdruck)
Für Decken- und Wandmontage geeignet
Schnellmontagesystem mittels zwei T-Kipphalterungen
RC Ausführung mit Fernbedienung regelbar und in 3 Stufen dimmbar
(33% / 66% / 100%)
2000 W, 930x155x111(250) mm (BxHxT (inkl. Halterung)), Schwarz
mit Funk-Steuerung
Type: ET-EXO-DARK-2000RC-B
Angebotenes Erzeugnis:
'............'
Menge: 0,00 Stk

**01.03.190 EXO DARK - Zubehör, Funk-Fernbedienung, ET-RC-EXO-RC**
EXO DARK - Zubehör, Funk-Fernbedienung, ET-RC-EXO-RC (14E336E)

Premium-Dunkelstrahler EXO DARK für den windgeschützten Außenbereich, beheizbare Fläche: bis zu 14 m², Fernbedienung optional erhältlich

TECHNISCHE DATEN
Nennspannung: 230 V
Heizröhre: Ultra-Low-Glare Infrarotröhre,
ø Lebensdauer Heizröhre 5.000 h
Restlicht: 1 lux/kW/m2
Leistung: 2000 W
Farben: Weiß RAL 9016, Schwarz RAL 9011
Ein/Aus Schalter: Nein
Schutzart: IP 65
Anschluss: Steckerleitung 180 cm
Garantie: 5 Jahre
z.B. ETHERMA oder Gleichwertiges.

PRODUKTVORTEILE
"Ultra-Low-Glare" Heizelement
sofortige konstante Wärme ohne Lichtanteil (auf Knopfdruck)
Für Decken- und Wandmontage geeignet
Schnellmontagesystem mittels zwei T-Kipphalterungen
RC Ausführung mit Fernbedienung regelbar und in 3 Stufen dimmbar
(33% / 66% / 100%)
Funk-Fernbedienung für ETHERMA EXO Funk-Steuerungen
Type: ET-RC-EXO-RC
Angebotenes Erzeugnis:
'............'
Menge: 0,00 Stk

**01.03.191 EXO DARK - Zubehör, Infrarotröhre, ET-LM-EXO-DARK-2000**
EXO DARK - Zubehör, Infrarotröhre, ET-LM-EXO-DARK-2000 (14E336F)

Premium-Dunkelstrahler EXO DARK für den windgeschützten Außenbereich, beheizbare Fläche: bis zu 14 m², Fernbedienung optional erhältlich

TECHNISCHE DATEN
Nennspannung: 230 V
Heizröhre: Ultra-Low-Glare Infrarotröhre,
ø Lebensdauer Heizröhre 5.000 h
Restlicht: 1 lux/kW/m2
Leistung: 2000 W
Farben: Weiß RAL 9016, Schwarz RAL 9011
Ein/Aus Schalter: Nein
Schutzart: IP 65
Anschluss: Steckerleitung 180 cm
Garantie: 5 Jahre
z.B. ETHERMA oder Gleichwertiges.

PRODUKTVORTEILE
"Ultra-Low-Glare" Heizelement
sofortige konstante Wärme ohne Lichtanteil (auf Knopfdruck)
Für Decken- und Wandmontage geeignet
Schnellmontagesystem mittels zwei T-Kipphalterungen
RC Ausführung mit Fernbedienung regelbar und in 3 Stufen dimmbar
(33% / 66% / 100%)
Infrarotröhre mit 2000 W für Dunkelstrahler ETHERMA EXO DARK
Type: ET-LM-EXO-DARK-2000
Angebotenes Erzeugnis:
'............'
Menge: 0,00 Stk

**01.03.192 Infrarotstrahler ohne Schalter, ET-EXO-PRO-2000-W, Weiß**
Infrarotstrahler ohne Schalter, ET-EXO-PRO-2000-W, Weiß (14E337A)

Premium-Infrarotstrahler EXO PRO für die Anwendung im Außenbereich, Optional auch mit integriertem Funk-Dimmer verfügbar

TECHNISCHE DATEN
Nennspannung: 230 V
Heizröhre: Premium-Carbonröhre
Leistung: 2000/2500 W
ø Lebensdauer Heizröhre 10.000 h
Farben: Weiß RAL 9016, Schwarz RAL 9011
Ein/Aus-Schalter: Nein
Schutzart: IP 65
Anschluss: Steckerleitung 180 cm
Garantie: 5 Jahre
Beheizbare Fläche:
bis zu 16 m2 bei 2000 W
 bis zu 18 m2 bei 2500 W
z.B. ETHERMA oder Gleichwertiges.

PRODUKTVORTEILE
Höchste Wärmedichte dank Infrarot Premium-Carbonröhre
Kein sichtbarer Lichtstrahlungsanteil im Betrieb
lange Lebensdauer der Premium-Carbonröhre
Für Decken- und Wandmontage
Schnellmontagesystem mittels zwei T-Kipphalterungen
RC Ausführung mit Fernbedienung regelbar
RC Ausführung in 3 Stufen dimmbar (33 % / 66 % / 100 %)
2000 W, 830x155x111(250) mm (BxHxT (inkl. Halterung)), Weiß
ohne Schalter
Type: ET-EXO-PRO-2000-W
Angebotenes Erzeugnis:
'............'
Menge: 0,00 Stk

**01.03.193 Infrarotstrahler ohne Schalter, ET-EXO-PRO-2000-B, Schwarz**
Infrarotstrahler ohne Schalter, ET-EXO-PRO-2000-B, Schwarz (14E337B)

Premium-Infrarotstrahler EXO PRO für die Anwendung im Außenbereich, Optional auch mit integriertem Funk-Dimmer verfügbar

TECHNISCHE DATEN
Nennspannung: 230 V
Heizröhre: Premium-Carbonröhre
Leistung: 2000/2500 W
ø Lebensdauer Heizröhre 10.000 h
Farben: Weiß RAL 9016, Schwarz RAL 9011
Ein/Aus-Schalter: Nein
Schutzart: IP 65
Anschluss: Steckerleitung 180 cm
Garantie: 5 Jahre
Beheizbare Fläche:
bis zu 16 m2 bei 2000 W
 bis zu 18 m2 bei 2500 W
z.B. ETHERMA oder Gleichwertiges.

PRODUKTVORTEILE
Höchste Wärmedichte dank Infrarot Premium-Carbonröhre
Kein sichtbarer Lichtstrahlungsanteil im Betrieb
lange Lebensdauer der Premium-Carbonröhre
Für Decken- und Wandmontage
Schnellmontagesystem mittels zwei T-Kipphalterungen
RC Ausführung mit Fernbedienung regelbar
RC Ausführung in 3 Stufen dimmbar (33 % / 66 % / 100 %)
2000 W, 830x155x111(250) mm (BxHxT (inkl. Halterung)), Schwarz
ohne Schalter
Type: ET-EXO-PRO-2000-B
Angebotenes Erzeugnis:
'............'
Menge: 0,00 Stk

**01.03.194 Infrarotstrahler ohne Schalter,ET-EXO-PRO-2500-W, Weiß**
Infrarotstrahler ohne Schalter,ET-EXO-PRO-2500-W, Weiß (14E337C)

Premium-Infrarotstrahler EXO PRO für die Anwendung im Außenbereich, Optional auch mit integriertem Funk-Dimmer verfügbar

TECHNISCHE DATEN
Nennspannung: 230 V
Heizröhre: Premium-Carbonröhre
Leistung: 2000/2500 W
ø Lebensdauer Heizröhre 10.000 h
Farben: Weiß RAL 9016, Schwarz RAL 9011
Ein/Aus-Schalter: Nein
Schutzart: IP 65
Anschluss: Steckerleitung 180 cm
Garantie: 5 Jahre
Beheizbare Fläche:
bis zu 16 m2 bei 2000 W
 bis zu 18 m2 bei 2500 W
z.B. ETHERMA oder Gleichwertiges.

PRODUKTVORTEILE
Höchste Wärmedichte dank Infrarot Premium-Carbonröhre
Kein sichtbarer Lichtstrahlungsanteil im Betrieb
lange Lebensdauer der Premium-Carbonröhre
Für Decken- und Wandmontage
Schnellmontagesystem mittels zwei T-Kipphalterungen
RC Ausführung mit Fernbedienung regelbar
RC Ausführung in 3 Stufen dimmbar (33 % / 66 % / 100 %)
2500 W, 930x155x111(250) mm (BxHxT (inkl. Halterung)), Weiß
ohne Schalter
Type: ET-EXO-PRO-2500-W
Angebotenes Erzeugnis:
'............'
Menge: 0,00 Stk

**01.03.195 Infrarotstrahler ohne Schalter,ET-EXO-PRO-2500-B, schwarz**
Infrarotstrahler ohne Schalter,ET-EXO-PRO-2500-B, schwarz (14E337D)

Premium-Infrarotstrahler EXO PRO für die Anwendung im Außenbereich, Optional auch mit integriertem Funk-Dimmer verfügbar

TECHNISCHE DATEN
Nennspannung: 230 V
Heizröhre: Premium-Carbonröhre
Leistung: 2000/2500 W
ø Lebensdauer Heizröhre 10.000 h
Farben: Weiß RAL 9016, Schwarz RAL 9011
Ein/Aus-Schalter: Nein
Schutzart: IP 65
Anschluss: Steckerleitung 180 cm
Garantie: 5 Jahre
Beheizbare Fläche:
bis zu 16 m2 bei 2000 W
 bis zu 18 m2 bei 2500 W
z.B. ETHERMA oder Gleichwertiges.

PRODUKTVORTEILE
Höchste Wärmedichte dank Infrarot Premium-Carbonröhre
Kein sichtbarer Lichtstrahlungsanteil im Betrieb
lange Lebensdauer der Premium-Carbonröhre
Für Decken- und Wandmontage
Schnellmontagesystem mittels zwei T-Kipphalterungen
RC Ausführung mit Fernbedienung regelbar
RC Ausführung in 3 Stufen dimmbar (33 % / 66 % / 100 %)
2500 W, 930x155x111(250) mm (BxHxT (inkl. Halterung)), schwarz
ohne Schalter
Type: ET-EXO-PRO-2500-B
Angebotenes Erzeugnis:
'............'
Menge: 0,00 Stk

**01.03.196 Infrarotstrahler m. Funk-Steuerung, ET-EXO-PRO-2000RC-W,Weiß**
Infrarotstrahler m. Funk-Steuerung, ET-EXO-PRO-2000RC-W,Weiß (14E337E)

Premium-Infrarotstrahler EXO PRO für die Anwendung im Außenbereich, Optional auch mit integriertem Funk-Dimmer verfügbar

TECHNISCHE DATEN
Nennspannung: 230 V
Heizröhre: Premium-Carbonröhre
Leistung: 2000/2500 W
ø Lebensdauer Heizröhre 10.000 h
Farben: Weiß RAL 9016, Schwarz RAL 9011
Ein/Aus-Schalter: Nein
Schutzart: IP 65
Anschluss: Steckerleitung 180 cm
Garantie: 5 Jahre
Beheizbare Fläche:
bis zu 16 m2 bei 2000 W
 bis zu 18 m2 bei 2500 W
z.B. ETHERMA oder Gleichwertiges.

PRODUKTVORTEILE
Höchste Wärmedichte dank Infrarot Premium-Carbonröhre
Kein sichtbarer Lichtstrahlungsanteil im Betrieb
lange Lebensdauer der Premium-Carbonröhre
Für Decken- und Wandmontage
Schnellmontagesystem mittels zwei T-Kipphalterungen
RC Ausführung mit Fernbedienung regelbar
RC Ausführung in 3 Stufen dimmbar (33 % / 66 % / 100 %)
2000 W, 930x155x111(250) mm (BxHxT (inkl. Halterung)), Weiß
mit integrierter Funk-Steuerung
Type: ET-EXO-PRO-2000RC-W
Angebotenes Erzeugnis:
'............'
Menge: 0,00 Stk

**01.03.197 Infrarotstrahler m. Funk-Steuerung,ET-EXO-PRO-2000RC-B, Schw**
Infrarotstrahler m. Funk-Steuerung,ET-EXO-PRO-2000RC-B, Schw (14E337F)

Premium-Infrarotstrahler EXO PRO für die Anwendung im Außenbereich, Optional auch mit integriertem Funk-Dimmer verfügbar

TECHNISCHE DATEN
Nennspannung: 230 V
Heizröhre: Premium-Carbonröhre
Leistung: 2000/2500 W
ø Lebensdauer Heizröhre 10.000 h
Farben: Weiß RAL 9016, Schwarz RAL 9011
Ein/Aus-Schalter: Nein
Schutzart: IP 65
Anschluss: Steckerleitung 180 cm
Garantie: 5 Jahre
Beheizbare Fläche:
bis zu 16 m2 bei 2000 W
 bis zu 18 m2 bei 2500 W
z.B. ETHERMA oder Gleichwertiges.

PRODUKTVORTEILE
Höchste Wärmedichte dank Infrarot Premium-Carbonröhre
Kein sichtbarer Lichtstrahlungsanteil im Betrieb
lange Lebensdauer der Premium-Carbonröhre
Für Decken- und Wandmontage
Schnellmontagesystem mittels zwei T-Kipphalterungen
RC Ausführung mit Fernbedienung regelbar
RC Ausführung in 3 Stufen dimmbar (33 % / 66 % / 100 %)
2000 W, 930x155x111(250) mm (BxHxT (inkl. Halterung)), Schwarz
mit integrierter Funk-Steuerung
Type: ET-EXO-PRO-2000RC-B
Angebotenes Erzeugnis:
'............'
Menge: 0,00 Stk

**01.03.198 Infrarotstrahler m. Funk-Steuerung,ET-EXO-PRO-2500RC-W, Weiß**
Infrarotstrahler m. Funk-Steuerung,ET-EXO-PRO-2500RC-W, Weiß (14E337G)

Premium-Infrarotstrahler EXO PRO für die Anwendung im Außenbereich, Optional auch mit integriertem Funk-Dimmer verfügbar

TECHNISCHE DATEN
Nennspannung: 230 V
Heizröhre: Premium-Carbonröhre
Leistung: 2000/2500 W
ø Lebensdauer Heizröhre 10.000 h
Farben: Weiß RAL 9016, Schwarz RAL 9011
Ein/Aus-Schalter: Nein
Schutzart: IP 65
Anschluss: Steckerleitung 180 cm
Garantie: 5 Jahre
Beheizbare Fläche:
bis zu 16 m2 bei 2000 W
 bis zu 18 m2 bei 2500 W
z.B. ETHERMA oder Gleichwertiges.

PRODUKTVORTEILE
Höchste Wärmedichte dank Infrarot Premium-Carbonröhre
Kein sichtbarer Lichtstrahlungsanteil im Betrieb
lange Lebensdauer der Premium-Carbonröhre
Für Decken- und Wandmontage
Schnellmontagesystem mittels zwei T-Kipphalterungen
RC Ausführung mit Fernbedienung regelbar
RC Ausführung in 3 Stufen dimmbar (33 % / 66 % / 100 %)
2500 W, 930x155x111(250) mm (BxHxT (inkl. Halterung)), Weiß
mit integrierter Funk-Steuerung
Type: ET-EXO-PRO-2500RC-W
Angebotenes Erzeugnis:
'............'
Menge: 0,00 Stk

**01.03.199 Infrarotstrahler m. Funk-Steuerung,ET-EXO-PRO-2500RC-B,Schw.**
Infrarotstrahler m. Funk-Steuerung,ET-EXO-PRO-2500RC-B,Schw. (14E337H)

Premium-Infrarotstrahler EXO PRO für die Anwendung im Außenbereich, Optional auch mit integriertem Funk-Dimmer verfügbar

TECHNISCHE DATEN
Nennspannung: 230 V
Heizröhre: Premium-Carbonröhre
Leistung: 2000/2500 W
ø Lebensdauer Heizröhre 10.000 h
Farben: Weiß RAL 9016, Schwarz RAL 9011
Ein/Aus-Schalter: Nein
Schutzart: IP 65
Anschluss: Steckerleitung 180 cm
Garantie: 5 Jahre
Beheizbare Fläche:
bis zu 16 m2 bei 2000 W
 bis zu 18 m2 bei 2500 W
z.B. ETHERMA oder Gleichwertiges.

PRODUKTVORTEILE
Höchste Wärmedichte dank Infrarot Premium-Carbonröhre
Kein sichtbarer Lichtstrahlungsanteil im Betrieb
lange Lebensdauer der Premium-Carbonröhre
Für Decken- und Wandmontage
Schnellmontagesystem mittels zwei T-Kipphalterungen
RC Ausführung mit Fernbedienung regelbar
RC Ausführung in 3 Stufen dimmbar (33 % / 66 % / 100 %)
2500 W, 930x155x111(250) mm (BxHxT (inkl. Halterung)), Schwarz
mit integrierter Funk-Steuerung
Type: ET-EXO-PRO-2500RC-W
Angebotenes Erzeugnis:
'............'
Menge: 0,00 Stk

**01.03.200 EXO PRO - Zubehör, Funk-Fernbedienung, ET-RC-EXO-RC**
EXO PRO - Zubehör, Funk-Fernbedienung, ET-RC-EXO-RC (14E337I)

Premium-Infrarotstrahler EXO PRO für die Anwendung im Außenbereich, Optional auch mit integriertem Funk-Dimmer verfügbar

TECHNISCHE DATEN
Nennspannung: 230 V
Heizröhre: Premium-Carbonröhre
Leistung: 2000/2500 W
ø Lebensdauer Heizröhre 10.000 h
Farben: Weiß RAL 9016, Schwarz RAL 9011
Ein/Aus-Schalter: Nein
Schutzart: IP 65
Anschluss: Steckerleitung 180 cm
Garantie: 5 Jahre
Beheizbare Fläche:
bis zu 16 m2 bei 2000 W
 bis zu 18 m2 bei 2500 W
z.B. ETHERMA oder Gleichwertiges.

PRODUKTVORTEILE
Höchste Wärmedichte dank Infrarot Premium-Carbonröhre
Kein sichtbarer Lichtstrahlungsanteil im Betrieb
lange Lebensdauer der Premium-Carbonröhre
Für Decken- und Wandmontage
Schnellmontagesystem mittels zwei T-Kipphalterungen
RC Ausführung mit Fernbedienung regelbar
RC Ausführung in 3 Stufen dimmbar (33 % / 66 % / 100 %)
Funk-Fernbedienung für ETHERMA EXO Funk-Steuerung
Type: ET-RC-EXO-RC
Angebotenes Erzeugnis:
'............'
Menge: 0,00 Stk

**01.03.201 EXO PRO - Zubehör, Carbonröhre, ET-LM-EXO-PRO-2000**
EXO PRO - Zubehör, Carbonröhre, ET-LM-EXO-PRO-2000 (14E337J)

Premium-Infrarotstrahler EXO PRO für die Anwendung im Außenbereich, Optional auch mit integriertem Funk-Dimmer verfügbar

TECHNISCHE DATEN
Nennspannung: 230 V
Heizröhre: Premium-Carbonröhre
Leistung: 2000/2500 W
ø Lebensdauer Heizröhre 10.000 h
Farben: Weiß RAL 9016, Schwarz RAL 9011
Ein/Aus-Schalter: Nein
Schutzart: IP 65
Anschluss: Steckerleitung 180 cm
Garantie: 5 Jahre
Beheizbare Fläche:
bis zu 16 m2 bei 2000 W
 bis zu 18 m2 bei 2500 W
z.B. ETHERMA oder Gleichwertiges.

PRODUKTVORTEILE
Höchste Wärmedichte dank Infrarot Premium-Carbonröhre
Kein sichtbarer Lichtstrahlungsanteil im Betrieb
lange Lebensdauer der Premium-Carbonröhre
Für Decken- und Wandmontage
Schnellmontagesystem mittels zwei T-Kipphalterungen
RC Ausführung mit Fernbedienung regelbar
RC Ausführung in 3 Stufen dimmbar (33 % / 66 % / 100 %)
Carbonröhre mit 2000 W für Infrarotstrahler ETHERMA EXO PRO
Type: ET-LM-EXO-PRO-2000
Angebotenes Erzeugnis:
'............'
Menge: 0,00 Stk

**01.03.202 EXO PRO - Zubehör, Carbonröhre, ET-LM-EXO-PRO-2500**
EXO PRO - Zubehör, Carbonröhre, ET-LM-EXO-PRO-2500 (14E337K)

Premium-Infrarotstrahler EXO PRO für die Anwendung im Außenbereich, Optional auch mit integriertem Funk-Dimmer verfügbar

TECHNISCHE DATEN
Nennspannung: 230 V
Heizröhre: Premium-Carbonröhre
Leistung: 2000/2500 W
ø Lebensdauer Heizröhre 10.000 h
Farben: Weiß RAL 9016, Schwarz RAL 9011
Ein/Aus-Schalter: Nein
Schutzart: IP 65
Anschluss: Steckerleitung 180 cm
Garantie: 5 Jahre
Beheizbare Fläche:
bis zu 16 m2 bei 2000 W
 bis zu 18 m2 bei 2500 W
z.B. ETHERMA oder Gleichwertiges.

PRODUKTVORTEILE
Höchste Wärmedichte dank Infrarot Premium-Carbonröhre
Kein sichtbarer Lichtstrahlungsanteil im Betrieb
lange Lebensdauer der Premium-Carbonröhre
Für Decken- und Wandmontage
Schnellmontagesystem mittels zwei T-Kipphalterungen
RC Ausführung mit Fernbedienung regelbar
RC Ausführung in 3 Stufen dimmbar (33 % / 66 % / 100 %)
Carbonröhre mit 2500 W für Infrarotstrahler ETHERMA EXO PRO
Type: ET-LM-EXO-PRO-2500
Angebotenes Erzeugnis:
'............'
Menge: 0,00 Stk

**01.03.203 Infrarotstrahler ohne Schalter,ET-EXO-COMFORT-1400-W, Weiß**
Infrarotstrahler ohne Schalter,ET-EXO-COMFORT-1400-W, Weiß (14E338A)

Premium-Infrarotstrahler EXO COMFORT für die Anwendung im Außenbereich, Funk-Fernbedienung (optional erhältlich), RC-Modell optimal für die Montage an Gastroschirmen und -markisen

TECHNISCHE DATEN
Nennspannung: 230 V
Heizröhre: Infrarot-Halogenröhre Gold,
ø Lebensdauer Heizröhre 5.000 h
Leistung: 1400/1800 W
Farben: Weiß RAL 9016, Schwarz RAL 9011
Anschluss: Steckerleitung 180 cm
Schutzart: IP 65
Beheizbare Fläche: bis zu 10 m2 bei 1400 W, bis zu 12 m2 bei 1800 W

z.B. ETHERMA oder Gleichwertiges.
PRODUKTVORTEILE
Infrarot-Halogenröhre Gold
Maximale Wärmestrahlung nach vorne
Schnelle Wärmereaktion
Für Decken- und Wandmontage geeignet
T-Kipphalterung

EXO COMFORT RC MODELL
Mit EIN / AUS-Schalter
Elektronische Sicherheitsabschaltung bei Lage- oder Positionsänderung durch Lagesensor
Integrierter Timer für 30, 60 oder 90 Minuten
Kurzheizfunktion 5 Minuten (ideal für Raucherbereiche)
1400 W, 540x110x76(164) mm (BxHxT (inkl. Halterung)), Weiß
ohne Schalter
Type: ET-EXO-COMFORT-1400-W
Angebotenes Erzeugnis:
'............'
Menge: 0,00 Stk

**01.03.204 Infrarotstrahler o. Schalter,ET-EXO-COMFORT-1400-B, Schwarz**
Infrarotstrahler o. Schalter,ET-EXO-COMFORT-1400-B, Schwarz (14E338B)

Premium-Infrarotstrahler EXO COMFORT für die Anwendung im Außenbereich, Funk-Fernbedienung (optional erhältlich), RC-Modell optimal für die Montage an Gastroschirmen und -markisen

TECHNISCHE DATEN
Nennspannung: 230 V
Heizröhre: Infrarot-Halogenröhre Gold,
ø Lebensdauer Heizröhre 5.000 h
Leistung: 1400/1800 W
Farben: Weiß RAL 9016, Schwarz RAL 9011
Anschluss: Steckerleitung 180 cm
Schutzart: IP 65
Beheizbare Fläche: bis zu 10 m2 bei 1400 W, bis zu 12 m2 bei 1800 W

z.B. ETHERMA oder Gleichwertiges.
PRODUKTVORTEILE
Infrarot-Halogenröhre Gold
Maximale Wärmestrahlung nach vorne
Schnelle Wärmereaktion
Für Decken- und Wandmontage geeignet
T-Kipphalterung

EXO COMFORT RC MODELL
Mit EIN / AUS-Schalter
Elektronische Sicherheitsabschaltung bei Lage- oder Positionsänderung durch Lagesensor
Integrierter Timer für 30, 60 oder 90 Minuten
Kurzheizfunktion 5 Minuten (ideal für Raucherbereiche)
1400 W, 540x110x76(164) mm (BxHxT (inkl. Halterung)), Schwarz
ohne Schalter
Type: ET-EXO-COMFORT-1400-B
Angebotenes Erzeugnis:
'............'
Menge: 0,00 Stk

**01.03.205 Infrarotstrahler o. Schalter,ET-EXO-COMFORT-1800-W, Weiß**
Infrarotstrahler o. Schalter,ET-EXO-COMFORT-1800-W, Weiß (14E338C)

Premium-Infrarotstrahler EXO COMFORT für die Anwendung im Außenbereich, Funk-Fernbedienung (optional erhältlich), RC-Modell optimal für die Montage an Gastroschirmen und -markisen

TECHNISCHE DATEN
Nennspannung: 230 V
Heizröhre: Infrarot-Halogenröhre Gold,
ø Lebensdauer Heizröhre 5.000 h
Leistung: 1400/1800 W
Farben: Weiß RAL 9016, Schwarz RAL 9011
Anschluss: Steckerleitung 180 cm
Schutzart: IP 65
Beheizbare Fläche: bis zu 10 m2 bei 1400 W, bis zu 12 m2 bei 1800 W

z.B. ETHERMA oder Gleichwertiges.
PRODUKTVORTEILE
Infrarot-Halogenröhre Gold
Maximale Wärmestrahlung nach vorne
Schnelle Wärmereaktion
Für Decken- und Wandmontage geeignet
T-Kipphalterung

EXO COMFORT RC MODELL
Mit EIN / AUS-Schalter
Elektronische Sicherheitsabschaltung bei Lage- oder Positionsänderung durch Lagesensor
Integrierter Timer für 30, 60 oder 90 Minuten
Kurzheizfunktion 5 Minuten (ideal für Raucherbereiche)
1800 W, 540x110x76(164) mm (BxHxT (inkl. Halterung)), Weiß
ohne Schalter
Type: ET-EXO-COMFORT-1800-W
Angebotenes Erzeugnis:
'............'
Menge: 0,00 Stk

**01.03.206 Infrarotstrahler o. Schalter,ET-EXO-COMFORT-1800-B, Schwarz**
Infrarotstrahler o. Schalter,ET-EXO-COMFORT-1800-B, Schwarz (14E338D)

Premium-Infrarotstrahler EXO COMFORT für die Anwendung im Außenbereich, Funk-Fernbedienung (optional erhältlich), RC-Modell optimal für die Montage an Gastroschirmen und -markisen

TECHNISCHE DATEN
Nennspannung: 230 V
Heizröhre: Infrarot-Halogenröhre Gold,
ø Lebensdauer Heizröhre 5.000 h
Leistung: 1400/1800 W
Farben: Weiß RAL 9016, Schwarz RAL 9011
Anschluss: Steckerleitung 180 cm
Schutzart: IP 65
Beheizbare Fläche: bis zu 10 m2 bei 1400 W, bis zu 12 m2 bei 1800 W

z.B. ETHERMA oder Gleichwertiges.
PRODUKTVORTEILE
Infrarot-Halogenröhre Gold
Maximale Wärmestrahlung nach vorne
Schnelle Wärmereaktion
Für Decken- und Wandmontage geeignet
T-Kipphalterung

EXO COMFORT RC MODELL
Mit EIN / AUS-Schalter
Elektronische Sicherheitsabschaltung bei Lage- oder Positionsänderung durch Lagesensor
Integrierter Timer für 30, 60 oder 90 Minuten
Kurzheizfunktion 5 Minuten (ideal für Raucherbereiche)
1800 W, 540x110x76(164) mm (BxHxT (inkl. Halterung)), Schwarz
ohne Schalter
Type: ET-EXO-COMFORT-1800-B
Angebotenes Erzeugnis:
'............'
Menge: 0,00 Stk

**01.03.207 Infrarotstrahler m.Funk-Steuerung, ET-EXO-COMFORT-1400RC-W**
Infrarotstrahler m.Funk-Steuerung, ET-EXO-COMFORT-1400RC-W (14E338E)

Premium-Infrarotstrahler EXO COMFORT für die Anwendung im Außenbereich, Funk-Fernbedienung (optional erhältlich), RC-Modell optimal für die Montage an Gastroschirmen und -markisen

TECHNISCHE DATEN
Nennspannung: 230 V
Heizröhre: Infrarot-Halogenröhre Gold,
ø Lebensdauer Heizröhre 5.000 h
Leistung: 1400/1800 W
Farben: Weiß RAL 9016, Schwarz RAL 9011
Anschluss: Steckerleitung 180 cm
Schutzart: IP 65
Beheizbare Fläche: bis zu 10 m2 bei 1400 W, bis zu 12 m2 bei 1800 W

z.B. ETHERMA oder Gleichwertiges.
PRODUKTVORTEILE
Infrarot-Halogenröhre Gold
Maximale Wärmestrahlung nach vorne
Schnelle Wärmereaktion
Für Decken- und Wandmontage geeignet
T-Kipphalterung

EXO COMFORT RC MODELL
Mit EIN / AUS-Schalter
Elektronische Sicherheitsabschaltung bei Lage- oder Positionsänderung durch Lagesensor
Integrierter Timer für 30, 60 oder 90 Minuten
Kurzheizfunktion 5 Minuten (ideal für Raucherbereiche)
1400 W, 540x110x76(164) mm (BxHxT (inkl. Halterung)), Weiß
mit integrierter Funk-Steuerung
Type: ET-EXO-COMFORT-1400RC-W
Angebotenes Erzeugnis:
'............'
Menge: 0,00 Stk

**01.03.208 Infrarotstrahler m.Funk-Steuerung, ET-EXO-COMFORT-1400RC-B**
Infrarotstrahler m.Funk-Steuerung, ET-EXO-COMFORT-1400RC-B (14E338F)

Premium-Infrarotstrahler EXO COMFORT für die Anwendung im Außenbereich, Funk-Fernbedienung (optional erhältlich), RC-Modell optimal für die Montage an Gastroschirmen und -markisen

TECHNISCHE DATEN
Nennspannung: 230 V
Heizröhre: Infrarot-Halogenröhre Gold,
ø Lebensdauer Heizröhre 5.000 h
Leistung: 1400/1800 W
Farben: Weiß RAL 9016, Schwarz RAL 9011
Anschluss: Steckerleitung 180 cm
Schutzart: IP 65
Beheizbare Fläche: bis zu 10 m2 bei 1400 W, bis zu 12 m2 bei 1800 W

z.B. ETHERMA oder Gleichwertiges.
PRODUKTVORTEILE
Infrarot-Halogenröhre Gold
Maximale Wärmestrahlung nach vorne
Schnelle Wärmereaktion
Für Decken- und Wandmontage geeignet
T-Kipphalterung

EXO COMFORT RC MODELL
Mit EIN / AUS-Schalter
Elektronische Sicherheitsabschaltung bei Lage- oder Positionsänderung durch Lagesensor
Integrierter Timer für 30, 60 oder 90 Minuten
Kurzheizfunktion 5 Minuten (ideal für Raucherbereiche)
1400 W, 540x110x76(164) mm (BxHxT (inkl. Halterung)), Schwarz
mit integrierter Funk-Steuerung
Type: ET-EXO-COMFORT-1400RC-B
Angebotenes Erzeugnis:
'............'
Menge: 0,00 Stk

**01.03.209 Infrarotstrahler m.Funk-Steuerung,ET-EXO-COMFORT-1800RC-W**
Infrarotstrahler m.Funk-Steuerung,ET-EXO-COMFORT-1800RC-W (14E338G)

Premium-Infrarotstrahler EXO COMFORT für die Anwendung im Außenbereich, Funk-Fernbedienung (optional erhältlich), RC-Modell optimal für die Montage an Gastroschirmen und -markisen

TECHNISCHE DATEN
Nennspannung: 230 V
Heizröhre: Infrarot-Halogenröhre Gold,
ø Lebensdauer Heizröhre 5.000 h
Leistung: 1400/1800 W
Farben: Weiß RAL 9016, Schwarz RAL 9011
Anschluss: Steckerleitung 180 cm
Schutzart: IP 65
Beheizbare Fläche: bis zu 10 m2 bei 1400 W, bis zu 12 m2 bei 1800 W

z.B. ETHERMA oder Gleichwertiges.
PRODUKTVORTEILE
Infrarot-Halogenröhre Gold
Maximale Wärmestrahlung nach vorne
Schnelle Wärmereaktion
Für Decken- und Wandmontage geeignet
T-Kipphalterung

EXO COMFORT RC MODELL
Mit EIN / AUS-Schalter
Elektronische Sicherheitsabschaltung bei Lage- oder Positionsänderung durch Lagesensor
Integrierter Timer für 30, 60 oder 90 Minuten
Kurzheizfunktion 5 Minuten (ideal für Raucherbereiche)
1400 W, 540x110x76(164) mm (BxHxT (inkl. Halterung)), Weiß
mit integrierter Funk-Steuerung
Type: ET-EXO-COMFORT-1800RC-W
Angebotenes Erzeugnis:
'............'
Menge: 0,00 Stk

**01.03.210 Infrarotstrahler m.Funk-Steuerung ,ET-EXO-COMFORT-1800RC-B**
Infrarotstrahler m.Funk-Steuerung ,ET-EXO-COMFORT-1800RC-B (14E338H)

Premium-Infrarotstrahler EXO COMFORT für die Anwendung im Außenbereich, Funk-Fernbedienung (optional erhältlich), RC-Modell optimal für die Montage an Gastroschirmen und -markisen

TECHNISCHE DATEN
Nennspannung: 230 V
Heizröhre: Infrarot-Halogenröhre Gold,
ø Lebensdauer Heizröhre 5.000 h
Leistung: 1400/1800 W
Farben: Weiß RAL 9016, Schwarz RAL 9011
Anschluss: Steckerleitung 180 cm
Schutzart: IP 65
Beheizbare Fläche: bis zu 10 m2 bei 1400 W, bis zu 12 m2 bei 1800 W

z.B. ETHERMA oder Gleichwertiges.
PRODUKTVORTEILE
Infrarot-Halogenröhre Gold
Maximale Wärmestrahlung nach vorne
Schnelle Wärmereaktion
Für Decken- und Wandmontage geeignet
T-Kipphalterung

EXO COMFORT RC MODELL
Mit EIN / AUS-Schalter
Elektronische Sicherheitsabschaltung bei Lage- oder Positionsänderung durch Lagesensor
Integrierter Timer für 30, 60 oder 90 Minuten
Kurzheizfunktion 5 Minuten (ideal für Raucherbereiche)
1400 W, 540x110x76(164) mm (BxHxT (inkl. Halterung)), Schwarz
mit integrierter Funk-Steuerung
Type: ET-EXO-COMFORT-1800RC-B
Angebotenes Erzeugnis:
'............'
Menge: 0,00 Stk

**01.03.211 EXO COMFORT - Zubehör, ET-RC-EXO-RC**
EXO COMFORT - Zubehör, ET-RC-EXO-RC (14E338I)

Premium-Infrarotstrahler EXO COMFORT für die Anwendung im Außenbereich, Funk-Fernbedienung (optional erhältlich), RC-Modell optimal für die Montage an Gastroschirmen und -markisen

TECHNISCHE DATEN
Nennspannung: 230 V
Heizröhre: Infrarot-Halogenröhre Gold,
ø Lebensdauer Heizröhre 5.000 h
Leistung: 1400/1800 W
Farben: Weiß RAL 9016, Schwarz RAL 9011
Anschluss: Steckerleitung 180 cm
Schutzart: IP 65
Beheizbare Fläche: bis zu 10 m2 bei 1400 W, bis zu 12 m2 bei 1800 W

z.B. ETHERMA oder Gleichwertiges.
PRODUKTVORTEILE
Infrarot-Halogenröhre Gold
Maximale Wärmestrahlung nach vorne
Schnelle Wärmereaktion
Für Decken- und Wandmontage geeignet
T-Kipphalterung

EXO COMFORT RC MODELL
Mit EIN / AUS-Schalter
Elektronische Sicherheitsabschaltung bei Lage- oder Positionsänderung durch Lagesensor
Integrierter Timer für 30, 60 oder 90 Minuten
Kurzheizfunktion 5 Minuten (ideal für Raucherbereiche)
Funk-Fernbedienung für ETHERMA EXO Funk-Steuerung
Type: ET-RC-EXO-RC
Angebotenes Erzeugnis:
'............'
Menge: 0,00 Stk

**01.03.212 EXO COMFORT - Zubehör, ET-LM-EXO-COMFORT-1400**
EXO COMFORT - Zubehör, ET-LM-EXO-COMFORT-1400 (14E338J)

Premium-Infrarotstrahler EXO COMFORT für die Anwendung im Außenbereich, Funk-Fernbedienung (optional erhältlich), RC-Modell optimal für die Montage an Gastroschirmen und -markisen

TECHNISCHE DATEN
Nennspannung: 230 V
Heizröhre: Infrarot-Halogenröhre Gold,
ø Lebensdauer Heizröhre 5.000 h
Leistung: 1400/1800 W
Farben: Weiß RAL 9016, Schwarz RAL 9011
Anschluss: Steckerleitung 180 cm
Schutzart: IP 65
Beheizbare Fläche: bis zu 10 m2 bei 1400 W, bis zu 12 m2 bei 1800 W

z.B. ETHERMA oder Gleichwertiges.
PRODUKTVORTEILE
Infrarot-Halogenröhre Gold
Maximale Wärmestrahlung nach vorne
Schnelle Wärmereaktion
Für Decken- und Wandmontage geeignet
T-Kipphalterung

EXO COMFORT RC MODELL
Mit EIN / AUS-Schalter
Elektronische Sicherheitsabschaltung bei Lage- oder Positionsänderung durch Lagesensor
Integrierter Timer für 30, 60 oder 90 Minuten
Kurzheizfunktion 5 Minuten (ideal für Raucherbereiche)
Infrarotröhre mit 1400 W für Infrarotstrahler ETHERMA EXO COMFORT
Type: ET-LM-EXO-COMFORT-1400
Angebotenes Erzeugnis:
'............'
Menge: 0,00 Stk

**01.03.213 EXO COMFORT - Zubehör, ET-LM-EXO-COMFORT-1800**
EXO COMFORT - Zubehör, ET-LM-EXO-COMFORT-1800 (14E338K)

Premium-Infrarotstrahler EXO COMFORT für die Anwendung im Außenbereich, Funk-Fernbedienung (optional erhältlich), RC-Modell optimal für die Montage an Gastroschirmen und -markisen

TECHNISCHE DATEN
Nennspannung: 230 V
Heizröhre: Infrarot-Halogenröhre Gold,
ø Lebensdauer Heizröhre 5.000 h
Leistung: 1400/1800 W
Farben: Weiß RAL 9016, Schwarz RAL 9011
Anschluss: Steckerleitung 180 cm
Schutzart: IP 65
Beheizbare Fläche: bis zu 10 m2 bei 1400 W, bis zu 12 m2 bei 1800 W

z.B. ETHERMA oder Gleichwertiges.
PRODUKTVORTEILE
Infrarot-Halogenröhre Gold
Maximale Wärmestrahlung nach vorne
Schnelle Wärmereaktion
Für Decken- und Wandmontage geeignet
T-Kipphalterung

EXO COMFORT RC MODELL
Mit EIN / AUS-Schalter
Elektronische Sicherheitsabschaltung bei Lage- oder Positionsänderung durch Lagesensor
Integrierter Timer für 30, 60 oder 90 Minuten
Kurzheizfunktion 5 Minuten (ideal für Raucherbereiche)
Infrarotröhre mit 1800 W für Infrarotstrahler ETHERMA EXO COMFORT
Type: ET-LM-EXO-COMFORT-1800
Angebotenes Erzeugnis:
'............'
Menge: 0,00 Stk

**01.03.214 Infrarotstrahler, ET-EXO-BASIC-1800-NA, nano-anthrazit**
Infrarotstrahler, ET-EXO-BASIC-1800-NA, nano-anthrazit (14E339A)

Der EXO BASIC ist die preiswerte Einstiegsvariante im Außenbereich.

TECHNISCHE DATEN
Nennspannung: 230 V
Heizröhre: Infrarot-Halogenröhre,
ø Lebensdauer Heizröhre 5.000 h
Leistung: 1800 W
Farbe Gehäuse: Schwarz eloxiert, ähnlich RAL 9011
Farbe Endkappen: Nano-Anthrazit, ähnlich RAL 7016
Ein/Aus-Schalter: Nein
Anschluss: Steckerleitung 180 cm
Schutzart: IP 65
Beheizbare Heizfläche: bis zu 12 m2
z.B. ETHERMA oder Gleichwertiges.

PRODUKTVORTEILE
Innovative Infrarot-Halogenröhre
Schnelle Wärmereaktion
Für Decken- und Wandmontage
T-Kipphalterung für einfache Montage
1800 W, 423x110x76(164) mm (BxHxT (inkl. Halterung)), Nano-Anthrazit
Type: ET-EXO-BASIC-1800-NA
Angebotenes Erzeugnis:
'............'
Menge: 0,00 Stk

**01.03.215 EXO BASIC - Zubehör, ET-LM-EXO-BASIC-1800, Infrarotröhre**
EXO BASIC - Zubehör, ET-LM-EXO-BASIC-1800, Infrarotröhre (14E339B)

Der EXO BASIC ist die preiswerte Einstiegsvariante im Außenbereich.

TECHNISCHE DATEN
Nennspannung: 230 V
Heizröhre: Infrarot-Halogenröhre,
ø Lebensdauer Heizröhre 5.000 h
Leistung: 1800 W
Farbe Gehäuse: Schwarz eloxiert, ähnlich RAL 9011
Farbe Endkappen: Nano-Anthrazit, ähnlich RAL 7016
Ein/Aus-Schalter: Nein
Anschluss: Steckerleitung 180 cm
Schutzart: IP 65
Beheizbare Heizfläche: bis zu 12 m2
z.B. ETHERMA oder Gleichwertiges.

PRODUKTVORTEILE
Innovative Infrarot-Halogenröhre
Schnelle Wärmereaktion
Für Decken- und Wandmontage
T-Kipphalterung für einfache Montage
Infrarotröhre mit 1800 W für Infrarotstrahler ETHERMA EXO BASIC
Type: ET-LM-EXO-BASIC-1800
Angebotenes Erzeugnis:
'............'
Menge: 0,00 Stk

**01.03.216 Infrarotstrahler auf Standfuß, ET-EXO-STATIV-2800RC-NA**
Infrarotstrahler auf Standfuß, ET-EXO-STATIV-2800RC-NA (14E340A)

Der EXO STATIV ist ein ortsunabhängiger Stand-Infrarotstrahler für den Außenbereich. Er besteht aus einem Standfuß mit rundem Betonsockel und zwei Heizstrahlern. Beide Strahler sind über einen elektronischen Multifunktionsschalter auf einem der Geräte zu bedienen. Alternativ kann die Steuerung ebenso über eine Fernbedienung (optional erhältlich) erfolgen.

HINWEIS:
Beim Einsatz im überdachten Außenbereich ist ein Sicherheitsabstand
von mindestens 30 cm zur Decke einzuhalten.

TECHNISCHE DATEN
Nennspannung: 230 V
Heizröhre: Infrarot-Halogenröhre,
ø Lebensdauer Heizröhre 5.000 h
Leistung: 2800 W
Farbe Gehäuse & Standfuß: Schwarz eloxiert, ähnlich RAL 9011
Farbe Endkappen: Nano-Anthrazit, ähnlich RAL 7016
Gesamthöhe: 2,1 m
Anschluss: Steckerleitung 180 cm
Schutzart: IP 44
Beheizbare Fläche: bis zu 20 m²
z.B. ETHERMA oder Gleichwertiges.

PRODUKTVORTEILE
+ Flexible Platzierung für Wärme an jedem Ort
+ Elektronische Sicherheitsabschaltung bei Lage- oder
Positionsänderung durch intelligentem Lagesensor
+ Integrierter Timer für 30, 60 und 90 Minuten
+ Kurzheizfunktion 5 Minuten (ideal für Raucherbereiche)
+ Schnelle Wärmereaktion auf zwei Seiten
2800 W, 462x2100x310mm (BxHxT), Nano-Anthrazit
Type: ET-EXO-STATIV-2800RC-NA
Angebotenes Erzeugnis:
'............'
Menge: 0,00 Stk

**01.03.217 EXO STATIV - Zubehör, Infrarotröhre, ET-LM-EXO-COMFORT-1400**
EXO STATIV - Zubehör, Infrarotröhre, ET-LM-EXO-COMFORT-1400 (14E340B)

Der EXO STATIV ist ein ortsunabhängiger Stand-Infrarotstrahler für den Außenbereich. Er besteht aus einem Standfuß mit rundem Betonsockel und zwei Heizstrahlern. Beide Strahler sind über einen elektronischen Multifunktionsschalter auf einem der Geräte zu bedienen. Alternativ kann die Steuerung ebenso über eine Fernbedienung (optional erhältlich) erfolgen.

HINWEIS:
Beim Einsatz im überdachten Außenbereich ist ein Sicherheitsabstand
von mindestens 30 cm zur Decke einzuhalten.

TECHNISCHE DATEN
Nennspannung: 230 V
Heizröhre: Infrarot-Halogenröhre,
ø Lebensdauer Heizröhre 5.000 h
Leistung: 2800 W
Farbe Gehäuse & Standfuß: Schwarz eloxiert, ähnlich RAL 9011
Farbe Endkappen: Nano-Anthrazit, ähnlich RAL 7016
Gesamthöhe: 2,1 m
Anschluss: Steckerleitung 180 cm
Schutzart: IP 44
Beheizbare Fläche: bis zu 20 m²
z.B. ETHERMA oder Gleichwertiges.

PRODUKTVORTEILE
+ Flexible Platzierung für Wärme an jedem Ort
+ Elektronische Sicherheitsabschaltung bei Lage- oder
Positionsänderung durch intelligentem Lagesensor
+ Integrierter Timer für 30, 60 und 90 Minuten
+ Kurzheizfunktion 5 Minuten (ideal für Raucherbereiche)
+ Schnelle Wärmereaktion auf zwei Seiten
Infrarotröhre mit 1400 W für Infrarotstrahler ETHERMA EXO COMFORT
und ETHERMA EXO STATIV
Type: ET-LM-EXO-COMFORT-1400
Angebotenes Erzeugnis:
'............'
Menge: 0,00 Stk

**01.03.218 EXO STATIV - Zubehör, Funk-Fernbedienung, ET-RC-EXO-RC**
EXO STATIV - Zubehör, Funk-Fernbedienung, ET-RC-EXO-RC (14E340C)

Der EXO STATIV ist ein ortsunabhängiger Stand-Infrarotstrahler für den Außenbereich. Er besteht aus einem Standfuß mit rundem Betonsockel und zwei Heizstrahlern. Beide Strahler sind über einen elektronischen Multifunktionsschalter auf einem der Geräte zu bedienen. Alternativ kann die Steuerung ebenso über eine Fernbedienung (optional erhältlich) erfolgen.

HINWEIS:
Beim Einsatz im überdachten Außenbereich ist ein Sicherheitsabstand
von mindestens 30 cm zur Decke einzuhalten.

TECHNISCHE DATEN
Nennspannung: 230 V
Heizröhre: Infrarot-Halogenröhre,
ø Lebensdauer Heizröhre 5.000 h
Leistung: 2800 W
Farbe Gehäuse & Standfuß: Schwarz eloxiert, ähnlich RAL 9011
Farbe Endkappen: Nano-Anthrazit, ähnlich RAL 7016
Gesamthöhe: 2,1 m
Anschluss: Steckerleitung 180 cm
Schutzart: IP 44
Beheizbare Fläche: bis zu 20 m²
z.B. ETHERMA oder Gleichwertiges.

PRODUKTVORTEILE
+ Flexible Platzierung für Wärme an jedem Ort
+ Elektronische Sicherheitsabschaltung bei Lage- oder
Positionsänderung durch intelligentem Lagesensor
+ Integrierter Timer für 30, 60 und 90 Minuten
+ Kurzheizfunktion 5 Minuten (ideal für Raucherbereiche)
+ Schnelle Wärmereaktion auf zwei Seiten
Funk-Fernbedienung für ETHERMA EXO Funk-Steuerung
Type: ET-RC-EXO-RC
Angebotenes Erzeugnis:
'............'
Menge: 0,00 Stk

**01.03.219 Markisenhalterung, halbrund, ET-EXO-THC-B, schwarz**
Markisenhalterung, halbrund, ET-EXO-THC-B, schwarz (14E341A)

Zubehör für EXO COMFORT und EXO BASIC
Markisenhalterung halbrund
Abmessungen: 40x120x260mm
Farbe: schwarz (RAL9011)
Type: ET-EXO-THC-B
Menge: 0,00 Stk

**01.03.220 Markisenhalterung, halbrund, ET-EXO-THC-W, weiß**
Markisenhalterung, halbrund, ET-EXO-THC-W, weiß (14E341B)

Zubehör für EXO COMFORT und EXO BASIC
Markisenhalterung halbrund
Abmessungen: 40x120x260mm
Farbe: weiß (RAL9016)
Type: ET-EXO-THC-W
Menge: 0,00 Stk

**01.03.221 Schirmhalterung,drehbar, ET-EXO-THR-B, schwarz**
Schirmhalterung,drehbar, ET-EXO-THR-B, schwarz (14E341C)

Zubehör für EXO COMFORT und EXO BASIC
Schirmhalterung drehbar,
Abmessungen (BxH): 20 x 30-40mm
Gesamthöhe: 176mm
Farbe: schwarz (RAL9011)
Type: ET-EXO-THR-B
Menge: 0,00 Stk

**01.03.222 Schirmhalterung,drehbar, ET-EXO-THR-W, weiß**
Schirmhalterung,drehbar, ET-EXO-THR-W, weiß (14E341D)

Zubehör für EXO COMFORT und EXO BASIC
Schirmhalterung drehbar,
Abmessungen (BxH): 20 x 30-40mm
Gesamthöhe: 176mm
Farbe: weiß (RAL9016)
Type: ET-EXO-THR-W
Menge: 0,00 Stk

**01.03.223 T-Halter,schwenkbar, ET-EXO-T-HM-T, silber**
T-Halter,schwenkbar, ET-EXO-T-HM-T, silber (14E341E)

Zubehör für EXO COMFORT und EXO BASIC
T-Halter schwenkbar,
Abmessungen: 31x80x112mm
Material: Alu eloxiert
Farbe: Silber
Type: ET-EXO-T-HM-T
Menge: 0,00 Stk

#### 01.04 Direktheizgeräte (ETHERMA)

*Hinweis: Direktheizgeräte (ETHERMA)*
Direktheizgeräte (ETHERMA)

Version: 2023-04
Liefern und Montage:
Im Folgenden ist das Liefern und die Montage von Direktheizgeräten beschrieben.
Lagerung, Lieferung und Montage erfolgen gemäß den Angaben des Herstellers.
Montage - bzw. Befestigungsmaterial zur einfachen Montage ist in die Einheitspreise einkalkuliert.
Verarbeitungsrichtlinien:
Die Verarbeitungsrichtlinien des Erzeugers werden eingehalten. Es werden nur die dem System zugehörigen Materialien verwendet.
Zubehör:
Positionen für Zubehör beschreiben Ergänzungen/Erweiterungen zu vorangegangenen Positionen (Leistungen) und werden nur aus dem System oder der Auswahl von Produkten des Herstellers der Grundposition angeboten bzw. ausgeführt.

**01.04.001 Unterputz-Handtuchwärmer m.Thermostat ZESTO, ETZ-230-1-CR**
Unterputz-Handtuchwärmer m.Thermostat ZESTO, ETZ-230-1-CR (14E401A)

Der Unterputz-Handtuchwärmer ZESTO ist ein Wandheizungsset bestehend aus einer Heizmatte inkl. Begrenzer (ca. 60 °C), dem Design-Einbauthermostat eTOUCH HYBRID,verchromten KEUCO Handtuchhalter inkl. Befestigungschiene und einer Isolierplatte.

Die Netzheizmatte, die Isolierplatte und die rostfreie Montageschiene für den Handtuchhalter werden unterputz in die Wand eingebaut. Die Dünnbett-Netzheizmatte kann im Fliesenkleber unter Platten oder unter Putzbelag verlegt werden. Die Schiene bietet insgesamt vier mögliche Montagepunkte (Abstand 13 cm) für die Befestigung von Handtuchhaltern.

Zur Steuerung des Handtuchwärmers ZESTO ist im Set das Design-Einbauthermostat eTOUCH HYBRID enthalten.

Technische Beschreibung:
Nennspannung: 230 V
Leistung: 230 W
Wandtemperatur: Ca. 55 °C
Begrenzungstemp.: Ca. 60 °C
Heizleiterstärke: Max. 3,3 mm
Maße Matte: 125 x 40 cm
Netzaufbau: 12 x 12 mm, selbstklebend
Schutzart: IP X7
Schutzmaßnahme: FI-Schutzschalter, 30 mA
Anschlussleitung: 4 m; 2 x 1,0 mm²/1,5 mm² + Schutzgeflecht
Systemaufbau: CE konform
z.B. ETHERMA oder Gleichwertiges.

Produktbeschreibung
Harmonisches Raumbild dank in Wand integrierter Heizung
Edler KEUCO Handtuchhalter inkludiert - 3 weitere Handtuchhalter möglich und sind in eigener Position beschrieben
Inkludiertes Design-Thermostat mit 2 Relaisausgängen
Angenehme Strahlungswärme
230 W, 125x40mm
mit Thermostat
Type: ETZ-230-1-CR
Angebotenes Erzeugnis:
'............'
Menge: 0,00 Stk

**01.04.002 Unterputz-Handtuchwärmer o.Thermstat ZESTO,ETZ-230-1-CR-NT**
Unterputz-Handtuchwärmer o.Thermstat ZESTO,ETZ-230-1-CR-NT (14E401B)

Der Unterputz-Handtuchwärmer ZESTO ist ein Wandheizungsset bestehend aus einer Heizmatte inkl. Begrenzer (ca. 60 °C), dem Design-Einbauthermostat eTOUCH HYBRID,verchromten KEUCO Handtuchhalter inkl. Befestigungschiene und einer Isolierplatte.

Die Netzheizmatte, die Isolierplatte und die rostfreie Montageschiene für den Handtuchhalter werden unterputz in die Wand eingebaut. Die Dünnbett-Netzheizmatte kann im Fliesenkleber unter Platten oder unter Putzbelag verlegt werden. Die Schiene bietet insgesamt vier mögliche Montagepunkte (Abstand 13 cm) für die Befestigung von Handtuchhaltern.

Zur Steuerung des Handtuchwärmers ZESTO ist im Set das Design-Einbauthermostat eTOUCH HYBRID enthalten.

Technische Beschreibung:
Nennspannung: 230 V
Leistung: 230 W
Wandtemperatur: Ca. 55 °C
Begrenzungstemp.: Ca. 60 °C
Heizleiterstärke: Max. 3,3 mm
Maße Matte: 125 x 40 cm
Netzaufbau: 12 x 12 mm, selbstklebend
Schutzart: IP X7
Schutzmaßnahme: FI-Schutzschalter, 30 mA
Anschlussleitung: 4 m; 2 x 1,0 mm²/1,5 mm² + Schutzgeflecht
Systemaufbau: CE konform
z.B. ETHERMA oder Gleichwertiges.

Produktbeschreibung
Harmonisches Raumbild dank in Wand integrierter Heizung
Edler KEUCO Handtuchhalter inkludiert - 3 weitere Handtuchhalter möglich und sind in eigener Position beschrieben
Inkludiertes Design-Thermostat mit 2 Relaisausgängen
Angenehme Strahlungswärme
230 W, 125x40mm
ohne Thermostat
Type: ETZ-230-1-CR-NT
Angebotenes Erzeugnis:
'............'
Menge: 0,00 Stk

**01.04.003 Zubehör Handtuchwärmer ZESTO, Halti-EO-50-ZESTO**
Zubehör Handtuchwärmer ZESTO, Halti-EO-50-ZESTO (14E401C)

Der Unterputz-Handtuchwärmer ZESTO ist ein Wandheizungsset bestehend aus einer Heizmatte inkl. Begrenzer (ca. 60 °C), dem Design-Einbauthermostat eTOUCH HYBRID,verchromten KEUCO Handtuchhalter inkl. Befestigungschiene und einer Isolierplatte.

Die Netzheizmatte, die Isolierplatte und die rostfreie Montageschiene für den Handtuchhalter werden unterputz in die Wand eingebaut. Die Dünnbett-Netzheizmatte kann im Fliesenkleber unter Platten oder unter Putzbelag verlegt werden. Die Schiene bietet insgesamt vier mögliche Montagepunkte (Abstand 13 cm) für die Befestigung von Handtuchhaltern.

Zur Steuerung des Handtuchwärmers ZESTO ist im Set das Design-Einbauthermostat eTOUCH HYBRID enthalten.

Technische Beschreibung:
Nennspannung: 230 V
Leistung: 230 W
Wandtemperatur: Ca. 55 °C
Begrenzungstemp.: Ca. 60 °C
Heizleiterstärke: Max. 3,3 mm
Maße Matte: 125 x 40 cm
Netzaufbau: 12 x 12 mm, selbstklebend
Schutzart: IP X7
Schutzmaßnahme: FI-Schutzschalter, 30 mA
Anschlussleitung: 4 m; 2 x 1,0 mm²/1,5 mm² + Schutzgeflecht
Systemaufbau: CE konform
z.B. ETHERMA oder Gleichwertiges.

Produktbeschreibung
Harmonisches Raumbild dank in Wand integrierter Heizung
Edler KEUCO Handtuchhalter inkludiert - 3 weitere Handtuchhalter möglich und sind in eigener Position beschrieben
Inkludiertes Design-Thermostat mit 2 Relaisausgängen
Angenehme Strahlungswärme
KEUCO Handtuchhalter für Handtuchwärmer ZESTO,
verchromt, einseitig offen, B 50 cm
Type: Halti-EO-50-ZESTO
betrifft Position(en): '..........'
Menge: 0,00 Stk

**01.04.004 Badheizkörper, BHK-53/78, 400W**
Badheizkörper, BHK-53/78, 400W (14E402A)

Badheizkörper, ohne sichtbare Schweißnähte, als Wärmequelle im Bad und z.B. für warme Handtücher, frostsicher bis -20 °C und mit Wärmeträgerflüssigkeit gefüllt.
Der eingeschraubte Heizstab ist mit einem angebauten Regelthermostat auf 45 oder 60 °C Heizkörpertemperatur einstellbar, mit Ein-/Aus-Schalter mit LED-Anzeige sowie eine Timerfunktion für 2 Stunden.
Technische Beschreibung:
Nennspannung: 230 V / 50 Hz
Leistung: 400 – 1000 Watt
Farbe: Verkehrsweiß RAL 9016
Gerätetiefe: 85 mm
Regelung: 2 Stufen, 45 °C oder 60 °C,
Timerfunktion 2 Stunden
Schutzart: IP X5
Schutzklasse: I
Anschluss: Steckerleitung 1,5 m rechts
Systemaufbau: CE konform
z.B. ETHERMA oder Gleichwertiges.

Produktbeschreibung:
2-Stufen-Regelung für Heizkörpertemperatur
Optionale Infrarot-Steuerung verfügbar
- Ökodesign-Richtlinien konform in Verbindung mit
Infrarot-Steuerung
- Wochen- und Tagesprogramm
- Temperatursturz-Erkennung
400 W, 530x780mm
Type: BHK-53/78
Angebotenes Erzeugnis:
'............'
Menge: 0,00 Stk

**01.04.005 Badheizkörper, BHK-53/119, 600W**
Badheizkörper, BHK-53/119, 600W (14E402C)

Badheizkörper, ohne sichtbare Schweißnähte, als Wärmequelle im Bad und z.B. für warme Handtücher, frostsicher bis -20 °C und mit Wärmeträgerflüssigkeit gefüllt.
Der eingeschraubte Heizstab ist mit einem angebauten Regelthermostat auf 45 oder 60 °C Heizkörpertemperatur einstellbar, mit Ein-/Aus-Schalter mit LED-Anzeige sowie eine Timerfunktion für 2 Stunden.
Technische Beschreibung:
Nennspannung: 230 V / 50 Hz
Leistung: 400 – 1000 Watt
Farbe: Verkehrsweiß RAL 9016
Gerätetiefe: 85 mm
Regelung: 2 Stufen, 45 °C oder 60 °C,
Timerfunktion 2 Stunden
Schutzart: IP X5
Schutzklasse: I
Anschluss: Steckerleitung 1,5 m rechts
Systemaufbau: CE konform
z.B. ETHERMA oder Gleichwertiges.

Produktbeschreibung:
2-Stufen-Regelung für Heizkörpertemperatur
Optionale Infrarot-Steuerung verfügbar
- Ökodesign-Richtlinien konform in Verbindung mit
Infrarot-Steuerung
- Wochen- und Tagesprogramm
- Temperatursturz-Erkennung
600 W, 530x1190mm
Type: BHK-53/119
Angebotenes Erzeugnis:
'............'
Menge: 0,00 Stk

**01.04.006 Badheizkörper, BHK-63/119, 800W**
Badheizkörper, BHK-63/119, 800W (14E402D)

Badheizkörper, ohne sichtbare Schweißnähte, als Wärmequelle im Bad und z.B. für warme Handtücher, frostsicher bis -20 °C und mit Wärmeträgerflüssigkeit gefüllt.
Der eingeschraubte Heizstab ist mit einem angebauten Regelthermostat auf 45 oder 60 °C Heizkörpertemperatur einstellbar, mit Ein-/Aus-Schalter mit LED-Anzeige sowie eine Timerfunktion für 2 Stunden.
Technische Beschreibung:
Nennspannung: 230 V / 50 Hz
Leistung: 400 – 1000 Watt
Farbe: Verkehrsweiß RAL 9016
Gerätetiefe: 85 mm
Regelung: 2 Stufen, 45 °C oder 60 °C,
Timerfunktion 2 Stunden
Schutzart: IP X5
Schutzklasse: I
Anschluss: Steckerleitung 1,5 m rechts
Systemaufbau: CE konform
z.B. ETHERMA oder Gleichwertiges.

Produktbeschreibung:
2-Stufen-Regelung für Heizkörpertemperatur
Optionale Infrarot-Steuerung verfügbar
- Ökodesign-Richtlinien konform in Verbindung mit
Infrarot-Steuerung
- Wochen- und Tagesprogramm
- Temperatursturz-Erkennung
800 W, 630x1190mm
Type: BHK-63/119
Angebotenes Erzeugnis:
'............'
Menge: 0,00 Stk

**01.04.007 Badheizkörper, BHK-63/168, 1000W**
Badheizkörper, BHK-63/168, 1000W (14E402E)

Badheizkörper, ohne sichtbare Schweißnähte, als Wärmequelle im Bad und z.B. für warme Handtücher, frostsicher bis -20 °C und mit Wärmeträgerflüssigkeit gefüllt.
Der eingeschraubte Heizstab ist mit einem angebauten Regelthermostat auf 45 oder 60 °C Heizkörpertemperatur einstellbar, mit Ein-/Aus-Schalter mit LED-Anzeige sowie eine Timerfunktion für 2 Stunden.
Technische Beschreibung:
Nennspannung: 230 V / 50 Hz
Leistung: 400 – 1000 Watt
Farbe: Verkehrsweiß RAL 9016
Gerätetiefe: 85 mm
Regelung: 2 Stufen, 45 °C oder 60 °C,
Timerfunktion 2 Stunden
Schutzart: IP X5
Schutzklasse: I
Anschluss: Steckerleitung 1,5 m rechts
Systemaufbau: CE konform
z.B. ETHERMA oder Gleichwertiges.

Produktbeschreibung:
2-Stufen-Regelung für Heizkörpertemperatur
Optionale Infrarot-Steuerung verfügbar
- Ökodesign-Richtlinien konform in Verbindung mit
Infrarot-Steuerung
- Wochen- und Tagesprogramm
- Temperatursturz-Erkennung
1000 W, 630x1680mm
Type: BHK-63/168
Angebotenes Erzeugnis:
'............'
Menge: 0,00 Stk

**01.04.008 Badheizkörper - Funk-Thermostat, BHK-TH**
Badheizkörper - Funk-Thermostat, BHK-TH (14E402F)

Badheizkörper, ohne sichtbare Schweißnähte, als Wärmequelle im Bad und z.B. für warme Handtücher, frostsicher bis -20 °C und mit Wärmeträgerflüssigkeit gefüllt.
Der eingeschraubte Heizstab ist mit einem angebauten Regelthermostat auf 45 oder 60 °C Heizkörpertemperatur einstellbar, mit Ein-/Aus-Schalter mit LED-Anzeige sowie eine Timerfunktion für 2 Stunden.
Technische Beschreibung:
Nennspannung: 230 V / 50 Hz
Leistung: 400 – 1000 Watt
Farbe: Verkehrsweiß RAL 9016
Gerätetiefe: 85 mm
Regelung: 2 Stufen, 45 °C oder 60 °C,
Timerfunktion 2 Stunden
Schutzart: IP X5
Schutzklasse: I
Anschluss: Steckerleitung 1,5 m rechts
Systemaufbau: CE konform
z.B. ETHERMA oder Gleichwertiges.

Produktbeschreibung:
2-Stufen-Regelung für Heizkörpertemperatur
Optionale Infrarot-Steuerung verfügbar
- Ökodesign-Richtlinien konform in Verbindung mit
Infrarot-Steuerung
- Wochen- und Tagesprogramm
- Temperatursturz-Erkennung
Funk-Raumthermostat, LCD-Anzeige mit Uhr und Wochenprogramm
Typ: BKH-TH
Angebotenes Erzeugnis:
'............'
Menge: 0,00 Stk

**01.04.009 Spiegelheizung, SPH-50/50, 36W**
Spiegelheizung, SPH-50/50, 36W (14E403B)

Spiegelheizung gegen ein Beschlagen des Spiegels in kleinen Bädern, wenn z.B. Warmwasser in die Badewanne eingelassen oder geduscht wird. Die Spiegelheizungsfolie wird auf der Rückseite des Spiegels dauerhaft aufgeklebt.
Das Ein-/Ausschalten kann z.B. gemeinsam mit dem Licht erfolgen.
Technische Beschreibung:
Nennspannung: 230 V
Leistung: 27– 75 W
Temperatur: Ca. 50 °C bei Norm-Innentemp.
Aufbau: chemisch resistente Heizfolie
Stärke Folie: ca. 0,3mm
Schutzart: IP X4
Schutzklasse: II, schutzisoliert
Anschlussleitung: 2 m, 2 x 1,5 mm² teflonisoliert
Systemaufbau: CE konform
z.B. ETHERMA oder Gleichwertiges.
36 W, 500x500mm,
Typ: SPH-50/50
Angebotenes Erzeugnis:
'............'
Menge: 0,00 Stk

**01.04.010 Spiegelheizung, SPH-50/70, 52W**
Spiegelheizung, SPH-50/70, 52W (14E403C)

Spiegelheizung gegen ein Beschlagen des Spiegels in kleinen Bädern, wenn z.B. Warmwasser in die Badewanne eingelassen oder geduscht wird. Die Spiegelheizungsfolie wird auf der Rückseite des Spiegels dauerhaft aufgeklebt.
Das Ein-/Ausschalten kann z.B. gemeinsam mit dem Licht erfolgen.
Technische Beschreibung:
Nennspannung: 230 V
Leistung: 27– 75 W
Temperatur: Ca. 50 °C bei Norm-Innentemp.
Aufbau: chemisch resistente Heizfolie
Stärke Folie: ca. 0,3mm
Schutzart: IP X4
Schutzklasse: II, schutzisoliert
Anschlussleitung: 2 m, 2 x 1,5 mm² teflonisoliert
Systemaufbau: CE konform
z.B. ETHERMA oder Gleichwertiges.
52 W, 700x500mm,
Typ: SPH-50/70
Angebotenes Erzeugnis:
'............'
Menge: 0,00 Stk

**01.04.011 Spiegelheizung, SPH-50/100, 75W**
Spiegelheizung, SPH-50/100, 75W (14E403D)

Spiegelheizung gegen ein Beschlagen des Spiegels in kleinen Bädern, wenn z.B. Warmwasser in die Badewanne eingelassen oder geduscht wird. Die Spiegelheizungsfolie wird auf der Rückseite des Spiegels dauerhaft aufgeklebt.
Das Ein-/Ausschalten kann z.B. gemeinsam mit dem Licht erfolgen.
Technische Beschreibung:
Nennspannung: 230 V
Leistung: 27– 75 W
Temperatur: Ca. 50 °C bei Norm-Innentemp.
Aufbau: chemisch resistente Heizfolie
Stärke Folie: ca. 0,3mm
Schutzart: IP X4
Schutzklasse: II, schutzisoliert
Anschlussleitung: 2 m, 2 x 1,5 mm² teflonisoliert
Systemaufbau: CE konform
z.B. ETHERMA oder Gleichwertiges.
75 W, 1000x500mm,
Typ: SPH-50/100
Angebotenes Erzeugnis:
'............'
Menge: 0,00 Stk

**01.04.012 Spiegelheizung, SPH-S, Sondermaß**
Spiegelheizung, SPH-S, Sondermaß (14E403E)

Spiegelheizung gegen ein Beschlagen des Spiegels in kleinen Bädern, wenn z.B. Warmwasser in die Badewanne eingelassen oder geduscht wird. Die Spiegelheizungsfolie wird auf der Rückseite des Spiegels dauerhaft aufgeklebt.
Das Ein-/Ausschalten kann z.B. gemeinsam mit dem Licht erfolgen.
Technische Beschreibung:
Nennspannung: 230 V
Leistung: 27– 75 W
Temperatur: Ca. 50 °C bei Norm-Innentemp.
Aufbau: chemisch resistente Heizfolie
Stärke Folie: ca. 0,3mm
Schutzart: IP X4
Schutzklasse: II, schutzisoliert
Anschlussleitung: 2 m, 2 x 1,5 mm² teflonisoliert
Systemaufbau: CE konform
z.B. ETHERMA oder Gleichwertiges.
Länge auf Maß, 220 W/m², Breite: 500mm
Typ: SPH-S
Angebotenes Erzeugnis:
'............'
Menge: 0,00 Stk

**01.04.013 Spiegelheizung,SPH-50/40, 27W**
Spiegelheizung,SPH-50/40, 27W (14E403F)

Spiegelheizung gegen ein Beschlagen des Spiegels in kleinen Bädern, wenn z.B. Warmwasser in die Badewanne eingelassen oder geduscht wird. Die Spiegelheizungsfolie wird auf der Rückseite des Spiegels dauerhaft aufgeklebt.
Das Ein-/Ausschalten kann z.B. gemeinsam mit dem Licht erfolgen.
Technische Beschreibung:
Nennspannung: 230 V
Leistung: 27– 75 W
Temperatur: Ca. 50 °C bei Norm-Innentemp.
Aufbau: chemisch resistente Heizfolie
Stärke Folie: ca. 0,3mm
Schutzart: IP X4
Schutzklasse: II, schutzisoliert
Anschlussleitung: 2 m, 2 x 1,5 mm² teflonisoliert
Systemaufbau: CE konform
z.B. ETHERMA oder Gleichwertiges.
27 W, 400x500mm,
Typ: SPH-50/40
Angebotenes Erzeugnis:
'............'
Menge: 0,00 Stk

**01.04.014 Spiegelheizung,SPH-50/60, 44W**
Spiegelheizung,SPH-50/60, 44W (14E403G)

Spiegelheizung gegen ein Beschlagen des Spiegels in kleinen Bädern, wenn z.B. Warmwasser in die Badewanne eingelassen oder geduscht wird. Die Spiegelheizungsfolie wird auf der Rückseite des Spiegels dauerhaft aufgeklebt.
Das Ein-/Ausschalten kann z.B. gemeinsam mit dem Licht erfolgen.
Technische Beschreibung:
Nennspannung: 230 V
Leistung: 27– 75 W
Temperatur: Ca. 50 °C bei Norm-Innentemp.
Aufbau: chemisch resistente Heizfolie
Stärke Folie: ca. 0,3mm
Schutzart: IP X4
Schutzklasse: II, schutzisoliert
Anschlussleitung: 2 m, 2 x 1,5 mm² teflonisoliert
Systemaufbau: CE konform
z.B. ETHERMA oder Gleichwertiges.
44 W, 600x500mm,
Typ: SPH-50/60
Angebotenes Erzeugnis:
'............'
Menge: 0,00 Stk

**01.04.015 Spiegelheizung,SPH-50/80, 59W**
Spiegelheizung,SPH-50/80, 59W (14E403H)

Spiegelheizung gegen ein Beschlagen des Spiegels in kleinen Bädern, wenn z.B. Warmwasser in die Badewanne eingelassen oder geduscht wird. Die Spiegelheizungsfolie wird auf der Rückseite des Spiegels dauerhaft aufgeklebt.
Das Ein-/Ausschalten kann z.B. gemeinsam mit dem Licht erfolgen.
Technische Beschreibung:
Nennspannung: 230 V
Leistung: 27– 75 W
Temperatur: Ca. 50 °C bei Norm-Innentemp.
Aufbau: chemisch resistente Heizfolie
Stärke Folie: ca. 0,3mm
Schutzart: IP X4
Schutzklasse: II, schutzisoliert
Anschlussleitung: 2 m, 2 x 1,5 mm² teflonisoliert
Systemaufbau: CE konform
z.B. ETHERMA oder Gleichwertiges.
59 W, 800x500mm,
Typ: SPH-50/80
Angebotenes Erzeugnis:
'............'
Menge: 0,00 Stk

**01.04.016 Spiegelheizung,SPH-50/90, 67W**
Spiegelheizung,SPH-50/90, 67W (14E403I)

Spiegelheizung gegen ein Beschlagen des Spiegels in kleinen Bädern, wenn z.B. Warmwasser in die Badewanne eingelassen oder geduscht wird. Die Spiegelheizungsfolie wird auf der Rückseite des Spiegels dauerhaft aufgeklebt.
Das Ein-/Ausschalten kann z.B. gemeinsam mit dem Licht erfolgen.
Technische Beschreibung:
Nennspannung: 230 V
Leistung: 27– 75 W
Temperatur: Ca. 50 °C bei Norm-Innentemp.
Aufbau: chemisch resistente Heizfolie
Stärke Folie: ca. 0,3mm
Schutzart: IP X4
Schutzklasse: II, schutzisoliert
Anschlussleitung: 2 m, 2 x 1,5 mm² teflonisoliert
Systemaufbau: CE konform
z.B. ETHERMA oder Gleichwertiges.
67W, 900x500mm,
Typ: SPH-50/90
Angebotenes Erzeugnis:
'............'
Menge: 0,00 Stk

**01.04.017 Frostwächter EFW, EFW-500, 500W**
Frostwächter EFW, EFW-500, 500W (14E404A)

Frostsicherung (z.B. Gäste-WC, Kellerräume, Wintergärten).
Thermostat stufenlos, einschließlich Kontrolllampe, Anschlusskabel mit Stecker.
Technische Beschreibung:
Nennspannung: 230 V
Leistung: 500 Watt
Thermostat: 5–15 °C
Regelbereich: bis 15 °C
Schutzart: IP 21
Schutzklasse: II
Anschluss: Steckerleitung 1 m
Systemaufbau: CE konform
z.B. ETHERMA oder Gleichwertiges.
Frostwächter EFW, 500 W, 230 V, IP 21
500 W, 240x240mm, Tiefe: 105mm
Typ: EFW-500
Angebotenes Erzeugnis:
'............'
Menge: 0,00 Stk

**01.04.018 Konvektor CP eco, CP-600-Eco, 600W**
Konvektor CP eco, CP-600-Eco, 600W (14E405A)

Konvektor mit frontseitigem Luftaustritt zur schnellen und effizienten Beheizung von Wohnräumen. Die Heizgeräte verfügen über eine elektronische Temperaturregelung, einen Ein-/Aus-Schalter und werden in der Standardversion mit Stecker geliefert.
Die Konvektoren können per kostenloser App über Wi-Fi gesteuert werden und sind Ökodesign-Richtlinien konform. Die Steuerung befindet sich in der unteren rechten Ecke des Geräts für eine genauere Raumtemperaturanzeige.
Als zusätzliches Feature verfügt die Steuerung über Bluetooth zur lokalen Steuerung anderer Geräte ohne Wi-Fi.
Technische Beschreibung:
Nennspannung: 230 V
Leistung: 500 – 2000 W
Regelbereich: 5 – 30 ºC
Regelung: Elektronisches Thermostat
Farbe: Reinweiß, RAL9010
Gerätetiefe: 85 mm
Schutzart: IP X4
Schutzklasse: II
Anschluss: Steckerleitung 1,5 m
Prüfzeichen: NEMKO
z.B. ETHERMA oder Gleichwertiges.

Produktbeschreibung:
Niedrige Temperatur am Heizelement (ca. 90 °C) reduziert Staubtransport
Wärmeabgabe nach vorne
Effiziente Lufterwärmung, dank großer Konvektionsfläche
Ökodesign-Richtlinien konform
Wi-Fi Steuerung über Tablet und Smartphone
Projektion der Temperatur auf den Boden
Wochen- und Tagestimer
Temperatursturz-Erkennung
Die Auswahl der Leistung richtet sich nach dem Wärmebedarf des Raumes (H: 2,5 m) und der Anwendung der Heizung.
Als Richtwert gilt:
30-55 W/m² Niedrigenergie und Passivhaus
60-80 W/m² Gut isolierter Wohnraum
85-105 W/m² Mittelmäßig isolierter Wohnraum
110-130 W/m² Schlecht isolierter Wohnraum
600 W, 552x400mm (Breite x Höhe)
Typ: CP-600-Eco
Angebotenes Erzeugnis:
'............'
Menge: 0,00 Stk

**01.04.019 Konvektor CP eco, CP-1000-Eco, 1000W**
Konvektor CP eco, CP-1000-Eco, 1000W (14E405B)

Konvektor mit frontseitigem Luftaustritt zur schnellen und effizienten Beheizung von Wohnräumen. Die Heizgeräte verfügen über eine elektronische Temperaturregelung, einen Ein-/Aus-Schalter und werden in der Standardversion mit Stecker geliefert.
Die Konvektoren können per kostenloser App über Wi-Fi gesteuert werden und sind Ökodesign-Richtlinien konform. Die Steuerung befindet sich in der unteren rechten Ecke des Geräts für eine genauere Raumtemperaturanzeige.
Als zusätzliches Feature verfügt die Steuerung über Bluetooth zur lokalen Steuerung anderer Geräte ohne Wi-Fi.
Technische Beschreibung:
Nennspannung: 230 V
Leistung: 500 – 2000 W
Regelbereich: 5 – 30 ºC
Regelung: Elektronisches Thermostat
Farbe: Reinweiß, RAL9010
Gerätetiefe: 85 mm
Schutzart: IP X4
Schutzklasse: II
Anschluss: Steckerleitung 1,5 m
Prüfzeichen: NEMKO
z.B. ETHERMA oder Gleichwertiges.

Produktbeschreibung:
Niedrige Temperatur am Heizelement (ca. 90 °C) reduziert Staubtransport
Wärmeabgabe nach vorne
Effiziente Lufterwärmung, dank großer Konvektionsfläche
Ökodesign-Richtlinien konform
Wi-Fi Steuerung über Tablet und Smartphone
Projektion der Temperatur auf den Boden
Wochen- und Tagestimer
Temperatursturz-Erkennung
Die Auswahl der Leistung richtet sich nach dem Wärmebedarf des Raumes (H: 2,5 m) und der Anwendung der Heizung.
Als Richtwert gilt:
30-55 W/m² Niedrigenergie und Passivhaus
60-80 W/m² Gut isolierter Wohnraum
85-105 W/m² Mittelmäßig isolierter Wohnraum
110-130 W/m² Schlecht isolierter Wohnraum
1000 W, 800x400mm (Breite x Höhe)
Typ: CP-1000-Eco
Angebotenes Erzeugnis:
'............'
Menge: 0,00 Stk

**01.04.020 Konvektor CP eco, CP-1500-Eco, 1500W**
Konvektor CP eco, CP-1500-Eco, 1500W (14E405C)

Konvektor mit frontseitigem Luftaustritt zur schnellen und effizienten Beheizung von Wohnräumen. Die Heizgeräte verfügen über eine elektronische Temperaturregelung, einen Ein-/Aus-Schalter und werden in der Standardversion mit Stecker geliefert.
Die Konvektoren können per kostenloser App über Wi-Fi gesteuert werden und sind Ökodesign-Richtlinien konform. Die Steuerung befindet sich in der unteren rechten Ecke des Geräts für eine genauere Raumtemperaturanzeige.
Als zusätzliches Feature verfügt die Steuerung über Bluetooth zur lokalen Steuerung anderer Geräte ohne Wi-Fi.
Technische Beschreibung:
Nennspannung: 230 V
Leistung: 500 – 2000 W
Regelbereich: 5 – 30 ºC
Regelung: Elektronisches Thermostat
Farbe: Reinweiß, RAL9010
Gerätetiefe: 85 mm
Schutzart: IP X4
Schutzklasse: II
Anschluss: Steckerleitung 1,5 m
Prüfzeichen: NEMKO
z.B. ETHERMA oder Gleichwertiges.

Produktbeschreibung:
Niedrige Temperatur am Heizelement (ca. 90 °C) reduziert Staubtransport
Wärmeabgabe nach vorne
Effiziente Lufterwärmung, dank großer Konvektionsfläche
Ökodesign-Richtlinien konform
Wi-Fi Steuerung über Tablet und Smartphone
Projektion der Temperatur auf den Boden
Wochen- und Tagestimer
Temperatursturz-Erkennung
Die Auswahl der Leistung richtet sich nach dem Wärmebedarf des Raumes (H: 2,5 m) und der Anwendung der Heizung.
Als Richtwert gilt:
30-55 W/m² Niedrigenergie und Passivhaus
60-80 W/m² Gut isolierter Wohnraum
85-105 W/m² Mittelmäßig isolierter Wohnraum
110-130 W/m² Schlecht isolierter Wohnraum
1500 W, 1172x400mm (Breite x Höhe)
Typ: CP-1500-Eco
Angebotenes Erzeugnis:
'............'
Menge: 0,00 Stk

**01.04.021 Konvektor CP eco, CP-2000-Eco, 2000W**
Konvektor CP eco, CP-2000-Eco, 2000W (14E405D)

Konvektor mit frontseitigem Luftaustritt zur schnellen und effizienten Beheizung von Wohnräumen. Die Heizgeräte verfügen über eine elektronische Temperaturregelung, einen Ein-/Aus-Schalter und werden in der Standardversion mit Stecker geliefert.
Die Konvektoren können per kostenloser App über Wi-Fi gesteuert werden und sind Ökodesign-Richtlinien konform. Die Steuerung befindet sich in der unteren rechten Ecke des Geräts für eine genauere Raumtemperaturanzeige.
Als zusätzliches Feature verfügt die Steuerung über Bluetooth zur lokalen Steuerung anderer Geräte ohne Wi-Fi.
Technische Beschreibung:
Nennspannung: 230 V
Leistung: 500 – 2000 W
Regelbereich: 5 – 30 ºC
Regelung: Elektronisches Thermostat
Farbe: Reinweiß, RAL9010
Gerätetiefe: 85 mm
Schutzart: IP X4
Schutzklasse: II
Anschluss: Steckerleitung 1,5 m
Prüfzeichen: NEMKO
z.B. ETHERMA oder Gleichwertiges.

Produktbeschreibung:
Niedrige Temperatur am Heizelement (ca. 90 °C) reduziert Staubtransport
Wärmeabgabe nach vorne
Effiziente Lufterwärmung, dank großer Konvektionsfläche
Ökodesign-Richtlinien konform
Wi-Fi Steuerung über Tablet und Smartphone
Projektion der Temperatur auf den Boden
Wochen- und Tagestimer
Temperatursturz-Erkennung
Die Auswahl der Leistung richtet sich nach dem Wärmebedarf des Raumes (H: 2,5 m) und der Anwendung der Heizung.
Als Richtwert gilt:
30-55 W/m² Niedrigenergie und Passivhaus
60-80 W/m² Gut isolierter Wohnraum
85-105 W/m² Mittelmäßig isolierter Wohnraum
110-130 W/m² Schlecht isolierter Wohnraum
2000 W, 1420x400mm (Breite x Höhe)
Typ: CP-2000-Eco
Angebotenes Erzeugnis:
'............'
Menge: 0,00 Stk

**01.04.022 Konvektor CL eco, CL-500-Eco, 500W**
Konvektor CL eco, CL-500-Eco, 500W (14E405E)

Konvektor mit frontseitigem Luftaustritt zur schnellen und effizienten Beheizung von Wohnräumen. Die Heizgeräte verfügen über eine elektronische Temperaturregelung, einen Ein-/Aus-Schalter und werden in der Standardversion mit Stecker geliefert.
Die Konvektoren können per kostenloser App über Wi-Fi gesteuert werden und sind Ökodesign-Richtlinien konform. Die Steuerung befindet sich in der unteren rechten Ecke des Geräts für eine genauere Raumtemperaturanzeige.
Als zusätzliches Feature verfügt die Steuerung über Bluetooth zur lokalen Steuerung anderer Geräte ohne Wi-Fi.
Technische Beschreibung:
Nennspannung: 230 V
Leistung: 500 – 2000 W
Regelbereich: 5 – 30 ºC
Regelung: Elektronisches Thermostat
Farbe: Reinweiß, RAL9010
Gerätetiefe: 85 mm
Schutzart: IP X4
Schutzklasse: II
Anschluss: Steckerleitung 1,5 m
Prüfzeichen: NEMKO
z.B. ETHERMA oder Gleichwertiges.

Produktbeschreibung:
Niedrige Temperatur am Heizelement (ca. 90 °C) reduziert Staubtransport
Wärmeabgabe nach vorne
Effiziente Lufterwärmung, dank großer Konvektionsfläche
Ökodesign-Richtlinien konform
Wi-Fi Steuerung über Tablet und Smartphone
Projektion der Temperatur auf den Boden
Wochen- und Tagestimer
Temperatursturz-Erkennung
Die Auswahl der Leistung richtet sich nach dem Wärmebedarf des Raumes (H: 2,5 m) und der Anwendung der Heizung.
Als Richtwert gilt:
30-55 W/m² Niedrigenergie und Passivhaus
60-80 W/m² Gut isolierter Wohnraum
85-105 W/m² Mittelmäßig isolierter Wohnraum
110-130 W/m² Schlecht isolierter Wohnraum
500 W, 800x200mm (Breite x Höhe)
Typ: CL-500-Eco
Angebotenes Erzeugnis:
'............'
Menge: 0,00 Stk

**01.04.023 Konvektor CL eco, CL-1000-Eco, 1000W**
Konvektor CL eco, CL-1000-Eco, 1000W (14E405F)

Konvektor mit frontseitigem Luftaustritt zur schnellen und effizienten Beheizung von Wohnräumen. Die Heizgeräte verfügen über eine elektronische Temperaturregelung, einen Ein-/Aus-Schalter und werden in der Standardversion mit Stecker geliefert.
Die Konvektoren können per kostenloser App über Wi-Fi gesteuert werden und sind Ökodesign-Richtlinien konform. Die Steuerung befindet sich in der unteren rechten Ecke des Geräts für eine genauere Raumtemperaturanzeige.
Als zusätzliches Feature verfügt die Steuerung über Bluetooth zur lokalen Steuerung anderer Geräte ohne Wi-Fi.
Technische Beschreibung:
Nennspannung: 230 V
Leistung: 500 – 2000 W
Regelbereich: 5 – 30 ºC
Regelung: Elektronisches Thermostat
Farbe: Reinweiß, RAL9010
Gerätetiefe: 85 mm
Schutzart: IP X4
Schutzklasse: II
Anschluss: Steckerleitung 1,5 m
Prüfzeichen: NEMKO
z.B. ETHERMA oder Gleichwertiges.

Produktbeschreibung:
Niedrige Temperatur am Heizelement (ca. 90 °C) reduziert Staubtransport
Wärmeabgabe nach vorne
Effiziente Lufterwärmung, dank großer Konvektionsfläche
Ökodesign-Richtlinien konform
Wi-Fi Steuerung über Tablet und Smartphone
Projektion der Temperatur auf den Boden
Wochen- und Tagestimer
Temperatursturz-Erkennung
Die Auswahl der Leistung richtet sich nach dem Wärmebedarf des Raumes (H: 2,5 m) und der Anwendung der Heizung.
Als Richtwert gilt:
30-55 W/m² Niedrigenergie und Passivhaus
60-80 W/m² Gut isolierter Wohnraum
85-105 W/m² Mittelmäßig isolierter Wohnraum
110-130 W/m² Schlecht isolierter Wohnraum
1000 W, 1296x200mm (Breite x Höhe)
Typ: CL-1000-Eco
Angebotenes Erzeugnis:
'............'
Menge: 0,00 Stk

**01.04.024 Konvektor CP, Anschlusskassette, KB-200**
Konvektor CP, Anschlusskassette, KB-200 (14E405G)

Konvektor mit frontseitigem Luftaustritt zur schnellen und effizienten Beheizung von Wohnräumen. Die Heizgeräte verfügen über eine elektronische Temperaturregelung, einen Ein-/Aus-Schalter und werden in der Standardversion mit Stecker geliefert.
Die Konvektoren können per kostenloser App über Wi-Fi gesteuert werden und sind Ökodesign-Richtlinien konform. Die Steuerung befindet sich in der unteren rechten Ecke des Geräts für eine genauere Raumtemperaturanzeige.
Als zusätzliches Feature verfügt die Steuerung über Bluetooth zur lokalen Steuerung anderer Geräte ohne Wi-Fi.
Technische Beschreibung:
Nennspannung: 230 V
Leistung: 500 – 2000 W
Regelbereich: 5 – 30 ºC
Regelung: Elektronisches Thermostat
Farbe: Reinweiß, RAL9010
Gerätetiefe: 85 mm
Schutzart: IP X4
Schutzklasse: II
Anschluss: Steckerleitung 1,5 m
Prüfzeichen: NEMKO
z.B. ETHERMA oder Gleichwertiges.

Produktbeschreibung:
Niedrige Temperatur am Heizelement (ca. 90 °C) reduziert Staubtransport
Wärmeabgabe nach vorne
Effiziente Lufterwärmung, dank großer Konvektionsfläche
Ökodesign-Richtlinien konform
Wi-Fi Steuerung über Tablet und Smartphone
Projektion der Temperatur auf den Boden
Wochen- und Tagestimer
Temperatursturz-Erkennung
Die Auswahl der Leistung richtet sich nach dem Wärmebedarf des Raumes (H: 2,5 m) und der Anwendung der Heizung.
Als Richtwert gilt:
30-55 W/m² Niedrigenergie und Passivhaus
60-80 W/m² Gut isolierter Wohnraum
85-105 W/m² Mittelmäßig isolierter Wohnraum
110-130 W/m² Schlecht isolierter Wohnraum
Anschlusskassette für Festanschluss.
Typ: KB-200
Angebotenes Erzeugnis:
'............'
Menge: 0,00 Stk

**01.04.025 Konvektor CP, Montagefüße für Konvektorleiste, GB-200**
Konvektor CP, Montagefüße für Konvektorleiste, GB-200 (14E405H)

Konvektor mit frontseitigem Luftaustritt zur schnellen und effizienten Beheizung von Wohnräumen. Die Heizgeräte verfügen über eine elektronische Temperaturregelung, einen Ein-/Aus-Schalter und werden in der Standardversion mit Stecker geliefert.
Die Konvektoren können per kostenloser App über Wi-Fi gesteuert werden und sind Ökodesign-Richtlinien konform. Die Steuerung befindet sich in der unteren rechten Ecke des Geräts für eine genauere Raumtemperaturanzeige.
Als zusätzliches Feature verfügt die Steuerung über Bluetooth zur lokalen Steuerung anderer Geräte ohne Wi-Fi.
Technische Beschreibung:
Nennspannung: 230 V
Leistung: 500 – 2000 W
Regelbereich: 5 – 30 ºC
Regelung: Elektronisches Thermostat
Farbe: Reinweiß, RAL9010
Gerätetiefe: 85 mm
Schutzart: IP X4
Schutzklasse: II
Anschluss: Steckerleitung 1,5 m
Prüfzeichen: NEMKO
z.B. ETHERMA oder Gleichwertiges.

Produktbeschreibung:
Niedrige Temperatur am Heizelement (ca. 90 °C) reduziert Staubtransport
Wärmeabgabe nach vorne
Effiziente Lufterwärmung, dank großer Konvektionsfläche
Ökodesign-Richtlinien konform
Wi-Fi Steuerung über Tablet und Smartphone
Projektion der Temperatur auf den Boden
Wochen- und Tagestimer
Temperatursturz-Erkennung
Die Auswahl der Leistung richtet sich nach dem Wärmebedarf des Raumes (H: 2,5 m) und der Anwendung der Heizung.
Als Richtwert gilt:
30-55 W/m² Niedrigenergie und Passivhaus
60-80 W/m² Gut isolierter Wohnraum
85-105 W/m² Mittelmäßig isolierter Wohnraum
110-130 W/m² Schlecht isolierter Wohnraum
Bodenmontagefüße für Konvektorleiste CL eco
Typ: GB-200
Angebotenes Erzeugnis:
'............'
Menge: 0,00 Stk

**01.04.026 Konvektor Serena eco, SN-500-eco, 500W**
Konvektor Serena eco, SN-500-eco, 500W (14E406A)

Der kompakte Konvektor zur schnellen Erwärmung von Wohnräumen, Keller, Toiletten, Schlafzimmer und auch Hobbyräumen, auch für Bäder, da die Geräte spritzwassergeschützt sind.
Das Monobloc-Heizelement erwärmt die Raumluft sehr schnell und effizient. Die Lüftungsgitter geben die warme Luft durch natürliche Konvektion nach vorne in den Raum ab und verhindern so Verfärbungen an der Wand.
Das elektronische Thermostat sorgt für eine genaue Raumtemperaturmessung und die Einstellung der
4 Betriebsmodi möglich: Komfort, Absenkung, Frostschutz und Aus.
Das Thermostat kann mittels Wochenprogramm an die individuellen Bedürfnisse angepasst werden. Ebenso optimiert die Temperatursturzerkennung die Nutzung des Heizgerätes.
Technische Beschreibung:
Nennspannung: 230 V
Leistung: 500 – 2000 W
Regelbereich: 7– 27º C
Regelung: Elektronisches Thermostat
Oberfläche: Stahlgehäuse pulverbeschichtet
Farbe: Verkehrsweiß, RAL9016
Gerätetiefe: 105 mm
Schutzart: IP 24
Schutzklasse: II
Anschlussleitung: 2-polig + Steuerleitung 90 cm
Systemaufbau: CE konform
z.B. ETHERMA oder Gleichwertiges.

Produktbeschreibung:
schnelle Erwärmung
keine Wandverfärbung, da Wärmeabgabe nach vorne
genaue elektronische Raumtemperaturmessung
4 Modi: Komfort, Absenkung, Frostschutz, Aus (durch Steuerleitung oder Programmierung am Gerät)
Wochenprogramm optimiert Betriebszeiten
für Badezimmer
Kindersicherung
Ökodesign- Richtlinien konform
Die Auswahl der Leistung richtet sich nach dem Wärmebedarf des Raumes (H: 2,5 m) und der Anwendung der Heizung.
Als Richtwert gilt:
30-55 W/m² Niedrigenergie und Passivhaus
60-80 W/m² Gut isolierter Wohnraum
85-105 W/m² Mittelmäßig isolierter Wohnraum
110-130 W/m² Schlecht isolierter Wohnraum
500 W, 340x440mm, (Breite x Höhe),
Typ: SN-500-eco
Angebotenes Erzeugnis:
'............'
Menge: 0,00 Stk

**01.04.027 Konvektor Serena eco, SN-1000-eco, 1000W**
Konvektor Serena eco, SN-1000-eco, 1000W (14E406B)

Der kompakte Konvektor zur schnellen Erwärmung von Wohnräumen, Keller, Toiletten, Schlafzimmer und auch Hobbyräumen, auch für Bäder, da die Geräte spritzwassergeschützt sind.
Das Monobloc-Heizelement erwärmt die Raumluft sehr schnell und effizient. Die Lüftungsgitter geben die warme Luft durch natürliche Konvektion nach vorne in den Raum ab und verhindern so Verfärbungen an der Wand.
Das elektronische Thermostat sorgt für eine genaue Raumtemperaturmessung und die Einstellung der
4 Betriebsmodi möglich: Komfort, Absenkung, Frostschutz und Aus.
Das Thermostat kann mittels Wochenprogramm an die individuellen Bedürfnisse angepasst werden. Ebenso optimiert die Temperatursturzerkennung die Nutzung des Heizgerätes.
Technische Beschreibung:
Nennspannung: 230 V
Leistung: 500 – 2000 W
Regelbereich: 7– 27º C
Regelung: Elektronisches Thermostat
Oberfläche: Stahlgehäuse pulverbeschichtet
Farbe: Verkehrsweiß, RAL9016
Gerätetiefe: 105 mm
Schutzart: IP 24
Schutzklasse: II
Anschlussleitung: 2-polig + Steuerleitung 90 cm
Systemaufbau: CE konform
z.B. ETHERMA oder Gleichwertiges.

Produktbeschreibung:
schnelle Erwärmung
keine Wandverfärbung, da Wärmeabgabe nach vorne
genaue elektronische Raumtemperaturmessung
4 Modi: Komfort, Absenkung, Frostschutz, Aus (durch Steuerleitung oder Programmierung am Gerät)
Wochenprogramm optimiert Betriebszeiten
für Badezimmer
Kindersicherung
Ökodesign- Richtlinien konform
Die Auswahl der Leistung richtet sich nach dem Wärmebedarf des Raumes (H: 2,5 m) und der Anwendung der Heizung.
Als Richtwert gilt:
30-55 W/m² Niedrigenergie und Passivhaus
60-80 W/m² Gut isolierter Wohnraum
85-105 W/m² Mittelmäßig isolierter Wohnraum
110-130 W/m² Schlecht isolierter Wohnraum
1000 W, 420x440mm, (Breite x Höhe),
Typ: SN-1000-eco
Angebotenes Erzeugnis:
'............'
Menge: 0,00 Stk

**01.04.028 Konvektor Serena eco, SN-1500-eco, 1500W**
Konvektor Serena eco, SN-1500-eco, 1500W (14E406C)

Der kompakte Konvektor zur schnellen Erwärmung von Wohnräumen, Keller, Toiletten, Schlafzimmer und auch Hobbyräumen, auch für Bäder, da die Geräte spritzwassergeschützt sind.
Das Monobloc-Heizelement erwärmt die Raumluft sehr schnell und effizient. Die Lüftungsgitter geben die warme Luft durch natürliche Konvektion nach vorne in den Raum ab und verhindern so Verfärbungen an der Wand.
Das elektronische Thermostat sorgt für eine genaue Raumtemperaturmessung und die Einstellung der
4 Betriebsmodi möglich: Komfort, Absenkung, Frostschutz und Aus.
Das Thermostat kann mittels Wochenprogramm an die individuellen Bedürfnisse angepasst werden. Ebenso optimiert die Temperatursturzerkennung die Nutzung des Heizgerätes.
Technische Beschreibung:
Nennspannung: 230 V
Leistung: 500 – 2000 W
Regelbereich: 7– 27º C
Regelung: Elektronisches Thermostat
Oberfläche: Stahlgehäuse pulverbeschichtet
Farbe: Verkehrsweiß, RAL9016
Gerätetiefe: 105 mm
Schutzart: IP 24
Schutzklasse: II
Anschlussleitung: 2-polig + Steuerleitung 90 cm
Systemaufbau: CE konform
z.B. ETHERMA oder Gleichwertiges.

Produktbeschreibung:
schnelle Erwärmung
keine Wandverfärbung, da Wärmeabgabe nach vorne
genaue elektronische Raumtemperaturmessung
4 Modi: Komfort, Absenkung, Frostschutz, Aus (durch Steuerleitung oder Programmierung am Gerät)
Wochenprogramm optimiert Betriebszeiten
für Badezimmer
Kindersicherung
Ökodesign- Richtlinien konform
Die Auswahl der Leistung richtet sich nach dem Wärmebedarf des Raumes (H: 2,5 m) und der Anwendung der Heizung.
Als Richtwert gilt:
30-55 W/m² Niedrigenergie und Passivhaus
60-80 W/m² Gut isolierter Wohnraum
85-105 W/m² Mittelmäßig isolierter Wohnraum
110-130 W/m² Schlecht isolierter Wohnraum
1500 W, 580x440mm, (Breite x Höhe),
Typ: SN-1500-eco
Angebotenes Erzeugnis:
'............'
Menge: 0,00 Stk

**01.04.029 Konvektor Serena eco, SN-2000-eco, 2000W**
Konvektor Serena eco, SN-2000-eco, 2000W (14E406D)

Der kompakte Konvektor zur schnellen Erwärmung von Wohnräumen, Keller, Toiletten, Schlafzimmer und auch Hobbyräumen, auch für Bäder, da die Geräte spritzwassergeschützt sind.
Das Monobloc-Heizelement erwärmt die Raumluft sehr schnell und effizient. Die Lüftungsgitter geben die warme Luft durch natürliche Konvektion nach vorne in den Raum ab und verhindern so Verfärbungen an der Wand.
Das elektronische Thermostat sorgt für eine genaue Raumtemperaturmessung und die Einstellung der
4 Betriebsmodi möglich: Komfort, Absenkung, Frostschutz und Aus.
Das Thermostat kann mittels Wochenprogramm an die individuellen Bedürfnisse angepasst werden. Ebenso optimiert die Temperatursturzerkennung die Nutzung des Heizgerätes.
Technische Beschreibung:
Nennspannung: 230 V
Leistung: 500 – 2000 W
Regelbereich: 7– 27º C
Regelung: Elektronisches Thermostat
Oberfläche: Stahlgehäuse pulverbeschichtet
Farbe: Verkehrsweiß, RAL9016
Gerätetiefe: 105 mm
Schutzart: IP 24
Schutzklasse: II
Anschlussleitung: 2-polig + Steuerleitung 90 cm
Systemaufbau: CE konform
z.B. ETHERMA oder Gleichwertiges.

Produktbeschreibung:
schnelle Erwärmung
keine Wandverfärbung, da Wärmeabgabe nach vorne
genaue elektronische Raumtemperaturmessung
4 Modi: Komfort, Absenkung, Frostschutz, Aus (durch Steuerleitung oder Programmierung am Gerät)
Wochenprogramm optimiert Betriebszeiten
für Badezimmer
Kindersicherung
Ökodesign- Richtlinien konform
Die Auswahl der Leistung richtet sich nach dem Wärmebedarf des Raumes (H: 2,5 m) und der Anwendung der Heizung.
Als Richtwert gilt:
30-55 W/m² Niedrigenergie und Passivhaus
60-80 W/m² Gut isolierter Wohnraum
85-105 W/m² Mittelmäßig isolierter Wohnraum
110-130 W/m² Schlecht isolierter Wohnraum
2000 W, 740x440mm, (Breite x Höhe),
Typ: SN-2000-eco
Angebotenes Erzeugnis:
'............'
Menge: 0,00 Stk

**01.04.030 Infrarot-Dunkelstrahler KST, KST050L, 200W**
Infrarot-Dunkelstrahler KST, KST050L, 200W (14E407A)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
200 W, Länge: 500mm
Typ: KST050L
Angebotenes Erzeugnis:
'............'
Menge: 0,00 Stk

**01.04.031 Infrarot-Dunkelstrahler KST, KST060L, 240W**
Infrarot-Dunkelstrahler KST, KST060L, 240W (14E407B)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
240 W, Länge: 600mm
Typ: KST060L
Angebotenes Erzeugnis:
'............'
Menge: 0,00 Stk

**01.04.032 Infrarot-Dunkelstrahler KST, KST070L, 280W**
Infrarot-Dunkelstrahler KST, KST070L, 280W (14E407C)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
280 W, Länge: 700mm
Typ: KST070L
Angebotenes Erzeugnis:
'............'
Menge: 0,00 Stk

**01.04.033 Infrarot-Dunkelstrahler KST, KST080L, 320W**
Infrarot-Dunkelstrahler KST, KST080L, 320W (14E407D)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
320 W, Länge: 800mm
Typ: KST080L
Angebotenes Erzeugnis:
'............'
Menge: 0,00 Stk

**01.04.034 Infrarot-Dunkelstrahler KST, KST090L, 360W**
Infrarot-Dunkelstrahler KST, KST090L, 360W (14E407E)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
360 W, Länge: 900mm
Typ: KST090L
Angebotenes Erzeugnis:
'............'
Menge: 0,00 Stk

**01.04.035 Infrarot-Dunkelstrahler links KST100L, 400W**
Infrarot-Dunkelstrahler links KST100L, 400W (14E407F)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
mit LINKS Anschluss
400 W, Länge: 1000mm
Typ: KST100L
Angebotenes Erzeugnis:
'............'
Menge: 0,00 Stk

**01.04.036 Infrarot-Dunkelstrahler KST, KST110L, 440W**
Infrarot-Dunkelstrahler KST, KST110L, 440W (14E407G)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
440 W, Länge: 1100mm
Typ: KST110L
Angebotenes Erzeugnis:
'............'
Menge: 0,00 Stk

**01.04.037 Infrarot-Dunkelstrahler KST, KST120L, 480W**
Infrarot-Dunkelstrahler KST, KST120L, 480W (14E407H)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
480 W, Länge: 1200mm
Typ: KST120L
Angebotenes Erzeugnis:
'............'
Menge: 0,00 Stk

**01.04.038 Infrarot-Dunkelstrahler KST, KST130L, 520W**
Infrarot-Dunkelstrahler KST, KST130L, 520W (14E407I)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
520 W, Länge: 1300mm
Typ: KST130L
Angebotenes Erzeugnis:
'............'
Menge: 0,00 Stk

**01.04.039 Infrarot-Dunkelstrahler KST, KST140L, 560W**
Infrarot-Dunkelstrahler KST, KST140L, 560W (14E407J)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
560 W, Länge: 1400mm
Typ: KST140L
Angebotenes Erzeugnis:
'............'
Menge: 0,00 Stk

**01.04.040 Infrarot-Dunkelstrahler KST, KST150L, 600W**
Infrarot-Dunkelstrahler KST, KST150L, 600W (14E407K)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
600 W, Länge: 1500mm
Typ: KST150L
Angebotenes Erzeugnis:
'............'
Menge: 0,00 Stk

**01.04.041 Infrarot-Dunkelstrahler rechts KST050R, 200W**
Infrarot-Dunkelstrahler rechts  KST050R, 200W (14E407L)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
mit RECHTS Anschluss
Leistung: 200 W
Länge: 500 mm
Typ: KST050R
Angebotenes Erzeugnis:
'............'
Menge: 0,00 Stk

**01.04.042 Infrarot-Dunkelstrahler KST, KST060R, 240W**
Infrarot-Dunkelstrahler KST, KST060R, 240W (14E407M)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
240 W, Länge: 600mm
Typ: KST060R
Angebotenes Erzeugnis:
'............'
Menge: 0,00 Stk

**01.04.043 Infrarot-Dunkelstrahler KST, KST070R, 280W**
Infrarot-Dunkelstrahler KST, KST070R, 280W (14E407N)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
280 W, Länge: 700mm
Typ: KST070R
Angebotenes Erzeugnis:
'............'
Menge: 0,00 Stk

**01.04.044 Infrarot-Dunkelstrahler KST, KST080R, 320W**
Infrarot-Dunkelstrahler KST, KST080R, 320W (14E407O)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
320 W, Länge: 800mm
Typ: KST080R
Angebotenes Erzeugnis:
'............'
Menge: 0,00 Stk

**01.04.045 Infrarot-Dunkelstrahler KST, KST090R, 360W**
Infrarot-Dunkelstrahler KST, KST090R, 360W (14E407P)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
360 W, Länge: 900mm
Typ: KST090R
Angebotenes Erzeugnis:
'............'
Menge: 0,00 Stk

**01.04.046 Infrarot-Dunkelstrahler KST, KST100R, 400W**
Infrarot-Dunkelstrahler KST, KST100R, 400W (14E407Q)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
400 W, Länge: 1000mm
Typ: KST100R
Angebotenes Erzeugnis:
'............'
Menge: 0,00 Stk

**01.04.047 Infrarot-Dunkelstrahler KST, KST110R, 440W**
Infrarot-Dunkelstrahler KST, KST110R, 440W (14E407R)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
440 W, Länge: 1100mm
Typ: KST110R
Angebotenes Erzeugnis:
'............'
Menge: 0,00 Stk

**01.04.048 Infrarot-Dunkelstrahler KST, KST120R, 480W**
Infrarot-Dunkelstrahler KST, KST120R, 480W (14E407S)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
480 W, Länge: 1200mm
Typ: KST120R
Angebotenes Erzeugnis:
'............'
Menge: 0,00 Stk

**01.04.049 Infrarot-Dunkelstrahler KST, KST130R, 520W**
Infrarot-Dunkelstrahler KST, KST130R, 520W (14E407T)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
520 W, Länge: 1300mm
Typ: KST130R
Angebotenes Erzeugnis:
'............'
Menge: 0,00 Stk

**01.04.050 Infrarot-Dunkelstrahler KST, KST140R, 560W**
Infrarot-Dunkelstrahler KST, KST140R, 560W (14E407U)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
560 W, Länge: 1400mm
Typ: KST140R
Angebotenes Erzeugnis:
'............'
Menge: 0,00 Stk

**01.04.051 Infrarot-Dunkelstrahler KST, KST150R, 600W**
Infrarot-Dunkelstrahler KST, KST150R, 600W (14E407V)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
600 W, Länge: 1500mm
Typ: KST150R
Angebotenes Erzeugnis:
'............'
Menge: 0,00 Stk

**01.04.052 Zubehör Dunkelstrahler, KST-Verbindungsleitung, PG-ST, 0,5m**
Zubehör Dunkelstrahler, KST-Verbindungsleitung, PG-ST, 0,5m (14E407W)

Kirchenheizung als Infrarot-Dunkelstrahler, bauwerkschonend, betriebskostengünstig, langlebig und sicher.
Elektrischer Anschluss über Gerätestecker, werkseitige Durchverdrahtung, einfache und schnelle Montage ohne das Gerät öffnen zu müssen, integrierter Überhitzungsschutz mit automatischer Wiedereinschaltung.
Bruchsicheres Spezialheizelement ohne glühende Heizwendel mit hoher Wärmeabgabe, einschließlich Winkelstecker.
Technische Beschreibung:
Nennspannung: 230 V
Leistung: 400 W/lfm
Wärmeabgabe: Nach unten und nach vorne
Oberflächentemp.: 80 ºC
Farbe: Lehmbraun, RAL 8003
Korpus: verzinkt Stahlblech
Maße: 185 mm x 60 mm
Schutzart: IP 21
Schutzklasse: I
Prüfzeichen: ÖVE
z.B. ETHERMA oder Gleichwertiges.
Verbindungsleitung 0,5m
Typ: PG-ST
Angebotenes Erzeugnis:
'............'
Menge: 0,00 Stk

**01.04.053 Rippenrohrheizkörper ET-RRU, ET-RRU-500, ohne Regelung, 500W**
Rippenrohrheizkörper ET-RRU, ET-RRU-500, ohne Regelung, 500W (14E408A)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
500 W, 184x500x120mm, ohne Regelung
Typ: ET-RRU-500
Angebotenes Erzeugnis:
'............'
Menge: 0,00 Stk

**01.04.054 Rippenrohrheizkörper ET-RRU,ET-RRU-1000,ohne Regelung, 1000W**
Rippenrohrheizkörper ET-RRU,ET-RRU-1000,ohne Regelung, 1000W (14E408B)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
1000 W, 184x700x120mm, ohne Regelung
Typ: ET-RRU-1000
Angebotenes Erzeugnis:
'............'
Menge: 0,00 Stk

**01.04.055 Rippenrohrheizkörper ET-RRU,ET-RRU-1500,ohne Regelung, 1500W**
Rippenrohrheizkörper ET-RRU,ET-RRU-1500,ohne Regelung, 1500W (14E408C)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
1500 W,
184x900x120 (Höhe x Länge x Breite)
Typ: ET-RRU-1500
ohne Regelung, IP 66/67, 230V
Angebotenes Erzeugnis:
'............'
Menge: 0,00 Stk

**01.04.056 Rippenrohrheizkörper ET-RRU,ET-RRU-2000, ohne Regelung,2000W**
Rippenrohrheizkörper ET-RRU,ET-RRU-2000, ohne Regelung,2000W (14E408D)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
2000 W, 184x1100x120, ohne Regelung
Typ: ET-RRU-2000
Angebotenes Erzeugnis:
'............'
Menge: 0,00 Stk

**01.04.057 Rippenrohrheizkörper ET-RRU,ET-RRU-3000,ohne Regelung, 3000W**
Rippenrohrheizkörper ET-RRU,ET-RRU-3000,ohne Regelung, 3000W (14E408E)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
3000 W, 184x1500x120mm, ohne Regelung
Typ: ET-RRU-3000
Angebotenes Erzeugnis:
'............'
Menge: 0,00 Stk

**01.04.058 Rippenrohrheizkörper ET-RDA, ET-RDA-250,mit Regelung, 250W**
Rippenrohrheizkörper ET-RDA, ET-RDA-250,mit Regelung, 250W (14E408F)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
250 W, 184x500x120mm,
mit stufenloser Regelung 5 ºC bis 30 ºC
Typ: ET-RDA-250
Angebotenes Erzeugnis:
'............'
Menge: 0,00 Stk

**01.04.059 Rippenrohrheizkörper ET-RDA, ET-RDA-500,mit Regelung, 500W**
Rippenrohrheizkörper ET-RDA, ET-RDA-500,mit Regelung, 500W (14E408G)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
500 W,184x500x120mm
mit stufenloser Regelung 5 ºC bis 30 ºC,
Typ: ET-RDA-500
Angebotenes Erzeugnis:
'............'
Menge: 0,00 Stk

**01.04.060 Rippenrohrheizkörper ET-RDA, ET-RDA-1000,mit Regelung, 1000W**
Rippenrohrheizkörper ET-RDA, ET-RDA-1000,mit Regelung, 1000W (14E408H)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
1000 W, 184x700x120mm,
mit stufenloser Regelung 5 ºC bis 30 ºC
Typ: ET-RDA-1000
Angebotenes Erzeugnis:
'............'
Menge: 0,00 Stk

**01.04.061 Rippenrohrheizkörper ET-RDA, ET-RDA-1500,mit Regelung, 1500W**
Rippenrohrheizkörper ET-RDA, ET-RDA-1500,mit Regelung, 1500W (14E408I)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
1500 W, 184x900x120mm
mit stufenloser Regelung 5 ºC bis 30 ºC
Typ: ET-RDA-1500
Angebotenes Erzeugnis:
'............'
Menge: 0,00 Stk

**01.04.062 Rippenrohrheizkörper ET-RDA, ET-RDA-2000,mit Regelung, 2000W**
Rippenrohrheizkörper ET-RDA, ET-RDA-2000,mit Regelung, 2000W (14E408J)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
2000 W,184x1100x120mm
mit stufenloser Regelung 5 ºC bis 30 ºC
Typ: ET-RDA-2000
Angebotenes Erzeugnis:
'............'
Menge: 0,00 Stk

**01.04.063 Rippenrohrheizkörper ET-RDA, ET-RDA-3000,mit Regelung, 3000W**
Rippenrohrheizkörper ET-RDA, ET-RDA-3000,mit Regelung, 3000W (14E408K)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
3000 W, 184x1500x120mm
mit stufenloser Regelung 5 ºC bis 30 ºC
Typ: ET-RDA-3000
Angebotenes Erzeugnis:
'............'
Menge: 0,00 Stk

**01.04.064 Rippenrohrheizkörper Zubehör, ET-SK-500**
Rippenrohrheizkörper Zubehör, ET-SK-500 (14E408L)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
Schutzkorb für Rippenrohrheizkörper Typ RRU-500, RDA-250 und RDA 500
Typ: ET-SK-500
Angebotenes Erzeugnis:
'............'
Menge: 0,00 Stk

**01.04.065 Rippenrohrheizkörper Zubehör, ET-SK-1000**
Rippenrohrheizkörper Zubehör, ET-SK-1000 (14E408M)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
Schutzkorb für Rippenrohrheizkörper Typ RRU-1000 und RDA-1000
Typ: ET-SK-1000
Angebotenes Erzeugnis:
'............'
Menge: 0,00 Stk

**01.04.066 Rippenrohrheizkörper Zubehör, ET-SK-1500**
Rippenrohrheizkörper Zubehör, ET-SK-1500 (14E408N)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
Schutzkorb für Rippenrohrheizkörper Typ RRU-1500 und RDA-1500
Typ: ET-SK-1500
Angebotenes Erzeugnis:
'............'
Menge: 0,00 Stk

**01.04.067 Rippenrohrheizkörper Zubehör, ET-SK-2000**
Rippenrohrheizkörper Zubehör, ET-SK-2000 (14E408O)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
Schutzkorb für Rippenrohrheizkörper Typ RRU-2000 und RDA-2000
Typ: ET-SK-2000
Angebotenes Erzeugnis:
'............'
Menge: 0,00 Stk

**01.04.068 Rippenrohrheizkörper Zubehör, ET-SK-3000**
Rippenrohrheizkörper Zubehör, ET-SK-3000 (14E408P)

Rippenrohrheizstrahler aus Edelstahl zur Beheizung von feuchten Räumen, wie z.B. Gewächshäuser, Schutz empfindlicher Anlagen vor Frost, Heizung in rauen Betriebsumgebungen (z.B. Pumpstationen, Krankabinen, Bauwagen und Meisterbüros in Werkshallen), für Boden- und
waagrechte Wandmontage
Der eingebaute Heizeinsatz aus Keramik sorgt für eine gute Wärmeverteilung.
Robuster rostfreier Heizkörper aus Edelstahl, Werkstoff 1.4512.
Alle Montagestellen staub- und wasserdicht.
Anschlussleitungen sind in eigenen Positionen auszuschreiben.
Technische Beschreibung:
Nennspannung: 230 V
Oberfläche: Edelstahl
Oberflächentemp.: max. 185 ºC (RRU, RDA)
Anschluss: Festverdrahtung oder Stecker,
Anschlussleitung nicht im Lieferumfang enthalten
Rippendurchmesser: 120 mm
Schutzart: IP 66/67
Prüfzeichen: KEMA-KEUR
z.B. ETHERMA oder Gleichwertiges.

Produktbeschreibung:
Robust, staub- und wasserdicht
Korrosionsbeständig – rostfreier Edelstahl
ET-RDA stufenlos regelbar
Gute Wärmeverteilung
Boden- und waagrechte Wandmontage möglich
Schutzkorb für Rippenrohrheizkörper Typ RRU-3000 und RDA-3000
Typ: ET-SK-3000
Angebotenes Erzeugnis:
'............'
Menge: 0,00 Stk

**01.04.069 Konvektor Serena eco P, SN-1500-ECO-P, 1500W**
Konvektor Serena eco P, SN-1500-ECO-P, 1500W (14E409A)

Der kompakte Konvektor zur schnellen Erwärmung von Wohnräumen, Keller, Toiletten, Schlafzimmer und auch Hobbyräumen, auch für Bäder, da die Geräte spritzwassergeschützt sind.
Das Monobloc-Heizelement erwärmt die Raumluft sehr schnell und effizient. Die Lüftungsgitter geben die warme Luft durch natürliche Konvektion nach vorne in den Raum ab und verhindern so Verfärbungen an der Wand. Das elektronische Thermostat sorgt für eine genaue Raumtemperaturmessung und die Einstellung der
4 Betriebsmodi möglich: Komfort, Absenkung, Frostschutz und Aus.
Das Thermostat kann mittels Wochenprogramm an die individuellen Bedürfnisse angepasst werden. Ebenso optimiert die Temperatursturzerkennung die Nutzung des Heizgerätes.
Technische Beschreibung:
Nennspannung: 230 V
Leistung: 1500 – 2000 W
Regelbereich: 7– 27º C
Regelung: Elektronisches Thermostat
Oberfläche: Stahlgehäuse pulverbeschichtet
Farbe: Verkehrsweiß, RAL9016
Gerätetiefe: 105 mm
Schutzart: IP 24
Schutzklasse: II
Steckerleitung: 0,9m
Systemaufbau: CE konform
z.B. ETHERMA oder Gleichwertiges.

Produktbeschreibung:
schnelle Erwärmung
keine Wandverfärbung, da Wärmeabgabe nach vorne
genaue elektronische Raumtemperaturmessung
4 Modi: Komfort, Absenkung, Frostschutz, Aus
Wochenprogramm optimiert Betriebszeiten
für Badezimmer
Kindersicherung
Ökodesign- Richtlinien konform
Die Auswahl der Leistung richtet sich nach dem Wärmebedarf des Raumes (H: 2,5 m) und der Anwendung der Heizung.
Als Richtwert gilt:
30-55 W/m² Niedrigenergie und Passivhaus
60-80 W/m² Gut isolierter Wohnraum
85-105 W/m² Mittelmäßig isolierter Wohnraum
110-130 W/m² Schlecht isolierter Wohnraum
1500 W, 580x440mm, (Breite x Höhe),
Typ: SN-1500-ECO-P
Angebotenes Erzeugnis:
'............'
Menge: 0,00 Stk

**01.04.070 Konvektor Serena eco P, SN-2000-ECO-P, 2000W**
Konvektor Serena eco P, SN-2000-ECO-P, 2000W (14E409B)

Der kompakte Konvektor zur schnellen Erwärmung von Wohnräumen, Keller, Toiletten, Schlafzimmer und auch Hobbyräumen, auch für Bäder, da die Geräte spritzwassergeschützt sind.
Das Monobloc-Heizelement erwärmt die Raumluft sehr schnell und effizient. Die Lüftungsgitter geben die warme Luft durch natürliche Konvektion nach vorne in den Raum ab und verhindern so Verfärbungen an der Wand. Das elektronische Thermostat sorgt für eine genaue Raumtemperaturmessung und die Einstellung der
4 Betriebsmodi möglich: Komfort, Absenkung, Frostschutz und Aus.
Das Thermostat kann mittels Wochenprogramm an die individuellen Bedürfnisse angepasst werden. Ebenso optimiert die Temperatursturzerkennung die Nutzung des Heizgerätes.
Technische Beschreibung:
Nennspannung: 230 V
Leistung: 1500 – 2000 W
Regelbereich: 7– 27º C
Regelung: Elektronisches Thermostat
Oberfläche: Stahlgehäuse pulverbeschichtet
Farbe: Verkehrsweiß, RAL9016
Gerätetiefe: 105 mm
Schutzart: IP 24
Schutzklasse: II
Steckerleitung: 0,9m
Systemaufbau: CE konform
z.B. ETHERMA oder Gleichwertiges.

Produktbeschreibung:
schnelle Erwärmung
keine Wandverfärbung, da Wärmeabgabe nach vorne
genaue elektronische Raumtemperaturmessung
4 Modi: Komfort, Absenkung, Frostschutz, Aus
Wochenprogramm optimiert Betriebszeiten
für Badezimmer
Kindersicherung
Ökodesign- Richtlinien konform
Die Auswahl der Leistung richtet sich nach dem Wärmebedarf des Raumes (H: 2,5 m) und der Anwendung der Heizung.
Als Richtwert gilt:
30-55 W/m² Niedrigenergie und Passivhaus
60-80 W/m² Gut isolierter Wohnraum
85-105 W/m² Mittelmäßig isolierter Wohnraum
110-130 W/m² Schlecht isolierter Wohnraum
2000 W, 740x440mm, (Breite x Höhe),
Typ: SN-2000-ECO-P
Angebotenes Erzeugnis:
'............'
Menge: 0,00 Stk

**01.04.071 Rollenset für Serena eco P, SN-RS-Eco-P**
Rollenset für Serena eco P, SN-RS-Eco-P (14E409C)

Der kompakte Konvektor zur schnellen Erwärmung von Wohnräumen, Keller, Toiletten, Schlafzimmer und auch Hobbyräumen, auch für Bäder, da die Geräte spritzwassergeschützt sind.
Das Monobloc-Heizelement erwärmt die Raumluft sehr schnell und effizient. Die Lüftungsgitter geben die warme Luft durch natürliche Konvektion nach vorne in den Raum ab und verhindern so Verfärbungen an der Wand. Das elektronische Thermostat sorgt für eine genaue Raumtemperaturmessung und die Einstellung der
4 Betriebsmodi möglich: Komfort, Absenkung, Frostschutz und Aus.
Das Thermostat kann mittels Wochenprogramm an die individuellen Bedürfnisse angepasst werden. Ebenso optimiert die Temperatursturzerkennung die Nutzung des Heizgerätes.
Technische Beschreibung:
Nennspannung: 230 V
Leistung: 1500 – 2000 W
Regelbereich: 7– 27º C
Regelung: Elektronisches Thermostat
Oberfläche: Stahlgehäuse pulverbeschichtet
Farbe: Verkehrsweiß, RAL9016
Gerätetiefe: 105 mm
Schutzart: IP 24
Schutzklasse: II
Steckerleitung: 0,9m
Systemaufbau: CE konform
z.B. ETHERMA oder Gleichwertiges.

Produktbeschreibung:
schnelle Erwärmung
keine Wandverfärbung, da Wärmeabgabe nach vorne
genaue elektronische Raumtemperaturmessung
4 Modi: Komfort, Absenkung, Frostschutz, Aus
Wochenprogramm optimiert Betriebszeiten
für Badezimmer
Kindersicherung
Ökodesign- Richtlinien konform
Die Auswahl der Leistung richtet sich nach dem Wärmebedarf des Raumes (H: 2,5 m) und der Anwendung der Heizung.
Als Richtwert gilt:
30-55 W/m² Niedrigenergie und Passivhaus
60-80 W/m² Gut isolierter Wohnraum
85-105 W/m² Mittelmäßig isolierter Wohnraum
110-130 W/m² Schlecht isolierter Wohnraum
Das Rollenset kann mittels Klick-System an die Konvektoren SERENA ECO montiert werden,
Material Kunststoff,
Farbe: weiß,
VPE: 1 Paar
Typ: SN-RS-Eco-P
Angebotenes Erzeugnis:
'............'
Menge: 0,00 Stk

**01.04.072 Konvektor-Speicherheizung, ET-DUO-PLUS-1500-W**
Konvektor-Speicherheizung, ET-DUO-PLUS-1500-W (14E410A)

Die Konvektor-Speicherheizung DUO PLUS ist ein modernes Direktheizgerät, kompakte Bauweise,
effizient als Übergangsheizung oder als idealer Ersatz für veraltete Nachtspeicheröfen.

TECHNISCHE DATEN
Nennspannung: 230 V
Leistung: 1500 W, 2000 W
Regelbereich: 15 – 28 ºC
Frostschutzfunktion: 7 ºC
Oberflächentemp.: Max. 85 ºC bei Norm. Innentemp.
Oberfläche: 12 mm Stein, weiß ähnlich RAL 9003
Geräte/Montagetiefe: 105 mm
Schutzart: IP 24
Schutzklasse: II
Anschlussleitung: Steckerleitung 1 m
Systemaufbau: CE konform
z.B. ETHERMA oder Gleichwertiges.

PRODUKTBESCHREIBUNG
Leistungsstarker Konvektor mit zusätzlicher Strahlungswärme
Platzsparend
Rahmenloses Infinity Design
Integrierte, ERP-konforme Regelung
Ökodesign-Richtlinien konform
Tages- und Wochenprogramm
Temperatursturzerkennung
Geräuschlose Regelung dank TRIAC Technologie
Ein- / Ausschalter
Zwei Heizelemente
Höchste Sicherheit gegen Bruch und Überhitzung
Kein Service, keine Wartung nötig

AUSWAHLHILFE
Die Auswahl der Leistung richtet sich nach dem Wärmebedarf des Raumes (H: 2,5 m) und der Anwendung der Heizung.
Als Richtwert gilt:
30-55 W/m² Niedrigenergie- und Passivhaus
60-80 W/m² Gut isolierter Wohnraum
85-105 W/m² Mittelmäßig isolierter Wohnraum
110-130 W/m² Schlecht isolierter Wohnraum
1500 W, 1000x500mm, (Breite x Höhe),
Typ: ET-DUO-PLUS-1500-W
Angebotenes Erzeugnis:
'............'
Menge: 0,00 Stk

**01.04.073 Konvektor-Speicherheizung, ET-DUO-PLUS-2000-W**
Konvektor-Speicherheizung, ET-DUO-PLUS-2000-W (14E410B)

Die Konvektor-Speicherheizung DUO PLUS ist ein modernes Direktheizgerät, kompakte Bauweise,
effizient als Übergangsheizung oder als idealer Ersatz für veraltete Nachtspeicheröfen.

TECHNISCHE DATEN
Nennspannung: 230 V
Leistung: 1500 W, 2000 W
Regelbereich: 15 – 28 ºC
Frostschutzfunktion: 7 ºC
Oberflächentemp.: Max. 85 ºC bei Norm. Innentemp.
Oberfläche: 12 mm Stein, weiß ähnlich RAL 9003
Geräte/Montagetiefe: 105 mm
Schutzart: IP 24
Schutzklasse: II
Anschlussleitung: Steckerleitung 1 m
Systemaufbau: CE konform
z.B. ETHERMA oder Gleichwertiges.

PRODUKTBESCHREIBUNG
Leistungsstarker Konvektor mit zusätzlicher Strahlungswärme
Platzsparend
Rahmenloses Infinity Design
Integrierte, ERP-konforme Regelung
Ökodesign-Richtlinien konform
Tages- und Wochenprogramm
Temperatursturzerkennung
Geräuschlose Regelung dank TRIAC Technologie
Ein- / Ausschalter
Zwei Heizelemente
Höchste Sicherheit gegen Bruch und Überhitzung
Kein Service, keine Wartung nötig

AUSWAHLHILFE
Die Auswahl der Leistung richtet sich nach dem Wärmebedarf des Raumes (H: 2,5 m) und der Anwendung der Heizung.
Als Richtwert gilt:
30-55 W/m² Niedrigenergie- und Passivhaus
60-80 W/m² Gut isolierter Wohnraum
85-105 W/m² Mittelmäßig isolierter Wohnraum
110-130 W/m² Schlecht isolierter Wohnraum
2000 W, 1000x500mm, (Breite x Höhe),
Typ: ET-DUO-PLUS-2000-W
Angebotenes Erzeugnis:
'............'
Menge: 0,00 Stk

#### 01.05 Frostschutz (ETHERMA)

*Hinweis: Frostschutz (ETHERMA)*
Frostschutz (ETHERMA)

Version: 2023-04
Liefern und Montage:
Im Folgenden ist das Liefern und die Montage von Frostschutzelementen beschrieben.
Lagerung, Lieferung und Montage erfolgen gemäß den Angaben des Herstellers.
Montage - bzw. Befestigungsmaterial zur einfachen Montage ist in die Einheitspreise einkalkuliert.
Verarbeitungsrichtlinien:
Die Verarbeitungsrichtlinien des Erzeugers werden eingehalten. Es werden nur die dem System zugehörigen Materialien verwendet.
Zubehör:
Positionen für Zubehör beschreiben Ergänzungen/Erweiterungen zu vorangegangenen Positionen (Leistungen) und werden nur aus dem System oder der Auswahl von Produkten des Herstellers der Grundposition angeboten bzw. ausgeführt.

**01.05.001 Heizmatte BRS, 243-BRGS-75-210, 240W/m²,Breite 75cm**
Heizmatte BRS, 243-BRGS-75-210, 240W/m²,Breite 75cm (14E601A)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
379W, 210x75cm, 1,58m²
Typ: 243-BRGS-75-210
Angebotenes Erzeugnis:
'............'
Menge: 0,00 Stk

**01.05.002 Heizmatte BRS, 243-BRGS-75-390, 240W/m²,Breite 75cm**
Heizmatte BRS, 243-BRGS-75-390, 240W/m²,Breite 75cm (14E601B)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
693W, 390x75cm, 2,90m²
Typ: 243-BRGS-75-390
Angebotenes Erzeugnis:
'............'
Menge: 0,00 Stk

**01.05.003 Heizmatte BRS, 243-BRGS-75-540, 240W/m²,Breite 75cm**
Heizmatte BRS, 243-BRGS-75-540, 240W/m²,Breite 75cm (14E601C)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
968W, 540x75cm, 4,00m²
Typ: 243-BRGS-75-540
Angebotenes Erzeugnis:
'............'
Menge: 0,00 Stk

**01.05.004 Heizmatte BRS, 243-BRGS-75-780, 240W/m²,Breite 75cm**
Heizmatte BRS, 243-BRGS-75-780, 240W/m²,Breite 75cm (14E601D)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
1409W, 780x75cm, 5,85m²
Typ: 243-BRGS-75-780
Angebotenes Erzeugnis:
'............'
Menge: 0,00 Stk

**01.05.005 Heizmatte BRS, 243-BRGS-75-930, 240W/m²,Breite 75cm**
Heizmatte BRS, 243-BRGS-75-930, 240W/m²,Breite 75cm (14E601E)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
1680W, 930x75cm, 6,98m²
Typ: 243-BRGS-75-930
Angebotenes Erzeugnis:
'............'
Menge: 0,00 Stk

**01.05.006 Heizmatte BRS, 243-BRGS-75-1320, 240W/m²,Breite 75cm**
Heizmatte BRS, 243-BRGS-75-1320, 240W/m²,Breite 75cm (14E601F)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
2376W, 1320x75cm, 9,90m²
Typ: 243-BRGS-75-1320
Angebotenes Erzeugnis:
'............'
Menge: 0,00 Stk

**01.05.007 Heizmatte BRS,243-BRGS-75-1755, 240W/m², Breite 75cm**
Heizmatte BRS,243-BRGS-75-1755, 240W/m², Breite 75cm (14E601G)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
3165W, 1755x75cm, 13,25m²
Typ: 243-BRGS-75-1755
Angebotenes Erzeugnis:
'............'
Menge: 0,00 Stk

**01.05.008 Heizmatte BRS,243-BRGS-75-2220, 240W/m², Breite 75cm**
Heizmatte BRS,243-BRGS-75-2220, 240W/m², Breite 75cm (14E601H)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
4000W, 2220x75cm, 16,65m²
Typ: 243-BRGS-75-2220
Angebotenes Erzeugnis:
'............'
Menge: 0,00 Stk

**01.05.009 Heizmatte BRS,243-BRGS-75-3150,240W/m², Breite 75cm**
Heizmatte BRS,243-BRGS-75-3150,240W/m², Breite 75cm (14E601I)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
5657W, 3150x75cm, 23,60m²
Typ: 243-BRGS-75-3150
Angebotenes Erzeugnis:
'............'
Menge: 0,00 Stk

**01.05.010 Heizmatte BRS,243-BRGS-95-165, 240W/m², Breite 95cm**
Heizmatte BRS,243-BRGS-95-165, 240W/m², Breite 95cm (14E601J)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
379W, 165x95cm, 1,58m²
Typ: 243-BRGS-95-165
Angebotenes Erzeugnis:
'............'
Menge: 0,00 Stk

**01.05.011 Heizmatte BRS,243-BRGS-95-300,240W/m², Breite 95cm**
Heizmatte BRS,243-BRGS-95-300,240W/m², Breite 95cm (14E601K)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
693W, 300x95cm, 2,90m²
Typ:243-BRGS-95-300
Angebotenes Erzeugnis:
'............'
Menge: 0,00 Stk

**01.05.012 Heizmatte BRS,243-BRGS-95-420,240W/m², Breite 95cm**
Heizmatte BRS,243-BRGS-95-420,240W/m², Breite 95cm (14E601L)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
968W, 420x95cm, 4,00m²
Typ:243-BRGS-95-420
Angebotenes Erzeugnis:
'............'
Menge: 0,00 Stk

**01.05.013 Heizmatte BRS,243-BRGS-95-615,240W/m², Breite 95cm**
Heizmatte BRS,243-BRGS-95-615,240W/m², Breite 95cm (14E601M)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
1409W, 615x95cm, 5,85m²
Typ:243-BRGS-95-615
Angebotenes Erzeugnis:
'............'
Menge: 0,00 Stk

**01.05.014 Heizmatte BRS,243-BRGS-95-735,240W/m², Breite 95cm**
Heizmatte BRS,243-BRGS-95-735,240W/m², Breite 95cm (14E601N)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
1680W, 735x95cm, 6,98m²
Typ:243-BRGS-95-735
Angebotenes Erzeugnis:
'............'
Menge: 0,00 Stk

**01.05.015 Heizmatte BRS,243-BRGS-95-1035,240W/m², Breite 95cm**
Heizmatte BRS,243-BRGS-95-1035,240W/m², Breite 95cm (14E601Q)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
2376W, 1035x95cm, 9,90m²
Typ:243-BRGS-95-1035
Angebotenes Erzeugnis:
'............'
Menge: 0,00 Stk

**01.05.016 Heizmatte BRS,243-BRGS-95-1395,240W/m², Breite 95cm**
Heizmatte BRS,243-BRGS-95-1395,240W/m², Breite 95cm (14E601R)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
3165W, 1395x95cm, 13,25m²
Typ: 243-BRGS-95-1395
Angebotenes Erzeugnis:
'............'
Menge: 0,00 Stk

**01.05.017 Heizmatte BRS,243-BRGS-95-1755,240W/m², Breite 95cm**
Heizmatte BRS,243-BRGS-95-1755,240W/m², Breite 95cm (14E601S)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
4000W, 1755x95cm, 16,65m²
Typ: 243-BRGS-95-1755
Angebotenes Erzeugnis:
'............'
Menge: 0,00 Stk

**01.05.018 Heizmatte BRS,243-BRGS-95-2475,240W/m², Breite 95cm**
Heizmatte BRS,243-BRGS-95-2475,240W/m², Breite 95cm (14E601T)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
5657W, 2475x95cm, 23,60m²
Typ: 243-BRGS-95-2475
Angebotenes Erzeugnis:
'............'
Menge: 0,00 Stk

**01.05.019 Heizmatte 243-BRGS, SONDERMAß, 240W/m²**
Heizmatte 243-BRGS, SONDERMAß, 240W/m² (14E601U)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
Netzheizmatte BRS auf Maß
Leistung: 240W/m², Spannung: 400V,
inkl. Vermuffung und 10m Anschlussleitung
Typ: 243-BRGS
Angebotenes Erzeugnis:
'............'
Menge: 0,00 Stk

**01.05.020 Heizmatte BRS,303-BRUS-75-150,300W/m², Breite 75cm**
Heizmatte BRS,303-BRUS-75-150,300W/m², Breite 75cm (14E602A)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
346W, 150x75cm, 1,15m²
Typ: 303-BRUS-75-150
Angebotenes Erzeugnis:
'............'
Menge: 0,00 Stk

**01.05.021 Heizmatte BRS,303-BRUS-75-280,300W/m², Breite 75cm**
Heizmatte BRS,303-BRUS-75-280,300W/m², Breite 75cm (14E602B)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
632W, 280x75cm, 2,11m²
Typ: 303-BRUS-75-280
Angebotenes Erzeugnis:
'............'
Menge: 0,00 Stk

**01.05.022 Heizmatte BRS,303-BRUS-75-390,300W/m², Breite 75cm**
Heizmatte BRS,303-BRUS-75-390,300W/m², Breite 75cm (14E602C)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
883W, 390x75cm, 2,94m²
Typ: 303-BRUS-75-390
Angebotenes Erzeugnis:
'............'
Menge: 0,00 Stk

**01.05.023 Heizmatte BRS,303-BRUS-75-570,300W/m², Breite 75cm**
Heizmatte BRS,303-BRUS-75-570,300W/m², Breite 75cm (14E602D)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
1287W, 570x75cm, 4,29m²
Typ: 303-BRUS-75-570
Angebotenes Erzeugnis:
'............'
Menge: 0,00 Stk

**01.05.024 Heizmatte BRS,303-BRUS-75-680,300W/m², Breite 75cm**
Heizmatte BRS,303-BRUS-75-680,300W/m², Breite 75cm (14E602E)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
1534W, 680x75cm, 5,11m²
Typ: 303-BRUS-75-680
Angebotenes Erzeugnis:
'............'
Menge: 0,00 Stk

**01.05.025 Heizmatte BRS,303-BRUS-75-960,300W/m², Breite 75cm**
Heizmatte BRS,303-BRUS-75-960,300W/m², Breite 75cm (14E602F)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
2169W, 960x75cm, 7,23m²
Typ: 303-BRUS-75-960
Angebotenes Erzeugnis:
'............'
Menge: 0,00 Stk

**01.05.026 Heizmatte BRS,303-BRUS-75-1280,300W/m², Breite 75cm**
Heizmatte BRS,303-BRUS-75-1280,300W/m², Breite 75cm (14E602G)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
2889W, 1280x75cm, 9,63m²
Typ: 303-BRUS-75-1280
Angebotenes Erzeugnis:
'............'
Menge: 0,00 Stk

**01.05.027 Heizmatte BRS,303-BRUS-75-1620,300W/m², Breite 75cm**
Heizmatte BRS,303-BRUS-75-1620,300W/m², Breite 75cm (14E602H)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
3651W, 1620x75cm, 12,17m²
Typ: 303-BRUS-75-1620
Angebotenes Erzeugnis:
'............'
Menge: 0,00 Stk

**01.05.028 Heizmatte BRS,303-BRUS-75-2300,300W/m², Breite 75cm**
Heizmatte BRS,303-BRUS-75-2300,300W/m², Breite 75cm (14E602I)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
5164W, 2300x75cm, 17,21m²
Typ: 303-BRUS-75-2300
Angebotenes Erzeugnis:
'............'
Menge: 0,00 Stk

**01.05.029 Heizmatte BRS,303-BRUS-95-120,300W/m², Breite 95cm**
Heizmatte BRS,303-BRUS-95-120,300W/m², Breite 95cm (14E602J)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
346W, 120x95cm, 1,15m²
Typ: 303-BRUS-95-120
Angebotenes Erzeugnis:
'............'
Menge: 0,00 Stk

**01.05.030 Heizmatte BRS,303-BRUS-95-220,300W/m², Breite 95cm**
Heizmatte BRS,303-BRUS-95-220,300W/m², Breite 95cm (14E602K)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
632W, 220x95cm, 2,11m²
Typ: 303-BRUS-95-220
Angebotenes Erzeugnis:
'............'
Menge: 0,00 Stk

**01.05.031 Heizmatte BRS,303-BRUS-95-310,300W/m², Breite 95cm**
Heizmatte BRS,303-BRUS-95-310,300W/m², Breite 95cm (14E602L)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
883W,310x95cm, 2,94m²
Typ: 303-BRUS-95-310
Angebotenes Erzeugnis:
'............'
Menge: 0,00 Stk

**01.05.032 Heizmatte BRS,303-BRUS-95-450,300W/m², Breite 95cm**
Heizmatte BRS,303-BRUS-95-450,300W/m², Breite 95cm (14E602M)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
1287W,450x95cm, 4,29m²
Typ: 303-BRUS-95-450
Angebotenes Erzeugnis:
'............'
Menge: 0,00 Stk

**01.05.033 Heizmatte BRS,303-BRUS-95-540,300W/m², Breite 95cm**
Heizmatte BRS,303-BRUS-95-540,300W/m², Breite 95cm (14E602N)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
1534W,540x95cm, 5,11m²
Typ: 303-BRUS-95-540
Angebotenes Erzeugnis:
'............'
Menge: 0,00 Stk

**01.05.034 Heizmatte BRS,303-BRUS-95-760,300W/m², Breite 95cm**
Heizmatte BRS,303-BRUS-95-760,300W/m², Breite 95cm (14E602O)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
2169W,760x95cm, 7,23m²
Typ: 303-BRUS-95-760
Angebotenes Erzeugnis:
'............'
Menge: 0,00 Stk

**01.05.035 Heizmatte BRS,303-BRUS-95-1010,300W/m², Breite 95cm**
Heizmatte BRS,303-BRUS-95-1010,300W/m², Breite 95cm (14E602P)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
2889W, 1010x95cm, 9,63m²
Typ: 303-BRUS-95-1010
Angebotenes Erzeugnis:
'............'
Menge: 0,00 Stk

**01.05.036 Heizmatte BRS,303-BRUS-95-1280,300W/m², Breite 95cm**
Heizmatte BRS,303-BRUS-95-1280,300W/m², Breite 95cm (14E602Q)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
3651W, 1280x95cm, 12,17m²
Typ: 303-BRUS-95-1280
Angebotenes Erzeugnis:
'............'
Menge: 0,00 Stk

**01.05.037 Heizmatte BRS, 303-BRUS-95-1810,300W/m², Breite 95cm**
Heizmatte BRS, 303-BRUS-95-1810,300W/m², Breite 95cm (14E602R)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
5164W, 1810x95cm, 17,21m²
Typ: 303-BRUS-95-1810
Angebotenes Erzeugnis:
'............'
Menge: 0,00 Stk

**01.05.038 Heizmatte 303-BRUS,SONDERMAß, 300W/m²**
Heizmatte 303-BRUS,SONDERMAß, 300W/m² (14E602S)

Heizmatte zum Einbau in Beton und Walzasphalt, dient der Schnee- und Eisfreihaltung von Parkgaragen-Zufahrtsrampen,Rettungszufahrten, Eingangsbereichen, etc. Die Heizmatten werden auf eine tragfähige Unterschicht (Beton oder Asphalt) gemäß Verlegeplan ausgelegt.
BETON: Nach dem Auflegen der Heizmatten wird der Beton aufgetragen
für Betonestrich, Fließbeton, Monolithbeton, Ortsbeton und sogar in 3 cm Schutzbeton.
Die Verlegung im Splittbett ist möglich

ASPHALT:
Nach dem Auflegen der Heizmatten wird die 1. Lage Walzasphalt aufgetragen, händisch verteilt und verdichtet. Die Verschleißschicht wird in einem zweiten Arbeitsgang aufgebracht. Die Aufbringtemperatur des Walzasphalts beträgt 180 °C. Die Mindeststärke des Asphalts ist 6 cm (2 x 3 cm). Körnung untere Lage: 0 – 8 mm, Körnung Decklage: 0 – 8 mm bzw. 0 – 11 mm.

Projektbezogene Fertigung der Heizmatten in verschiedenen Größen und Leistungen auf Anfrage ist in eigner Position beschrieben.

Technische Beschreibung:
Nennspannung: 230, 400 V
Leistung : 240, 300 W/m²
Sonderleistungen: 400 W/m2
Nenngrenztemperatur: Bis 105 °C
Temperaturbest. Heizleiter: 180 °C/45 min
Min. Verlegetemperatur: - 5 °C
Max. zul. Biegeradius: 5 d
Außendurchmesser: 7 mm
Schutzart: IP X7
Anschlussleitung: 1 x 3 m oder 10 m;
3 x 1,5 (2,5) mm²
Systemaufbau: CE konform
z.B. ETHERMA oder Gleichwertiges.

Produktbeschreibung:
Anschlussleitung auf Maß
Erhöhte mechanische Belastbarkeit
Nur eine Anschlussleitung vereinfacht die Installation
Flexible Heizleitung
Resistent gegen Fäkalien, sphärische Säuren und Laugen
Zweite Lage Walzasphalt mit dem Fertiger auftragbar

AUSWAHLHILFE
BRGS-240 W/m² – Für kleinere private Rampen, Zufahrten,
Terrassen und Gehwege unter 1000 m Seehöhe.
BRUS-300 W/m² – Für öffentliche Rampen, Zufahrten und Gehwege,
Parkgaragen, Landeplätze, uvm. unter 1000 m Seehöhe.
BRAS-400 W/m² – Für öffentliche Rampen, Zufahrten und Gehwege,
Parkgaragen, Landeplätze, uvm. über 1000 m Seehöhe
Netzheizmatte BRS auf Maß
Leistung: 300W/m², Spannung: 400V,
inkl. Vermuffung und 10m Anschlussleitung
Typ: 303-BRUS
Angebotenes Erzeugnis:
'............'
Menge: 0,00 Stk

**01.05.039 Heizmatte GSN, 253-GUSN-55-590, 250W/m², Breite 55cm**
Heizmatte GSN, 253-GUSN-55-590, 250W/m², Breite 55cm (14E603A)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
806W, 590x55cm, 3,23m²
Typ: 253-GUSN-55-590
Angebotenes Erzeugnis:
'............'
Menge: 0,00 Stk

**01.05.040 Heizmatte GSN, 253-GUSN-55-850, 250W/m², Breite 55cm**
Heizmatte GSN, 253-GUSN-55-850, 250W/m², Breite 55cm (14E603B)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
1174W, 850x55cm, 4,70m²
Typ: 253-GUSN-55-850
Angebotenes Erzeugnis:
'............'
Menge: 0,00 Stk

**01.05.041 Heizmatte GSN, 253-GUSN-55-1020, 250W/m², Breite 55cm**
Heizmatte GSN, 253-GUSN-55-1020, 250W/m², Breite 55cm (14E603C)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
1400W, 1020x55cm, 5,60m²
Typ: 253-GUSN-55-1020
Angebotenes Erzeugnis:
'............'
Menge: 0,00 Stk

**01.05.042 Heizmatte GSN, 253-GUSN-55-1440, 250W/m², Breite 55cm**
Heizmatte GSN, 253-GUSN-55-1440, 250W/m², Breite 55cm (14E603D)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
1980W, 1440x55cm, 7,92m²
Typ: 253-GUSN-55-1440
Angebotenes Erzeugnis:
'............'
Menge: 0,00 Stk

**01.05.043 Heizmatte GSN, 253-GUSN-55-1920, 250W/m², Breite 55cm**
Heizmatte GSN, 253-GUSN-55-1920, 250W/m², Breite 55cm (14E603E)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
2638W, 1920x55cm, 10,55m²
Typ: 253-GUSN-55-1920
Angebotenes Erzeugnis:
'............'
Menge: 0,00 Stk

**01.05.044 Heizmatte GSN, 253-GUSN-55-2420, 250W/m², Breite 55cm**
Heizmatte GSN, 253-GUSN-55-2420, 250W/m², Breite 55cm (14E603F)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
3333W, 2420x55cm, 13,33m²
Typ: 253-GUSN-55-2420
Angebotenes Erzeugnis:
'............'
Menge: 0,00 Stk

**01.05.045 Heizmatte GSN, 253-GUSN-55-3430, 250W/m², Breite 55cm**
Heizmatte GSN, 253-GUSN-55-3430, 250W/m², Breite 55cm (14E603G)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
4714W, 3430x55cm, 18,86m²
Typ: 253-GUSN-55-3430
Angebotenes Erzeugnis:
'............'
Menge: 0,00 Stk

**01.05.046 Heizmatte GSN, 253-GUSN-75-430, 250W/m², Breite 75cm**
Heizmatte GSN, 253-GUSN-75-430, 250W/m², Breite 75cm (14E603H)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
806W, 430x75cm, 3,23m²
Typ: 253-GUSN-75-430
Angebotenes Erzeugnis:
'............'
Menge: 0,00 Stk

**01.05.047 Heizmatte GSN, 253-GUSN-75-630, 250W/m², Breite 75cm**
Heizmatte GSN, 253-GUSN-75-630, 250W/m², Breite 75cm (14E603I)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
1174W, 630x75cm, 4,70m²
Typ: 253-GUSN-75-630
Angebotenes Erzeugnis:
'............'
Menge: 0,00 Stk

**01.05.048 Heizmatte GSN, 253-GUSN-75-750, 250W/m², Breite 75cm**
Heizmatte GSN, 253-GUSN-75-750, 250W/m², Breite 75cm (14E603J)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
1400W, 750x75cm, 5,60m²
Typ: 253-GUSN-75-750
Angebotenes Erzeugnis:
'............'
Menge: 0,00 Stk

**01.05.049 Heizmatte GSN, 253-GUSN-75-1060, 250W/m², Breite 75cm**
Heizmatte GSN, 253-GUSN-75-1060, 250W/m², Breite 75cm (14E603K)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
1980W, 1060x75cm, 7,92m²
Typ: 253-GUSN-75-1060
Angebotenes Erzeugnis:
'............'
Menge: 0,00 Stk

**01.05.050 Heizmatte GSN, 253-GUSN-75-1410, 250W/m², Breite 75cm**
Heizmatte GSN, 253-GUSN-75-1410, 250W/m², Breite 75cm (14E603L)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
2638W, 1410x75cm, 10,55m²
Typ: 253-GUSN-75-1410
Angebotenes Erzeugnis:
'............'
Menge: 0,00 Stk

**01.05.051 Heizmatte GSN, 253-GUSN-75-1780, 250W/m², Breite 75cm**
Heizmatte GSN, 253-GUSN-75-1780, 250W/m², Breite 75cm (14E603M)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
3333W, 1780x75cm, 13,33m²
Typ: 253-GUSN-75-1780
Angebotenes Erzeugnis:
'............'
Menge: 0,00 Stk

**01.05.052 Heizmatte GSN, 253-GUSN-75-2510, 250W/m², Breite 75cm**
Heizmatte GSN, 253-GUSN-75-2510, 250W/m², Breite 75cm (14E603N)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
4714W, 2510x75cm, 18,86m²
Typ: 253-GUSN-75-2510
Angebotenes Erzeugnis:
'............'
Menge: 0,00 Stk

**01.05.053 Heizmatte 253-GUSN, SONDERMAß, 250W/m²**
Heizmatte 253-GUSN, SONDERMAß, 250W/m² (14E603O)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
Netzheizmatte GUSN auf Maß
Leistung: 250W/m², Spannung: 400V,
inkl. Vermuffung und 10m Anschlussleitung
Typ: 253-GUSN
Angebotenes Erzeugnis:
'............'
Menge: 0,00 Stk

**01.05.054 Heizmatte GSN, 303-GUSN-75-150, 300W/m², Breite 75cm**
Heizmatte GSN, 303-GUSN-75-150, 300W/m², Breite 75cm (14E604A)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
346W, 150x75cm, 1,15m²
Typ: 303-GUSN-75-150
Angebotenes Erzeugnis:
'............'
Menge: 0,00 Stk

**01.05.055 Heizmatte GSN, 303-GUSN-75-280, 300W/m², Breite 75cm**
Heizmatte GSN, 303-GUSN-75-280, 300W/m², Breite 75cm (14E604B)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
632W, 280x75cm, 2,11m²
Typ: 303-GUSN-75-280
Angebotenes Erzeugnis:
'............'
Menge: 0,00 Stk

**01.05.056 Heizmatte GSN, 303-GUSN-75-390, 300W/m², Breite 75cm**
Heizmatte GSN, 303-GUSN-75-390, 300W/m², Breite 75cm (14E604C)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
883W, 390x75cm, 2,94m²
Typ: 303-GUSN-75-390
Angebotenes Erzeugnis:
'............'
Menge: 0,00 Stk

**01.05.057 Heizmatte GSN, 303-GUSN-75-570, 300W/m², Breite 75cm**
Heizmatte GSN, 303-GUSN-75-570, 300W/m², Breite 75cm (14E604D)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
1287W, 570x75cm, 4,29m²
Typ: 303-GUSN-75-570
Angebotenes Erzeugnis:
'............'
Menge: 0,00 Stk

**01.05.058 Heizmatte GSN, 303-GUSN-75-680, 300W/m², Breite 75cm**
Heizmatte GSN, 303-GUSN-75-680, 300W/m², Breite 75cm (14E604E)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
1534W, 680x75cm, 5,11m²
Typ: 303-GUSN-75-680
Angebotenes Erzeugnis:
'............'
Menge: 0,00 Stk

**01.05.059 Heizmatte GSN, 303-GUSN-75-960, 300W/m², Breite 75cm**
Heizmatte GSN, 303-GUSN-75-960, 300W/m², Breite 75cm (14E604F)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
2169W, 960x75cm, 7,23m²
Typ: 303-GUSN-75-960
Angebotenes Erzeugnis:
'............'
Menge: 0,00 Stk

**01.05.060 Heizmatte GSN, 303-GUSN-75-1280, 300W/m², Breite 75cm**
Heizmatte GSN, 303-GUSN-75-1280, 300W/m², Breite 75cm (14E604G)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
2889W, 1280x75cm, 9,63m²
Typ: 303-GUSN-75-1280
Angebotenes Erzeugnis:
'............'
Menge: 0,00 Stk

**01.05.061 Heizmatte GSN, 303-GUSN-75-1620, 300W/m², Breite 75cm**
Heizmatte GSN, 303-GUSN-75-1620, 300W/m², Breite 75cm (14E604H)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
3651W, 1620x75cm, 12,17m²
Typ: 303-GUSN-75-1620
Angebotenes Erzeugnis:
'............'
Menge: 0,00 Stk

**01.05.062 Heizmatte GSN, 303-GUSN-75-2300, 300W/m², Breite 75cm**
Heizmatte GSN, 303-GUSN-75-2300, 300W/m², Breite 75cm (14E604I)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
5164W, 2300x75cm, 17,21m²
Typ: 303-GUSN-75-2300
Angebotenes Erzeugnis:
'............'
Menge: 0,00 Stk

**01.05.063 Heizmatte GSN, 303-GUSN-95-120, 300W/m², Breite 95cm**
Heizmatte GSN, 303-GUSN-95-120, 300W/m², Breite 95cm (14E604J)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
346W, 120x95cm, 1,15m²
Typ: 303-GUSN-95-120
Angebotenes Erzeugnis:
'............'
Menge: 0,00 Stk

**01.05.064 Heizmatte GSN, 303-GUSN-95-220, 300W/m², Breite 95cm**
Heizmatte GSN, 303-GUSN-95-220, 300W/m², Breite 95cm (14E604K)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
632W, 220x95cm, 2,10m²
Typ: 303-GUSN-95-220
Angebotenes Erzeugnis:
'............'
Menge: 0,00 Stk

**01.05.065 Heizmatte GSN, 303-GUSN-95-310, 300W/m², Breite 95cm**
Heizmatte GSN, 303-GUSN-95-310, 300W/m², Breite 95cm (14E604L)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
883W, 310x95cm, 2,95m²
Typ: 303-GUSN-95-310
Angebotenes Erzeugnis:
'............'
Menge: 0,00 Stk

**01.05.066 Heizmatte GSN, 303-GUSN-95-450, 300W/m², Breite 95cm**
Heizmatte GSN, 303-GUSN-95-450, 300W/m², Breite 95cm (14E604M)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
1287W, 450x95cm, 4,30m²
Typ: 303-GUSN-95-450
Angebotenes Erzeugnis:
'............'
Menge: 0,00 Stk

**01.05.067 Heizmatte GSN, 303-GUSN-95-540, 300W/m², Breite 95cm**
Heizmatte GSN, 303-GUSN-95-540, 300W/m², Breite 95cm (14E604N)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
1534W, 540x95cm, 5,15m²
Typ: 303-GUSN-95-540
Angebotenes Erzeugnis:
'............'
Menge: 0,00 Stk

**01.05.068 Heizmatte GSN, 303-GUSN-95-760, 300W/m², Breite 95cm**
Heizmatte GSN, 303-GUSN-95-760, 300W/m², Breite 95cm (14E604O)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
2169W, 760x95cm, 7,20m²
Typ: 303-GUSN-95-760
Angebotenes Erzeugnis:
'............'
Menge: 0,00 Stk

**01.05.069 Heizmatte GSN, 303-GUSN-95-1010, 300W/m², Breite 95cm**
Heizmatte GSN, 303-GUSN-95-1010, 300W/m², Breite 95cm (14E604P)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
2889W, 1010x95cm, 9,60m²
Typ: 303-GUSN-95-1010
Angebotenes Erzeugnis:
'............'
Menge: 0,00 Stk

**01.05.070 Heizmatte GSN, 303-GUSN-95-1280, 300W/m², Breite 95cm**
Heizmatte GSN, 303-GUSN-95-1280, 300W/m², Breite 95cm (14E604Q)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
3651W, 1280x95cm, 12,15m²
Typ: 303-GUSN-95-1280
Angebotenes Erzeugnis:
'............'
Menge: 0,00 Stk

**01.05.071 Heizmatte GSN, 303-GUSN-95-1810, 300W/m², Breite 95cm**
Heizmatte GSN, 303-GUSN-95-1810, 300W/m², Breite 95cm (14E604R)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
5164W, 1810x95cm, 17,21m²
Typ: 303-GUSN-95-1810
Angebotenes Erzeugnis:
'............'
Menge: 0,00 Stk

**01.05.072 Heizmatte, 303-GUSN, SONDERMAß, 300W/m²**
Heizmatte, 303-GUSN, SONDERMAß, 300W/m² (14E604S)

Freiflächenheizung zum Einbau in Gussasphalt zur Schnee- und Eisfreihaltung von z.B. Parkgaragen-Einfahrtsrampen, Rettungszufahrten, Eingangsbereichen.
Die Heizmatte besteht aus einem Glasseiden-Panzergeflecht auf dem ein Heizleiter aufgenäht ist. Die erlaubte Aufbringungstemperatur beträgt 240 °C für 35 min. Durch das Glasseiden-Panzergeflecht wird das Hochschwimmen der Heizleitung verhindert.
Wichtig ist die Verlegung mit dem Glasseidennetz nach oben.
Durch die spezielle Nähtechnologie wird ein 100 % zuverlässiger Einbau und die Stabilität der Heizmatte beim Einbau garantiert. Die Matte muss nicht am Unterboden befestigt werden. Die optimale Asphaltdicke beträgt 2 x 2 cm und muss in 2 Arbeitsgängen aufgebracht werden. Der Heizleiter ist resistent gegen sphärische Säuren und Laugen.
Technische Beschreibung:
Nennspannung: 230 V oder 400 V
Leistung : 250, 300 W/m²
Sonderleistungen: 350, 400 W/m²
Nenngrenztemperatur: bis 105 °C
Temperaturbest. Heizleiter: 240 °C/35 min
Min. Verlegetemperatur: - 5 °C
Max. zul. Biegeradius: 5 d
Außendurchmesser: 7 mm
Schutzart: IP X7
Anschlussleitung: 1 x 3 m; 3 x 1,5 (2,5) mm²
Systemaufbau: CE konform
z.B. Heizmatte von ETHERMA oder Gleichwertiges.

Produktbeschreibung:
Projektorientierte Planung & Produktion
Anschlussleitung auf Maß
Trägernetz verhindert ein Aufschwimmen der Heizmatte
Abriebvorwarnung
Verwendungszweck:
GUSN-250 W/m² - Für kleinere private Rampen, Zufahrten, Terrassen und Gehwege unter 1000 m Seehöhe.
GUSN-300 W/m² - Für öffentliche Rampen, Zufahrten und Gehwege, Parkgaragen, Landeplätze, uvm. unter 1000 m Seehöhe.
GASN-350 W/m² - Für öffentliche Rampen, Zufahrten und Gehwege, Parkgaragen, Landeplätze, uvm. über 1000 m Seehöhe.
Netzheizmatte GUSN auf Maß
Leistung: 300W/m², Spannung: 400V,
inkl. Vermuffung und 10m Anschlussleitung
Typ: 303-GUSN
Angebotenes Erzeugnis:
'............'
Menge: 0,00 Stk

**01.05.073 Dachheizmatte, 172DUSN040-55, 175W/m², 230V, Breite 55**
Dachheizmatte, 172DUSN040-55, 175W/m², 230V, Breite 55 (14E605A)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
152W, 160x55cm, 0,8m²
Typ: 172DUSN040-55
Angebotenes Erzeugnis:
'............'
Menge: 0,00 Stk

**01.05.074 Dachheizmatte,172DUSN012-55, 175W/m², 230V, Breite 55**
Dachheizmatte,172DUSN012-55, 175W/m², 230V, Breite 55 (14E605B)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
278W, 290x55cm, 1,6m²
Typ: 172DUSN012-55
Angebotenes Erzeugnis:
'............'
Menge: 0,00 Stk

**01.05.075 Dachheizmatte,172-DUSN4-55, 175W/m², 230V, Breite 55**
Dachheizmatte,172-DUSN4-55, 175W/m², 230V, Breite 55 (14E605C)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
1269W, 1320x55cm, 7,26m²
Typ: 172-DUSN4-55
Angebotenes Erzeugnis:
'............'
Menge: 0,00 Stk

**01.05.076 Dachheizmatte,172-DUSN5-55, 175W/m², 230V, Breite 55**
Dachheizmatte,172-DUSN5-55, 175W/m², 230V, Breite 55 (14E605D)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
1604W, 1670x55cm, 9,19m²
Typ: 172-DUSN5-55
Angebotenes Erzeugnis:
'............'
Menge: 0,00 Stk

**01.05.077 Dachheizmatte,172-DUSN6-55, 175W/m², 230V, Breite 55**
Dachheizmatte,172-DUSN6-55, 175W/m², 230V, Breite 55 (14E605E)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
2268W, 2360x55cm, 12,89m²
Typ: 172-DUSN6-55
Angebotenes Erzeugnis:
'............'
Menge: 0,00 Stk

**01.05.078 Dachheizmatte,172DUSN040-75, 175W/m², 230V, Breite 75**
Dachheizmatte,172DUSN040-75, 175W/m², 230V, Breite 75 (14E605F)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
152W, 120x75cm, 0,8m²
Typ: 172DUSN040-75
Angebotenes Erzeugnis:
'............'
Menge: 0,00 Stk

**01.05.079 Dachheizmatte,172DUSN012-75, 175W/m², 230V, Breite 75**
Dachheizmatte,172DUSN012-75, 175W/m², 230V, Breite 75 (14E605G)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
278W, 210x75cm, 1,6m²
Typ: 172DUSN012-75
Angebotenes Erzeugnis:
'............'
Menge: 0,00 Stk

**01.05.080 Dachheizmatte,172-DUSN4-75, 175W/m², 230V, Breite 75**
Dachheizmatte,172-DUSN4-75, 175W/m², 230V, Breite 75 (14E605H)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
1269W, 970x75cm, 7,26m²
Typ: 172-DUSN4-75
Angebotenes Erzeugnis:
'............'
Menge: 0,00 Stk

**01.05.081 Dachheizmatte,172-DUSN5-75, 175W/m², 230V, Breite 75**
Dachheizmatte,172-DUSN5-75, 175W/m², 230V, Breite 75 (14E605I)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
1604W, 1220x75cm, 9,19m²
Typ: 172-DUSN5-75
Angebotenes Erzeugnis:
'............'
Menge: 0,00 Stk

**01.05.082 Dachheizmatte,172-DUSN6-75, 175W/m², 230V, Breite 75**
Dachheizmatte,172-DUSN6-75, 175W/m², 230V, Breite 75 (14E605J)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
2268W, 1730x75cm, 12,98m²
Typ: 172-DUSN6-75
Angebotenes Erzeugnis:
'............'
Menge: 0,00 Stk

**01.05.083 Dachheizmatte,173DUSN040-55, 175W/m², 400V, Breite 55**
Dachheizmatte,173DUSN040-55, 175W/m², 400V, Breite 55 (14E605K)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
265W, 270x55cm, 1,49m²
Typ: 173DUSN040-55
Angebotenes Erzeugnis:
'............'
Menge: 0,00 Stk

**01.05.084 Dachheizmatte,173DUSN012-55, 175W/m², 400V, Breite 55**
Dachheizmatte,173DUSN012-55, 175W/m², 400V, Breite 55 (14E605L)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
483W, 500x55cm, 2,75m²
Typ: 173DUSN012-55
Angebotenes Erzeugnis:
'............'
Menge: 0,00 Stk

**01.05.085 Dachheizmatte,173-DUSN4-55, 175W/m², 400V, Breite 55**
Dachheizmatte,173-DUSN4-55, 175W/m², 400V, Breite 55 (14E605M)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
2207W, 2290x55cm, 12,60m²
Typ: 173-DUSN4-55
Angebotenes Erzeugnis:
'............'
Menge: 0,00 Stk

**01.05.086 Dachheizmatte,173-DUSN5-55, 175W/m², 400V, Breite 55**
Dachheizmatte,173-DUSN5-55, 175W/m², 400V, Breite 55 (14E605N)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
2789W, 2900x55cm, 15,95m²
Typ: 173-DUSN5-55
Angebotenes Erzeugnis:
'............'
Menge: 0,00 Stk

**01.05.087 Dachheizmatte,173-DUSN6-55, 175W/m², 400V, Breite 55**
Dachheizmatte,173-DUSN6-55, 175W/m², 400V, Breite 55 (14E605O)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
3944W, 4100x55cm, 22,55m²
Typ: 173-DUSN6-55
Angebotenes Erzeugnis:
'............'
Menge: 0,00 Stk

**01.05.088 Dachheizmatte,173DUSN040-75, 175W/m², 400V, Breite 75**
Dachheizmatte,173DUSN040-75, 175W/m², 400V, Breite 75 (14E605P)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
265W, 200x75cm, 1,49m²
Typ: 173DUSN040-75
Angebotenes Erzeugnis:
'............'
Menge: 0,00 Stk

**01.05.089 Dachheizmatte,173DUSN012-75, 175W/m², 400V, Breite 75**
Dachheizmatte,173DUSN012-75, 175W/m², 400V, Breite 75 (14E605Q)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
483W, 370x75cm, 2,75m²
Typ: 173DUSN012-75
Angebotenes Erzeugnis:
'............'
Menge: 0,00 Stk

**01.05.090 Dachheizmatte,173-DUSN4-75, 175W/m², 400V, Breite 75**
Dachheizmatte,173-DUSN4-75, 175W/m², 400V, Breite 75 (14E605R)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
2207W, 1680x75cm, 12,6m²
Typ: 173-DUSN4-75
Angebotenes Erzeugnis:
'............'
Menge: 0,00 Stk

**01.05.091 Dachheizmatte,173-DUSN5-75, 175W/m², 400V, Breite 75**
Dachheizmatte,173-DUSN5-75, 175W/m², 400V, Breite 75 (14E605S)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
2789W, 2120x75cm, 15,95m²
Typ: 173-DUSN5-75
Angebotenes Erzeugnis:
'............'
Menge: 0,00 Stk

**01.05.092 Dachheizmatte,173-DUSN6-75, 175W/m², 400V, Breite 75**
Dachheizmatte,173-DUSN6-75, 175W/m², 400V, Breite 75 (14E605T)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
Nennspannung: 230 V oder 400 V
Leistung : 175 W/m²
Sonderleistungen: 200 W/m2
Nenngrenztemperatur: bis 105 °C
Min. Verlegetemperatur: - 5 °C
Max. zul. Biegeradius: 5 d
Außendurchmesser: 7 mm
Schutzart: IP X7
Anschlussleitung: 1 x 3 m; 3 x 1,5 (2,5) mm²
Gewicht: DUSN 900 g/m2
DASN 1000 g/m2
Systemaufbau: CE konform
z.B. ETHERMA oder Gleichwertiges.

Produktbeschreibung:
Projektorientierte Planung & Produktion
Anschlussleitung auf Maß
Stabile Flächenleistung
Netz vereinfacht Befestigung und Montage
UV-, ozon- und witterungsbeständig
Resistent gegen Säuren und Laugen
3944W, 3000x75cm, 22,55m²
Typ: 173-DUSN6-75
Angebotenes Erzeugnis:
'............'
Menge: 0,00 Stk

**01.05.093 Dachheizmatte, 172-DUSN5-50, 175W/m², 230V, Breite 50**
Dachheizmatte, 172-DUSN5-50, 175W/m², 230V, Breite 50 (14E606A)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
1604W, 1830x50cm, 9,15m²
Typ: 172-DUSN5-50
Angebotenes Erzeugnis:
'............'
Menge: 0,00 Stk

**01.05.094 Dachheizmatte, 172-DUSN6-50, 175W/m², 230V, Breite 50**
Dachheizmatte, 172-DUSN6-50, 175W/m², 230V, Breite 50 (14E606B)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
2268W, 2590x50cm, 12,95m²
Typ: 172-DUSN6-50
Angebotenes Erzeugnis:
'............'
Menge: 0,00 Stk

**01.05.095 Dachheizmatte, 172-DUSN8-50, 175W/m², 230V, Breite 50**
Dachheizmatte, 172-DUSN8-50, 175W/m², 230V, Breite 50 (14E606C)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
656W, 650x50cm, 3,25m²
Typ: 172-DUSN8-50
Angebotenes Erzeugnis:
'............'
Menge: 0,00 Stk

**01.05.096 Dachheizmatte, 173DUSN012-50, 175W/m², 400V, Breite 50**
Dachheizmatte, 173DUSN012-50, 175W/m², 400V, Breite 50 (14E606D)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
483W, 550x50cm, 2,75m²
Typ: 173DUSN012-50
Angebotenes Erzeugnis:
'............'
Menge: 0,00 Stk

**01.05.097 Dachheizmatte, 172DUSN040-50, 175W/m², 230V, Breite 50**
Dachheizmatte, 172DUSN040-50, 175W/m², 230V, Breite 50 (14E606E)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
152W, 170x50cm, 0,8m²
Typ: 172DUSN040-50
Angebotenes Erzeugnis:
'............'
Menge: 0,00 Stk

**01.05.098 Dachheizmatte,172DUSN012-50, 175W/m², 230V, Breite 50**
Dachheizmatte,172DUSN012-50, 175W/m², 230V, Breite 50 (14E606F)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
278W, 320x50cm, 1,6m²
Typ: 172DUSN012-50
Angebotenes Erzeugnis:
'............'
Menge: 0,00 Stk

**01.05.099 Dachheizmatte, 172-DUSN1-50, 175W/m², 230V, Breite 50**
Dachheizmatte, 172-DUSN1-50, 175W/m², 230V, Breite 50 (14E606G)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
388W, 440x50cm, 2,2m²
Typ: 172-DUSN1-50
Angebotenes Erzeugnis:
'............'
Menge: 0,00 Stk

**01.05.100 Dachheizmatte, 172-DUSN2-50, 175W/m², 230V, Breite 50**
Dachheizmatte, 172-DUSN2-50, 175W/m², 230V, Breite 50 (14E606H)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
680W, 780x50cm, 3,9m²
Typ: 172-DUSN2-50
Angebotenes Erzeugnis:
'............'
Menge: 0,00 Stk

**01.05.101 Dachheizmatte, 172-DUSN3-50, 175W/m², 230V, Breite 50**
Dachheizmatte, 172-DUSN3-50, 175W/m², 230V, Breite 50 (14E606I)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
962W, 1100x50cm, 5,5m²
Typ: 172-DUSN3-50
Angebotenes Erzeugnis:
'............'
Menge: 0,00 Stk

**01.05.102 Dachheizmatte, 172-DUSN4-50, 175W/m², 230V, Breite 50**
Dachheizmatte, 172-DUSN4-50, 175W/m², 230V, Breite 50 (14E606J)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
1274W, 1460x50cm, 7,3m²
Typ: 172-DUSN4-50
Angebotenes Erzeugnis:
'............'
Menge: 0,00 Stk

**01.05.103 Dachheizmatte, 173DUSN040-50, 175W/m², 400V, Breite 50**
Dachheizmatte, 173DUSN040-50, 175W/m², 400V, Breite 50 (14E606K)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
265W, 300x50cm, 1,50m²
Typ: 173DUSN040-50
Angebotenes Erzeugnis:
'............'
Menge: 0,00 Stk

**01.05.104 Dachheizmatte, 173-DUSN1-50, 175W/m², 400V, Breite 50**
Dachheizmatte, 173-DUSN1-50, 175W/m², 400V, Breite 50 (14E606L)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
675W, 770x50cm, 3,85m²
Typ: 173-DUSN1-50
Angebotenes Erzeugnis:
'............'
Menge: 0,00 Stk

**01.05.105 Dachheizmatte, 173-DUSN2-50, 175W/m², 400V, Breite 50**
Dachheizmatte, 173-DUSN2-50, 175W/m², 400V, Breite 50 (14E606M)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
1183W, 1350x50cm, 6,75m²
Typ: 173-DUSN2-50
Angebotenes Erzeugnis:
'............'
Menge: 0,00 Stk

**01.05.106 Dachheizmatte, 173-DUSN3-50, 175W/m², 400V, Breite 50**
Dachheizmatte, 173-DUSN3-50, 175W/m², 400V, Breite 50 (14E606N)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
1673W, 1910x50cm, 9,55m²
Typ: 173-DUSN3-50
Angebotenes Erzeugnis:
'............'
Menge: 0,00 Stk

**01.05.107 Dachheizmatte, 173-DUSN4-50, 175W/m², 400V, Breite 50**
Dachheizmatte, 173-DUSN4-50, 175W/m², 400V, Breite 50 (14E606O)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
2216W, 2530x50cm, 12,65m²
Typ: 173-DUSN4-50
Angebotenes Erzeugnis:
'............'
Menge: 0,00 Stk

**01.05.108 Dachheizmatte, 173-DUSN5-50, 175W/m², 400V, Breite 50**
Dachheizmatte, 173-DUSN5-50, 175W/m², 400V, Breite 50 (14E606P)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
2789W, 3190x50cm, 15,95m²
Typ: 173-DUSN5-50
Angebotenes Erzeugnis:
'............'
Menge: 0,00 Stk

**01.05.109 Dachheizmatte, 173-DUSN6-50, 175W/m², 400V, Breite 50**
Dachheizmatte, 173-DUSN6-50, 175W/m², 400V, Breite 50 (14E606Q)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
3944W, 4510x50cm, 22,55m²
Typ: 173-DUSN6-50
Angebotenes Erzeugnis:
'............'
Menge: 0,00 Stk

**01.05.110 Dachheizmatte, 173-DUSN8-50, 175W/m², 400V, Breite 50**
Dachheizmatte, 173-DUSN8-50, 175W/m², 400V, Breite 50 (14E606R)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
983W, 1120x50cm, 5.60m²
Typ: 173-DUSN8-50
Angebotenes Erzeugnis:
'............'
Menge: 0,00 Stk

**01.05.111 Dachheizmatte,172-DUSN, SONDERMAß, 175W/m², 230V**
Dachheizmatte,172-DUSN, SONDERMAß, 175W/m², 230V (14E606S)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
Netzheizmatte DUSN auf Maß
Leistung: 175W/m², Spannung: 230V,
Heizleiterabstand 10cm,inkl. 3m Anschlussleitung
Typ: 172-DUSN
Angebotenes Erzeugnis:
'............'
Menge: 0,00 Stk

**01.05.112 Dachheizmatte,173-DUSN, SONDERMAß,175W/m², 400V**
Dachheizmatte,173-DUSN, SONDERMAß,175W/m², 400V (14E606T)

Die Heizmatte besteht aus einem Glasseidennetz auf dem ein Heizleiter mit UV-beständiger Außenisolierung aufgenäht ist (für Folien- und Blechdächer).
Sie dient als Sicherheitsmaßnahme gegen Beschädigung durch Schneelasten an Dächern, Dachrinnen und Gebäuden.
Die Heizmatte lässt sich durch das Glasseidennetz besonders einfach verlegen und am Dach befestigen. Durch die Nähtechnologie mit PTFE-Faden wird eine absolut zuverlässige Auflage und die Stabilität der Heizmatte garantiert. Alle Komponenten sind zu 100 % UV-beständig.
Alle Anschlussleitungen auf Maß nach Anfrage; auf Wunsch übernehmen wir den Einbau und die
Wartung Ihrer Dachflächenheizung, Projektbezogene Fertigung der Heizmatten in verschiedenen Größen und Leistungen auf Anfrage
Steuerungen sind in eigenen Positionen auszuschreiben.
Technische Beschreibung:
• Nennspannung: 230 V oder 400 V
• Leistung : 175 W/m²
• Sonderleistungen: 200 W/m2
• Nenngrenztemperatur: bis 105 °C
• Min. Verlegetemperatur: - 5 °C
• Max. zul. Biegeradius: 5 d
• Außendurchmesser: 7 mm
• Schutzart: IP X7
• Anschlussleitung: 1 x 3 m; 3 x 1,5 (2,5) mm²
• Gewicht: DUSN 900 g/m2
• DASN 1000 g/m2
• Systemaufbau: CE konform
z.B. ETHERMA oder Gleichwertiges.

Produktbeschreibung:
• Projektorientierte Planung & Produktion
• Anschlussleitung auf Maß
• Stabile Flächenleistung
• Netz vereinfacht Befestigung und Montage
• UV-, ozon- und witterungsbeständig
• Resistent gegen Säuren und Laugen
Netzheizmatte DUSN auf Maß
Leistung: 175W/m², Spannung: 400V,
Heizleiterabstand 10cm,inkl. 3m Anschlussleitung
Typ: 173-DUSN
Angebotenes Erzeugnis:
'............'
Menge: 0,00 Stk

**01.05.113 Heizschleife BRLH-302, BRLH-302-7, 7m, 230V**
Heizschleife BRLH-302, BRLH-302-7, 7m, 230V (14E607A)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
189 W
Länge: 7m
Typ: BRLH-302-7
Angebotenes Erzeugnis:
'............'
Menge: 0,00 Stk

**01.05.114 Heizschleife BRLH-302, BRLH-302-12, 12m, 230V**
Heizschleife BRLH-302, BRLH-302-12, 12m, 230V (14E607B)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
367 W
Länge: 12m
Typ: BRLH-302-12
Angebotenes Erzeugnis:
'............'
Menge: 0,00 Stk

**01.05.115 Heizschleife BRLH-302, BRLH-302-17, 17m, 230V**
Heizschleife BRLH-302, BRLH-302-17, 17m, 230V (14E607C)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
506 W
Länge: 17 m
Typ: BRLH-302-17
Angebotenes Erzeugnis:
'............'
Menge: 0,00 Stk

**01.05.116 Heizschleife BRLH-302, BRLH-302-25, 25m, 230V**
Heizschleife BRLH-302, BRLH-302-25, 25m, 230V (14E607D)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
730 W
Länge: 25 m
Typ: BRLH-302-25
Angebotenes Erzeugnis:
'............'
Menge: 0,00 Stk

**01.05.117 Heizschleife BRLH-302, BRLH-302-30, 30m, 230V**
Heizschleife BRLH-302, BRLH-302-30, 30m, 230V (14E607E)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
882 W
Länge: 30 m
Typ: BRLH-302-30
Angebotenes Erzeugnis:
'............'
Menge: 0,00 Stk

**01.05.118 Heizschleife BRLH-302, BRLH-302-42, 42m, 230V**
Heizschleife BRLH-302, BRLH-302-42, 42m, 230V (14E607F)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
1260 W
Länge: 42 m
Typ: BRLH-302-42
Angebotenes Erzeugnis:
'............'
Menge: 0,00 Stk

**01.05.119 Heizschleife BRLH-302, BRLH-302-56, 56m, 230V**
Heizschleife BRLH-302, BRLH-302-56, 56m, 230V (14E607G)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
1657 W
Länge: 56 m
Typ: BRLH-302-56
Angebotenes Erzeugnis:
'............'
Menge: 0,00 Stk

**01.05.120 Heizschleife BRLH-302, BRLH-302-70, 70m, 230V**
Heizschleife BRLH-302, BRLH-302-70, 70m, 230V (14E607H)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
2099 W
Länge: 70 m
Typ: BRLH-302-70
Angebotenes Erzeugnis:
'............'
Menge: 0,00 Stk

**01.05.121 Heizschleife BRLH-302, BRLH-302-99, 99m, 230V**
Heizschleife BRLH-302, BRLH-302-99, 99m, 230V (14E607I)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
2969 W
Länge: 99 m
Typ: BRLH-302-99
Angebotenes Erzeugnis:
'............'
Menge: 0,00 Stk

**01.05.122 Heizschleife BRLH-303, BRLH-303-12, 12m, 400V**
Heizschleife BRLH-303, BRLH-303-12, 12m, 400V (14E607J)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
333 W
Länge: 12 m
Typ: BRLH-303-12
Angebotenes Erzeugnis:
'............'
Menge: 0,00 Stk

**01.05.123 Heizschleife BRLH-303, BRLH-303-21, 21m, 400V**
Heizschleife BRLH-303, BRLH-303-21, 21m,  400V (14E607K)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
635 W
Länge: 21 m
Typ: BRLH-303-21
Angebotenes Erzeugnis:
'............'
Menge: 0,00 Stk

**01.05.124 Heizschleife BRLH-303, BRLH-303-29, 29m, 400V**
Heizschleife BRLH-303, BRLH-303-29, 29m,  400V (14E607L)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
897 W
Länge: 29 m
Typ: BRLH-303-29
Angebotenes Erzeugnis:
'............'
Menge: 0,00 Stk

**01.05.125 Heizschleife BRLH-303, BRLH-303-43, 43m, 400V**
Heizschleife BRLH-303, BRLH-303-43, 43m,  400V (14E607M)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
1283 W
Länge: 43 m
Typ: BRLH-303-43
Angebotenes Erzeugnis:
'............'
Menge: 0,00 Stk

**01.05.126 Heizschleife BRLH-303, BRLH-303-51, 51m, 400V**
Heizschleife BRLH-303, BRLH-303-51, 51m,  400V (14E607N)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
1569 W
Länge: 51 m
Typ: BRLH-303-51
Angebotenes Erzeugnis:
'............'
Menge: 0,00 Stk

**01.05.127 Heizschleife BRLH-303, BRLH-303-72, 72m, 400V**
Heizschleife BRLH-303, BRLH-303-72, 72m,  400V (14E607O)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
2222 W
Länge: 72 m
Typ: BRLH-303-72
Angebotenes Erzeugnis:
'............'
Menge: 0,00 Stk

**01.05.128 Heizschleife BRLH-303, BRLH-303-96, 96m, 400V**
Heizschleife BRLH-303, BRLH-303-96, 96m,  400V (14E607P)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
2924 W
Länge: 96 m
Typ: BRLH-303-96
Angebotenes Erzeugnis:
'............'
Menge: 0,00 Stk

**01.05.129 Heizschleife BRLH-303, BRLH-303-122, 122m, 400V**
Heizschleife BRLH-303, BRLH-303-122, 122m,  400V (14E607Q)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
3643 W
Länge: 122 m
Typ: BRLH-303-122
Angebotenes Erzeugnis:
'............'
Menge: 0,00 Stk

**01.05.130 Heizschleife BRLH-303, BRLH-303-172, 172m, 400V**
Heizschleife BRLH-303, BRLH-303-172, 172m,  400V (14E607R)

Freiflächenheizung/Heizschleife zur freien Verlegung speziell bei Rundungen, Kurven und dort, wo die Verlegegeometrie es erfordert. Die Verlegung kann in Gussasphalt, Walzasphalt, Fließbeton, Monolithbeton, in Ortsbeton, in Sand- und Mörtelbett und unter Kopfsteinpflaster erfolgen.
Der Heizleiter hat eine sehr robuste, schlagfeste Außenisolierung gegen erhöhte mechanische Belastungen. Die Heizschleife kann aufgrund ihrer UV-Beständigkeit sowohl als Dachrinnenheizung bei Metallrinnen (nur bei einfacher Verlegung) oder als Dachflächenheizung verwendet werden.
Nenngrenztemperatur Walzasphalt: 180 °C/45 min
Nenngrenztemperatur Gussasphalt: 240 °C/35 min
Technische Beschreibung:
Nennspannung: 230, 400 V
Leistung: 30 W/m
Nenngrenztemperatur: bis 105 °C
Min. Verlegetemperatur: - 5 °C
Min. zul. Biegeradius: 5 d
Außendurchmesser: 7 mm
Schutzart: IP X7
Anschlussleitung: 1 x 3 m; 3 x 1,5 (2,5) mm²
Systemaufbau: CE konform
z.B. ETHERMA oder Gleichwertiges.

Produktbeschreibung:
Anschlussleitung auf Maß
Konfektionierung auf Maß
Nur eine Anschlussleitung vereinfacht die Installation
robuster, schlagfester Heizleiter
Erhöhte mechanische Belastbarkeit
Verwendungszweck:
250 W/m² - Für kleinere private Rampen, Zufahrten, Terrassen und Gehwege unter 1000 m Seehöhe.
300 W/m² - Für öffentliche Rampen, Zufahrten und Gehwege, Parkgaragen, Landeplätze, uvm. unter 1000 m Seehöhe
5168 W
Länge: 172 m
Typ: BRLH-303-172
Angebotenes Erzeugnis:
'............'
Menge: 0,00 Stk

**01.05.131 Treppenheizung BRS-TS, für Beton&Walzasphalt,250 bis 350W/m²**
Treppenheizung BRS-TS, für Beton&Walzasphalt,250 bis 350W/m² (14E608A)

Die maßangepasste Heizmatte BRS-TS zur Freiflächenbeheizung von Treppen. Es werden entsprechend der Stufengröße angefertigte Heizmatten verwendet, wobei eine Anzahl von Stufenmatten und gegebenenfalls Podesten eine zusammenhängende Einheit bilden.
Die werkseitig geplante und produzierte Heizmatte garantiert eine konstante Flächenleistung und eine einfache und schnelle Montage der Treppenheizung. Der Gelenksquersteg und nur eine Anschlussleitung vereinfachen die Verlegung der Heizmatten.

Technische Beschreibung
Nennspannung: 230, 400 V
Leistung : 250 bis 350 W/m²
Nenngrenztemperatur: Bis 105 °C
Temperaturbeständiger Heizleiter: 180 °C/45 min
Min. Verlegetemperatur: - 5 °C
Max. zulässiger Biegeradius: 5 d
Außendurchmesser: 7 mm
Schutzart: IP X7
Anschlussleitung: 1 x 3 m; 3 x 1,5 (2,5) mm2
Systemaufbau: CE konform
z.B. ETHERMA oder Gleichwertiges.

ACHTUNG:
Skizze erforderlich!
lt. Plan
Individuelle Projektanfertigung bestehend aus Stufenheizung
BRS-ST Stufenmatte laut Berechnung
Typ: BRS-TS
Angebotenes Erzeugnis:
'............'
Menge: 0,00 m

**01.05.132 Stufenheizung NSP-TS, Verlegung im Dünnbett, 250 - 350W/m²**
Stufenheizung NSP-TS, Verlegung im Dünnbett, 250 - 350W/m² (14E609A)

Stufenheizung für die Verlegung im Dünnbett für die nachträgliche Verlegung auf bestehenden Treppen unter Fliesen im Kleberbett.
Besonders vorteilhaft bei freitragenden Treppen.
Werkseitig nach Planangabe konfektionierte, zusammenhängende Stufeneinzelmatten, bestehend aus Glasseiden-Panzergeflecht und robuster Spezialheizleitung mit dauerwasserfest angemuffter Kaltleitung.
Technische Beschreibung:
Nenngrenztemperatur: bis 150 °C
Heizleiterstärke: 3,3 mm
Schutzart: IP X7
Anschlussleitung: 1 x 4 m
Systemaufbau: CE konform
z.B. ETHERMA oder Gleichwertiges.

ACHTUNG:
Skizze erforderlich!
bestehend aus Stufenheizung lt. Plan
Nennspannung: 230 V oder 400 V
Leistung: 250 - 350 W/m²
Typ: NSP-TS Stufenmatte
Angebotenes Erzeugnis:
'............'
Menge: 0,00 m

**01.05.133 Selbstregulierendes Heizband, eTRACE-10-PRO**
Selbstregulierendes Heizband, eTRACE-10-PRO (14E610A)

Das Heizband eTRACE-10-PRO bietet Ihnen die kleinstmöglichen Abmessungen, sehr flexibel
einsetzbar und für kurze Heizkreise hervorragend geeignet.
für Frostschutz und Temperaturhaltung bis 65 °C, Einsatzfelder sind die Industrie und Haustechnik
Die Anwendungen reichen vom Frostschutz bis zur Temperaturerhaltung an Rohren und Behältern. Die Versorgungsleiter sind Kupfer vernickelt, alle Heizbänder sind feuchtigkeitsgeschützt und UV-beständig. Selbstregulierende Heizbänder können einfach auf die gewünschte Länge zurechtgeschnitten und sofort eingesetzt werden.

Technische Beschreibung
Nennspannung: 230 V
Schutzhülle: TPE-O
Versorgungsleiter: 0,56 mm² Cu-vernickelt
Max. zulässige Umgebungstemperatur:
ausgeschaltet: +85 °C
eingeschaltet: +65 °C
Min. Verlegetemperatur: -30 °C
Min. Biegeradius: 25 mm
Prüfzeichen: CE, ATEX
z.B. ETHERMA oder Gleichwertiges.

Produktbeschreibung:
Selbstregulierend
Von der Rolle abschneidbar
Feuchtigkeitsgeschützt
UV-, ozon- und witterungsbeständig
Geringe Abmessungen
Gewicht: 66g/m
Abmessungen ca. (mm): 8.3 x 5.5
Nennleistung: 10 W/m at 10 °C
Type: eTRACE-10-PRO
Angebotenes Erzeugnis:
'............'
Menge: 0,00 m

**01.05.134 Selbstregulierendes Heizband, eTRACE-15-PRO, 15W/m**
Selbstregulierendes Heizband, eTRACE-15-PRO, 15W/m (14E611A)

Die neuen selbstregulierenden Heizbänder eTRACE-15-PRO und eTRACE-25-PRO sind jetzt noch robuster. Für emperaturen bis zu 65 °C, können sowohl als Rohrbegleitheizung als auch als Dachrinnenheizung eingesetzt werden.
Anwendung in der Haustechnik als auch in der Industrie.
Die Versorgungsleiter sind Kupfer vernickelt. Alle Heizbänder sind feuchtigkeitsgeschützt und UV-beständig.
Als selbstregulierende Heizbänder können sie einfach auf die gewünschte Länge zurechtgeschnitten und sofort eingesetzt werden. Im Bereich der Dachrinnenheizung auch für Kunststoffrinnen geeignet. Als Rohrbegleitheizung v.a. als Frostschutz oder zur Temperaturkonstanthaltung an Rohren und Behältern.

Technische Beschreibung:
Nennspannung: 230 V
Schutzhülle: TPE-O
Versorgungsleiter: 1,25 mm² Cu-vernickelt
Max. zulässige Umgebungstemperatur:
ausgeschaltet: +85 °C
eingeschaltet: +65 °C
Min. Verlegetemperatur: -30 °C
Min. Biegeradius: 25 mm
Prüfzeichen: VDE
z.B. ETHERMA oder Gleichwertiges.

Produktbeschreibung:
Selbstregulierend
Von der Rolle abschneidbar
Feuchtigkeitsgeschützt
UV-, ozon- und witterungsbeständig
Auch für Kunststoffdachrinnen geeignet
Gewicht (g/m): 106
Abmessungen ca. (mm): 12,5 x 5,8
Nennleistung in Luft: 15 W/m at 10 °C
Type: eTRACE-15-PRO
Angebotenes Erzeugnis:
'............'
Menge: 0,00 m

**01.05.135 Selbstregulierendes Heizband, eTRACE-25-PRO, 25W/m**
Selbstregulierendes Heizband, eTRACE-25-PRO, 25W/m (14E611B)

Die neuen selbstregulierenden Heizbänder eTRACE-15-PRO und eTRACE-25-PRO sind jetzt noch robuster. Für emperaturen bis zu 65 °C, können sowohl als Rohrbegleitheizung als auch als Dachrinnenheizung eingesetzt werden.
Anwendung in der Haustechnik als auch in der Industrie.
Die Versorgungsleiter sind Kupfer vernickelt. Alle Heizbänder sind feuchtigkeitsgeschützt und UV-beständig.
Als selbstregulierende Heizbänder können sie einfach auf die gewünschte Länge zurechtgeschnitten und sofort eingesetzt werden. Im Bereich der Dachrinnenheizung auch für Kunststoffrinnen geeignet. Als Rohrbegleitheizung v.a. als Frostschutz oder zur Temperaturkonstanthaltung an Rohren und Behältern.

Technische Beschreibung:
Nennspannung: 230 V
Schutzhülle: TPE-O
Versorgungsleiter: 1,25 mm² Cu-vernickelt
Max. zulässige Umgebungstemperatur:
ausgeschaltet: +85 °C
eingeschaltet: +65 °C
Min. Verlegetemperatur: -30 °C
Min. Biegeradius: 25 mm
Prüfzeichen: VDE
z.B. ETHERMA oder Gleichwertiges.

Produktbeschreibung:
Selbstregulierend
Von der Rolle abschneidbar
Feuchtigkeitsgeschützt
UV-, ozon- und witterungsbeständig
Auch für Kunststoffdachrinnen geeignet
Gewicht (g/m): 106
Abmessungen ca. (mm): 12,5 x 5,8
Nennleistung in Luft: 25 W/m at 10 °C
Type: eTRACE-25-PRO
Angebotenes Erzeugnis:
'............'
Menge: 0,00 m

**01.05.136 Selbstregulierendes Heizband m. Schutzgeflecht, eTRACE-15-SG**
Selbstregulierendes Heizband m. Schutzgeflecht, eTRACE-15-SG (14E612A)

Die selbstregulierenden Heizbänder eTRACE-15-SG und eTRACE-25-SG haben ein Schutzgeflecht, für Temperaturen bis zu 65 °C
Einsetzbar als Rohrbegleitheizung und Dachrinnenheizung, für die Anwendung in der Haustechnik als auch in der Industrie. Die Versorgungsleiter sind Kupfer vernickelt. Alle Heizbänder sind feuchtigkeitsgeschützt und UV-beständig
Als selbstregulierende Heizbänder können sie einfach auf die gewünschte Länge zurechtgeschnitten und sofort eingesetzt werden. Im Bereich der Dachrinnenheizung auch
für Kunststoffrinnen geeignet. Als Rohrbegleitheizung v.a. als Frostschutz oder zur Temperaturkonstanthaltung an Rohren und Behältern.

Technische Beschreibung:
Nennspannung: 230 V
Schutzhülle: TPE-O
Versorgungsleiter: 1,23 mm² Cu-vernickelt
Max. zulässige Umgebungstemperatur:
ausgeschaltet: +80 °C
eingeschaltet: +65 °C
Min. Verlegetemperatur: -50 °C
Min. Biegeradius: 25 mm
Prüfzeichen: NEMKO
z.B. ETHERMA oder Gleichwertiges.

Produktbeschreibung:
Selbstregulierend
Von der Rolle abschneidbar
Feuchtigkeitsgeschützt
UV-, ozon- und witterungsbeständig
Auch für Kunststoffdachrinnen geeignet
Gewicht (g/m): 98
Abmessungen ca. (mm): 11 x 5,6
Nennleistung in Luft: 15 W/m bei 10 °C
Type: eTRACE-15-SG
Angebotenes Erzeugnis:
'............'
Menge: 0,00 m

**01.05.137 Selbstregulierendes Heizband m. Schutzgeflecht, eTRACE-25-SG**
Selbstregulierendes Heizband m. Schutzgeflecht, eTRACE-25-SG (14E612B)

Die selbstregulierenden Heizbänder eTRACE-15-SG und eTRACE-25-SG haben ein Schutzgeflecht, für Temperaturen bis zu 65 °C
Einsetzbar als Rohrbegleitheizung und Dachrinnenheizung, für die Anwendung in der Haustechnik als auch in der Industrie. Die Versorgungsleiter sind Kupfer vernickelt. Alle Heizbänder sind feuchtigkeitsgeschützt und UV-beständig
Als selbstregulierende Heizbänder können sie einfach auf die gewünschte Länge zurechtgeschnitten und sofort eingesetzt werden. Im Bereich der Dachrinnenheizung auch
für Kunststoffrinnen geeignet. Als Rohrbegleitheizung v.a. als Frostschutz oder zur Temperaturkonstanthaltung an Rohren und Behältern.

Technische Beschreibung:
Nennspannung: 230 V
Schutzhülle: TPE-O
Versorgungsleiter: 1,23 mm² Cu-vernickelt
Max. zulässige Umgebungstemperatur:
ausgeschaltet: +80 °C
eingeschaltet: +65 °C
Min. Verlegetemperatur: -50 °C
Min. Biegeradius: 25 mm
Prüfzeichen: NEMKO
z.B. ETHERMA oder Gleichwertiges.

Produktbeschreibung:
Selbstregulierend
Von der Rolle abschneidbar
Feuchtigkeitsgeschützt
UV-, ozon- und witterungsbeständig
Auch für Kunststoffdachrinnen geeignet
Gewicht (g/m): 98
Abmessungen ca. (mm): 11 x 5,6
Nennleistung in Luft: 25 W/m bei 10 °C
Type: eTRACE-25-SG
Angebotenes Erzeugnis:
'............'
Menge: 0,00 m

**01.05.138 Selbstregulierendes Heizband, eTRACE-HW-PRO**
Selbstregulierendes Heizband, eTRACE-HW-PRO (14E613A)

Selbstregulierendes Warmwasserheizband z.B. für Behälter, Rohre, Ventile für Prozesstemperaturen zwischen 30 °C und ca. 80 °C.
Als Rohrbegleitheizung für Temperaturerhaltung von Rohren und Behältern, z.B. in der Lebensmittelindustrie, Abwasserleitungen in Kantinen und (Groß-)Küchen
Für den Einsatz an Wasserleitungen zur Verhinderung von bakteriellen Verschmutzungen wie Legionellen. Die Versorgungsleiter sind Kupfer vernickelt, das Heizband ist feuchtigkeitsgeschützt und UV-beständig.
Selbstregulierende Heizbänder können einfach auf die gewünschte Länge zurechtgeschnitten und sofort eingesetzt werden.
Technische Beschreibung:
Nennspannung: 230 V
Schutzhülle: TPE
Versorgungsleiter: 1,25 mm² Cu-vernickelt
Max. zulässige Umgebungstemperatur: ausgeschaltet: 85 °C, eingeschaltet: 65 °C
Min. Verlegetemperatur: - 30 °C
Min. Biegeradius: 25 mm
Systemaufbau: CE konform
z.B. ETHERMA oder Gleichwertiges.

Produktbeschreibung:
Selbstregulierend
Von der Rolle abschneidbar
Feuchtigkeitsgeschützt
UV-, ozon- und witterungsbeständig

AUSWAHLHILFE
Rohrbegleitheizung für Temperaturerhaltung von Rohren
und Behältern, z.B. in der Lebensmittelindustrie, Abwasserleitungen
in Kantinen und (Groß-)Küchen
Gewicht g/m: 141
Abmessungen ca.: 13,2 x 6,1mm
Nennleistung: 11 W/m bei 65°C
Typ: eTRACE-HW-PRO
Angebotenes Erzeugnis:
'............'
Menge: 0,00 m

**01.05.139 Konstantheizband eTRACE-30CHT**
Konstantheizband eTRACE-30CHT (14E614A)

Das Konstantheizband zur Beheizung von Kastenrinnen. Das Heizband ist weichelastisch aus isoliertem, flexiblem Bandelement mit konstanter Leistung.
Ausführung gemäß VDE-Vorschrift mit verlötetem Widerstandsdraht.
Es legt sich plan in die Dachrinne und verhindert zuverlässig eine "Tunnelbildung" des Schnees. Um für die Dachrinnenbeheizung möglichst niedrige Betriebskosten zu erreichen, ist es notwendig, dass das Heizband einen optimalen Kontakt zur Dachrinne besitzt. Konstantheizbänder werden insbesondere in Metall-Kastenrinnen verwendet.

HINWEIS:Konstantheizbänder dürfen nicht in Kunststoffrinnen und -abläufen montiert werden.

Technische Beschreibung:
Nennspannung: 230 V
Spez. Leistung: 30 W/m
Nenntemperatur: +200 ºC
Min. Verlegetemp.: - 60 ºC
Max. Einzellänge: 58 m
Min. Biegeradius: 25 mm
Abmessung: 11 x 8mm
Systemaufbau: CE konform
z.B. ETHERMA oder Gleichwertiges.
Produktbeschreibung:
Hochelastisch - keine Eigensteifheit
Hervorragende Wärmeübertragung
Hoher Wirkungsgrad
Rasche Abtauwirkung
Kein hoher Einschaltstrom
Alle 60 cm ablängbar, auch werkseitig auf Maß möglich
Schnelle und einfache Montage
Anschluss von nur einer Seite notwendig
UV- und ozonbeständig
Resistent gegen Säuren und Laugen
PLANUNGSHILFE FÜR DACHRINNENHEIZUNGEN
Bei Standarddachrinnen installiert man bis 1000 m Seehöhe 30 W/m. Bei Kastenrinnen legt man die Leistung pro Meter wie folgt fest:
Breite der Rinne (in m) x 250 W
Für eine Rinne mit einer Breite von 24 cm bedeutet das: 0,24 x 250 = 60 Watt, dies entspricht 2 Heizbändern je 30 W/m.
Gewicht g/m: 85
Abmessungen ca.(mm): 8 x 11
Nennleistung: 30 W/m
Typ: eTRACE - 30CHT
Angebotenes Erzeugnis:
'............'
Menge: 0,00 m

**01.05.140 Steckerfertige Heizschleife mit Thermostat, ICE-01**
Steckerfertige Heizschleife mit Thermostat, ICE-01 (14E615A)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
10 W
Länge: 1m
Type: ICE-01
Angebotenes Erzeugnis:
'............'
Menge: 0,00 Stk

**01.05.141 Steckerfertige Heizschleife mit Thermostat, ICE-02**
Steckerfertige Heizschleife mit Thermostat, ICE-02 (14E615B)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
20 W
Länge: 2m
Type: ICE-02
Angebotenes Erzeugnis:
'............'
Menge: 0,00 Stk

**01.05.142 Steckerfertige Heizschleife mit Thermostat, ICE-04**
Steckerfertige Heizschleife mit Thermostat, ICE-04 (14E615C)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
40 W
Länge: 4m
Type: ICE-04
Angebotenes Erzeugnis:
'............'
Menge: 0,00 Stk

**01.05.143 Steckerfertige Heizschleife mit Thermostat, ICE-06**
Steckerfertige Heizschleife mit Thermostat, ICE-06 (14E615D)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
60 W
Länge: 6m
Type: ICE-06
Angebotenes Erzeugnis:
'............'
Menge: 0,00 Stk

**01.05.144 Steckerfertige Heizschleife mit Thermostat, ICE-08**
Steckerfertige Heizschleife mit Thermostat, ICE-08 (14E615E)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
80 W
Länge: 8m
Type: ICE-08
Angebotenes Erzeugnis:
'............'
Menge: 0,00 Stk

**01.05.145 Steckerfertige Heizschleife mit Thermostat, ICE-10**
Steckerfertige Heizschleife mit Thermostat, ICE-10 (14E615F)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
100 W
Länge: 10m
Type: ICE-10
Angebotenes Erzeugnis:
'............'
Menge: 0,00 Stk

**01.05.146 Steckerfertige Heizschleife mit Thermostat, ICE-12**
Steckerfertige Heizschleife mit Thermostat, ICE-12 (14E615G)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
120 W
Länge: 12m
Type: ICE-12
Angebotenes Erzeugnis:
'............'
Menge: 0,00 Stk

**01.05.147 Steckerfertige Heizschleife mit Thermostat, ICE-14**
Steckerfertige Heizschleife mit Thermostat, ICE-14 (14E615H)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
140 W
Länge: 14m
Type: ICE-14
Angebotenes Erzeugnis:
'............'
Menge: 0,00 Stk

**01.05.148 Steckerfertige Heizschleife mit Thermostat, ICE-16**
Steckerfertige Heizschleife mit Thermostat, ICE-16 (14E615I)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
160 W
Länge: 16m
Type: ICE-16
Angebotenes Erzeugnis:
'............'
Menge: 0,00 Stk

**01.05.149 Steckerfertige Heizschleife mit Thermostat, ICE-18**
Steckerfertige Heizschleife mit Thermostat, ICE-18 (14E615J)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
180 W
Länge: 18m
Type: ICE-18
Angebotenes Erzeugnis:
'............'
Menge: 0,00 Stk

**01.05.150 Steckerfertige Heizschleife mit Thermostat, ICE-20**
Steckerfertige Heizschleife mit Thermostat, ICE-20 (14E615K)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
200 W
Länge: 20m
Type: ICE-20
Angebotenes Erzeugnis:
'............'
Menge: 0,00 Stk

**01.05.151 Steckerfertige Heizschleife mit Thermostat, ICE-24**
Steckerfertige Heizschleife mit Thermostat, ICE-24 (14E615L)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
240 W
Länge: 24m
Type: ICE-24
Angebotenes Erzeugnis:
'............'
Menge: 0,00 Stk

**01.05.152 Steckerfertige Heizschleife mit Thermostat, ICE-30**
Steckerfertige Heizschleife mit Thermostat, ICE-30 (14E615M)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
300 W
Länge: 30m
Type: ICE-30
Angebotenes Erzeugnis:
'............'
Menge: 0,00 Stk

**01.05.153 Steckerfertige Heizschleife mit Thermostat, ICE-42**
Steckerfertige Heizschleife mit Thermostat, ICE-42 (14E615N)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
420 W
Länge: 42m
Type: ICE-42
Angebotenes Erzeugnis:
'............'
Menge: 0,00 Stk

**01.05.154 Steckerfertige Heizschleife mit Thermostat, ICE-60**
Steckerfertige Heizschleife mit Thermostat, ICE-60 (14E615O)

Steckerfertiges Heizkabel, nur für Metallrohre, mit einer konstanten Leistung von ca. 10 W/m, schützt Rohre vor Eis und in weiterer Folge vor Schäden.
Das Thermostat ist zu 100 % feuchtigkeitsgeschützt und schaltet den Frostschutz bei Temperaturen unter + 3 °C ein und bei + 9 °C wieder aus.
Technische Beschreibung:
Nennspannung: 230 V
Leistung bei 5 °C: ca. 10 W/m
Min. Verlegetemp.: - 15 °C
Ein- Ausschalttemp.: + 3 °C, + 9 °C
Min. Biegeradius: 3 d
Abmessung: 5,5 x 8,5 mm
Schutzart: IP X7
Anschluss: Steckerleitung 2 m
Prüfzeichen: FIMKO
z.B. ETHERMA oder Gleichwertiges.
600 W
Länge: 60m
Type: ICE-60
Angebotenes Erzeugnis:
'............'
Menge: 0,00 Stk

**01.05.155 Anschlussfertige Heizschleife mit Thermostat, ICEL-015**
Anschlussfertige Heizschleife mit Thermostat, ICEL-015 (14E616A)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
15 W
Länge: 1,5m
Type: ICEL-015
Angebotenes Erzeugnis:
'............'
Menge: 0,00 Stk

**01.05.156 Anschlussfertige Heizschleife mit Thermostat, ICEL-03**
Anschlussfertige Heizschleife mit Thermostat, ICEL-03 (14E616B)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
31 W
Länge: 3m
Type: ICEL-03
Angebotenes Erzeugnis:
'............'
Menge: 0,00 Stk

**01.05.157 Anschlussfertige Heizschleife mit Thermostat, ICEL-04**
Anschlussfertige Heizschleife mit Thermostat, ICEL-04 (14E616C)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
50 W
Länge: 4m
Type: ICEL-04
Angebotenes Erzeugnis:
'............'
Menge: 0,00 Stk

**01.05.158 Anschlussfertige Heizschleife mit Thermostat, ICEL-05**
Anschlussfertige Heizschleife mit Thermostat, ICEL-05 (14E616D)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
57 W
Länge: 5m
Type: ICEL-05
Angebotenes Erzeugnis:
'............'
Menge: 0,00 Stk

**01.05.159 Anschlussfertige Heizschleife mit Thermostat, ICEL-06**
Anschlussfertige Heizschleife mit Thermostat, ICEL-06 (14E616E)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
94 W
Länge: 6m
Type: ICEL-06
Angebotenes Erzeugnis:
'............'
Menge: 0,00 Stk

**01.05.160 Anschlussfertige Heizschleife mit Thermostat, ICEL-08**
Anschlussfertige Heizschleife mit Thermostat, ICEL-08 (14E616F)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
125 W
Länge: 8m
Type: ICEL-08
Angebotenes Erzeugnis:
'............'
Menge: 0,00 Stk

**01.05.161 Anschlussfertige Heizschleife mit Thermostat, ICEL-10**
Anschlussfertige Heizschleife mit Thermostat, ICEL-10 (14E616G)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
160 W
Länge: 10m
Type: ICEL-10
Angebotenes Erzeugnis:
'............'
Menge: 0,00 Stk

**01.05.162 Anschlussfertige Heizschleife mit Thermostat, ICEL-15**
Anschlussfertige Heizschleife mit Thermostat, ICEL-15 (14E616H)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
213 W
Länge: 15m
Type: ICEL-15
Angebotenes Erzeugnis:
'............'
Menge: 0,00 Stk

**01.05.163 Steckerfertiges, selbstreg.Heizband mit Thermostat, FPT-2**
Steckerfertiges, selbstreg.Heizband mit Thermostat, FPT-2 (14E617A)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
34 W
Länge: 2m
Type: FPT-2
Angebotenes Erzeugnis:
'............'
Menge: 0,00 Stk

**01.05.164 Steckerfertiges, selbstreg.Heizband mit Thermostat, FPT-4**
Steckerfertiges, selbstreg.Heizband mit Thermostat, FPT-4 (14E617B)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
68 W
Länge: 4m
Type: FPT-4
Angebotenes Erzeugnis:
'............'
Menge: 0,00 Stk

**01.05.165 Steckerfertiges, selbstreg.Heizband mit Thermostat, FPT-6**
Steckerfertiges, selbstreg.Heizband mit Thermostat, FPT-6 (14E617C)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
102 W
Länge: 6m
Type: FPT-6
Angebotenes Erzeugnis:
'............'
Menge: 0,00 Stk

**01.05.166 Steckerfertiges, selbstreg.Heizband mit Thermostat, FPT-8**
Steckerfertiges, selbstreg.Heizband mit Thermostat, FPT-8 (14E617D)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
136 W
Länge: 8m
Type: FPT-8
Angebotenes Erzeugnis:
'............'
Menge: 0,00 Stk

**01.05.167 Steckerfertiges, selbstreg.Heizband m.Thermostat FPT-10**
Steckerfertiges, selbstreg.Heizband m.Thermostat FPT-10 (14E617E)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
170 W
Länge: 10m
Type: FPT-10
Angebotenes Erzeugnis:
'............'
Menge: 0,00 Stk

**01.05.168 Steckerfertiges, selbstreg.Heizband mit Thermostat, FPT-12**
Steckerfertiges, selbstreg.Heizband mit Thermostat, FPT-12 (14E617F)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
204 W
Länge: 12m
Type: FPT-12
Angebotenes Erzeugnis:
'............'
Menge: 0,00 Stk

**01.05.169 Steckerfertiges, selbstreg.Heizband mit Thermostat, FPT-14**
Steckerfertiges, selbstreg.Heizband mit Thermostat, FPT-14 (14E617G)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
238 W
Länge: 14m
Type: FPT-14
Angebotenes Erzeugnis:
'............'
Menge: 0,00 Stk

**01.05.170 Steckerfertiges, selbstreg.Heizband mit Thermostat, FPT-16**
Steckerfertiges, selbstreg.Heizband mit Thermostat, FPT-16 (14E617H)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
272 W
Länge: 16m
Type: FPT-16
Angebotenes Erzeugnis:
'............'
Menge: 0,00 Stk

**01.05.171 Steckerfertiges, selbstreg.Heizband mit Thermostat, FPT-18**
Steckerfertiges, selbstreg.Heizband mit Thermostat, FPT-18 (14E617I)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
306 W
Länge: 18m
Type: FPT-18
Angebotenes Erzeugnis:
'............'
Menge: 0,00 Stk

**01.05.172 Steckerfertiges, selbstreg.Heizband mit Thermostat, FPT-20**
Steckerfertiges, selbstreg.Heizband mit Thermostat, FPT-20 (14E617J)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
340 W
Länge: 20m
Type: FPT-20
Angebotenes Erzeugnis:
'............'
Menge: 0,00 Stk

**01.05.173 Steckerfertiges, selbstreg.Heizband mit Thermostat, FPT-22**
Steckerfertiges, selbstreg.Heizband mit Thermostat, FPT-22 (14E617K)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
374 W
Länge: 22m
Type: FPT-22
Angebotenes Erzeugnis:
'............'
Menge: 0,00 Stk

**01.05.174 Steckerfertiges, selbstreg.Heizband mit Thermostat, FPT-24**
Steckerfertiges, selbstreg.Heizband mit Thermostat, FPT-24 (14E617L)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
408 W
Länge: 24m
Type: FPT-24
Angebotenes Erzeugnis:
'............'
Menge: 0,00 Stk

**01.05.175 Steckerfertiges, selbstreg.Heizband mit Thermostat, FPT-26**
Steckerfertiges, selbstreg.Heizband mit Thermostat, FPT-26 (14E617M)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
442 W
Länge: 26m
Type: FPT-26
Angebotenes Erzeugnis:
'............'
Menge: 0,00 Stk

**01.05.176 Steckerfertiges, selbstreg.Heizband mit Thermostat, FPT-28**
Steckerfertiges, selbstreg.Heizband mit Thermostat, FPT-28 (14E617N)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
476 W
Länge: 28m
Type: FPT-28
Angebotenes Erzeugnis:
'............'
Menge: 0,00 Stk

**01.05.177 Steckerfertiges, selbstreg.Heizband mit Thermostat, FPT-30**
Steckerfertiges, selbstreg.Heizband mit Thermostat, FPT-30 (14E617O)

Steckerfertiges selbstregulierendes (selbstreg.) Heizband, z.B. für Kunststoffrohre, schützt Rohre vor Eis und in weiterer Folge vor Schäden, Leistung von 17 W/m bei + 5 °C.
Eine Überkreuzung des Heizbandes ist möglich, eine zusätzliche Isolierung des Rohres ist zwingend erforderlich.
Das Thermostat ist zu 100 % feuchtigkeitsgeschützt und schaltet den Frostschutz bei Gefahr unter + 3 °C ein und bei + 9 °C wieder aus.
Technische Beschreibung:
Nennspannung: 230 V
Leistung bei 5 °C: 17 W/m
Min. Verlegetemp.: - 45 °C
Ein- Ausschalttemp.: + 3 °C, + 9 °C
Min. Biegeradius: 25 mm
Abmessung: 8,0 x 5,5 mm
Schutzart: IP X7
Anschluss: Steckerleitung 2 m; 3 x 1,5 mm²
Systemaufbau: CE konform
z.B. ETHERMA oder Gleichwertiges.

Produktbeschreibung:
Werkseitige Konfektionierung vereinfacht Installation
Selbstregulierendes Heizband optimiert Heizleistung
Automatisches Einschalten unter + 3 °C
Automatisches Ausschalten über + 9 °C
An Kunststoffrohren einsetzbar
510 W
Länge: 30m
Type: FPT-30
Angebotenes Erzeugnis:
'............'
Menge: 0,00 Stk

**01.05.178 Satellitenantennenheizung, SATHEAT-65, 60W**
Satellitenantennenheizung, SATHEAT-65, 60W (14E618A)

Satellitenantennen-Heizung für alle gängigen Modelle, Heizelement zur Schnee und Eisfreihaltung von Satellitenantennen für den privaten und öffentlichen Bereich. In vier Standardgrößen erhältlich und mit eingebautem Thermostat, welches unter + 3 °C einschaltet und erst bei einer Oberflächentemperatur von + 9 °C wieder ausschaltet. Eine zusätzliche Heizleitung garantiert einen schneefreien Empfängerarm.
nicht selbstklebend
Größen auf Maß möglich.

Technische Beschreibung:
Nennspannung: 230 V
Einschalttemperatur: + 3 °C
Ausschalttemperatur: + 9 °C
Farbe: Grau
Anschlussleitung: 1 x 3 m
Schutzart: IP X7
Systemaufbau: CE konform
z.B. ETHERMA oder Gleichwertiges.

Produktbeschreibung:
Integriertes Thermostat - ermöglicht vollautomatisches Abtauen
Empfängerarm wird mitgeheizt
Schnelle und einfache Montage
Sondergrößen auf Maß
UV-, ozon- und witterungsbeständig
Resistent gegen Säuren und Laugen

Verwendungszweck:
Alle Heizelemente passen auf die Form und Montagesysteme der gängigen Hersteller.
Für Satellitenantennen mit dem Durchmesser:
SatHeat-65: 65 – 75 cm
SatHeat-85: 85 – 95 cm
SatHeat-100: 100 – 115 cm
SatHeat-120: 120 cm
SatHeat-S: maßgefertigtes Heizelement
60 W
Durchmesser: 65 - 75 cm
Type: SATHEAT-65
Angebotenes Erzeugnis:
'............'
Menge: 0,00 Stk

**01.05.179 Satellitenantennenheizung, SATHEAT-85, 100W**
Satellitenantennenheizung, SATHEAT-85, 100W (14E618B)

Satellitenantennen-Heizung für alle gängigen Modelle, Heizelement zur Schnee und Eisfreihaltung von Satellitenantennen für den privaten und öffentlichen Bereich. In vier Standardgrößen erhältlich und mit eingebautem Thermostat, welches unter + 3 °C einschaltet und erst bei einer Oberflächentemperatur von + 9 °C wieder ausschaltet. Eine zusätzliche Heizleitung garantiert einen schneefreien Empfängerarm.
nicht selbstklebend
Größen auf Maß möglich.

Technische Beschreibung:
Nennspannung: 230 V
Einschalttemperatur: + 3 °C
Ausschalttemperatur: + 9 °C
Farbe: Grau
Anschlussleitung: 1 x 3 m
Schutzart: IP X7
Systemaufbau: CE konform
z.B. ETHERMA oder Gleichwertiges.

Produktbeschreibung:
Integriertes Thermostat - ermöglicht vollautomatisches Abtauen
Empfängerarm wird mitgeheizt
Schnelle und einfache Montage
Sondergrößen auf Maß
UV-, ozon- und witterungsbeständig
Resistent gegen Säuren und Laugen

Verwendungszweck:
Alle Heizelemente passen auf die Form und Montagesysteme der gängigen Hersteller.
Für Satellitenantennen mit dem Durchmesser:
SatHeat-65: 65 – 75 cm
SatHeat-85: 85 – 95 cm
SatHeat-100: 100 – 115 cm
SatHeat-120: 120 cm
SatHeat-S: maßgefertigtes Heizelement
100 W
Durchmesser: 85 - 95 cm
Type: SATHEAT-85
Angebotenes Erzeugnis:
'............'
Menge: 0,00 Stk

**01.05.180 Satellitenantennenheizung, SATHEAT-100, 140W**
Satellitenantennenheizung, SATHEAT-100, 140W (14E618C)

Satellitenantennen-Heizung für alle gängigen Modelle, Heizelement zur Schnee und Eisfreihaltung von Satellitenantennen für den privaten und öffentlichen Bereich. In vier Standardgrößen erhältlich und mit eingebautem Thermostat, welches unter + 3 °C einschaltet und erst bei einer Oberflächentemperatur von + 9 °C wieder ausschaltet. Eine zusätzliche Heizleitung garantiert einen schneefreien Empfängerarm.
nicht selbstklebend
Größen auf Maß möglich.

Technische Beschreibung:
Nennspannung: 230 V
Einschalttemperatur: + 3 °C
Ausschalttemperatur: + 9 °C
Farbe: Grau
Anschlussleitung: 1 x 3 m
Schutzart: IP X7
Systemaufbau: CE konform
z.B. ETHERMA oder Gleichwertiges.

Produktbeschreibung:
Integriertes Thermostat - ermöglicht vollautomatisches Abtauen
Empfängerarm wird mitgeheizt
Schnelle und einfache Montage
Sondergrößen auf Maß
UV-, ozon- und witterungsbeständig
Resistent gegen Säuren und Laugen

Verwendungszweck:
Alle Heizelemente passen auf die Form und Montagesysteme der gängigen Hersteller.
Für Satellitenantennen mit dem Durchmesser:
SatHeat-65: 65 – 75 cm
SatHeat-85: 85 – 95 cm
SatHeat-100: 100 – 115 cm
SatHeat-120: 120 cm
SatHeat-S: maßgefertigtes Heizelement
Die Befestigung erfolgt mechanisch oder mit Klebstoff: '..........'
140 W
Durchmesser: 100 - 115 cm
Type: SATHEAT-100
Angebotenes Erzeugnis:
'............'
Menge: 0,00 Stk

**01.05.181 Satellitenantennenheizung, SATHEAT-120, 200W**
Satellitenantennenheizung, SATHEAT-120, 200W (14E618D)

Satellitenantennen-Heizung für alle gängigen Modelle, Heizelement zur Schnee und Eisfreihaltung von Satellitenantennen für den privaten und öffentlichen Bereich. In vier Standardgrößen erhältlich und mit eingebautem Thermostat, welches unter + 3 °C einschaltet und erst bei einer Oberflächentemperatur von + 9 °C wieder ausschaltet. Eine zusätzliche Heizleitung garantiert einen schneefreien Empfängerarm.
nicht selbstklebend
Größen auf Maß möglich.

Technische Beschreibung:
Nennspannung: 230 V
Einschalttemperatur: + 3 °C
Ausschalttemperatur: + 9 °C
Farbe: Grau
Anschlussleitung: 1 x 3 m
Schutzart: IP X7
Systemaufbau: CE konform
z.B. ETHERMA oder Gleichwertiges.

Produktbeschreibung:
Integriertes Thermostat - ermöglicht vollautomatisches Abtauen
Empfängerarm wird mitgeheizt
Schnelle und einfache Montage
Sondergrößen auf Maß
UV-, ozon- und witterungsbeständig
Resistent gegen Säuren und Laugen

Verwendungszweck:
Alle Heizelemente passen auf die Form und Montagesysteme der gängigen Hersteller.
Für Satellitenantennen mit dem Durchmesser:
SatHeat-65: 65 – 75 cm
SatHeat-85: 85 – 95 cm
SatHeat-100: 100 – 115 cm
SatHeat-120: 120 cm
SatHeat-S: maßgefertigtes Heizelement
200 W
Durchmesser: 120 cm
Type: SATHEAT-120
Angebotenes Erzeugnis:
'............'
Menge: 0,00 Stk

**01.05.182 Satellitenantennenheizung Zubehör, Power-glue-sw**
Satellitenantennenheizung Zubehör, Power-glue-sw (14E618E)

Satellitenantennen-Heizung für alle gängigen Modelle, Heizelement zur Schnee und Eisfreihaltung von Satellitenantennen für den privaten und öffentlichen Bereich. In vier Standardgrößen erhältlich und mit eingebautem Thermostat, welches unter + 3 °C einschaltet und erst bei einer Oberflächentemperatur von + 9 °C wieder ausschaltet. Eine zusätzliche Heizleitung garantiert einen schneefreien Empfängerarm.
nicht selbstklebend
Größen auf Maß möglich.

Technische Beschreibung:
Nennspannung: 230 V
Einschalttemperatur: + 3 °C
Ausschalttemperatur: + 9 °C
Farbe: Grau
Anschlussleitung: 1 x 3 m
Schutzart: IP X7
Systemaufbau: CE konform
z.B. ETHERMA oder Gleichwertiges.

Produktbeschreibung:
Integriertes Thermostat - ermöglicht vollautomatisches Abtauen
Empfängerarm wird mitgeheizt
Schnelle und einfache Montage
Sondergrößen auf Maß
UV-, ozon- und witterungsbeständig
Resistent gegen Säuren und Laugen

Verwendungszweck:
Alle Heizelemente passen auf die Form und Montagesysteme der gängigen Hersteller.
Für Satellitenantennen mit dem Durchmesser:
SatHeat-65: 65 – 75 cm
SatHeat-85: 85 – 95 cm
SatHeat-100: 100 – 115 cm
SatHeat-120: 120 cm
SatHeat-S: maßgefertigtes Heizelement
Montagekleber, Allzweckkleber, 330 ml, schwarz
Type: Power-Glue-sw
Menge: 0,00 Stk

**01.05.183 Trafo gekapselt, 120VA, ET-GHK-120-230/24**
Trafo gekapselt, 120VA, ET-GHK-120-230/24 (14E619A)

Zubehör Frostschutz
Trafo gekapselt in Kunststoffgehäuse,
Leistung: 120 VA,
Spannung: 230 V / 24 V
Type: ET-GHK-120-230/24
Angebotenes Erzeugnis:
'............'
Menge: 0,00 Stk

**01.05.184 Trafo gekapselt, 200VA, ET-GHK-200-230/24**
Trafo gekapselt, 200VA, ET-GHK-200-230/24 (14E619B)

Zubehör Frostschutz
Trafo gekapselt in Kunststoffgehäuse,
Leistung: 200 VA,
Spannung: 230 V / 24 V
Type: ET-GHK-200-230/24
Angebotenes Erzeugnis:
'............'
Menge: 0,00 Stk

**01.05.185 Trafo gekapselt, 200VA, ET-GHK-400-230/24**
Trafo gekapselt, 200VA, ET-GHK-400-230/24 (14E619C)

Zubehör Frostschutz
Trafo gekapselt in Kunststoffgehäuse,
Leistung: 400 VA,
Spannung: 230 V / 24 V
Type: ET-GHK-400-230/24
Angebotenes Erzeugnis:
'............'
Menge: 0,00 Stk

**01.05.186 Kaltleiter f.Heizmatte BRS/GSN/DSN, KALT-AS-1.5**
Kaltleiter f.Heizmatte BRS/GSN/DSN, KALT-AS-1.5 (14E619D)

Zubehör Frostschutz
Kaltleiter für Heizmatten BRS, GSN und DSN, 2-polig mit Schutzgeflecht 1,5 mm²
Type: KALT-AS-1.5
Menge: 0,00 m

**01.05.187 Kaltleiter f.Heizmatte BRS/GSN/DSN, KALT-AS-2.5**
Kaltleiter f.Heizmatte BRS/GSN/DSN, KALT-AS-2.5 (14E619E)

Zubehör Frostschutz
Kaltleiter für Heizmatten BRS und GSN mit 230 V, 2-polig mit Schutzgeflecht 2,5 mm², mit Schutzgeflecht
Type: KALT-AS-2,5
Menge: 0,00 m

**01.05.188 Kaltleiter f.Heizmatte BRS/GSN/DSN, KALT-AS-2.5/400V**
Kaltleiter f.Heizmatte BRS/GSN/DSN, KALT-AS-2.5/400V (14E619F)

Zubehör Frostschutz
Kaltleiter für Heizmatten BRS und GSN mit 400 V, 2-polig mit Schutzgeflecht 2,5 mm², mit Schutzgeflecht
Type: KALT-AS-2.5/400V
Menge: 0,00 m

**01.05.189 Montagekleber, Power-Glue-SW**
Montagekleber, Power-Glue-SW (14E619G)

Zubehör Frostschutz
Montagekleber, Allzweckkleber, 330 ml, schwarz
Type: Power-Glue-SW
Menge: 0,00 m

**01.05.190 Metallflachband f.Heiz- und Kaltlleiter, STEG-M**
Metallflachband f.Heiz- und Kaltlleiter, STEG-M (14E619H)

Zubehör Frostschutz
Metallflachband mit Fixierungslaschen alle 25 mm,
zur einfachen Positionierung von Anschlussleitungen, Rolle: 25m.
Type: STEG-M
Menge: 0,00 m

**01.05.191 Montagequersteg zur Befestigung von Heizleitern, STEG-0**
Montagequersteg zur Befestigung von Heizleitern, STEG-0 (14E619I)

Zubehör Frostschutz
Omegasteg, Befestigung alle 2,5 cm,
Länge 100 cm, nicht temperaturbeständig
Type: STEG-0
Menge: 0,00 Stk

**01.05.192 Installationsschlauch Asphalteinbau, Stapaflex-FPR**
Installationsschlauch Asphalteinbau, Stapaflex-FPR (14E619J)

Zubehör Frostschutz
Stapaflexschlauch, Durchmesser 20 mm für Asphalteinbau, Preis pro m
Type: Stapaflex-FPR
Menge: 0,00 m

**01.05.193 Distanzhalter aus Kunststoff f.Heizbänder WKS-1K, bis 3 Stk.**
Distanzhalter aus Kunststoff f.Heizbänder WKS-1K, bis 3 Stk. (14E619K)

Zubehör Frostschutz
An den Ecken abgerundeter Distanzhalter aus Kunststoff zur speziellen Verwendung für Heizbänder bei Doppelverlegung auf Foliendächern und zur Befestigung auf Dächern, für bis zu 3 Heizbänder, UV-beständig, über einfaches Befestigungssystem untereinander verbindbar.
Länge 280 mm
Type: WKS-1K
Menge: 0,00 Stk

**01.05.194 Distanzhalter aus Kunststoff f.Heizbänder,WKS-2K, bis 7 Stk.**
Distanzhalter aus Kunststoff f.Heizbänder,WKS-2K, bis 7 Stk. (14E619L)

Zubehör Frostschutz
An den Ecken abgerundeter Distanzhalter aus Kunststoff zur speziellen Verwendung für Heizbänder bei Doppelverlegung auf Foliendächern und zur Befestigung auf Dächern, für bis zu 3 Heizbänder, UV-beständig, über einfaches Befestigungssystem untereinander verbindbar.
Type: WKS-2K
Menge: 0,00 Stk

**01.05.195 Verbindungsmuffe u. Endkappe, EA-10**
Verbindungsmuffe u. Endkappe, EA-10 (14E619M)

Zubehör Frostschutz
Verbindungsmuffe und Endkappe inkl. 3m Kaltleiter für eTRACE-10-PRO
Type: EA-10
Menge: 0,00 Stk

**01.05.196 Endkappe für eTRACE-10-PRO, E-10**
Endkappe für eTRACE-10-PRO, E-10 (14E619N)

Zubehör Frostschutz
Endkappe für eTRACE-10-PRO
Type: E-10
Menge: 0,00 Stk

**01.05.197 Verbindungsmuffe/Endkappe f. eTRACE-15/25-PRO, EA-15/25**
Verbindungsmuffe/Endkappe f. eTRACE-15/25-PRO, EA-15/25 (14E619O)

Zubehör Frostschutz
Verbindungsmuffe und Endkappe inkl. 3m Kaltleiter für eTRACE-15/25-PRO
Type: EA-15/25
Menge: 0,00 Stk

**01.05.198 Vermuffungsset für eTRACE-15-PRO, -25-PRO, EA-3**
Vermuffungsset für eTRACE-15-PRO, -25-PRO, EA-3 (14E619P)

Zubehör Frostschutz
Vermuffungsset für Anschluss- und Endmuffe für Dosen-Anschluss, inkl. M25 Verschraubung,
für eTRACE-15-PRO, -25-PRO
Type: EA-3
Menge: 0,00 Stk

**01.05.199 Endkappe f. eTRACE-15/25-PRO, E-15/25**
Endkappe f. eTRACE-15/25-PRO, E-15/25 (14E619Q)

Zubehör Frostschutz
Endkappe für eTRACE-15/25-PRO
Type: E-15/25
Menge: 0,00 Stk

**01.05.200 Werkseitige Konfektionierung, Endmuffe f.Heizbänder, SH-E**
Werkseitige Konfektionierung, Endmuffe f.Heizbänder, SH-E (14E619R)

Zubehör Frostschutz
Werkseitiger Endabschluss von konfektionierten, maßangefertigten Heizbändern.
Type: SH-E
Menge: 0,00 Stk

**01.05.201 Werkseitige Konfektionierung, Anschluss- und Endmuffe, SH-EA**
Werkseitige Konfektionierung, Anschluss- und Endmuffe, SH-EA (14E619S)

Zubehör Frostschutz
Werkseitige Konfektionierung von maßangefertigten Heizbändern
mit Anschluss- und Endmuffe, inkl. 3 m Kaltleiter 3x1,5 mm².
Type: SH-EA
Menge: 0,00 Stk

**01.05.202 Werkseitige Konfektionierung, Thermostat + Stecker, SH-FTP**
Werkseitige Konfektionierung, Thermostat + Stecker, SH-FTP (14E619T)

Zubehör Frostschutz
Werkseitige Konfektionierung von maßangefertigten Heizbändern mit Thermostat in Anschlussmuffe, inkl. 2 m Steckerleitung und Endabschluss. Das Thermostat ist zu 100 % feuchtigkeitsgeschützt und schaltet den Frostschutz bei Gefahr unter +3 °C ein und bei +9 °C wieder aus.
Type: SH-FPT
Menge: 0,00 Stk

**01.05.203 Werkseitige Konfektionierung, Thermostat + Stecker, SH-GPT**
Werkseitige Konfektionierung, Thermostat + Stecker, SH-GPT (14E619U)

Zubehör Frostschutz
Werkseitige Konfektionierung mit Bimetall-Thermostat in Anschlussmuffe, inkl. 3 m Kaltende
Type: SH-GPT
Menge: 0,00 Stk

**01.05.204 T-Abzweig werkseitig Vergossen, TA-5**
T-Abzweig werkseitig Vergossen, TA-5 (14E619V)

Zubehör Frostschutz
Werkseitig vergossener T-Abzweig inkl. Verbindungen nach Vorgabe inkl. SH-E
Type: TA-5
Menge: 0,00 Stk

**01.05.205 Kaltleiter für Heizbänder, KALT-08-1,5**
Kaltleiter für Heizbänder, KALT-08-1,5 (14E619W)

Zubehör Frostschutz
Kaltleiter für Heizbänder, 3-polig inkl. Erdung 1,5 mm², Preis pro m
Type: KALT-08-1,5
Menge: 0,00 m

**01.05.206 Kaltleiter f.Heizbänder, KALT-08-2.5**
Kaltleiter f.Heizbänder, KALT-08-2.5 (14E619X)

Zubehör Frostschutz
Kaltleiter für Heizbänder, 3-polig inkl. Erdung 2,5 mm², Preis pro m
Type: KALT-08-2.5
Menge: 0,00 m

**01.05.207 An- und Endabschlussgarnitur f. Heizbänder, EA-2**
An- und Endabschlussgarnitur f. Heizbänder, EA-2 (14E619Y)

Zubehör Frostschutz
An- und Endabschlussgarnitur in Schrumpftechnik für den sicheren An- bzw. Endabschluss von Heizbändern, inklusive aller notwendiger Komponenten, mit 3 m Anschlussleitung 3 x 1,5 mm², UV-beständig.
Type: EA-2
Menge: 0,00 Stk

**01.05.208 Vermuffungsset für Endabschluss v. Heizbändern, EA-1**
Vermuffungsset für Endabschluss v. Heizbändern, EA-1 (14E619Z)

Zubehör Frostschutz
Endabschlussgarnitur in Schrumpftechnik inklusive aller notwendigen
Komponenten für den sicheren Endabschluss von Heizbändern.
Type: EA-1
Menge: 0,00 Stk

**01.05.209 Set Heizleiter-Distanzhaltern f.Dachrinnenheizung, DO-1-25**
Set Heizleiter-Distanzhaltern f.Dachrinnenheizung, DO-1-25 (14E620A)

Zubehör Frostschutz
Heizleiter-Distanzhalter, Befestigungsbreite: 50 mm, für RLH und BRLH, Set mit 25 Stk.
Type: DO-1-25
Menge: 0,00 Stk

**01.05.210 Fallrohrseilhaltetraverse f.Dachrinnenheizung, DO-2**
Fallrohrseilhaltetraverse f.Dachrinnenheizung, DO-2 (14E620B)

Zubehör Frostschutz
Fallrohrseilhaltetraverse aus Makrolon, Breite: 200 mm
Type: DO-2
Menge: 0,00 Stk

**01.05.211 Verzinkte Drahtseilklemme f.Dachrinnenheizung, DO-3**
Verzinkte Drahtseilklemme f.Dachrinnenheizung, DO-3 (14E620C)

Zubehör Frostschutz
Drahtseilklemme verzinkt
Type: DO-3
Menge: 0,00 Stk

**01.05.212 Nylonseil zur Zugantlastung f.Dachrinnenheizung DO-4N**
Nylonseil zur Zugantlastung f.Dachrinnenheizung DO-4N (14E620D)

Zubehör Frostschutz
UV-beständiges Nylonseil zum Abhängen von Heizleitungen und Heizbänder in Fallrohren zur Zugentlastung.
Type: DO-4N
Menge: 0,00 Stk

**01.05.213 An- und Endabschlussgarnitur Dosenanschluss Heizbänder, EA-3**
An- und Endabschlussgarnitur Dosenanschluss Heizbänder, EA-3 (14E620E)

Zubehör Frostschutz
An- und Endabschlussgarnitur für Heizbändern für den sicheren Dosen-Anschluss von Heizbändern, inklusive aller notwendiger Komponenten, Dichtring und PG-Verschraubung.
Type: EA-3
Menge: 0,00 Stk

**01.05.214 Teflonisoliertes Stahlseil Zugantlastung f.Dachrinnen DO-4**
Teflonisoliertes Stahlseil Zugantlastung f.Dachrinnen DO-4 (14E620F)

Zubehör Frostschutz
Stahlseil mit Teflonaußenmantel zur Zugentlastung an Fallrohren, verzinkt, Stärke: 4 mm
Type: DO-4
Menge: 0,00 Stk

**01.05.215 An- und Endabschluss Ex-Ausführung Heizbänder, EA-3-EX**
An- und Endabschluss Ex-Ausführung Heizbänder, EA-3-EX (14E620G)

Zubehör Frostschutz
An- und Endabschlussgarnitur für selbstregulierende Heizbänder in Ex-Ausführung, inkl. PG-Verschraubung M25.
Type: EA-3-EX
Menge: 0,00 Stk

**01.05.216 Zugentlastungsschelle doppelt f.Heizschleife BRLH, DO-5-10**
Zugentlastungsschelle doppelt f.Heizschleife BRLH, DO-5-10 (14E620H)

Zubehör Frostschutz
Zugentlastungsschelle doppelt für BRLH Heizleitungen zu verwenden mit DO-4, Set mit 10 Stk.
Type: DO-5-10
Menge: 0,00 Stk

**01.05.217 Zugentlastungsschelle f.Heizbänder Dachrinnen, DO-8-10**
Zugentlastungsschelle f.Heizbänder Dachrinnen, DO-8-10 (14E620I)

Zubehör Frostschutz
Zugentlastungsschelle einfach für eTRACE Heizbänder zu verwenden mit DO-4, Set mit 10 Stk
Type: DO-8-10
Menge: 0,00 Stk

**01.05.218 Einhak-Haltetraverse f.Dachrinnenheizung, DO-10**
Einhak-Haltetraverse f.Dachrinnenheizung, DO-10 (14E620J)

Zubehör Frostschutz
Einhak-Haltetraverse für Fallrohrseilabhängung inkl. 2 Seilklemmen
Type: DO-10
Menge: 0,00 Stk

**01.05.219 Set von Einhak-Haltetraverse inkl. Zubehör, DO-10-Set**
Set von Einhak-Haltetraverse inkl. Zubehör, DO-10-Set (14E620K)

Zubehör Frostschutz
Set bestehend aus 1x DO-10, 5m DO-4 und 5 x DO-8
Type: DO-10-Set
Menge: 0,00 Stk

**01.05.220 Befestigungsclip Heizband in Dachrinne, DO-6-25**
Befestigungsclip Heizband in Dachrinne, DO-6-25 (14E620L)

Zubehör Frostschutz
Befestigungsclip Heizband in Dachrinne, Set mit 25 Stk.
Type: DO-6-25
Menge: 0,00 Stk

**01.05.221 Befestigungswinkel f.AD-2, WBK**
Befestigungswinkel f.AD-2, WBK (14E620M)

Zubehör Frostschutz
Befestigungswinkel für Anschlussdose AD-2
Type: WBK
Menge: 0,00 Stk

**01.05.222 Aluminiumklebeband, WAK**
Aluminiumklebeband, WAK (14E620N)

Zubehör Frostschutz
Aluminiumklebeband, Breite: 50 mm, 50 m Rolle
Type: WAK
Menge: 0,00 Stk

**01.05.223 Gewebeklebeband, WGK**
Gewebeklebeband, WGK (14E620O)

Zubehör Frostschutz
Gewebeklebeband, Breite: 9 mm, Rolle 25 m
Type: WGK
Menge: 0,00 Stk

**01.05.224 Kantenschutz f.Heizbänder f.Dachrinnenheizung, WKS-1**
Kantenschutz f.Heizbänder f.Dachrinnenheizung, WKS-1 (14E620P)

Zubehör Frostschutz
Kantenschutz, 300 mm, ohne Kabelbinder
Type: WKS-1
Menge: 0,00 Stk

**01.05.225 Isoliereinführung f.Rohrbegleitheizung, WIK**
Isoliereinführung f.Rohrbegleitheizung, WIK (14E620Q)

Zubehör Frostschutz
Isoliereinführung inkl. Mantelverblechung für Heizbänder
Type: WIK
Menge: 0,00 Stk

**01.05.226 Warnaufkleber "Achtung elektrische Dachrinnenheizung", AKD**
Warnaufkleber "Achtung elektrische Dachrinnenheizung", AKD (14E620R)

Zubehör Frostschutz
Warnaufkleber "Achtung elektrische Dachrinnenheizung"
Type: AKD
Menge: 0,00 Stk

**01.05.227 Verbindungsgarnitur f.Heizband, EA-4**
Verbindungsgarnitur f.Heizband, EA-4 (14E620S)

Zubehör Frostschutz
Vermuffungsset zur Verbindung Heizband - Heizband oder Heizband - Anschlussleitung
Type: EA-4
Menge: 0,00 Stk

**01.05.228 An- und Endabschluss in Schrumpftechnik Heizbänder, EA-5**
An- und Endabschluss in Schrumpftechnik Heizbänder, EA-5 (14E620T)

Zubehör Frostschutz
An- und Endabschlussgarnitur in Schrumpftechnik ohne Kaltende
Type: EA-5
Menge: 0,00 Stk

**01.05.229 T-Abzweig Heizbänder, TA-4**
T-Abzweig Heizbänder, TA-4 (14E620U)

Zubehör Frostschutz
T-Abzweig Set zum Vergießen inkl. 3 Längsverschraubungen, Klemmen, Vergussmasse und EA-1
Type: TA-4
Menge: 0,00 Stk

**01.05.230 Feuchtraum Anschlussdose ET-A2, IP 44**
Feuchtraum Anschlussdose ET-A2, IP 44 (14E620V)

Zubehör Frostschutz
Feuchtraum Anschlussdose, IP 44
Type: ET-A2
Menge: 0,00 Stk

**01.05.231 FR-Anschlussdose, ET-AD2**
FR-Anschlussdose, ET-AD2 (14E620W)

Zubehör Frostschutz
FR-Anschlussdose inkl. 4 Stück M-25-Verschraubungen, Schrumpfmaterial und Klemmblock
Type: ET-AD2
Menge: 0,00 Stk

**01.05.232 Schnellverbinder Endabschluss Heizband eTRACE, EasyClick-E**
Schnellverbinder Endabschluss Heizband eTRACE, EasyClick-E (14E620X)

Zubehör Frostschutz
Die ETHERMA Easy Click Schnellverbinderanschlusstechnik eignet sich hervorragend zur einfachen und schnellen Konfektionierung von Rohrbegleitheizungen. Mittels Messer wird der Außenmantel des Heizbandes entfernt, ein Klemmblech für das Schutzgeflecht aufgeschoben, das Heizband in die Klemmschneidhülse geführt und verschraubt. Der Anschluss ist in weniger als 2 Minuten fertig, der Endabschluss innerhalb von 30 Sekunden!
Type: EasyClick-E
Menge: 0,00 Stk

**01.05.233 Kabelbinder f.Dachrinnenheizung, BIND-01**
Kabelbinder f.Dachrinnenheizung, BIND-01 (14E620Y)

Zubehör Frostschutz
UV-beständige Kabelbinder für die Befestigung von Heizbändern und Dachflächenheizungen auf Dächern und in Rinnen.
Type: BIND-01
Menge: 0,00 Stk

**01.05.234 Streichbare Klebedichtmasse, Adheseal**
Streichbare Klebedichtmasse, Adheseal (14E620Z)

Zubehör Frostschutz
Zusatz für Dachflächenheizung streichbare Klebedichtmasse, 600 ml Beutel für ca. 7 - 9 m², Farbe: schwarz
Type: Adheseal
Menge: 0,00 Stk

#### 01.06 Regeltechnik (ETHERMA)

*Hinweis: Regeltechnik (ETHERMA)*
Regeltechnik (ETHERMA)

Version: 2023-04
Liefern und Montage:
Im Folgenden ist das Liefern und die Montage von Regeltechnik beschrieben.
Lagerung, Lieferung und Montage erfolgen gemäß den Angaben des Herstellers.
Montage - bzw. Befestigungsmaterial zur einfachen Montage ist in die Einheitspreise einkalkuliert.
Verarbeitungsrichtlinien:
Die Verarbeitungsrichtlinien des Erzeugers werden eingehalten. Es werden nur die dem System zugehörigen Materialien verwendet.
Zubehör:
Positionen für Zubehör beschreiben Ergänzungen/Erweiterungen zu vorangegangenen Positionen (Leistungen) und werden nur aus dem System oder der Auswahl von Produkten des Herstellers der Grundposition angeboten bzw. ausgeführt.

**01.06.001 Energy Monitoring, Monitoring-Set-6**
Energy Monitoring, Monitoring-Set-6 (14E701A)

GridBox - Energy Monitoring
Die GridBox ist die ideale Ergänzung für Systempakete aus Photovoltaik-Anlage und Stromspeicher. Sie sorgt für Transparenz der Energieflüsse im Haus und ist
die zentrale Verbindung der strombasierten Komponenten.
- über den Router oder Switch installierbar, Anmeldung mittels mitgeliefertem Start-Code.
Für Käufer von ganzheitlichen Systemen dient sie zur Visualisierung von Strom und Wärme im Haus.
Technische Beschreibung:
Nennspannung: 12 V DC
Nennstrom: 2 A
Montage: Aufputz
Abmessungen: 139 x 122 x 44 mm
Anschluss: Steckernetzteil
Systemaufbau: CE konform
z.B. ETHERMA oder Gleichwertiges.

EnergyManager -Für Verteilereinbau
Die perfekte Kombination zum Erfassen und Verstehen von Energiedaten. Erweiterung
der Energieüberwachung auf Heiz- oder Stromkreisebene. Anschluss von bis zu 96 Stromsensoren an einen Energy Manager. Zusammenschließen und Monitoring von Verbrauchergruppen möglich. Einfache und platzsparende Montage über Sicherungsautomat, einfaches Nachrüsten. Kein weiteres Netzteil zur Versorgung der Stromsensoren erforderlich.

Technische Beschreibung:
Nennspannung: 230 V
Montage: Verteilereinbau
Farbe: Schwarz
Abmessungen: 88 x 70 x 65 mm
Schutzart: IP 2X
Systemaufbau: CE konform
z.B. ETHERMA oder Gleichwertiges.

Produktbeschreibung:
Erweiterbar auf Stromkreisebene durch
Sensorbars
Messung von bis zu 96 Stromsensoren
Konfigurierbares Intervall für Messdatenübertragung
LAN/WLAN Schnittstellen
Verwendungszweck
3-Phasen Energiemessung in Echtzeit und Übertragung der Messdaten
Verwendungszweck:
Visualisierung der Energieflüsse von Stromspeicher, PV-Anlagen, Elektroheizung, Warmwasseraufbereitung und Haushaltsverbrauch: '..........'
Set Energy Monitoring bestehend aus GridBox, EnergyManager und Sensorbar6, für bis zu 6 Stromkreise
Typ: Monitoring-Set-6
Angebotenes Erzeugnis:
'............'
Menge: 0,00 Stk

**01.06.002 Energy Monitoring, Sensorbar6, 6 Stromsensoren**
Energy Monitoring, Sensorbar6, 6 Stromsensoren (14E701B)

GridBox - Energy Monitoring
Die GridBox ist die ideale Ergänzung für Systempakete aus Photovoltaik-Anlage und Stromspeicher. Sie sorgt für Transparenz der Energieflüsse im Haus und ist
die zentrale Verbindung der strombasierten Komponenten.
- über den Router oder Switch installierbar, Anmeldung mittels mitgeliefertem Start-Code.
Für Käufer von ganzheitlichen Systemen dient sie zur Visualisierung von Strom und Wärme im Haus.
Technische Beschreibung:
Nennspannung: 12 V DC
Nennstrom: 2 A
Montage: Aufputz
Abmessungen: 139 x 122 x 44 mm
Anschluss: Steckernetzteil
Systemaufbau: CE konform
z.B. ETHERMA oder Gleichwertiges.

EnergyManager -Für Verteilereinbau
Die perfekte Kombination zum Erfassen und Verstehen von Energiedaten. Erweiterung
der Energieüberwachung auf Heiz- oder Stromkreisebene. Anschluss von bis zu 96 Stromsensoren an einen Energy Manager. Zusammenschließen und Monitoring von Verbrauchergruppen möglich. Einfache und platzsparende Montage über Sicherungsautomat, einfaches Nachrüsten. Kein weiteres Netzteil zur Versorgung der Stromsensoren erforderlich.

Technische Beschreibung:
Nennspannung: 230 V
Montage: Verteilereinbau
Farbe: Schwarz
Abmessungen: 88 x 70 x 65 mm
Schutzart: IP 2X
Systemaufbau: CE konform
z.B. ETHERMA oder Gleichwertiges.

Produktbeschreibung:
Erweiterbar auf Stromkreisebene durch
Sensorbars
Messung von bis zu 96 Stromsensoren
Konfigurierbares Intervall für Messdatenübertragung
LAN/WLAN Schnittstellen
Verwendungszweck
3-Phasen Energiemessung in Echtzeit und Übertragung der Messdaten
Sensorbar mit 6 Stromsensoren
Typ: Sensorbar6
Angebotenes Erzeugnis:
'............'
Menge: 0,00 Stk

**01.06.003 Funkbus-Internetmodul, eNEXHO-NT, 868MHz, 230V**
Funkbus-Internetmodul, eNEXHO-NT, 868MHz, 230V (14E702A)

Funkbus-Internetmodul, Haus- und Temperatursteuerung "NEXT HOME".
eNEXHO-NT ist das zentrale Funkbus-Modul, das per Knopfdruck die Kommunikation aller Module und die Programmierung von Zonen, Wochenprogrammen und Szenarien ermöglicht. Mit Hilfe der eNEXHO Software kann per Smartphone, Tablet oder Computer die Raumtemperatur jederzeit, auch von unterwegs, verändert werden. Die Kommunikation zwischen eNEXHO-NT und Smartphone, Tablet oder PC erfolgt durch die Verbindung mit einem handelsüblichen WLAN-Router. Es sind 250 Funkbus-Module oder LAVA-R pro Zone integrierbar. Systemvoraussetzung für Fernzugriff ist eine Internetverbindung, Adobe Air (Windows), Linux, Android oder Mac. Bitte kontaktieren Sie Ihren Internetanbieter über die Möglichkeit des externen Zugriffs.
Technische Beschreibung:
Nennspannung: 230 V
Stromaufnahme: 40 mA
Funkfrequenz: 868 MHz
Einbau: Freistehend
Farbe: Weiß
Abmessungen: 83 x 110 x 25 mm
Max. Zonen: 120
Alarmmeldung
Schutzart: IP 20
Betriebsumgebungstemp.: Über + 7 °C
Systemaufbau: CE konform
z.B. ETHERMA oder Gleichwertiges.

Type: eNEXHO-NT
Angebotenes Erzeugnis:
'............'
Menge: 0,00 Stk

**01.06.004 Funkbus-Raumthermostat, eNEXHO-CL, 868 MHz, 230V**
Funkbus-Raumthermostat, eNEXHO-CL, 868 MHz, 230V (14E702B)

Funkbus-Internetmodul, Haus- und Temperatursteuerung "NEXT HOME".
Das Funkbus-Raumthermostat eNEXHO-CL ermöglicht die skalengenaue Regelung von Raumtemperaturen. Einmal installiert und per Knopfdruck in das eNEXHO-System integriert, lassen sich für jedes einzelne Thermostat 6 verschiedene Ein- und Ausschaltzeiten pro Tag programmieren. Bei Sanierungen können bei Schwierigkeiten mit der Verdrahtung von Heizsystemen oder Stellventilen die Module eNEXHO-CR installiert und so per Funk angesteuert werden.
Technische Beschreibung:
Nennspannung: 230 V
Schaltstrom: 6 A
Funkfrequenz: 868 MHz
Temp. Bereich: + 5 °C bis + 30 °C
Farbe: Weiß
Abmessungen: 87 x 94 x 44 mm
Schutzart: IP 30
Systemaufbau: CE konform
z.B. ETHERMA oder Gleichwertiges.

Type: eNEXHO-CL
Angebotenes Erzeugnis:
'............'
Menge: 0,00 Stk

**01.06.005 Funkbus-Poweraktor, eNEXHO-CR, 868 MHz, 12/24/230V**
Funkbus-Poweraktor, eNEXHO-CR, 868 MHz, 12/24/230V (14E702C)

Funkbus-Internetmodul, Haus- und Temperatursteuerung "NEXT HOME".
eNEXHO-CR ermöglicht das Schalten von elektrischen Lasten bis zu 3500 W. Per Taster lässt sich jeder elektrische Verbraucher ein- und ausschalten. Einmal installiert und per Knopfdruck in das eNEXHO-System integriert, lässt sich jedes einzelne Modul verschiedenen Szenarien zuweisen. Kann auch als Aktor für andere Module verwendet werden. Ansteuern von Verbrauchern mit 12, 24 und 230 V möglich.
Technische Beschreibung:
Nennspannung: 12, 24, 230 V
Schaltstrom: 16 A
Funkfrequenz: 868 MHz
Abmessungen: 86 x 86 x 42/13,3 mm
Schutzart: IP 20
Systemaufbau: CE konform
z.B. ETHERMA oder Gleichwertiges.

Type: eNEXHO-CR
Angebotenes Erzeugnis:
'............'
Menge: 0,00 Stk

**01.06.006 LAVA Thermostat mit Stecker, LAVA-R**
LAVA Thermostat mit Stecker, LAVA-R (14E703A)

Regelung für Design-Infrarotheizungen.
Das LAVA®-R Thermostat kann mittels Stecksystem einfach an allen LAVA® 2.0 angebracht werden. In Kombination mit dem eNEXHO Hausautomatisierungssystem können Sie Ihre LAVA® 2.0 Infrarotheizung bequem per Smartphone, Tablet oder Computer auch von unterwegs steuern.
Technische Beschreibung:
Schaltstrom: 16 A, 230 V
Sendefrequenz: 868 MHz
Abmessungen: 251 x 31 x 62 mm
Montage: Aufputz
Schutzart: IP 24
Anschluss: Spezial-Stecker, 50 cm
Systemaufbau: CE konform
z.B. ETHERMA oder Gleichwertiges.

Produktbeschreibung:
Steuerung direkt am Gerät
EIN/AUS-Funktion
2 Stufen-Steuerung: 60 °C und 95 °C bzw. in Verbindung mit LAVA® BATH 2.0: 45 °C und 70 °C
Einfaches Plug & Play-System

Verwendungszweck:
Plug & Play-Raumtemperaturregelung für alle LAVA® 2.0 Infrarotheizungen

Type: LAVA-R
Angebotenes Erzeugnis:
'............'
Menge: 0,00 Stk

**01.06.007 LAVA Timer mit Stecker, LAVA-T**
LAVA Timer mit Stecker, LAVA-T (14E703B)

Regelung für Design-Infrarotheizungen.
Alle LAVA® 2.0 Infrarotheizungen können mit einem Timer, der speziell für den temporären Betrieb entwickelt wurde, ausgestattet werden. Durch das Betätigen des Timers heizt das Gerät 2 Stunden mit maximaler Leistung und schaltet sich danach automatisch wieder ab. Durch erneutes Drücken des Tasters kann der Timer jederzeit vorzeitig ausgeschaltet werden. Der LAVA®-T kann mittels Stecksystem einfach an allen LAVA® 2.0 angebracht werden.
Technische Beschreibung:
Schaltstrom: 16 A, 230 V
Abmessungen: 251 x 31 x 62 mm
Timer: 2 Stunden
Montage: Aufputz
Schutzart: IP 24
Anschluss: Spezial-Stecker, 50 cm
Systemaufbau: CE konform
z.B. ETHERMA oder Gleichwertiges.

Produktbeschreibung:
Steuerung direkt am Gerät
2 h-Timer
EIN/AUS-Funktion
Einfaches Plug & Play-System
Verwendungszweck:
Plug & Play-Timer für alle LAVA® 2.0 Infrarotheizungen

Type: LAVA-T
Angebotenes Erzeugnis:
'............'
Menge: 0,00 Stk

**01.06.008 LAVA Funkempfänger mit Stecker, LAVA-F**
LAVA Funkempfänger mit Stecker, LAVA-F (14E703C)

Regelung für Design-Infrarotheizungen.
Der Funk-Empfänger LAVA®-F ermöglicht in Verbindung mit einem ET-14A (ET-14A ist in eigener Position beschrieben) ein einfaches Schalten von bis zu 10 LAVA® 2.0 Infrarotheizgeräten. Der Frequenzbereich 868 MHz garantiert eine große Reichweite und optimale Verbindung.
Einfach mit dem Plug & Play-System an allen LAVA® 2.0 ansteckbar.

Technische Beschreibung:
Schaltstrom: 16 A, 230 V
Sendefrequenz: 868 MHz
Reichweite: bis 300 m
Montage: Aufputz
Abmessungen: 140 x 54 x 25 mm
Schutzart: IP 20
Anschluss: Spezial-Stecker, 50 cm
Systemaufbau: CE konform
z.B. ETHERMA oder Gleichwertiges.

Verwendungszweck:
Plug & Play Funk-Empfänger für alle LAVA® 2.0 Infrarotheizungen, benötigt das Funk-Raumthermostat ET-14A.

Type: LAVA-F
Angebotenes Erzeugnis:
'............'
Menge: 0,00 Stk

**01.06.009 LAVA Funk Raumthermostat mit Uhr, ET-14A**
LAVA Funk Raumthermostat mit Uhr, ET-14A (14E703D)

Regelung für Design-Infrarotheizungen.
ET-14A ist ein Funk-Raumthermostat mit Uhr zur Temperaturerfassung in Wohn-, Büro- und Hotelräumen. Aufwändige Aufriss und Putzarbeiten zur Leitungsverlegung werden vermieden und ermöglichen eine einfache Installation. Das Thermostat kann auf eine UP-Dose oder Aufputz an der Wand montiert werden.
Technische Beschreibung:
Versorgung: Batterien 2 x 1,5 V AAA
Reichweite: bis 300 m
Montage: Aufputz; Standfuß
Temperaturbereich: + 5 °C bis + 30 °C
Farbe: Reinweiß, RAL9010
Abmessungen: 135 x 80 x 23 mm
Schutzart: IP 30
Systemaufbau: CE konform
z.B. ETHERMA oder Gleichwertiges.

Produktbeschreibung:
Großes, beleuchtetes LCD-Display
5 Betriebsarten (Komfort, Absenken, Frostschutz, AUTO, AUS)
Wochen- und Tagesprogrammierung
Batteriestandanzeige
Open window detection (in Verbindung mit ET-14A-FK)
Ökodesign-Richtlinien konform
Adaptive Startkontrolle
Verwendungszweck:
Funk-Raumthermostat zum Steuern des LAVA®-F und ET-111A für LAVA® Infrarotpaneele sowie des ET-111C für den LAVA® LITE.

Type: ET-14A
Angebotenes Erzeugnis:
'............'
Menge: 0,00 Stk

**01.06.010 LAVA Funk-Empfänger, ET-111A, 16 A Relais**
LAVA Funk-Empfänger, ET-111A, 16 A Relais (14E703F)

Regelung für Design-Infrarotheizungen.
Der Funk-Empfänger ET-111A ermöglicht in Verbindung mit einem ET-14A ein einfaches Schalten von Heizgeräten. Der Frequenzbereich von 868 MHz garantiert eine große Reichweite und optimale Verbindung.
Technische Beschreibung:
Schaltstrom: 16 A, 230 V
Sendefrequenz: 868 MHz
Reichweite: bis 300 m
Montage: Aufputz
Abmessungen: 140 x 54 x 25 mm
Schutzart: IP 20
Systemaufbau: CE konform
z.B. ETHERMA oder Gleichwertiges.

Verwendungszweck:
Drahtgebundener Funk-Empfänger für LAVA® BASIC-DM, LAVA® ARCUS oder LAVA® FRAME
Infrarotheizungen.

Type: ET-111A
Angebotenes Erzeugnis:
'............'
Menge: 0,00 Stk

**01.06.011 LAVA Funk-Empfänger, ET-111C, 10 A Relais in UP-Dose**
LAVA Funk-Empfänger, ET-111C, 10 A Relais in UP-Dose (14E703G)

Regelung für Design-Infrarotheizungen.
Der Funkempfänger ET-111C ermöglicht einfaches Schalten von elektrischen Heizgeräten. Der Empfänger kann mit dem ET-14A (separat erhältlich) die Raumtemperatur steuern.

Technische Beschreibung
Nennspannung: 230 V
Schaltstrom: 10 A
Montage: Unterputz
Reichweite: 100 – 300 m
Maße: 50 x 47 x 33 mm
Schutzklasse: IP 20
Systemaufbau: CE konform
z.B. ETHERMA oder Gleichwertiges.

ANWENDUNGSGEBIET
Drahtgebundener Funkempfänger für LAVA® LITE und
LAVA® ARCUS

Type: ET-111A
Angebotenes Erzeugnis:
'............'
Menge: 0,00 Stk

**01.06.012 Design-Einbauthermostat, eTOUCH-hybrid**
Design-Einbauthermostat, eTOUCH-hybrid (14E704A)

Intelligente Thermostate - Schaltereinbau.
Design-Einbauthermostat mit Glas-Touchpad, kann dank zwei Relaisausgängen
gleichzeitig 2 Heizungen steuern - jeweils wahlweise mit Timerfunktion
(bis zu 3h) oder Wochenprogrammierung

Technische Beschreibung:
Nennspannung: 230 V
Schaltstrom Gesamt: 16 A
Temp.bereich: 18 bis 27 ºC
Montage: Auf UP-Schalterdose
Farbe: Weiß
Maße: 90 x 90 mm
Schutzart: IP 21
Systemaufbau: CE konform
z.B. ETHERMA oder Gleichwertiges.

Produktbeschreibung:
Einfache Menüführung
Selbstlernfunktion
Wechsel von Sommer- auf Winterzeit erfolgt vollkommen automatisch
2 Relaisausgänge
Timer bis zu 3 Stunden
Wochenprogramm
Ökodesign-Richtlinien konform

ANWENDUNGSGEBIET
Drahtgebundenes Schaltereinbauthermostat für alle Fußbodenheizmatten
in Verbindung mit externem Begrenzer, Infrarotheizungen und sonstige Heizgeräte.

Type: eTOUCH-hybrid
Angebotenes Erzeugnis:
'............'
Menge: 0,00 Stk

**01.06.013 Induktionsentstörer, ET-Snubber**
Induktionsentstörer, ET-Snubber (14E704C)

Intelligente Thermostate - Schaltereinbau.
Induktionsentstörer in Verbindung mit Relais-/Schützanschluss, IP 20, 230 V
z.B. ETHERMA oder Gleichwertiges.
Type: ET-Snubber
Angebotenes Erzeugnis:
'............'
Menge: 0,00 Stk

**01.06.014 Schaltereinauthermostat mit Touchpad, eTOUCH-eco**
Schaltereinauthermostat mit Touchpad, eTOUCH-eco (14E704D)

Intelligente Thermostate - Schaltereinbau.
Besonders bedienerfreundlich mit Easy-Start-Up Programm zur einfachen Erstinstallation, Farb-Display mit Touchpad, ECO+ Regelintelligenz und Selbstlernfunktion.
Technische Beschreibung:
Nennspannung: 230 V
Schaltstrom: 16 A
Temp.bereich: 5 bis 35 ºC
Montage: auf UP-Schalterdose
Hysterese: veränderbar +/- 0,3 °C
Gangreserve: 36 Stunden
Rahmenfarbe: Weiß, Hochglanz
Abmessungen: 55 x 55 mm (ohne Rahmen)
Bodenfühler: 3 m (erweiterbar auf max. 50 m)
Schutzart: IP 21
Prüfzeichen: SEMKO
z.B. ETHERMA oder Gleichwertiges.

Produktbeschreibung:
Einfache Menüführung
3 Programme: Wohnung, Büro und Timer
Installateurmodus: Kalibrierung Fühler und Hysterese, Steuerleitung für externe Schaltuhr
Selbstlernfunktion
Anzeige Engergieverbrauch
Wechsel von Sommer- auf Winterzeit erfolgt vollkommen automatisch
Umschaltbar als Leistungsregelung, Fußboden-, Raum- oder Kombithermostat
Temperatursturzerkennung
Ökodesign-Richtlinien konform
Verwendungszweck:
Drahtgebundenes Schaltereinbauthermostat für alle Fußbodenheizmatten, Infrarotheizungen und sonstige Heizgeräte.

Type: eTouch-eco
Angebotenes Erzeugnis:
'............'
Menge: 0,00 Stk

**01.06.015 Schaltereinauthermostat mit Drehregler, eBASIC-1**
Schaltereinauthermostat mit Drehregler, eBASIC-1 (14E704E)

Intelligente Thermostate - Schaltereinbau.
Raum- u. Bodentemperatur über Drehrad steuerbar,
Über Bluetooth 4.2 und die kostenlose App sind weitere Funktionen wie Einschaltzeiten in
einem Wochenprogramm und Anpassen des Betriebsmodus möglich.
4 Modi: Fußboden, Raum, Kombi oder PWM (in %). Ein Absenken der Temperatur ist mit der App und Wochenprogramm oder auch mittels Steuerleitung möglich.

Technische Beschreibung:
Nennspannung: 230 V
Schaltstrom: 16 A
Temp.bereich: 5 bis 28 ºC
Montage: Auf UP-Schalterdose
Farbe: Weiß
Abmessungen: 55 x 55 mm
Bodenfühler: 3 m (erweiterbar auf max. 50 m)
Schutzart: IP 21
Systemaufbau: CE konform
z.B. ETHERMA oder Gleichwertiges.

Produktbeschreibung:
Einfache Bedienung über Drehrad
Bluetooth Steuerung via kostenloser App
Wochenprogramm und viele weitere Funktionen mit App
Ökodesign-Richtlinien konform in Verbindung mit der App
Ventilschutz
Absenken über externe Schaltuhr

ANWENDUNGSGEBIET
Drahtgebundenes Schaltereinbauthermostat für Fußbodenheizmatten, Infrarotheizungen und alle Heizgeräte mit Menüführung über die eControl App mittels Bluetooth 4.2.

Type: eBASIC-1
Angebotenes Erzeugnis:
'............'
Menge: 0,00 Stk

**01.06.016 eBASIC Zubehör, ET-RS-eBASIC-B, Rahmenset für eBASIC**
eBASIC Zubehör, ET-RS-eBASIC-B, Rahmenset für eBASIC (14E704F)

Intelligente Thermostate - Schaltereinbau.
Rahmenset für eBASIC bestehend aus Cover und Rahmen, schwarz
z.B. ETHERMA oder Gleichwertiges.
Type: ET-RS-eBASIC-B
Angebotenes Erzeugnis:
'............'
Menge: 0,00 Stk

**01.06.017 Schaltereinbauthermostat, eTOUCH-PRO-1-W, Weiß**
Schaltereinbauthermostat, eTOUCH-PRO-1-W, Weiß (14E704G)

Intelligente Thermostate - Schaltereinbau.
Das drahtgebundene Schaltereinbauthermostat eTOUCH PRO mit Selbstlernmodus kann neben der lokalen Bedienung auch in ein 2,4GHz-WLAN integriert und dadurch von überall aus mittels einem iOS- oder Android-Endgerät bedient werden, für Fußbodenheizmatten, Infrarotheizungen und Heizgeräte

TECHNISCHE DATEN
Nennspannung: 230 V
Schaltstrom: 16 A
Temp.bereich: +5 bis +40 °C
Bodentemp. Kalibrierung: +/- 5 °C
Raumtemp. Kalibrierung: +/- 5 °C
Bodentemp. Grenzwert: +50 °C
Montage: Auf UP-Schalterdose
Abmessungen: 55 x 55 mm (ohne Rahmen)
Bodenfühler: 3 m NTC (erweiterbar auf max. 50 m)
Schutzart: IP 21
W-LAN: 2,4GHz 802.11bgn
Anzeige: 1,8" TFT Farbdisplay
PRODUKTVORTEILE
Installateurmodus: Kalibrierung Fühler
Selbstlernmodus
Anzeige Energieverbrauch
Automatischer Wechsel von Sommer- und Winterzeit
Umschaltbar als Leistungsregelung, Fußboden-, Raum- oder Kombithermostat
Ökodesign-Richtlinien konform
z.B. ETHERMA oder Gleichwertiges.
Type: eTOUCH-PRO-1-W
Farbe: Weiß
Angebotenes Erzeugnis:
'............'
Menge: 0,00 Stk

**01.06.018 Schaltereinbauthermostat, eTOUCH-PRO-1-B, schwarz**
Schaltereinbauthermostat, eTOUCH-PRO-1-B, schwarz (14E704H)

Intelligente Thermostate - Schaltereinbau.
Das drahtgebundene Schaltereinbauthermostat eTOUCH PRO mit Selbstlernmodus kann neben der lokalen Bedienung auch in ein 2,4GHz-WLAN integriert und dadurch von überall aus mittels einem iOS- oder Android-Endgerät bedient werden, für Fußbodenheizmatten, Infrarotheizungen und Heizgeräte

TECHNISCHE DATEN
Nennspannung: 230 V
Schaltstrom: 16 A
Temp.bereich: +5 bis +40 °C
Bodentemp. Kalibrierung: +/- 5 °C
Raumtemp. Kalibrierung: +/- 5 °C
Bodentemp. Grenzwert: +50 °C
Montage: Auf UP-Schalterdose
Abmessungen: 55 x 55 mm (ohne Rahmen)
Bodenfühler: 3 m NTC (erweiterbar auf max. 50 m)
Schutzart: IP 21
W-LAN: 2,4GHz 802.11bgn
Anzeige: 1,8" TFT Farbdisplay
PRODUKTVORTEILE
Installateurmodus: Kalibrierung Fühler
Selbstlernmodus
Anzeige Energieverbrauch
Automatischer Wechsel von Sommer- und Winterzeit
Umschaltbar als Leistungsregelung, Fußboden-, Raum- oder Kombithermostat
Ökodesign-Richtlinien konform
z.B. ETHERMA oder Gleichwertiges.
Type: eTOUCH-PRO-1-B
Farbe: Schwarz
Angebotenes Erzeugnis:
'............'
Menge: 0,00 Stk

**01.06.019 Schaltereinbauthermostat mit Touchpad, eTOUCH-BASIC-W**
Schaltereinbauthermostat mit Touchpad, eTOUCH-BASIC-W (14E705A)

Thermostate - Schaltereinbau/Doseneinbau.
Fuzzy-Logic Regeltechnologie für eine konstantere Temperatur, großes Segment-Display, sowie Auswahlfunktion, ob die Fußboden- oder Raumtemperatur geregelt wird.
Wahlweise kann auch die Raumtemperatur geregelt und die Fußbodentemperatur begrenzt werden.
Technische Beschreibung:
Nennspannung: 230 V
Schaltstrom: 16 A
Montage: Auf UP-Schalterdose
Temp.bereich: 5 bis 40 ºC
Hysterese: Veränderbar +/- 0,2 bis 2,0 °C
Kalibrierung: -4 bis +4 °K
Gangreserve: 24 Stunden
Absenkung: Über externe Schaltuhr
Farbe Display: Weiß
Farbe Rahmen: Signalweiß RAL9003, Hochglanz
Abmessungen: 55 x 55 mm (ohne Rahmen)
Bodenfühler: 3 m (erweiterbar auf max. 50 m)
Schutzart: IP 21
Systemaufbau: CE konform
z.B. ETHERMA oder Gleichwertiges.

Produktbeschreibung:
Auslieferung mit weißem Rahmen (Hochglanz)
Absenkung über externe Schaltuhr
Kapazitive Sensortasten
Kompatibel mit verschiedenen Bodensensoren
Einfache Menüführung
Schutz gegen Überhitzung von Holzböden
Verwendungszweck:
Drahtgebundenes Schaltereinbauthermostat für alle Fußbodenheizmatten, Infrarotheizungen und sonstige Heizgeräte - nur in Verbindung mit einer externen Wochenschaltuhr
zu verwenden.

Type: eTouch-basic
Angebotenes Erzeugnis:
'............'
Menge: 0,00 Stk

**01.06.020 Fußbodentemperaturbegrenzer, KRU**
Fußbodentemperaturbegrenzer, KRU (14E705B)

Thermostate - Schaltereinbau/Doseneinbau.
Mechanischer Kapillarrohrfühler zur Begrenzung von Fußbodentemperaturen für die Speicher- und Ergänzungsheizung oder auch unter Laminatfußböden.
Der KRU eignet sich zum Einbau in eine UP-Dose 100 | 100.

Technische Beschreibung:
Nennspannung: 230 V
Schaltstrom: 16 A
Temp.bereich: 10 bis 60 ºC
Bodenfühler: 1,5 m
Systemaufbau: CE konform
z.B. ETHERMA oder Gleichwertiges.

ANWENDUNGSGEBIET
Temperaturbegrenzer für alle Fußbodenheizmatten. Wird eingesetzt, wenn das verwendete Thermostat keinen eigenen Fußbodentemperaturbegrenzer hat, z.B. bei Gebäudeleittechniksystemen.

Type: KRU
Angebotenes Erzeugnis:
'............'
Menge: 0,00 Stk

**01.06.021 Elektronischer Verteilereinbauregler, ITR-69**
Elektronischer Verteilereinbauregler, ITR-69 (14E707A)

Thermostate - Verteilereinbau.
Der Regler ITR-69 ist für die Montage auf DIN-Schiene vorgesehen, wodurch ein einfacher Einbau in den Schaltschrank . Analogeingang für Temperaturfühler, sowie ein Schaltrelais.
Das Gerät ist für die Fernregelung konzipiert und kann mittels Schaltuhr abgesenkt werden.

Technische Beschreibung:
Nennspannung: 230 V
Schaltstrom: 16 A
Temp.bereich: 0 - 60 ºC
Bodenfühler: 3 m (erweiterbar auf max. 50 m)
Montage: Auf Normtragschiene
Schutzart: IP 30
Breite: 17 mm (1 TE)
Systemaufbau: CE konform
z.B. ETHERMA oder Gleichwertiges.

ANWENDUNGSGEBIET
Verteilereinbauthermostat für den Einsatz in der Haustechnik und der Industrie.

Type: ITR-79
Angebotenes Erzeugnis:
'............'
Menge: 0,00 Stk

**01.06.022 Elektronisches Universalthermostat f. Verteilereinbau,ITR-80**
Elektronisches Universalthermostat f. Verteilereinbau,ITR-80 (14E707B)

Thermostate - Verteilereinbau.
Der ITR-80 ist ein Universalthermostat, der über vier verschiedene Modi verfügt: Heizen, Kühlen, Industrie oder MAX/MIN Modus. Das Gerät ist universell für Heiz- und Kühlanwendungen konzipiert. Über zusätzliche Fühler (Fühler sind nicht im Lieferumfang und sind in eigener Position beschrieben) kann auch die Temperatur und Feuchte gemessen werden. Über die Parametrierung kann auf diverse Regeleigenschaften Einfluss genommen werden. Mittels drei Bedientasten werden der Sollwert und alle Parameter des Reglers eingestellt.
Technische Beschreibung:
Nennspannung: 230 V
Schaltstrom: 16 A
Montage: auf Normtragschiene
Temp.bereich: -15 bis 75 ºC
Breite: 35 mm (2 TE)
Bodenfühler: 3 m
Schutzart: IP 20
Systemaufbau: CE konform
z.B. ETHERMA oder Gleichwertiges.

Produktbeschreibung:
LCD-Display
Ökodesign-Richtlinien konform
Temperatursturzerkennung
Wochenprogramm
Umfangreiches Zubehör
Verwendungszweck:
Verteilereinbauthermostat für den Einsatz in der Haustechnik und der Industrie.

Type: ITR-80
Angebotenes Erzeugnis:
'............'
Menge: 0,00 Stk

**01.06.023 Temperaturfernfühler für ITR-80, ET-TF-ITR80-AP**
Temperaturfernfühler für ITR-80, ET-TF-ITR80-AP (14E707C)

Thermostate - Verteilereinbau.
Temperaturfernfühler inkl. Gehäuse als Raumfühler für ITR-80,
Temp.-Bereich -50 °C bis 105 °C
z.B. ETHERMA oder Gleichwertiges.
Type: ET-TF-ITR80-AP
Angebotenes Erzeugnis:
'............'
Menge: 0,00 Stk

**01.06.024 Hochtemperaturfernfühler für ITR-80, ET-FF-ITR80-HT**
Hochtemperaturfernfühler für ITR-80, ET-FF-ITR80-HT (14E707D)

Thermostate - Verteilereinbau.
Hochtemperaturfernfühler für ITR-80,
PTC Fühler,
Temp.-Bereich 0 °C bis 170 °C,
Länge: 3 m
z.B. ETHERMA oder Gleichwertiges.
Type: ET-FF-ITR80-HT
Angebotenes Erzeugnis:
'............'
Menge: 0,00 Stk

**01.06.025 Freiflächen-/Dachflächen- u. Dachrinnensteuerung, ET-9300**
Freiflächen-/Dachflächen- u. Dachrinnensteuerung, ET-9300 (14E708A)

Steuerung - Frostschutz
Erweiterbare Allround-Steuerung für Frei- und Dachflächenheizungen mit Touchdisplay,
Der neue Eis- und Schneemelder ET-9300 ist ein Einkanal-Grundgerät, das für alle Anwendungen im Bereich Eis- und Schneemeldung einsetzbar ist. Mit dem Erweiterungsgerät ET-9375 ist er ausbaubar zu Multifunktions-Anlagen mit bis zu 8 Fühler/Heizkanälen. Mit dem Internet-Modul ET-9380 erhält er Internet-Anbindung wahlweise über LAN oder WLAN.

Technische Beschreibung:
Spannung: 230 V
Relaisausgang: 16 A
Montage: Auf Normtragschiene
Platzbedarf: 3 TE nach DIN43880
Fühler: Separat erhältlich
Temp.bereich: -30 °C bis +80 °C
Alarmmeldung bei Fühlerfehlfunktion
Systemaufbau: CE konform
z.B. ETHERMA oder Gleichwertiges.

FÜHLER-POSITIONIERUNG

Eis- und Schneesensor
Im beheizten Teil der Fläche zur Erfassung der Feuchte und Temperatur.

ANWENDUNGSGEBIET

Freiflächenheizung sowie Dachrinnen- und Dachflächenheizungen.

Typ: ET-9300
Angebotenes Erzeugnis:
'............'
Menge: 0,00 Stk

**01.06.026 Erweiterungsmodul für ET-9300, ET-9375**
Erweiterungsmodul für ET-9300, ET-9375 (14E708B)

Steuerung - Frostschutz
Erweiterungsmodul für ET-9300 zur Kopplung mehrerer Anlagen
z.B. ETHERMA oder Gleichwertiges.
Typ: ET-9375
Angebotenes Erzeugnis:
'............'
Menge: 0,00 Stk

**01.06.027 WLAN/LAN-Modul für ET-9300 inkl. Antenne, ET-9380**
WLAN/LAN-Modul für ET-9300 inkl. Antenne, ET-9380 (14E708C)

Steuerung - Frostschutz
Das kompakte Gateway ET-9380 ist die Neuerung im Eis- und Schneemeldesegment. Mit Hilfe des Gateways kann erstmalig ein Eis- und Schnellmeldesystem eine Wettervorhersage verarbeiten und dem Kunden seinen Status mitteilen, konfiguriert die wichtigsten Einstellungen und bietet die Möglichkeit der Fernbedienung. Das Gateway dient der Verbindung des Eis- und Schneemelders vom ET-9300 und ggf. dessen Erweiterungsgerät
zum ETHERMA-Portal im Internet. Das Gateway kann per Kabel an einen handelsüblichen DSL/UMTS Router angeschlossen werden und verfügt zusätzlich über eine WLAN-Funktion und einen Antennenanschluss. Die Funkantenne für das Gateway ist inkludiert.

Technische Beschreibung:
Nennspannung: 230 V, 50 Hz
Leistungsaufnahme: Max. 5 VA
Montage: Auf Normtragschiene
Platzbedarf: 3 TE nach DIN43880
Schutzart: IP 20
Systemaufbau: CE konform
z.B. ETHERMA oder Gleichwertiges.
KOMMUNIKATION
• Protokoll TCP/IP zum lokalen Internet-Router
• Ethernet-Anschluss (RJ45)
• WLAN/LAN-Modul (Antennenbuchse)
• TGN-Bus zum Steuergerät
• Mini-USB zum Laptop/PC

z.B. ETHERMA oder Gleichwertiges.
Typ: ET-9380
Angebotenes Erzeugnis:
'............'
Menge: 0,00 Stk

**01.06.028 Steuerung für Freiflächenheizung, ET-9200F**
Steuerung für Freiflächenheizung, ET-9200F (14E708D)

Steuerung - Frostschutz
Optimal für den Einsatz bei Freiflächenheizungen, Einstiegsmodell insbesondere für die Steuerung von kleinen Anlagen mit einem Temperatur- und Feuchtesensor und einem Heizkreis. Unkomplizierte Inbetriebnahme durch zwei Drehsteller für die Aktivierungstemperatur und die Feuchteschwelle
Weitere Funktionsparameter wie untere Abschalttemperatur, Mindest-und Nachheizzeit sind bei Bedarf über einen Parametriermodus einstellbar. Für die Betriebsanzeige sorgen zwei Dreifarben-LEDs. Für einen Fühler (ET-3356) geeignet.

Technische Beschreibung:
Spannung: 230 V, 50 Hz
Relaisausgang: 16 A bei Nennspannung
Montage: Auf Normtragschiene
Platzbedarf: 3 TE nach DIN43880
Temp.bereich: -30 °C bis +75 °C
Nachheizmöglichkeit
Systemaufbau: CE konform
z.B. ETHERMA oder Gleichwertiges.

FÜHLER-POSITIONIERUNG
Im beheizten Teil der Fläche zur Erfassung der Feuchte und Temperatur.

ANWENDUNGSGEBIET
Freiflächenheizung

Typ: ET-9200F
Angebotenes Erzeugnis:
'............'
Menge: 0,00 Stk

**01.06.029 Steuerung für Dachrinnen- u. Dachflächenheizungen, ET-9100D**
Steuerung für Dachrinnen- u. Dachflächenheizungen, ET-9100D (14E708E)

Steuerung - Frostschutz
Optimal für den Einsatz bei Dachrinnenheizungen geeignet, als Einstiegsmodell insbesondere für die Steuerung von kleinen Anlagen mit einem Temperatur- und Feuchtesensor und einem Heizkreis, Unkomplizierte Inbetriebnahme durch nur zwei Drehsteller für die Aktivierungstemperatur und die Feuchteschwelle
Weitere Funktionsparameter wie untere Abschalttemperatur, Mindest- und Nachheizzeit sind bei Bedarf über einen Parametriermodus einstellbar. Für die Betriebsanzeige sorgen zwei Dreifarben-LEDs. Für einen Fühler (ET-3354) geeignet.

Technische Beschreibung:
Spannung: 230 V, 50 Hz
Relaisausgang: 16 A bei Nennspannung
Montage: Auf Normtragschiene
Platzbedarf: 3 TE nach DIN43880
Temp.bereich: -30 °C bis +80 °C
Nachheizmöglichkeit
Systemaufbau: CE konform
z.B. ETHERMA oder Gleichwertiges.

ANWENDUNGSGEBIET
Dachrinnen- und Dachflächenheizung

Typ: ET-9100D
Angebotenes Erzeugnis:
'............'
Menge: 0,00 Stk

**01.06.030 Feuchte-u. Temperaturfühler f. Dachrinne/Dachfläche, ET-3354**
Feuchte-u. Temperaturfühler f. Dachrinne/Dachfläche, ET-3354 (14E708F)

Steuerung - Frostschutz
Feuchte- und Temperaturfühler für Dachrinnen- und Dachflächenheizungen,
Anschlussleitung: 6 m
z.B. ETHERMA oder Gleichwertiges.
Typ: ET-3354
Angebotenes Erzeugnis:
'............'
Menge: 0,00 Stk

**01.06.031 Feuchte-u. Temperaturfühler f. Freiflächenheizungen, ET-3356**
Feuchte-u. Temperaturfühler f. Freiflächenheizungen, ET-3356 (14E708G)

Steuerung - Frostschutz
Feuchte- und Temperaturfühler für Freiflächenheizungen, inkl. Einbauhülse,
Anschlussleitung: 6 m
z.B. ETHERMA oder Gleichwertiges.
Typ: ET-3356
Angebotenes Erzeugnis:
'............'
Menge: 0,00 Stk

**01.06.032 Dachrinnensteuerung ET-3102**
Dachrinnensteuerung ET-3102 (14E708H)

Steuerung - Frostschutz
Bimetall-Doppelthermostat zur einfachen Regelung von Dachrinnenbeheizungen in Abhängigkeit der Temperatur, 2 Temperaturpunkte einstellbar. Nur für kleine Anlagen, bei größeren Anlagen empfehlen wir eine feuchte- und temperaturabhängige Steuerung.
Technische Beschreibung:
Schaltstrom: 16 A, 230 V
Montage: Aufputz
Plusbereich: 0 bis + 15 °C
Minusbereich: 0 bis -15 °C
Abmessung: 120 x 122 x 55 mm
Schutzart: IP 65
Systemaufbau: CE konform
z.B. ETHERMA oder Gleichwertiges.

Verwendungszweck:
Temperaturregelung von kleinen Dachrinnenbeheizungen.

Type: ET-3102
Angebotenes Erzeugnis:
'............'
Menge: 0,00 Stk

**01.06.033 3 Gruppen Schalter, ET-S123**
3 Gruppen Schalter, ET-S123 (14E709A)

Steuerung - Industrie
Regelt die Leistung in drei Gruppen 0-1/1-2/1-2-3. Beim Einsatz mit EEZ oder EIH können die Elemente des Wärmestrahlers in Gruppen manuell geschalten werden.

Technische Beschreibung:
Nennspannung: 230 V
Schaltstrom: 20 A
Montage: Aufputz
Umgebungstemp.: + 55 °C
Maße: 65 x 75 x 70 mm
Schutzklasse: IP42
Systemaufbau: CE konform
z.B. ETHERMA oder Gleichwertiges.

ANWENDUNGSGEBIET
Lasttrennschalter, 3 Gruppenschalter für den Industriebereich wie z.B. Hallen oder Werkstätten.

Type: ET-S123
Angebotenes Erzeugnis:
'............'
Menge: 0,00 Stk

**01.06.034 Kapillarrohrthermostat für Raumtemperatur, ET-KRTV-19**
Kapillarrohrthermostat für Raumtemperatur, ET-KRTV-19 (14E709B)

Steuerung - Industrie
Der ET-KRT ist ein Kapillarrohrthermostat für die Regelung von Heizgeräten. Die Einstellung der Temperatur erfolgt im Gehäuse (ET-KRT-1900) oder am Thermostat mit Drehknopf (ET-KRTV-19).
Technische Beschreibung:
Nennspannung: 230, 400 V
Leistung: 3500/4000 W
Schaltstrom: 16/6 A
Temperaturbereich: 0 bis +40 ºC
Abmessungen (HxBxT): ET-KRTV-19: 110 x 75 x 69 mm
ET-KRT-1900: 110 x 75 x 59 mm
Schutzklasse: IP55
Systemaufbau: CE konform
z.B. ETHERMA oder Gleichwertiges.

Verwendungszweck:
Raumthermostat für den Industriebereich wie z.B. Hallen oder Werkstätten

Type: ET-KRTV-19 (Drehknopf sichtbar)
Angebotenes Erzeugnis:
'............'
Menge: 0,00 Stk

**01.06.035 Kapillarrohrthermostat für Raumtemperatur, ET-KRT-1900**
Kapillarrohrthermostat für Raumtemperatur, ET-KRT-1900 (14E709C)

Steuerung - Industrie
Der ET-KRT ist ein Kapillarrohrthermostat für die Regelung von Heizgeräten. Die Einstellung der Temperatur erfolgt im Gehäuse (ET-KRT-1900) oder am Thermostat mit Drehknopf (ET-KRTV-19).
Technische Beschreibung:
Nennspannung: 230, 400 V
Leistung: 3500/4000 W
Schaltstrom: 16/6 A
Temperaturbereich: 0 bis +40 ºC
Abmessungen (HxBxT): ET-KRTV-19: 110 x 75 x 69 mm
ET-KRT-1900: 110 x 75 x 59 mm
Schutzklasse: IP55
Systemaufbau: CE konform
z.B. ETHERMA oder Gleichwertiges.

Verwendungszweck:
Raumthermostat für den Industriebereich wie z.B. Hallen oder Werkstätten

Type: ET-KRT-1900
Angebotenes Erzeugnis:
'............'
Menge: 0,00 Stk

**01.06.036 Wandverteiler Dachheizung, DH2-2, 2 Kreise**
Wandverteiler Dachheizung, DH2-2, 2 Kreise (14E712A)

Wandverteiler für die Freiflächenheizung, allseitig geschlossen, Tür mit Verschluss, Geräte auf Normtragschiene, Frontabdeckung mit erforderlichen Ausschnitten, Kontroll-Lämpchen, Betrieb-Ein-Störung, inkl. aller erforderlichen Einbauten, Reihenklemmen. Dachrinnenverteiler 3-reihig aus Kunststoff mit max. 6 Heizkreisen. Bei beiden Verteilervarianten Vorbereitung zum Anschluss, wahlweise oben oder unten. Steuerung und Überspannungsableiter sind nicht im Lieferumfang enthalten.

Technische Beschreibung:
Bis 100 kW
Oberfläche: pulverbeschichtet
Farbe: Lichtgrau, RAL7035
Maße: Projektbezogen
Schutzart: IP 54
Systemaufbau: CE konform
z.B. ETHERMA oder Gleichwertiges.

MATERIAL
> DH2: Kunststoff
> FHW: Metall
2 x 16 A, 2 Kreise
Type: DH2-2
Angebotenes Erzeugnis:
'............'
Menge: 0,00 Stk

**01.06.037 Wandverteiler Dachheizung, DH2-3, 3 Kreise**
Wandverteiler Dachheizung, DH2-3, 3 Kreise (14E712B)

Wandverteiler für die Freiflächenheizung, allseitig geschlossen, Tür mit Verschluss, Geräte auf Normtragschiene, Frontabdeckung mit erforderlichen Ausschnitten, Kontroll-Lämpchen, Betrieb-Ein-Störung, inkl. aller erforderlichen Einbauten, Reihenklemmen. Dachrinnenverteiler 3-reihig aus Kunststoff mit max. 6 Heizkreisen. Bei beiden Verteilervarianten Vorbereitung zum Anschluss, wahlweise oben oder unten. Steuerung und Überspannungsableiter sind nicht im Lieferumfang enthalten.

Technische Beschreibung:
Bis 100 kW
Oberfläche: pulverbeschichtet
Farbe: Lichtgrau, RAL7035
Maße: Projektbezogen
Schutzart: IP 54
Systemaufbau: CE konform
z.B. ETHERMA oder Gleichwertiges.

MATERIAL
> DH2: Kunststoff
> FHW: Metall
3 x 16 A, 3 Kreise
Type: DH2-3
Angebotenes Erzeugnis:
'............'
Menge: 0,00 Stk

**01.06.038 Wandverteiler Dachheizung, DH2-4, 4 Kreise**
Wandverteiler Dachheizung, DH2-4, 4 Kreise (14E712C)

Wandverteiler für die Freiflächenheizung, allseitig geschlossen, Tür mit Verschluss, Geräte auf Normtragschiene, Frontabdeckung mit erforderlichen Ausschnitten, Kontroll-Lämpchen, Betrieb-Ein-Störung, inkl. aller erforderlichen Einbauten, Reihenklemmen. Dachrinnenverteiler 3-reihig aus Kunststoff mit max. 6 Heizkreisen. Bei beiden Verteilervarianten Vorbereitung zum Anschluss, wahlweise oben oder unten. Steuerung und Überspannungsableiter sind nicht im Lieferumfang enthalten.

Technische Beschreibung:
Bis 100 kW
Oberfläche: pulverbeschichtet
Farbe: Lichtgrau, RAL7035
Maße: Projektbezogen
Schutzart: IP 54
Systemaufbau: CE konform
z.B. ETHERMA oder Gleichwertiges.

MATERIAL
> DH2: Kunststoff
> FHW: Metall
4 x 16 A, 4 Kreise
Type: DH2-4
Angebotenes Erzeugnis:
'............'
Menge: 0,00 Stk

**01.06.039 Wandverteiler Dachheizung, DH2-6, 6 Kreise**
Wandverteiler Dachheizung, DH2-6, 6 Kreise (14E712D)

Wandverteiler für die Freiflächenheizung, allseitig geschlossen, Tür mit Verschluss, Geräte auf Normtragschiene, Frontabdeckung mit erforderlichen Ausschnitten, Kontroll-Lämpchen, Betrieb-Ein-Störung, inkl. aller erforderlichen Einbauten, Reihenklemmen. Dachrinnenverteiler 3-reihig aus Kunststoff mit max. 6 Heizkreisen. Bei beiden Verteilervarianten Vorbereitung zum Anschluss, wahlweise oben oder unten. Steuerung und Überspannungsableiter sind nicht im Lieferumfang enthalten.

Technische Beschreibung:
Bis 100 kW
Oberfläche: pulverbeschichtet
Farbe: Lichtgrau, RAL7035
Maße: Projektbezogen
Schutzart: IP 54
Systemaufbau: CE konform
z.B. ETHERMA oder Gleichwertiges.

MATERIAL
> DH2: Kunststoff
> FHW: Metall
6 x 16 A, 6 Kreise
Type: DH2-6
Angebotenes Erzeugnis:
'............'
Menge: 0,00 Stk

**01.06.040 Wandverteiler, FHW-10, bis 10 kW**
Wandverteiler, FHW-10, bis 10 kW (14E712E)

Wandverteiler für die Freiflächenheizung, allseitig geschlossen, Tür mit Verschluss, Geräte auf Normtragschiene, Frontabdeckung mit erforderlichen Ausschnitten, Kontroll-Lämpchen, Betrieb-Ein-Störung, inkl. aller erforderlichen Einbauten, Reihenklemmen. Dachrinnenverteiler 3-reihig aus Kunststoff mit max. 6 Heizkreisen. Bei beiden Verteilervarianten Vorbereitung zum Anschluss, wahlweise oben oder unten. Steuerung und Überspannungsableiter sind nicht im Lieferumfang enthalten.

Technische Beschreibung:
Bis 100 kW
Oberfläche: pulverbeschichtet
Farbe: Lichtgrau, RAL7035
Maße: Projektbezogen
Schutzart: IP 54
Systemaufbau: CE konform
z.B. ETHERMA oder Gleichwertiges.

MATERIAL
> DH2: Kunststoff
> FHW: Metall
Wandverteiler bis 10 kW
Type: FHW-10
Angebotenes Erzeugnis:
'............'
Menge: 0,00 Stk

**01.06.041 Wandverteiler, FHW-20, bis 20kW**
Wandverteiler, FHW-20, bis 20kW (14E712F)

Wandverteiler für die Freiflächenheizung, allseitig geschlossen, Tür mit Verschluss, Geräte auf Normtragschiene, Frontabdeckung mit erforderlichen Ausschnitten, Kontroll-Lämpchen, Betrieb-Ein-Störung, inkl. aller erforderlichen Einbauten, Reihenklemmen. Dachrinnenverteiler 3-reihig aus Kunststoff mit max. 6 Heizkreisen. Bei beiden Verteilervarianten Vorbereitung zum Anschluss, wahlweise oben oder unten. Steuerung und Überspannungsableiter sind nicht im Lieferumfang enthalten.

Technische Beschreibung:
Bis 100 kW
Oberfläche: pulverbeschichtet
Farbe: Lichtgrau, RAL7035
Maße: Projektbezogen
Schutzart: IP 54
Systemaufbau: CE konform
z.B. ETHERMA oder Gleichwertiges.

MATERIAL
> DH2: Kunststoff
> FHW: Metall
Wandverteiler bis 20 kW
Type: FHW-20
Angebotenes Erzeugnis:
'............'
Menge: 0,00 Stk

**01.06.042 Wandverteiler, FHW-40, bis 40kW**
Wandverteiler, FHW-40, bis 40kW (14E712G)

Wandverteiler für die Freiflächenheizung, allseitig geschlossen, Tür mit Verschluss, Geräte auf Normtragschiene, Frontabdeckung mit erforderlichen Ausschnitten, Kontroll-Lämpchen, Betrieb-Ein-Störung, inkl. aller erforderlichen Einbauten, Reihenklemmen. Dachrinnenverteiler 3-reihig aus Kunststoff mit max. 6 Heizkreisen. Bei beiden Verteilervarianten Vorbereitung zum Anschluss, wahlweise oben oder unten. Steuerung und Überspannungsableiter sind nicht im Lieferumfang enthalten.

Technische Beschreibung:
Bis 100 kW
Oberfläche: pulverbeschichtet
Farbe: Lichtgrau, RAL7035
Maße: Projektbezogen
Schutzart: IP 54
Systemaufbau: CE konform
z.B. ETHERMA oder Gleichwertiges.

MATERIAL
> DH2: Kunststoff
> FHW: Metall
Wandverteiler bis 40 kW
Type: FHW-40
Angebotenes Erzeugnis:
'............'
Menge: 0,00 Stk

**01.06.043 Wandverteiler, FHW-60, bis 60kW**
Wandverteiler, FHW-60, bis 60kW (14E712H)

Wandverteiler für die Freiflächenheizung, allseitig geschlossen, Tür mit Verschluss, Geräte auf Normtragschiene, Frontabdeckung mit erforderlichen Ausschnitten, Kontroll-Lämpchen, Betrieb-Ein-Störung, inkl. aller erforderlichen Einbauten, Reihenklemmen. Dachrinnenverteiler 3-reihig aus Kunststoff mit max. 6 Heizkreisen. Bei beiden Verteilervarianten Vorbereitung zum Anschluss, wahlweise oben oder unten. Steuerung und Überspannungsableiter sind nicht im Lieferumfang enthalten.

Technische Beschreibung:
Bis 100 kW
Oberfläche: pulverbeschichtet
Farbe: Lichtgrau, RAL7035
Maße: Projektbezogen
Schutzart: IP 54
Systemaufbau: CE konform
z.B. ETHERMA oder Gleichwertiges.

MATERIAL
> DH2: Kunststoff
> FHW: Metall
Wandverteiler bis 60 kW
Type: FHW-60
Angebotenes Erzeugnis:
'............'
Menge: 0,00 Stk

**01.06.044 Wandverteiler, FHW-80, bis 80kW**
Wandverteiler, FHW-80, bis 80kW (14E712I)

Wandverteiler für die Freiflächenheizung, allseitig geschlossen, Tür mit Verschluss, Geräte auf Normtragschiene, Frontabdeckung mit erforderlichen Ausschnitten, Kontroll-Lämpchen, Betrieb-Ein-Störung, inkl. aller erforderlichen Einbauten, Reihenklemmen. Dachrinnenverteiler 3-reihig aus Kunststoff mit max. 6 Heizkreisen. Bei beiden Verteilervarianten Vorbereitung zum Anschluss, wahlweise oben oder unten. Steuerung und Überspannungsableiter sind nicht im Lieferumfang enthalten.

Technische Beschreibung:
Bis 100 kW
Oberfläche: pulverbeschichtet
Farbe: Lichtgrau, RAL7035
Maße: Projektbezogen
Schutzart: IP 54
Systemaufbau: CE konform
z.B. ETHERMA oder Gleichwertiges.

MATERIAL
> DH2: Kunststoff
> FHW: Metall
Wandverteiler bis 80 kW
Type: FHW-80
Angebotenes Erzeugnis:
'............'
Menge: 0,00 Stk

**01.06.045 Wandverteiler, FHW-100, bis 100kW**
Wandverteiler, FHW-100, bis 100kW (14E712J)

Wandverteiler für die Freiflächenheizung, allseitig geschlossen, Tür mit Verschluss, Geräte auf Normtragschiene, Frontabdeckung mit erforderlichen Ausschnitten, Kontroll-Lämpchen, Betrieb-Ein-Störung, inkl. aller erforderlichen Einbauten, Reihenklemmen. Dachrinnenverteiler 3-reihig aus Kunststoff mit max. 6 Heizkreisen. Bei beiden Verteilervarianten Vorbereitung zum Anschluss, wahlweise oben oder unten. Steuerung und Überspannungsableiter sind nicht im Lieferumfang enthalten.

Technische Beschreibung:
Bis 100 kW
Oberfläche: pulverbeschichtet
Farbe: Lichtgrau, RAL7035
Maße: Projektbezogen
Schutzart: IP 54
Systemaufbau: CE konform
z.B. ETHERMA oder Gleichwertiges.

MATERIAL
> DH2: Kunststoff
> FHW: Metall
Wandverteiler bis 100 kW
Type: FHW-100
Angebotenes Erzeugnis:
'............'
Menge: 0,00 Stk

**01.06.046 Standverteiler, FHS-10, bis 10kW**
Standverteiler, FHS-10, bis 10kW (14E713K)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
Standverteiler bis 10 kW
Type: FHS-10
Angebotenes Erzeugnis:
'............'
Menge: 0,00 Stk

**01.06.047 Standverteiler, FHS-20, bis 20kW**
Standverteiler, FHS-20, bis 20kW (14E713L)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
Standverteiler bis 20 kW
Type: FHS-20
Angebotenes Erzeugnis:
'............'
Menge: 0,00 Stk

**01.06.048 Standverteiler, FHS-40, bis 40kW**
Standverteiler, FHS-40, bis 40kW (14E713M)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
Standverteiler bis 40 kW
Type: FHS-40
Angebotenes Erzeugnis:
'............'
Menge: 0,00 Stk

**01.06.049 Standverteiler, FHS-60, bis 60kW**
Standverteiler, FHS-60, bis 60kW (14E713N)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
Standverteiler bis 60 kW
Type: FHS-60
Angebotenes Erzeugnis:
'............'
Menge: 0,00 Stk

**01.06.050 Standverteiler, FHS-80, bis 80kW**
Standverteiler, FHS-80, bis 80kW (14E713O)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
Standverteiler bis 80 kW
Type: FHS-80
Angebotenes Erzeugnis:
'............'
Menge: 0,00 Stk

**01.06.051 Standverteiler, FHS-100, bis 100kW**
Standverteiler, FHS-100, bis 100kW (14E713P)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
Standverteiler bis 100 kW
Type: FHS-100
Angebotenes Erzeugnis:
'............'
Menge: 0,00 Stk

**01.06.052 Standverteiler, FHS-250, bis 250kW**
Standverteiler, FHS-250, bis 250kW (14E713Q)

Standverteiler für die Freiflächenheizung, allseitig geschlossen, Tür mit Dreipunktverschluss, Geräte auf Normtragschiene, Frontabdeckung mit erforderlichen Ausschnitten, Kontroll-Lämpchen, Betrieb-Ein-Störung, inkl. aller erforderlichen Einbauten, Reihenklemmen, vorbereitet zum Anschluss - wahlweise oben oder unten.
Steuerung und Überspannungsableiter sind nicht im Lieferumfang enthalten.

Technische Beschreibung:
Bis 250 kW
Material: Metall
Oberfläche: Pulverbeschichtet
Farbe: Lichtgrau, RAL7035
Maße: Projektbezogen
Schutzart: IP 54
z.B. ETHERMA oder Gleichwertiges.
Standverteiler bis 250 kW
Type: FHS-250
Angebotenes Erzeugnis:
'............'
Menge: 0,00 Stk

#### 01.07 Wärmepumpe (ETHERMA)

*Hinweis: Wärmepumpe (ETHERMA)*
Wärmepumpe (ETHERMA)

Version: 2023-04
Liefern und Montage:
Im Folgenden ist das Liefern und die Montage von Regeltechnik beschrieben.
Lagerung, Lieferung und Montage erfolgen gemäß den Angaben des Herstellers.
Montage - bzw. Befestigungsmaterial zur einfachen Montage ist in die Einheitspreise einkalkuliert.
Verarbeitungsrichtlinien:
Die Verarbeitungsrichtlinien des Erzeugers werden eingehalten. Es werden nur die dem System zugehörigen Materialien verwendet.
Zubehör:
Positionen für Zubehör beschreiben Ergänzungen/Erweiterungen zu vorangegangenen Positionen (Leistungen) und werden nur aus dem System oder der Auswahl von Produkten des Herstellers der Grundposition angeboten bzw. ausgeführt.

**01.07.001 Wohnraum-Wärmepumpe mit Klimafunktion, ETHERMA FIRE+ICE**
Wohnraum-Wärmepumpe mit Klimafunktion, ETHERMA FIRE+ICE (14E801A)

Wohnraum-Wärmepumpe mit Klimafunktion, ohne Außeneinheit
perfekt für Räume von bis zu 35 m²

Technische Beschreibung
Nennspannung: 230 V
Absicherung (träge): 16 A
Max. Anschlussleistung ohne/mit E-Zusatzheizung: 1,06/2,86 kW
Leistung Zusatzheizung: 1,8 kW
Max. Heizleistung bei 7°C Außentemperatur
ohne/mit E-Zusatzheizung: 3,05/4,85 kW
Max. Heizleistung bei 2°C Außentemperatur
ohne/mit E-Zusatzheizung: 2,51/4,31 kW
Max. Heizleistung bei -7°C Außentemperatur
ohne/mit E-Zusatzheizung: 1,60/3,40 kW
Max. Kühlleistung bei 35/27°C: 3,10 kW
COP bei 7°C (Coefficient of Performance): 3,28
EER (Energy Efficiency Ratio): 3,25
Kältemittel: R32 (0,5 kg)
Luftloch-Durchmesser Außenwand (2x): 162 mm
Kondensschlauch-Durchmesser Außenwand (1x): 20 mm
Gewicht: 41 kg
Steckeranschlussleitung: 1,7 m
Schutzart: IPX0
Energieeffizienzklasse Heizung: A
Energieeffizienzklasse Kühlung: A+
z.B. ETHERMA oder Gleichwertiges.

Produktbeschreibung
Monoblock-Luftwärmepumpe ohne Außeneinheit, für Räume bis 35 m²
Heizung und Klimagerät in einem
Perfekte dezentrale Heizlösung zur Sanierung einzelner Wohnungen (privat oder Genossenschaft)
Einfache Montage an der Innenseite von Außenwänden, kein Kältetechniker nötig
Geräuscharm für erholsamen Schlaf
Flexible Steuerung via Touchdisplay am Gerät, Fernbedienung oder App
Anwendung
Das Gerät saugt die Außenluft an und entzieht ihr die Wärme. Diese wird im nächsten Schritt der Raumluft zugeführt, die abgekühlte Außenluft wird wieder ins Freie geleitet –
und das mit zwei komplett getrennten Luftkreisläufen. Bei kühleren Außentemperaturen wird bei Bedarf automatisch der integrierte Zusatz-Heizstab aktiviert.
Zugleich ist die FIRE+ICE ein vollwertiges Klimagerät, sie eignet sich also perfekt für den Ganzjahreseinsatz.
Wohnraum-Wärmepumpe mit Klimafunktion,
230 V
Abmessungen (BxHxT): 1010x549x165 mm
Typ: ET-HP-FIRE+ICE-5-W
Angebotenes Erzeugnis:
'............'
Menge: 0,00 Stk

**01.07.002 Zubehör FIRE+ICE, Alu-Abdeckungen, ET-HP-FIRE+ICE-AP-ACFF**
Zubehör FIRE+ICE, Alu-Abdeckungen, ET-HP-FIRE+ICE-AP-ACFF (14E802A)

Zubehör FIRE+ICE, Wohnraum-Wärmepumpe mit Klimafunktion,
Aluminium-Abdeckungen mit fixen Lamellen inkl. Insektenschutzgitter,
zur Abdeckung der Außenbohrungen, VPE: 1 Paar
Type: ET-HP-FIRE+ICE-AP-ACFF
Menge: 0,00 Stk

**01.07.003 Zubehör FIRE+ICE, Wetterschutzbleche, ET-HP-FIRE+ICE-AP-RPK**
Zubehör FIRE+ICE, Wetterschutzbleche, ET-HP-FIRE+ICE-AP-RPK (14E802B)

Zubehör FIRE+ICE, Wohnraum-Wärmepumpe mit Klimafunktion,
Wetterschutzbleche für Außenseite, in Verbindung mit Abdeckungen mit fixen Lamellen,
Farbe: weiß RAL 9003, VPE: 1 Paar
Type: ET-HP-FIRE+ICE-AP-RPK
Menge: 0,00 Stk

**01.07.004 Zubehör FIRE+ICE, Insektenschutzgitter,ET-HP-FIRE+ICE-AP-IPK**
Zubehör FIRE+ICE, Insektenschutzgitter,ET-HP-FIRE+ICE-AP-IPK (14E802C)

Zubehör FIRE+ICE, Wohnraum-Wärmepumpe mit Klimafunktion,
Insektenschutzgitter in Verbindung mit Außenabdeckung (Standard oder fixe Lamellen),
inkl. Befestigungsmaterial, VPE: 1 Stk.
Type: ET-HP-FIRE+ICE-AP-IPK
Menge: 0,00 Stk

**01.07.005 Zubehör FIRE+ICE, Abdeckung Unterseite,ET-HP-FIRE+ICE-AP-CLS**
Zubehör FIRE+ICE, Abdeckung Unterseite,ET-HP-FIRE+ICE-AP-CLS (14E802D)

Zubehör FIRE+ICE, Wohnraum-Wärmepumpe mit Klimafunktion,
Abdeckung für Unterseite des Geräts, als Sichtschutz bei höherer Montage,
VPE: 1 Stk.
Type: ET-HP-FIRE+ICE-AP-CLS
Menge: 0,00 Stk

**01.07.006 Zubehör FIRE+ICE,VorInstallationsset,ET-HP-FIRE+ICE-AP-PREIK**
Zubehör FIRE+ICE,VorInstallationsset,ET-HP-FIRE+ICE-AP-PREIK (14E802E)

Zubehör FIRE+ICE, Wohnraum-Wärmepumpe mit Klimafunktion,
Vor-Installationsset bestehend aus Bohrschablone, Luftlochabdeckungen und
Montageschiene, VPE: 1 Set
Type: ET-HP-FIRE+ICE-AP-PREIK
Menge: 0,00 Stk
